# Neubau Hauptamtliche Feuer- und Rettungswache Lüdenscheid Wiesenstraße 112 58507 Lüdenscheid
Angebotsaufforderung (GAEB DA XML 3.2, DA83)
Projekt: Neubau Hauptamtliche Feuer- und Rettungswache Lüdenscheid Wi
Währung: EUR
Vergabeart: Öffentliche Ausschreibung
Abgabeort: Stadt Lüdenscheid ZGW Stadt Lüdenscheid Gustav-Adolf-Straße
Auftraggeber: Stadt Lüdenscheid, ZGW Stadt Lüdenscheid, Gustav-Adolf-Straße 4, 58507 Lüdenscheid
Erstellt mit: AVAPLAN, AVAPLAN win64bit 24.3.0.3732, 29.09.2026

## Baubeschreibung
Baubeschreibung

1. Bauvorhaben
Neubau der Hauptfeuer- und Rettungwache Lüdenscheid
Wiesenstraße 112, 58507 Lüdenscheid

2. Bauherr
Stadt Lüdenscheid
Zentrale Gebäudewirtschaft ( ZGW)
Rathausplatz 2
58507 Lüdenscheid

3. Baugrundstück
Anschrift:  Hauptfeuer- und Rettungwache Lüdenscheid,
  Wiesenstraße 112,
  58507 Lüdenscheid
Liegenschaftsbezeichnung:  Gemarkung Lüdenscheid - Stadt
Flurstücknummer:  Flur 047, Flurstück 85
Fläche in qm:  ca.14.200 m² BGF gesamt

4. Baurechtliche Klassifizierung
Gebäudeklasse 5,gemäß §2(3) BauO NRW 2018, sonstige Gebäude einschließlich unterirdischer Gebäude
BGF > 400 qm und Höhe OKFF oberstes nutzbares Geschoss < 13,00 m
Feuer- und Rettungswache gem.§ 50 (2) Nr. 3, 6 und 18 BauO NRW 2018
Sonderbau, gem. Branschutzkonzept

5. Beschreibung des Vorhabens

5.1 Allgemeines

Das Grundstück, auf dem die Feuer- und Rettungswache errichtet werden soll, ist nördlich des Stadtzentrums an der Wiesenstraße gelegen.

Das Gebäude dient dem Betrieb der Hauptfeuer- und Rettungswache für die hauptamtliche Feuerwehr der Stadt Lüdenscheid. Es ist ringförmig um einen Innenhof konzipiert und zur Wiesenstraße dreigeschossig, nach Süd-Osten bzw. Nord-Westen zweigeschossig. Aufgrund der Hanglage ist der nordöstliche Teil des Gebäudes in den Hang eingegraben. Dieser Bereich ist eingeschossig geplant, darauf befinden sich die Stellplätze für die Mitarbeitende. Im Gebäudeabschnitt zur Wiesenstraße und zum Hang ist in Teilbereichen ein Zwischengeschoss für Technik und Lagerflächen geplant.

5.2 Verkehrserschließung
Die Zu- und Ausfahrt auf das Grundstück für zurückkehrende Einsatzfahrzeuge, Besucher- /Anlieferverkehr und Mitarbeitende erfolgt von der Wiesenstraße aus. Hier befindet sich auch der Haupteingang. Zur Altenaer Straße im Nord-Westen wird eine Alarmausfahrt für ausrückende Einsatzfahrzeuge geschaffen.

5.3 Das Baufeld

Angaben zu BE Fläche
Das Baufeld kann durch eine baustelleninterne Baustellen Zu- und Abfahrt, ab Wiesenstraße an zwei Stellen erschlossen werden. Eine zusätzliche westliche Zufahrt ( für Sondertransporte), als zukünftige Alarmausfahrt,erfolgt über die Altenaer Straße. ( Ausfahrt nur in Ausnahmefällen)

Die Hauptanlieferung der Baustelle ist mit Sattelfahrzeugen vorgesehen. Eine Wendemöglichkeit aufgrund der engen Grundstücksverhältnisse besteht nicht.
Diese Zufahrten können nur für die Anlieferung bzw. zum kurzzeitigem Be- und Entladen genutzt werden. (Keine Halteflächen). Die Zufahrt erfolgt ausschließlich über die in den Plänen dargestellten Flächen.

Das Umsetzen der Baustoffe auf das Baufeld und umgekehrt ist durch Auftragnehmer in Eigenregie, mittels eigenen Transportmitteln auszuführen.

Die Baucontainer- Aufstellfläche der Unternehmer befindet sich im nord-westlichen Teil des Baugrundstücks. Die Bauleitungscontainer befinden sich und unmittelbarer Nähe, an der Ecke Wiesenstraße.

Öffentliche Verkehrsflächen, insbesondere Einfahrten, Einfriedungen, Gehwege und Randsteine sind bei der Ausführung zu schützen. Bereits bestehende Beschädigungen sind vor Arbeitsbeginn zu dokumentieren und bei der Objektüberwachung und dem Auftraggeber anzuzeigen. Nachweislich beschädigte Bereiche/ Flächen sind durch AN mit Neumaterial zu ersetzen.
Für die Trennung zum öffentlichen Bereich wird vom Auftragnehmer Gewerk Baustelleneinrichtung ein Bauzaun installiert. Die Toranlagen sind vor dem täglichen Arbeitsbeginn ( eigene Leistung) von dem Auftragnehmer zu öffnen und nach Arbeitsende wieder zu schließen.
Der Auftragnehmer sichert den ordnungsgemäßen und fachgerechten Zustand und Umgang mit der Baustelleneinrichtung während seiner laufenden Arbeiten zu. Eine Beschädigung der Sicherungsanlagen obliegt einer sofortigen Meldepflicht, beabsichtigte Änderungen sind beim AG bzw. dem zuständigen Gewerk rechtzeitig zu beantragen.
Während der Materialtransporte von und zur Baustelle sind alle genutzten Verkehrswege ständig von Verschmutzungen freizuhalten. Die Unterhaltung der Wege ist in die entsprechenden Positionen einzurechnen.

Anschlussmöglichkeiten an Ver- und Entsorgungsleitungen
Baustrom- und Bauwasseranschlüsse werden von dem Autragnehmer Baustellneinrichtung hergestellt. Der Verbrauch wird durch einen Umlageschlüssel mit den Gewerken abgerechnet. Die Unterverteilung der Medien sowie ein Anschluss an Abwasser sind vom Antragnehmer herzustellen. Die Anschlusspunkte sind dem Baustelleneinrichtungsplan zu entnehmen.

Eine Beleuchtung der Verkehrswege wird durch das Gewerk Baustelleneinrichtung sichergestellt, die Beleuchtung der Arbeitsbereiche und Arbeitsplätze liegt im Verantwortungsbereich des AN.

Lager- und Arbeitsplätze
Im Baustelleneinrichtungsplan sind die zur Verfügung stehenden Flächen farblich dargestellt. Die Lagerung von Baustoffen, Materialien, Geräten usw. ist nur innerhalb der ausgewiesenen Baustelleneinrichtungsfläche zulässig. Außerhalb des Baufeldes stehen keine zusätzlichen Lagerflächen zur Verfügung.

Anlagen im Baubereich
Der Auftragnehmer hat sich vor der Durchführung der eigenen Leistung, im Bereich der Baustelle, der Baugruben etc., ausreichend Kenntnis über die Lage von Leitungen, Kabeln, Kanälen, Wurzelbereichen und dergleichen zu verschaffen.
Wenn erforderlich, versichert sich der AN vor Arbeitsbeginn dass alle Leitungen vom Netz getrennt und verschlossen sind. Schäden oder Haftungsansprüche Dritter, die aus Nichtbeachtung dieser Vorschrift entstehen, gehen zu Lasten des AN.
Alle Arbeiten in unmittelbarer Nähe von Bauwerken, Grenzbebauungen, Leitungen, Kabeln, Dränagen Kanälen etc. sowie Verkehr und Lagerungern im Bereich der Baustelle sind mit Vorsicht auszuführen.

Baumbestand
Für Fragen zum Baumschutz oder zur eventuell erforderlichen Baumschutzmaßnahmen ist der zuständige Grünflächenamt zu kontaktieren.

Schutzbereiche und Objekte
Bei der Durchführung der Baumaßnahme ist das Gesetz zum Schutz vor schädlichen Umwelteinwirkungen durch Luftverunreinigungen, Geräusche, Erschütterungen und ähnlichen Vorgängen zu beachten (BImSchG). Lärm- und Staubschutzmaßnahmen gelten als Nebenleistungen und sind mit den Preisen des Angebotes abgegolten. Die Forderungen des Bundesimmissionsschutzes und die "Allgemeine Verwaltungsvorschrift zum Schutz gegen Baulärm- und Geräuschimmissionen" sind zu erfüllen.

Die Bestimmungen der allgemeinen Verwaltungsvorschrift zum Schutz gegen Baulärm vom 19.08.1970 (VVBaulärmG) sind insbesondere hinsichtlich der Einhaltung der Immissionsrichtwerte und der Maßnahmen zur Minderung des Baulärms (Nr. 3 und 4 ff VVBaulärmG) einzuhalten.
Die Arbeiten sind unter Einsatz von dem Stand der Technik entsprechenden lärm- und erschütterungsarmen Baumaschinen und Geräten durchzuführen.
Arbeiten sind Werktags nur von 7.00 bis 18.00 Uhr ( Montag - Samstag) zulässig.
Für alle Arbeiten die während der Zeit von 18:00 bis  7:00 Uhr und am Wochenende ausgeführt werden müssen, ist eine Ausnahmegenehmigung erforderlich, welche beim zuständigen Amt rechtzeitig zu beantragen ist.
Der AG behält sich vor, zur Einhaltung von Lärm-  und Umweltschutz besondere Maßnahmen und die
evtl. Auswechslung einzelner Geräte bzw. Einrichtungen zu verlangen.
Soweit die Lärmschutzmaßnahmen Einfluss auf die Preisbildung haben, sind alle Fakten vor Angebotsabgabe zu klären.

Die Belästigungen im Baustellenbereich, an/ auf den Zufahrtstraßen durch Lärm, Staubentwicklung o.ä. sind bei den Arbeiten und Transporten auf das unvermeidbare Maß zu beschränken.
Auf die TRGS 559 (Mineralischer Staub) und deren Einhaltung wird ausdrücklich verwiesen.
Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.

Baustellenüberwachung
Um am Projekt die höchstmögliche Sicherheit zu gewährleisten sowie Missbrauch und Diebstähle weitestgehend einzudämmen, wird ein Kameraüberwachungssystem seitens des Auftraggebers installiert. Dementsprechend ist aus Datenschutzgründen nur Personal einzusetzen, welches darüber informiert wurde und diesem zugestimmt hat.
Dieser Punkt ist in die firmeneigene Unterweisung zum Baustart aufzunehmen und entsprechend schriftlich von den einzelnen Mitarbeitern bestätigen zu lassen.

Abfälle
Abfälle auf der Baustelle sind weitgehend zu vermeiden. Die dennoch anfallenden Abfälle sind sortenrein in mineralische Abfälle, Wertstoffe, gemischte Baustellenabfälle, Problemabfälle zu sortieren. Schütt- und Müllentsorgung ist die tägliche Pflicht des AN. Eigenes Restmaterial, Bruch, Verpackungsmaterial ist Eigentum des AN und kostenlos zu beseitigen.

Die einschlägigen Vorschriften über die Entsorgung von Sondermüll sind streng einzuhalten. Entsprechende Nachweise sind abzugeben.

5.4 Architektur und Freiraum

Baurechtliche Klassifizierung
Aufgrund von bautechnischen Notwendigkeiten ist das Gesamtgebäude in fünf Bauteile
untergliedert. Diese werden durch Treppenhäuser erschlossen, von denen zwei einen Aufzug erhalten. In den Treppenhäusern der Bauteile 1 (TRH.3), 2 ( TRH.4) und 5 (TRH.2) sind zusätzlich Sprungschachtanlagen geplant. Dies ermöglichen den Einsatzkräften ein schnelles Überwinden der Geschosse.
Bauteil 5 ist in Teilbereichen für die Technikzentrale unterkellert. Erschlossen wir das
Untergeschoss über das Treppenhaus und den Aufzug.
Im Nord-Westen des Grundstücks ist als Solitär ein Turm für Übungszwecke für die Feuerwehr einschl. Höhenrettung geplant.

Gebäudekubatur, Nutzung
Der neue Baukörper, wird ringförmig um einen Innenhof konzipiert und ist zur Wiesenstraße dreigeschossig, im Süd-Osten und Nord -Westen zweigeschossig mit Teilunterkellerung im Bauteil 5.

Die Kote OKFF EG liegt als Gebäudenull auf +390,50 m üNHN
Die Kote OKFF ZG liegt auf +3,20 m
Die Kote OKFF 1.OG liegt auf +7,15 m
Die Kote OKFF 2.OG liegt auf +10,90 m
Die Kote OK Attika über 2.OG liegt auf +15,385 m = 405,885 üNHN

Die Nutzung im Erdgeschoss besteht im Wesentlichen aus den Fahrzeughallen, Werkstätten, Lagerflächen und im Süd-Osten dem Haupteingang. Das Zwischengeschoss ist als Technikgeschoss, mit Funktionsräumen in BT 2/3 und BT 5 konzipiert.
Im 1. Obergeschoss befinden sich die Ruhe- und Aufenthaltsbereiche für die Feuerwehr und den Rettungsdienst, den Speiseraum einschl. Küchenbereich, der Schulungsbereich für den Brandschutz / Rettungsdienst sowie der Bereich für die Jugendfeuerwehr bzw. die Löschzwerge. In der Nord-West-Ecke des Gebäudes befinden sich Mehrzweckhalle einschl. der zugehörigen Umkleidekabinen sowie der Hauptzugang für die Mitarbeitende.

Im 2. Obergeschoss befinden sich die Räume für die Verwaltung und der Lageraum sowie die entsprechenden Sanitär- und Abstellräume.

5.5 Gebäudekonstruktion und Materialien
Allgemein
Die Feuer- und Rettungswache wird aus robusten und langlebigen Materialien, in konventioneller Bauweise errichtet.
Die tragenden Wände und Decken bestehen aus Stahlbeton, nichttragende Wände werden im EG und Zwischengeschoss weitgehend aus Mauerwerk und in den oberen Geschossen in Trockenbau errichtet. Sämtliche innenliegende Treppen und Podeste werden aus Stahlbeton-Fertigteilen hergestellt.
Für die Gründung des Gebäudes ist unter den Bauteilen 1, 4, 5 wegen der Bodenverhältnisse eine Pfahlgründung notwendig. Alle weiteren Bauteile erhalten eine konventionelle Gründung.

Für die Fassade ist in der Sockelzone Verblendmauerwerk und in den oberen Geschossen helle Faserzementtafeln auf einer Metallunterkonstruktion vorgesehen. Die Fassadendämmung besteht aus Mineralwolle.

Das Dach erhält eine Attika und wird als Flachdach mit Gefälle von mind. 2% und als Warmdach ausgeführt. Die Flachdächer über dem 1. und 2. Obergeschoss einschl. der Mehrzweckhalle erhalten eine extensive Dachbegrünung. Für die Gestaltung der Terrassen im 1. Obergeschoss werden Bereiche mit Plattenbelägen, Pflanzbehälter, extensiver und intensiver Dachbegrünung kombiniert.

Als Fensterflächen und Pfosten-Riegel-Fassaden werden hochwärmedämmende Aluminium- Konstruktionen mit entsprechender Wärmeschutzverglasungen vorgesehen.

5.6 Haustechnik
Die Wärme- bzw. Kälteversorgung wird durch Wärmepumpen sichergestellt, welche im
Aufstellraum im Untergeschoss bzw. auf dem Dach von Bauteil 5 verortet sind.
In den Bauteilen 1, 2, und 5 sind im Zwischengeschoss Lüftungsanlagen angeordnet. Diese versorgen die angeschlossenen Bereiche mit Frischluft und Kühlung.
In den Fahrzeughallen sind für die ausrückenden Einsatzfahrzeuge Abgasabsaugung
geplant.
Auf den Dächern über dem 1. bzw. 2. Obergeschoss in Bauteil 1, 4 und 5 ist jeweils eine Fotovoltaikanlage mit einer Gesamtleitung von ca. 160 kWP vorgesehen. Für die Bewässerung der Grünflächen ist ein Regenwasserspeicher geplant. In diesen wird das Regenwasser der Dachflächen von Bauteil 5 eingeleitet.
In den Außenanlagen auf der Süd-Ost-Seite befindet sich in Verlängerung der Besucherparkplätze die Netzersatzanlage (NEA) sowie der Trafo. Ein unterirdischer Heizöltank im Bereich des angrenzenden Stellplatzes dient der Treibstoffversorgung der NEA über die festgelegte Einsatzzeit.

5. 7 Nachhaltigkeit und Wirtschaftlichkeit
Bei der Ausführung sollen möglichst nur Materialien und Bauteile verwendet, die hinsichtlich Gewinnung, Transport, Verarbeitung, Funktion und Beseitigung eine hohe Gesundheits- und Umweltverträglichkeit sowie eine hohe Lebensdauer aufweisen.

## Allgemeine Vorbemerkungen
Allgemeine Vorbemerkungen

Der AN verpflichtet sich, trotz allgemeiner Ferien, Handwerks- und Betriebsferien die Arbeiten mit voller Leistung durchzuführen.

Werden besondere Arbeitszeiten erforderlich, insbesondere an Sonn- und Feiertagen, ist dies rechtzeitig mit  der Bauleitung abzustimmen. Die Bauleitung ist unaufgefordert vom AN über die baulichen Maßnahmen und Arbeitsabläufe zu unterrichten.

Das Hausrecht üben auf der Baustelle der Bauherr und die Bauleitung aus. Firmenangehörige, die auf der Baustelle durch ihr persönliches Verhalten den Betriebsablauf stören, einen ordnungsgemäßen Ablauf der Arbeiten behindern oder die Anordnungen der Bauleitung nicht befolgen, werden von der Baustelle verwiesen. Kosten, die sich hieraus ergeben, gehen zu Lasten des AN.

Die notwendige Koordination zwischen den Gewerken durch einen vom AN zu stellten Fachbauleiter wird nicht gesondert vergütet. Die Koordination untereinander ist Sache des AN.

Die Festlegung des Bauablaufs und der Randbedingungen auch bei gegenseitigen Abhängigkeiten, erfolgt in Abstimmung mit dem AG bzw. der Bauleitung.

Einrichtungen und Bauteile sind durch geeignete Maßnahmen wie Folienabdeckungen, Verkleidungen usw. vor Beschädigungen und Verschmutzungen zu schützen. Desweiteren sind Arbeitsbereiche sofort nach Fertigstellung der Arbeiten sorgfältig zu reinigen.

Die Baustelle muss sich stets im Zustand der entsprechenden bauaufsichtlichen Unfall- und Berufsgenossenschafts - Bestimmungen befinden; alle Aufwendungen und Kosten, die sich aus der Einhaltung der Unfallverhütungsvorschriften ergeben, sind grundsätzlich in die Preise einzukalkulieren.

Der Auftragnehmer ist verpflichtet, die Lärm- und Staubbelästigung gegenüber den Gebäudenutzern auf ein Mindestmaß zu beschränken. Insbesondere sind die geltenden Gesetze und Verordnungen zur Bekämpfung gesundheitsgefährdenden Lärms und zum Schutz gegen Baulärm einzuhalten. Der Auftragnehmer ist verpflichtet, den Auftraggeber insoweit von allen Ansprüchen Dritter freizuhalten.

Stundenlohnarbeiten dürfen grundsätzlich nur nach schriftlicher Beauftragung durch den Auftraggeber ausgeführt werden. Nachweise sind spätestens 3 Arbeitstage nach Ausführung der Arbeiten der Bauleitung zur Anerkennung vorzulegen.

1.1 Brandschutz

Bei allen Schleif-, Löt- und Trennarbeiten sind die Richtlinien anzuwenden, die vom "Verband der Sachverständigen e.V." (VdS) in Zusammenarbeit mit der Arbeitsgruppe "Arbeitssicherheit und Umweltschutz des Deutschen Verbandes für Schweißtechnik e.V. (DVS) und dem "Bundesverband der Deutschen Industrie e.V." (BDI) aufgestellt worden sind.

Bei Arbeiten mit feuergefährlichen Materialien sowie bei Löt- und Schweißarbeiten ist von den betreffenden Firmen unaufgefordert geeignetes Löschgerät vorzuhalten.

Brennbare Verpackungsmaterialien sind jeweils unverzüglich aus dem Gebäude zu schaffen und abzutransportieren.

Zur Verwendung kommende Materialien dürfen angrenzende oder einzuschließende Bauteile nicht beschädigen und auf Dauer keine schädigenden Wirkungen hervorrufen.

1.2 Entsorgung anfallender Abfälle und Reststoffe

Der Auftragnehmer hat die ordnungsgemäße Entsorgung seiner anfallenden Abfälle und Reststoffe auf Anforderung des Auftraggebers bzw. der Bauleitung schriftlich durch Abnahmeerklärungen, Wiegescheine oder sonstige Dokumente, aus denen Stoffart, Menge, Anlieferungsdatum und Anlageart (Deponie, Aufbereitungsart) hervorgehen, nachzuweisen.

Sofern es sich um überwachungspflichtige Abfälle (z.B. asbesthaltige Materialien) handelt, erfolgt der Nachweis durch Vorlage des Entsorgungsnachweises einschl. Abfallbegleitschein bzw. Übernahmescheine.

1.3 Ausführungstermin/allgemeine Hinweise

Termine und Fristen

Die im Terminplan festgelegten Fristen sind zu berücksichtigen und zwingend einzuhalten. Nach Auftragserteilung hat der AN einen Terminplan als Balkendiagramm vorzulegen, der nach Abstimmung bzw. Freigabe als Vertragsterminplan festgelegt wird.

Die Ausführung des Gewerkes erfolgt ggf. abschnittsweise mit zeitlichen Unterbrechungen und in Teilleistungen nach Baufortschritt.

Die vorbeschriebenen Randbedingungen sind vom AN in die Einheitspreise mit einzukalkulieren und werden nicht gesondert vergütet.

Die genannten Termine sind für den Auftragnehmer bindend. Soweit aus ablauftechnischen Gründen Änderungen notwendig werden, sind diese nach Erteilung des Auftrages zwischen Auftraggeber und Auftragnehmer abzustimmen. Der terminliche Gesamtrahmen bleibt unberührt

1.4 Fachbauleiter
Der AN ist verpflichtet, die Baustelle für den Bereich seiner Leistungen durch einen Fachbauleiter im Sinne des § 56 BauONW überwachen zu lassen. Der Fachbauleiter hat während der Durchführung der vertraglichen Leistungen eine intensive Baustellenpräsens zu gewährleisten. Er muß über eine der Aufgabe entsprechende abgeschlossene Fachausbildung und eine angemessene Baustellenpraxis verfügen.

Der Fachbauleiter ist namentlich mit der Auftragsbestätigung zu benennen.
Ein Wechsel des Bauleiters ist dem AG sofort anzuzeigen. Aus triftigen Gründen kann der AG jedoch die sofortige Ablösung verlangen.
Die notwendige Koordination zwischen den Gewerken durch den Fachbauleiter wird nicht gesondert vergütet. Die Koordination untereinander ist Sache des AN.

1.5 Unterlagen

Dem AN werden nach Auftragsvergabe folgende Unterlagen zur Erstellung der Werks- und Montageplanung zur Verfügung gestellt:

Ausführungszeichnungen der entsprechenden Gewerke
Technische Berechnungen
Für die angebotenen Leistungen übernimmt der Auftragnehmer die Verpflichtung der Vollständigkeit, d.h. Leistungen und Nebenleistungen, die sich bei den Positionen zwangsläufig ergeben, sind einzukalkulieren, auch wenn sie im LV nicht ausdrücklich erwähnt sind. Alle angegebenen Maße sind an der Baustelle durch Aufmaß zu prüfen.

1.6 Baubesprechungen

Während der Bauzeit finden regelmäßige Baubesprechungen statt. Der AN ist verpflichtet, an den Besprechungen teilzunehmen. Die Aufwendungen sind in die Einheitspreise einzukalkulieren.

1.7 Bautagebuch

Der Auftragnehmer ist verpflichtet ein Bautagebuch zu führen.
Die Bautageberichte müssen alle Angaben enthalten, die für die Ausführung und Abrechnung des Auftrages von Bedeutung sind. Dies sind insbesondere:
- Datumsangabe, Arbeitsbeginn und -ende,
- Arbeitskräfteinsatz (Name, Qualifikation, Dauer),
- Anzahl von eingesetzten Großgeräten,
- Anlieferung von Hauptbaustoffen,
- Art, Umfang und Ort der geleisteten Arbeiten mit den wesentlichen Angaben zum Baufortschritt,
- Behinderungen und Unterbrechungen der Ausführung,
- Arbeitseinstellung mit Angabe von Gründen,
- Unfälle und sonstige wichtige Vorkommnisse.

Das Bautagebuch ist der Fachbauleitung wöchentlich vorzulegen

1.8 Behördliche Auflagen, Sicherung der Baustelle

Alle derzeit gültigen behördlichen Auflagen (z. B. Arbeitsschutzgesetz, Arbeitssicherheitsgesetz, Arbeitsstättenverordnung, Arbeitsstättenrichtlinien),
Auflagen seitens der Bauaufsicht ( z. B. Landesbauordnung, Baustellenverordnung), der Berufsgenossenschaften (z. B. Vorschriften des Verbandes, Unfallverhütungsvorschriften) sind einzuhalten.
Der Auftragnehmer hat alle zur Sicherung der Baustelle nach den gesetzliche, polizeilichen und Unfallverhütungsvorschriften erforderlichen Maßnahmen unter voller eigener Verantwortung auszuführen oder diese zu veranlassen. Er haftet für sämtliche aus der Unterlassung solcher Maßnahmen dem Auftraggeber erwachsenden Schäden. § 10 Nr. 2 Absatz 1 Satz 2 VOB/B bleibt unberührt.
Bei der Durchführung der Arbeiten ist das Bundesimmissionsschutzgesetz (aktuelle Fassung) zu beachten. Der Auftragnehmer ist verpflichtet dafür zu sorgen, dass für die Durchführung des Auftrages keine Über-, Nacht- und Sonntagsstunden erforderlich sind. Wenn sie jedoch infolge besonderer Umstände erforderlich werden, obliegt die Einholung evtl. erforderlicher Genehmigung dem Auftragnehmer.

1.9 Rechnungen

Alle bei der Bauleitung eingereichten Rechnungen sind in kumulierter Form einzureichen, die Rechnungsstellung erfolgt nach Baufortschritt mit nachzuweisenden Aufmaßblättern und Aufmaßzeichnungen, jedoch max. eine Rechnung pro Monat.

## Erläuterungsbericht Raumlufttechnik
Allgemein
Der Neubau der Hauptamtlichen Feuer -und Rettungswache erhält 6 raumlufttechnische Anlagen.
Die RLT-Geräte befinden sich in den Lüftungszentralen im Zwischengeschoss.
Im Raum der Warmwasserbereitung im UG 1+2, Atemluftkompressor, Technische Drukluft und 1x Lager im Zwischengeschoss.

Die Auslegung der RLT-Anlagen erfolgt nach den geltenden DIN-Normen und VDI- bzw. VDE-Richtlinien sowie der Arbeitsstätten-Richtlinie, insbesondere der DIN EN 16798-3 und der VDI-Richtlinie 6022, der DIN EN 378-3 Maschinenraum-Anforderung und den Angaben des Fachplaners Feuerwehrtechnik WinTecCon. Bezüglich der energetischen Kennwerte wurde die Ökodesign-Richtlinie 2018 zugrunde gelegt.

Der vorliegende Erläuterungsbericht wird durch die Darstellungen der Grundrisszeichnungen und ggfs. Schnitte, durch die Berechnungen der Lufttechnischen Anlagen zur Auslegung von Systemen, Leistungen und Komponenten sowie durch Schemata ergänzt.
Die Dokumente sind immer im Zusammenhang zu betrachten, da sich nur in ihrer Gesamtheit die Planung der Lufttechnischen Anlagen vollständig und umfassend darstellen lässt!

Grundlagen

Klimazone:
Der Standort Lüdenscheid wird nach DIN 4710 („Statistiken meteorologischer Daten zur Berechnung des Energiebedarfs von heiz- und raumlufttechnischen Anlagen in Deutschland“, Ausgabe Jan. 2003) der Klimazone 6 zugeordnet.

Die Auslegung der lufttechnischen Anlagen erfolgt nach den Angaben der DIN EN 12831 für folgende mit dem Bauherrn abgestimmte Außenluftzustände:

Winter  - 12 C / 80 % r.F.
Sommer  + 35 C / 40 % r.F.

Klassifizierung der Außenluft:
Gemäß der DIN EN 16798-3 („Lüftung von Nichtwohngebäuden  Leistungsanforderungen an Lüftungs- und Klimaanlagen und Raumkühlsysteme“; gültige Ausgabe von 2017) wird die Qualität der Außenluft in drei Kategorien eingeordnet.

| Kategorie | Beschreibung |
| --- | --- |
| ODA 1 | Saubere Luft, die nur zeitweise staubbelastet sein darf (z.B. Pollen) |
| ODA 2 | Außenluft mit hoher Konzentration an Staub oder Feinstaub / und / oder gasförmigen Verunreinigungen |
| ODA 3 | Außenluft mit sehr hoher Konzentration an gasförmigen Verunreinigungen / und / oder Staub oder Feinstaub |

Aufgrund der Lage auf dem Gelände kann davon ausgegangen werden, dass die Außenluft der Kategorie ODA 1 entspricht.
Eine Filterung der Außenluft mit den Filterstufen ePM10/65 (M5) und ePM1/60 (F7) ist vorgesehen.

Dimensionierungskriterien:
Aus hygienischen Gründen sind alle raumlufttechnischen Anlagen des vorliegenden Projekts als 100-prozentige Außenluftanlagen konzipiert. Zentrale Anlagen, die einen Umluftbetrieb ermöglichen würden, sind nicht vorgesehen.

Bei sämtlichen Teilklimaanlagen erfolgt die Wärmerückgewinnung über ein Kreislaufverbundsystem (KVS). Dieses ist zusätzlich an das Heizungs- und Kältenetz angeschlossen, wodurch eine flexible thermische Nachbehandlung der Zuluft zur Deckung des jeweiligen Heiz- oder Kühlbedarfs ermöglicht wird.
Die Rückwärmzahl nach EN 13053/2020 beträgt bei allen Anlagen 0,79.

Einfache Lüftungsanlagen sowie die Abgasventilatoren sind aufgrund ihrer spezifischen Nutzung und der vergleichsweise geringen Luftvolumenströme ohne Wärmerückgewinnung ausgeführt. Eine Rückführung thermischer Energie ist in diesen Fällen aus energetischer und technischer Sicht nicht wirtschaftlich.

Die Dimensionierung und Bemessung der Luftvolumenströme erfolgt über einschlägige spezifische, personenbezogene, flächenbezogene Kenn-Werte oder den Raumluftwechsel.
Die Kompensation thermischer Raumlasten ist für die RLT-Anlagen des vorliegenden Projektes nicht das bestimmende Dimensionierungskriterium. Thermische Raumlasten werden von den Anlagen zwar insoweit kompensiert, wie der nach o.g. Kriterien ermittelte Mindest-Luftvolumenstrom dies ermöglicht. Etwaig verbleibende Kühl- oder Heizlasten werden jedoch, soweit nötig und erforderlich, durch wasserführende Systeme bewältigt.

Raum  max. Luftwechsel bzw. Außenluftvolumenstrom
Untersuchung  4,0  fach(geregelt)
Büro  4,0  fach(geregelt)
Schulung, Ausbildung  4,0 - fach(geregelt)
Personenaufenthalt  4,0 - fach(geregelt)
Umkleide  6,0 - fach
WC-Anlagen  5,0 - fach
Technik  0,5-1,5 - fach
Duschen, Schleusen  10,0  fach
Ruheräume  1,7  fach (geregelt)
Trockenräume  10,0-fach

Akustische Anforderungen innerhalb des Gebäudes gem. VDI 2081:

Büro  ≤ 35 dB(A)
Bad  ≤ 50 dB(A)
Ruheräume  ≤ 35 dB(A)
Umkleideräume  ≤ 50 dB(A)
Untersuchungsraum  ≤ 40 dB(A)
Pausenraum  ≤ 35 dB(A)
WC-Raum  ≤ 50 dB(A)

2.1.1  KGR 431:  Lüftungsanlagen

RLT-Anlage 5
Abluft 4.500m³/h

Im Raum Z.024, in dem der Atemluftkompressor untergebracht ist, ist ein Kanalventilator installiert. Dieser dient der gezielten Abfuhr der durch den Kompressor entstehenden Wärmelasten. Die Fortluft wird über ein Wetterschutzgitter in der Fassade entlang Achse 21 nach außen abgeführt. Die Luftmenge ist entsprechend den Vorgaben des Herstellers des geplanten Atemluftkompressors bemessen.
Die Zuluft wird ebenfalls über ein Wetterschutzgitter in derselben Fassadenachse in den Raum eingebracht. Die beiden Wetterschutzgitter sind vertikal übereinander angeordnet, wobei sich das Gitter für die Fortluft oberhalb des Zuluftgitters befindet. Diese Anordnung verhindert eine Rückführung der warmen Fortluft in die Ansaugöffnung.
Luftleitungen
Die Lüftungsanlage wird in Dichtheitsklasse C, mittels rechteckigen Luftleitungen und Formteilen gemäß DIN EN 1505 und Runden Luftleitungen und Formteilen nach DIN EN 12237 ausgeführt.

Regelung
Der Kanalventilator und die Jalousieklappe der Außenluft wird in Abhängigkeit vom Betriebszustand des Atemluftkompressors temperaturgeführt geschaltet. Die Regelung erfolgt über eine Raumtemperaturüberwachung, wodurch eine bedarfsgerechte Abfuhr der Wärmelasten sichergestellt wird.

RLT-Anlage 6 DIN EN 378
Notbelüftung Booster Wärmepumpen aus UG2, Ex-geschützte Ventilatoren werden durch den NU-Heizung zur Montage bereitgestellt.

Der Aufstellraum im Untergeschoss 2, innerhalb der abgetrennten Heizzentrale, beherbergt die Booster-Wärmepumpen zur Trinkwassererwärmung. Die Anlagen verwenden das Kältemittel R-290, sind teilgekapselt und überwachen mit eigenen Sensoren den Austritt von Kältemittel.
Die Fortluftführung erfolgen über einen brandschutztechnisch klassifizierten F-90-Schacht, der vertikal bis über das Dach des Bauteils 4 geführt wird die Zuluft strömt aus der Technikzentrale natürlich nach.

2.1.2  KGR 432:  Teilklimaanlagen
RLT-Anlage 1
Zuluft  21.450m³/h
Abluft  19.880m³/h
∆P extern  350Pa
Elektrische Leistungsaufnahmeklasse P1
PSFP (EN 16798-3) ZUL/ABL  1,02kW/(m³/s) / 0,99kW(m³/s)
SFP ZUL/ ABL  2/2

Das Anlagensystem ist als Teilklimaanlage mit zweifacher thermischer Luftbehandlung konzipiert. Die Luftaufbereitung erfolgt in einem Zu- und Abluftgerät, mit folgenden Funktionen:

Zuluft: Filterstufe ePM 10/65% (M5), Wärmerückgewinnung mit Hydraulikmodul und KV-System mit Heiz-/Kühlregister, EC-Zuluftventilator, Filterstufe ePM 1/65% (F7),

Abluft: Filterstufe ePM 10/65%(M5), EC-Abluftventilator, Wärmerückgewinnung mit KV-System.

Die Aufstellung der zentralen Lüftungsanlage erfolgt in der RLT-Zentrale im Bauteil 2 Zwischengeschoss im Raum 5.2.10a. In dieser RLT-Zentrale erfolgt darüber hinaus die medienseitige Verteilung für die statische Heizung sowie für das Kältenetz innerhalb definierter Bereiche des Gebäudes. Die Anlage dient der Be- und Entlüftung der Räume vom Erdgeschoss bis 2.Obergeschoss (Luftraum Sporthalle) mit Ausnahme der Verkehrsflächen.
Die Außenluft wird über einen Turm an der Fassade Achse 1A 24-25 oberhalb der Übungsfläche angesaugt. Die Fortluft wird in einem Schacht, F-90, in einem Steigkanal bis über das Dach des 1.OG Bauteil 1 geführt und dort mittels einer Lamellenhaube ausgeblasen.

Luftleitungen
Die Lüftungsanlage wird in Dichtheitsklasse C, mittels rechteckigen Luftleitungen und Formteilen gemäß DIN EN 1505 und Runden Luftleitungen und Formteilen nach DIN EN 12237 ausgeführt.

Isolierung
Die Außenluftleitung wird im Gebäude mit einer 32mm diffusionsdichter Isolierung gegen Schwitzwasserbildung geschützt.
Die Fortluftleitung wird im Gebäude mit einer 25mm diffusionsdichter Isolierung gegen Schwitzwasserbildung geschützt.
Die Zuluft Leitungen werden im Gebäude mit einer 30mm alukaschierte Mineralwolle bis zum zu versorgenden Bereich isoliert.
In Stoßgefährdeten Bereichen wird die Isolierung bis zu einer Höhe von 2,50 m mit einem Blechmantel geschützt.
In nicht beheizten Bereichen oder im Außenbereich werden die Zuluft- und Abluftleitungen mit 60mm alukaschierter Mineralwolle und einem zusätzlichen Blechmantel geschützt.

Brand und Rauchschutz
In Wänden und Decken mit Brandschutztechnischer Anforderung sind Brandschutzklappen vorgesehen.
Abweichend zu den in den Grundrissen dargestellten F-90 Schächten:
Schacht 12-1.OG Achse 115/116-1A/1C
Schacht 13- 1.OG Achse 115/116-1E/1F
Schacht 14- 1.OG Achse 115/116-1G/1J
werden dort die Geschossübergänge anstelle der Schachtwände mit Brandschutzklappen geschützt.
Zusätzlich werden in den Bauteilen, die die RLT-Technikzentralen begrenzen, Rauchdetektoren in Kombination mit Brandschutzklappen mit elektrischen Stellmotoren als eine Einheit ausgestattet.

Hinter dem Lüftungsgerät ist im Zuluftkanal ein Kanalrauchmelder verbaut, der die Lüftungsanlagen bei Rauchdetektion abschaltet und die Geräte-Jalousieklappen sowie die Brandschutzklappen in der RLT-Zentralenwand schließt. Die Abluft wird ohne Kanalrauchmelder ausgeführt.

Luftdurchlässe
Nebenräume erhalten Zu- und Ablufttellerventile oder Kanal- sowie Rohreinbaugitter.
Räume mit Personenaufenthalt oder hoher Luftmenge erhalten Deckendrall- oder Radialdurchlässe. Offene Rohr- oder Kanalenden, zum Ansaugen der Abluft im Deckenhohlraum über Schattenfuge sind mit Schutzgittern abgedeckt.
In Ruheräumen, Büros und Aufenthaltsbereichen erfolgt die Einbringung der Zuluft über aktive Deckeninduktionsgeräte. Diese sind mit wassergeführten Wärmetauschern ausgestattet, die je nach Betriebszustand zur Zuführung zusätzlicher Wärme oder zur Abführung überschüssiger Wärmelasten beitragen und somit die thermische Raumkonditionierung unterstützen.

Regelung
Die Zulufttemperatur beträgt ganzjährig 20Grad C, bis zu einer Außenlufttemperatur 35GradC.
In, Büros, Gruppen- und Gemeinschaftsräumen sowie in Bereichen mit Personenaufenthalt erfolgt die Luftvolumenstromregelung bedarfsabhängig über eine variable Min.-/Max.-Steuerung auf Basis des CO₂-Gehalts der Raumluft. Die Zuluft wird über Deckeninduktionsgeräte eingebracht, die mit wassergeführten Wärmetauschern ausgestattet sind und je nach thermischem Bedarf eine zusätzliche Raumbeheizung oder -kühlung ermöglichen. Lagerräume, WC´s Sanitäre Bereiche wie Schleusen und Duschen erhalten konstante Luftvolumenströme.
Die Regelung und Steuerung ist im Schaltschrank (ISP) innerhalb der RLT-Zentrale aufgeschaltet. Die Anlage ist als Dauerläufer konzipiert.

RLT-Anlage 2
Zuluft 16.580m³/h
Abluft 16.580m³/h
∆P extern 350Pa
Elektrische Leistungsaufnahmeklasse P1
PSFP (EN 16798-3) ZUL/ABL  0,99kW/(m³/s) / 0,93kW(m³/s)
SFP ZUL/ ABL  2/2

Das Anlagensystem ist als Teilklimaanlage mit zweifacher thermischer Luftbehandlung konzipiert. Die Luftaufbereitung erfolgt in einem Zu- und Abluftgerät, mit folgenden Funktionen:

Zuluft: Filterstufe ePM 10/65% (M5), Wärmerückgewinnung mit Hydraulikmodul und KV-System mit Heiz-/Kühlregister, EC-Zuluftventilator, Filterstufe ePM 1/65% (F7),

Abluft: Filterstufe ePM 10/65% (M5), EC-Abluftventilator, Wärmerückgewinnung mittels KV-Systems.

Die Aufstellung der zentralen Lüftungsanlage erfolgt in der RLT-Zentrale im Bauteil 5, Zwischengeschoss, im Raum 5.2.10b. Die Anlage dient der Be- und Entlüftung der Räume vom 2. Untergeschoss (Heizzentrale) bis 2.Obergeschoss mit Ausnahme der Verkehrsflächen.
Die Außen- und Fortluftführung der Anlage erfolgt über vertikale Steigkanäle innerhalb eines brandschutztechnisch klassifizierten F-90-Schachts entlang der Achse 5H/5I11/12. Auf dem Dach von Bauteil 5 werden die Luftströme über eine Deflektorhaube sowie einen schräg angeschnittenen Kanal ausgeblasen bzw. angesaugt, wobei die Anordnung eine optimierte Luftführung und Witterungsschutz gewährleistet.
Luftleitungen
Die Lüftungsanlage wird in Dichtheitsklasse C, mittels rechteckigen Luftleitungen und Formteilen gemäß DIN EN 1505 und Runden Luftleitungen und Formteilen nach DIN EN 12237 ausgeführt.

Isolierung
Die Außenluftleitung wird im Gebäude mit einer 32mm diffusionsdichter Isolierung gegen Schwitzwasserbildung geschützt.
Die Fortluftleitung wird im Gebäude mit einer 25mm diffusionsdichter Isolierung gegen Schwitzwasserbildung geschützt.
Die Zuluft Leitungen werden im Gebäude mit einer 30mm alukaschierte Mineralwolle bis zum zu versorgenden Bereich isoliert.
In Stoßgefährdeten Bereichen wird die Isolierung bis zu einer Höhe von 2,50 m mit einem Blechmantel geschützt.
In nicht beheizten Bereichen oder im Außenbereich werden die Zuluft- und Abluftleitungen mit 60mm alukaschierter Mineralwolle und einem zusätzlichen Blechmantel geschützt.

Brand und Rauchschutz
In Wänden und Decken mit Brandschutztechnischer Anforderung sind Brandschutzklappen vorgesehen.
Abweichend zu den in den Grundrissen dargestellten F-90 Schächten:
Schacht 03-1.OG Achse 15/51-4A/4B
werden dort die Geschossübergänge anstelle der Schachtwände mit Brandschutzklappen geschützt.
Zusätzlich werden in den Bauteilen, die die RLT-Technikzentralen begrenzen, Rauchdetektoren in Kombination mit Brandschutzklappen mit elektrischen Stellmotoren als eine Einheit ausgestattet.

Hinter dem Lüftungsgerät ist im Zuluftkanal ein Kanalrauchmelder verbaut, der die Lüftungsanlagen bei Rauchdetektion abschaltet und die Geräte-Jalousieklappen sowie die Brandschutzklappen in der RLT-Zentralenwand schließt. Die Abluft wird ohne Kanalrauchmelder ausgeführt.

Luftdurchlässe
Nebenräume erhalten Zu- und Ablufttellerventile oder Kanal- sowie Rohreinbaugitter.
Räume mit Personenaufenthalt oder hoher Luftmenge erhalten Deckendrall- oder Radialdurchlässe. Offene Rohr- oder Kanalenden, zum Ansaugen der Abluft im Deckenhohlraum über Schattenfuge sind mit Schutzgittern abgedeckt.
In den Büros, Schulungs- und Aufenthaltsräumen wird die Zuluft über aktive Deckeninduktionsgeräte eingebracht Diese sind mit wassergeführten Wärmetauschern ausgestattet, die je nach Betriebszustand zur Zuführung zusätzlicher Wärme oder zur Abführung überschüssiger Wärmelasten beitragen und somit die thermische Raumkonditionierung unterstützen.

Regelung
Die Zulufttemperatur beträgt ganzjährig 20Grad C, bis zu einer Außenlufttemperatur 35GradC.
In, Büros, Gruppen- und Gemeinschaftsräumen sowie in Bereichen mit Personenaufenthalt erfolgt die Luftvolumenstromregelung bedarfsabhängig über eine variable Min.-/Max.-Steuerung auf Basis des CO₂-Gehalts der Raumluft.. Die Zuluft wird über Deckeninduktionsgeräte eingebracht, die mit wassergeführten Wärmetauschern ausgestattet sind und je nach thermischem Bedarf eine zusätzliche Raumbeheizung oder -kühlung ermöglichen. Lagerräume, WC´s Sanitäre Bereiche wie Schleusen und Duschen erhalten konstante Luftvolumenströme.
Die Regelung und Steuerung sind im Schaltschrank (ISP) innerhalb der RLT-Zentrale aufgeschaltet. Die Anlage ist als Dauerläufer konzipiert.

RLT-Anlage 3
Zuluft 24370m ³/h
Abluft 21630m³/h
∆P extern 350Pa
Elektrische Leistungsaufnahmeklasse P1
PSFP (EN 16798-3) ZUL/ABL  1,07kW/(m³/s) / 0,86kW(m³/s)
SFP ZUL/ ABL  3/2

Das Anlagensystem ist als Teilklimaanlage mit zweifacher thermischer Luftbehandlung konzipiert. Die Luftaufbereitung erfolgt in einem Zu- und Abluftgerät, mit folgenden Funktionen:

Zuluft: Filterstufe ePM 10/65% (M5), Wärmerückgewinnung mit Hydraulikmodul und KV-System mit Heiz-/Kühlregister, EC-Zuluftventilator, Filterstufe ePM 1/65% (F7),

Abluft: Filterstufe ePM 10/65% (M5), EC-Abluftventilator, Wärmerückgewinnung mit KV-System.

Die zentrale Lüftungsanlage ist in der RLT-Zentrale im Zwischengeschoss von Bauteil 1, Raum 5.2.10c, installiert. Sie versorgt sämtliche Räume vom Erdgeschoss bis einschließlich des zweiten Obergeschosses, ausgenommen die Verkehrsflächen, mit Zu- und Abluft. Die Außenluft wird über ein an der Fassade in Achse 11 angeordnetes Wetterschutzgitter angesaugt. Die Fortluftabführung erfolgt über ein weiteres Wetterschutzgitter, das sich innerhalb der Fassade in der Durchfahrt befindet und eine gezielte, witterungsgeschützte Ableitung der verbrauchten Luft ermöglicht.

Luftleitungen
Die Lüftungsanlage wird in Dichtheitsklasse C, mittels rechteckigen Luftleitungen und Formteilen gemäß DIN EN 1505 und Runden Luftleitungen und Formteilen nach DIN EN 12237 ausgeführt.

Isolierung
Die Außenluftleitung wird im Gebäude mit einer 32mm diffusionsdichter Isolierung gegen Schwitzwasserbildung geschützt.
Die Fortluftleitung wird im Gebäude mit einer 25mm diffusionsdichter Isolierung gegen Schwitzwasserbildung geschützt.
Die Zuluft Leitungen werden im Gebäude mit einer 30mm alukaschierte Mineralwolle bis zum zu versorgenden Bereich isoliert.
In Stoßgefährdeten Bereichen wird die Isolierung bis zu einer Höhe von 2,50 m mit einem Blechmantel geschützt.
In nicht beheizten Bereichen oder im Außenbereich werden die Zuluft- und Abluftleitungen mit 60mm alukaschierter Mineralwolle und einem zusätzlichen Blechmantel geschützt.

Brand und Rauchschutz
In Wänden und Decken mit Brandschutztechnischer Anforderung sind Brandschutzklappen vorgesehen.
Abweichend zu den in den Grundrissen dargestellten F-90 Schächten:
Schacht 07-1.OG Achse 13/14-1L/1M
Schacht 08-1.OG Achse 13/14-1L/1M
Schacht 01-2.OG Achse 13/14-1L/1M
werden dort die Geschossübergänge anstelle der Schachtwände mit Brandschutzklappen geschützt.

Zusätzlich werden in den Bauteilen, die die RLT-Technikzentralen begrenzen, Rauchdetektoren in Kombination mit Brandschutzklappen mit elektrischen Stellmotoren als eine Einheit ausgestattet.

Hinter dem Lüftungsgerät ist im Zuluftkanal ein Kanalrauchmelder verbaut, der die Lüftungsanlagen bei Rauchdetektion abschaltet und die Geräte-Jalousieklappen sowie die Brandschutzklappen in der RLT-Zentralenwand schließt. Die Abluft wird ohne Kanalrauchmelder ausgeführt.

Luftdurchlässe
Nebenräume erhalten Zu- und Ablufttellerventile oder Kanal- sowie Rohreinbaugitter.
Räume mit Personenaufenthalt oder hoher Luftmenge erhalten Deckendrall- oder Radialdurchlässe. Offene Rohr- oder Kanalenden, zum Ansaugen der Abluft im Deckenhohlraum über Schattenfuge sind mit Schutzgittern abgedeckt.
In den Büros, Ruheräumen und Aufenthaltsräumen wird die Zuluft über aktive Deckeninduktionsgeräte eingebracht, diese Geräte können mittels Wärmetauscher zusätzliche Wärme einbringen oder Wärmelasten abführen.

Regelung
Die Zulufttemperatur beträgt ganzjährig 20Grad C, bis zu einer Außenlufttemperatur 35GradC.
In, Büros, Gruppen- und Gemeinschaftsräumen sowie in Bereichen mit Personenaufenthalt erfolgt die Luftvolumenstromregelung bedarfsabhängig über eine variable Min.-/Max.-Steuerung auf Basis des CO₂-Gehalts der Raumluft.. Die Zuluft wird über Deckeninduktionsgeräte eingebracht, die mit wassergeführten Wärmetauschern ausgestattet sind und je nach thermischem Bedarf eine zusätzliche Raumbeheizung oder -kühlung ermöglichen. Lagerräume, WC´s Sanitäre Bereiche wie Schleusen und Duschen erhalten konstante Luftvolumenströme.
Die Regelung und Steuerung sind im Schaltschrank (ISP) innerhalb der RLT-Zentrale aufgeschaltet. Die Anlage ist als Dauerläufer konzipiert.

RLT-Anlage 4- Küche VDI 2052
Zuluft 9.940m³/h
Abluft 9.090m³/h
∆P extern 350Pa
Elektrische Leistungsaufnahmeklasse P1
PSFP (EN 16798-3) ZUL/ABL  1,20kW/(m³/s) / 1,07kW(m³/s)
SFP ZUL/ ABL  3/3

RLT-Anlage 4.1 Abluft Spülküche VDI 2052
Abluft 850m³/h
∆P extern 350Pa

Das Anlagensystem ist als Teilklimaanlage mit zweifacher thermischer Luftbehandlung konzipiert. Die Luftaufbereitung erfolgt in einem Zu- und Abluftgerät, mit folgenden Funktionen:

Zuluft: Filterstufe ePM 10/65% (M5), Wärmerückgewinnung mit Hydraulikmodul und KV-System mit Heiz-/Kühlregister, EC-Zuluftventilator, Filterstufe ePM 1/65% (F7),

Abluft: Filterstufe Fettfilter(G3), Filterstufe ePM 10/65% (M5), EC-Abluftventilator mit Motorfremdbelüftung, Wärmerückgewinnung mit KV-System.
Der geräuschgekapselte Radialventilator, Anlage 4.1, ist auf dem Dach des Bauteil 1 oberhalb der Küche aufgestellt.
Entsprechend der VDI 2052 befindet sich der Motor außerhalb des Luftstromes.

Die zentrale Lüftungsanlage ist in der RLT-Zentrale im Zwischengeschoss von Bauteil 1, Raum 5.2.10d, installiert.
In dieser RLT-Zentrale erfolgt darüber hinaus die medienseitige Verteilung für die statische Heizung sowie für das Kältenetz innerhalb definierter Bereiche des Gebäudes.
Sie versorgt die Räume im 1.Obergeschoss die dem Bereich der Küche zugeordnet sind ausgenommen die Verkehrsflächen, mit Zu- und Abluft. Die Außenluft wird über ein an der Fassade in Achse 1L angeordnetes Wetterschutzgitter angesaugt. Die Fortluftabführung erfolgt über ein weiteres Wetterschutzgitter, das sich innerhalb der Fassade in der Durchfahrt befindet und eine gezielte, witterungsgeschützte Ableitung der verbrauchten Luft ermöglicht.

Luftleitungen
Die Lüftungsanlage wird in Dichtheitsklasse C, mittels rechteckigen Luftleitungen und Formteilen gemäß DIN EN 1505 und Runden Luftleitungen und Formteilen nach DIN EN 12237 ausgeführt.
Die Abluftleitungen werden zusätzlich Fett- und Aerosoldicht ausgeführt.

Isolierung

Die Außenluftleitung wird im Gebäude mit einer 32mm diffusionsdichter Isolierung gegen Schwitzwasserbildung geschützt.
Die Fortluftleitung wird im Gebäude mit einer 25mm diffusionsdichter Isolierung gegen Schwitzwasserbildung geschützt.
Die Zuluft Leitungen werden im Gebäude mit einer 30mm alukaschierte Mineralwolle bis zum zu versorgenden Bereich isoliert.
In Stoßgefährdeten Bereichen wird die Isolierung bis zu einer Höhe von 2,50 m mit einem Blechmantel geschützt.
In nicht beheizten Bereichen oder im Außenbereich werden die Zuluft- und Abluftleitungen mit 60mm alukaschierter Mineralwolle und einem zusätzlichen Blechmantel geschützt.

Brand und Rauchschutz
In Wänden und Decken mit Brandschutztechnischer Anforderung sind Brandschutzklappen vorgesehen.
Abweichend zu den in den Grundrissen dargestellten F-90 Schächten:
Schacht 09-1.OG Achse 17/18-1E/1F
werden dort die Geschossübergänge anstelle der Schachtwände mit Brandschutzklappen geschützt.

Zusätzlich werden in den Bauteilen, die die RLT-Technikzentralen begrenzen, Rauchdetektoren in Kombination mit Brandschutzklappen mit elektrischen Stellmotoren als eine Einheit ausgestattet.
Die in den Abluftleitungen vorgesehenen Brandschutzklappen werden entsprechend ihrer bauaufsichtlichen Zulassung für den Einsatz in gewerblichen Küchen ausgeführt. Dabei wird sichergestellt, dass sie den besonderen Anforderungen hinsichtlich Fettbelastung, Temperaturbeständigkeit und Reinigbarkeit gemäß den Vorgaben der VDI 2052.
Hinter dem Lüftungsgerät ist im Zuluftkanal ein Kanalrauchmelder verbaut, der die Lüftungsanlagen bei Rauchdetektion abschaltet und die Geräte-Jalousieklappen sowie die Brandschutzklappen in der RLT-Zentralenwand schließt. Die Abluft wird ohne Kanalrauchmelder ausgeführt.

Luftdurchlässe
Nebenräume erhalten Zu- und Ablufttellerventile oder Kanal- sowie Rohreinbaugitter.
Räume mit Personenaufenthalt oder hoher Luftmenge erhalten Deckendrall- oder Radialdurchlässe. Offene Rohr- oder Kanalenden, zum Ansaugen der Abluft im Deckenhohlraum über Schattenfuge sind mit Schutzgittern abgedeckt.
In der Küche werden Erfassungshauben mit einem Zuluft Anteil von ca. 50% der Abluft eingesetzt. Die noch erforderliche Zuluftmenge wird mittels Quellluftdurchlässe eingebracht

Regelung
Die Zulufttemperatur beträgt ganzjährig 20GradC, bis 35GradC Außenlufttemperatur.
In der Küche sowie in der Spülküche erfolgt die Volumenstromregelung manuell über Bedien-Handschalter, die im Zusammenhang mit der Nutzung wärme- und dampferzeugender Geräte aktiviert werden. Zur Gewährleistung eines vollständigen Luftaustauschs ist eine geregelte Nachlaufzeit implementiert.
Im Speiseraum wird der Luftvolumenstrom über eine bedarfsabhängige Regelung mit variabler Min.-/Max.-Steuerung in Abhängigkeit vom CO₂-Gehalt der Raumluft geregelt, um eine hohe Luftqualität und thermische Behaglichkeit sicherzustellen.
Für Lagerräume ist ein konstanter Luftvolumenstrom vorgesehen.
Die gesamte Regelungs- und Steuerungstechnik ist zentral im Schaltschrank (ISP) innerhalb der RLT-Zentrale aufgeschaltet. Die Anlage ist für den kontinuierlichen Dauerbetrieb ausgelegt.

2.1.3  KGR 433:  Klimaanlagen
Nicht vorgesehen

## TGA VE.403 Lüftungstechnik
Datum: 29.09.2026
EP-Anteile: Löhne; Stoffe; Geräte; Sonstige

### Abschnitt 1 Lufttechnische Anlagen

#### Titel 1.1 RLT-Anlagen

*Hinweis: Hinweistext Innenaufstellung*
Qualitätsbeschreibung der Lüftungsgeräte
Gerätegehäuse für Innenaufstellung
Das Gehäuse besteht aus einer Rahmenkonstruktion und
doppelschaligen Beplankungen mit Sandwichelementen.
Innenschale und Außenschale aus verzinkten Blechen,
geeigneter Wandstärke, jedoch mind. 60 mm, innen glatt,
mit zwischenliegender Dämmschicht, nicht brennbar A1.
Das Gehäuse ist im Taupunktbereich thermisch
entkoppelt. Für Wartungs- und Servicearbeiten begehbare
und bekriechbare Geräte, besitzen einen, der Belastung
entsprechend verstärkten und ausreichend biegesteifen
Boden. Die aus Profilen bestehende Rahmenkonstruktion
ist bemessen zur Aufnahme des Eigengewichts, für Geräte
in übereinander liegender Bauart auch zur Aufnahme des
Gewichts des oben liegenden Bauteils. Die Geräte
bestehen aus mehreren Blöcken, welche vor Ort montiert
werden. Die maximalen Abmessungen eines Blocks sind auf
die örtlichen Transport- und Einbringmöglichkeiten
abgestimmt. Die Blöcke besitzen für Transport mittels
Kran oder Hebezeugen geeignete Laschen oder Ösen bzw.
entsprechende Hilfskonstruktionen für die einmalige
Verwendung. Das Gerät besitzt einen für alle Blöcke
gemeinsamen Grundrahmen aus verzinktem Profilstahl zur
Aufstellung des Gerätes.

Ansaugkammern für Außenluft sowie Ausblaskammern für
Fortluft besitzen jeweils eine auf den Luftvolumenstrom
abgestimmte, innenliegende Jalousieklappe, mit
gegenläufigen Lamellen, luftdicht nach DIN 1946/4,
Klasse EN 1751 4,die Lamellen sind parallel zur kurzen
Seite des Klappenquerschnitts angeordnet. Der Antrieb
erfolgt über außerhalb des Luftstromes angeordnete
Zahnräder, auf der Antriebsachse ist der durch das
Gewerk GA beigestellte Stellmotor betriebsfertig zu
montieren. Luftkanalanschlüsse an das Lüftungsgerät
erfolgen durch eine körperschallisolierte Verbindung
ohne feste metallische Verbindung zwischen Gerät und
Luftkanal, der Anschluss ist mit einem
Potentialausgleich nach EN 60204-1 versehen. Der
Anschluss von Luftkanälen an das Gerät erfolgt an eine
Ansaug-, Ausblas- oder Multifunktionskammer, die
Öffnungsgröße ist nach dem Luftvolumenstrom bemessen.
Die Lage der Anschlüsse wird bestimmt durch
Erfordernisse der örtlichen Aufstell- und
Anschlusssituation: stirnseitig, oben, unten oder
seitlich.

Ansaugkammern für Abluft sowie Ausblaskammern für
Zuluft:
Luftkanalanschlüsse an das Lüftungsgerät erfolgen durch
eine körperschallisolierte Verbindung ohne feste
metallische Verbindung zwischen Gerät und Luftkanal,
der Anschluss ist mit einem Potentialausgleich nach EN
60204-1 versehen. Der Anschluss von Luftkanälen an das
Gerät erfolgt an eine Ansaug-, Ausblas- oder
Multifunktionskammer, die Öffnungsgröße ist nach dem
Luftvolumenstrom bemessen. Die Lage der Anschlüsse wird
bestimmt durch Erfordernisse der örtlichen Aufstell-
und Anschlusssituation: stirnseitig, oben, unten oder
seitlich.

Luftfilter
zum Einbau in Zentrales Lüftungsgerät, bestehend aus
einem Filterrahmen aus verz. Profilen, der Übergang
Filterrahmen / Gerätewandungen ist durch Verwendung
geeigneter Profile in Verbindung mit Dichtprofilen
luftdicht ausgeführt. Die Filterelemente (Kassetten /
Taschen) werden mittels Bügelfedern luftdicht an den
Filterrahmen gepresst. Die Filtermaterialien
entsprechen der VDI 6022, sind bis 80 GradC
temperaturbeständig und vollständig veraschbar. Bei
nicht begehbaren Geräten ist der Filterrahmen seitlich
aus dem Gerät über Spezial-Gleitschienen vollständig
ausziehbar, dazu ist das Wandpaneel mittels
Knebelverschlüssen leicht demontierbar und besitzt zwei
Haltegriffe; bei begehbaren Geräten erfolgt der
Filterwechselüber eine Multifunktionskammer mit
Bedientür von der Staubluftseite. Die Filtereinheit
besitzt eine außen am Gerät angebrachte und
betriebsfertige analoge Differenzdruckanzeige (ohne
Flüssigkeit).

Wärmetauscher als Erwärmer oder Kühler
Wärmetauscher aus Kupferrohren, Sammelrohre aus Kupfer,
Lamellen aus Aluminium, mit Entleerungs- und
Entlüftungsstutzen, außenliegend, mind. DN 15;
Lamellenabstand min. 2,0 mm für Kühler; mind. 1,5 mm
für Erwärmer. Anschlüsse für Vor- und Rücklauf sind aus
dem Gerät herausgeführt, im Bereich der
Wanddurchführungen bis zum Flansch oder Verschraubung
gedämmt und mit dicht schließenden Gummirosetten von
innen und außen abgedeckt. Der Wärmeüberträger besitzt
einen umlaufenden Rahmen aus verzinktem Profilstahl und
ist seitlich aus dem Gerät über Spezial-Gleitschienen
leicht ausziehbar, die Gehäusewand ist dazu mittels
Knebelverschlüssen demontierbar. In Luftrichtung vor
und hinter dem Erwärmer sind in der Gerätewandung
Messnippel zum Anschluss von Druck-Messleitungen
ausgeführt. Ab einem Leergewicht größer 80 kg sind die
Register geteilt und innerhalb des Gerätes zu einer
Funktionseinheit verrohrt. Der Erwärmer besitzt einen
über den Rahmen verspannten Frostschutz-Kapillarfühler
mit Frost-/Vereisungsthermostat Einstellbereich -5 bis
+15Grad C.

Energierückgewinnungseinheit
in einer Ausführung als
Hochleistungs-Kreislaufverbundsystem
Hochleistungs-Kreislaufverbundsystem zur effizienten
Wärme und Kältegewinnung, bestehend aus bis zu 4 Stück
Wärmeübertrager, jeweils in Abluft- und
Zuluftvolumenstrom. Das System beinhaltet die
Einspeisung von Wärmeenergie und Kälteenergie in den
Solekreislauf des WRG Systems über einen
Wasser/Wasser-Glycol Plattenwärmetauscher und verfügt
über eine effektive und wirkungsvolle
Vereisungsschutzregelung. Die berippte Bautiefe je
Wärmetauscher entspricht den Regelwerken der VDI 3803,
VDI 6022, DIN 1946, DIN EN 13053 und gewährleistet die
Reinigbarkeit bis in den Kern. Schnittstelle zum Gewerk
Heizungs- und Kältetechnik sind die Absperrventile  am
Hydraulikmodul, sowie die Anschlüsse an den
Wärmetauschern. Regel- und Absperrventile, regelbare
Pumpe, Plattenwärmetauscher für Wärme und
Kälteeinspeisung, komplette Regelung und Steuerung in
eigenem Schaltschrank sind im angebotenen Einheitspreis
enthalten.
Das Hydraulikmodul besteht aus einer Rahmenkonstruktion
mit integrierter Auffangwanne zur Aufnahme der
hydraulischen Komponenten; Rahmen grundiert und
lackiert. Die Einbauteile sind fachgerecht
mit Gummischellen an der Rahmenkonstruktion befestigt.
Die Anschlüsse für die Versorgung des Zuluftgerätes,
Abluftgerätes, Heiz-, bzw. Kühlanschlüsse befinden sich
an der Oberseite der Pumpenbaugruppe. Anschlüsse inkl.
Isolierung über Gewinde, bzw. mit Flansch PN
16. Verrohrung der einzelnen Bauteile in Schwarzrohr,
PN 16, grundiert und lackiert und isoliert. Alle
Armaturen geeignet für Wasser/Glykol-Gemisch 25-40%.
Vertikale, normalsaugende Hochdruckkreiselpumpe mit
gegenüberliegenden Saug- und Druckstutzen gleicher
Nennweite (Inline-Ausführung). Das Kopf-  und  Fußstück
sind aus Grauguss und alle medienberührten Bauteile aus
Edelstahl gefertigt, oberflächengekühlter Elektromotor
mit integriertem Frequenzumrichter. Motor und
Elektronik sind mit einem integriertem Überlast- und
Temperaturschutz versehen, ein externer Motorschutz ist
nicht erforderlich. Bis 2,2 kW als Permanentmagnetmotor
mit Effizienzklasse >IE4; Ab 3 kW als Asynchronmotor
mit Effizienzklasse IE3.
Das Gesamtsystem beinhaltet weiterhin das
Membrandruckausdehnungsgefäß für geschlossene
Kühlwasseranlagen, gebaut nach DIN 4807, Zulassung
gemäß EU- Druckgeräterichtline 97/23/EG.
Fußkonstruktion zur Befestigung. Vordruck 1,5 bar,
Schnellkupplung für Membrandruckausdehnungsgefäße in
geschlossenen Kühlwasseranlagen, mit einer gegen
unbeabsichtigtes schließen gesicherten Absperrung und
einer Entleerung, gemäß DIN EN 12828, TÜV-geprüft;
Manometer vor und nach Pumpe angebaut. Messsystem
Rohrfeder DIN EN 837-1, Gehäuse aus Stahl,
Anzeigebereich 0 bis 6 bar, Anschluss G einviertel Zoll
unten, medienberührte Teile aus Messing;
Membransicherheitsventil, bauteilgeprüft,
federbelastet, für geschlossene hydraulische Anlagen,
Ansprechüberdruck 6 bar; Absperrkugelhähne vor und nach
Pumpe angebaut, mit Handrad bzw. Handhebel, mit
wartungsfreier Spindelabdichtung; Entleerungs- und
Befüllungsarmatur als Kugelhahn, mit
Steckschlüsselaufsatz und losem Vierkantschlüssel mit
Verschlusskappe; 2-Wege Ventil mit Antrieb für
Vereisungsschutzregelung, PN 16, Grundkörper aus
Gusseisen, Gehäuse aus Kunststoff, Kegel aus Messing,
Spindel aus nichtrostendem Stahl,  Spindelabdichtung
mit Doppel-O-Ring aus EPDM, elektrischer Stellantrieb,
Stellsignal 0 (2) bis 10 V, mit Schalter für
Endstellungsmeldung, mit mechanischer Handverstellung;
Absperrkugelhähne angebaut an Vor- und Rücklauf für
Fremdenergieeinspeisung, Zu- und Abluft Wärmetauscher,
für Wasser/Glykol mit Handrad bzw. Handhebel, mit
wartungsfreier Spindelabdichtung, Schmutzfänger, in
Schrägsitzform, Baulänge DIN EN 558-1 mit Normalsieb;
Drucksensor zur Überwachung des min.- Druckes, mit
elektrischem Ausgangssignal an Schaltschrank.

Wärmeeinspeisung
Wasser / Glykol- Plattenwärmeaustauscher aus Edelstahl
für die Erwärmung der Solewassermenge im Heizbetrieb 2-
Wege Ventil zur Regulierung der  eingespeisten
Heizleistung im Vorlauf mit Antrieb, für Medium Wasser,
PN 16, Gehäuse aus Gusseisen, mit  Grundbeschichtung,
Kegel aus Messing, Spindel aus nichtrostendem Stahl,
Werkstoff-Nr. 1.4305,  Spindelabdichtung mit
Doppel-O-Ring aus EPDM,  elektrischer Stellantrieb,
Stellsignal 0 (2) bis 10 V, mit Schalter für
Endstellungsmeldung, mit mechanischer Handverstellung.

Steuer und Regelschaltschrank
Der Schaltschrank ist an dem Hydraulikmodul montiert
und mit allen an der Pumpenbaugruppe befestigten
Feldgeräten verdrahtet.
Schaltschrank, einschl. Kabelkanal, Kabeleinführungen
mit Verschraubung und Zugentlastung. Einspeisung mit
Hauptschalter und überwachter Hauptsicherung.
Leistungsbaugruppen für Pumpen, mit
Motorschutzschalter, einschl. potentialfreien
Hilfskontakte für Betriebsmeldung und Störmeldung,
Controller zur Steuerung und bedarfsabhängigen Regelung
des kompletten WRG-Systems bestehend aus Umwälzpumpen,
egelventilen sowie zur Aufschaltung der notwendigen
Fühler, inkl. der notwendigen Fühler zur
Messwerterfassung und des auf die Anwendung angepassten
Regelventils.
Luftseitig:
Ablufttemperatur, Abluftfeuchte, Fortlufttemperatur,
Außenlufttemperatur, Zulufttemperatur.
Wasserseitig:
Frostschutzthermostat, Vereisungsschutzfühler,
Vorlauftemperatur Abluftwärmetauscher,
Rücklauftemperatur Abluftwärmetauscher,
Vorlauftemperatur Zuluftwärmetauscher.
Erfolgt die Regelung des Zentrallüftungsgerätes nicht
über eine Steuerung, ist für eine Bereitstellung der
notwendigen Fühler zur Messwerterfassung Sorge zu
tragen.
Folgende luftseitige Messwerte oder Fühler müssen als
0-10 V Signale bereitgestellt werden:
Ablufttemperatur, Abluftfeuchte, Fortlufttemperatur,
Außenlufttemperatur, Zulufttemperatur.
Diese luftseitigen Fühler, sowie die externe
Sollwertvorgabe müssen auf den WRG-
Schaltschrank gemäß Vorgabe angeschlossen werden.
Weitere Ansteuerungen oder Funktionen wie das Regeln
von externen Ventilen oder Pumpenerfolgt nicht aus der
WRG Steuerung.
Externe Sollwertvorgabe als Normsignal 0-10V
Weitere Eigenschaften:
Einstellung von Sollwert, EIN/AUS, MAX- und MIN-
Betrieb durch Drucktasten an der Pumpe oder
Infrarotfernbedienung,
weitere Einstellungen und Überwachung mit einer
Infrarotbedieneinheit,
LED-Leuchten am Frequenzumformer zur Anzeige des
Sollwertes, Betriebsart und der Fehlermeldung,
"Auto- Stop" Funktion bei kleinem Förderstrom (mit
Membrandruckbehälter und R100 Parametrierung),
Betriebs- und Störmeldeleuchte am Frequenzumformer,
Anschluss für BUS-Kommunikation über RS 485-
Schnittstelle vorbereitet,
externe Sollwertvorgabe 0-10 VDC (0/4-20 mA) oder durch
Potentiometer (10 kOhm),
Eingang für externen potentialfreien EIN/AUS
Schaltkontakt,
folgende Anschlussklemmen sind im integrierten
Frequenzumformer vorhanden:
Eingang (Extern Ein/Aus) für potentialfreien Ein-/
Aus- Schaltkontakt,
Eingang (Digitaleingang) für potentialfreie Umschaltung
auf MIN- oder MAX-Kennlinie oder ext. Störung oder
Anschluss eines Trockenlaufschutzes.
Externe Sollwertvorgabe über ein 0 - 5 V, 0 - 10 V oder
0(4) - 20 mA Analogsignal,
Potentialfreier Störmeldesammelkontakt als Wechsler,
Fördermedium, Medientemperaturbereich, Mediumtemperatur

Energierückgewinnungseinheit
in einer Ausführung als Platten-Wärmetauscher,
Kreuz-Gegenstrom-Prinzip
Energierückgewinnungs-Einheit in einer Ausführung als
Hochleistungs-Doppelplattentauscher
Kreuz/Gegenstromschaltung mit Bypass, eingebaut in
nebeneinander oder übereinander liegende Zuluft- und
Abluftgeräte, integrierte Bypassklappen mit
gegenläufigen Aluminium-Hohlkörper-Lamellen, Klappe mit
Regelcharakteristik (bestätigte Kennlinie), zur
Temperatursicherung und Vereisungsschutzregelung,
einschließlich Stellmotore, montiert und Anschlusskabel
aus dem Gerät herausgeführt, Tauscherplatten
Reinaluminium, profiliert, Geräteboden Edelstahl
1.4301, ausgebildet als Wanne mit Gefälle,
vollständigen Entleerung des Kondensats,
Kondensatablaufstutzen aus dem Gerät herausgeführt,
einschließlich der geeigneten Siphons. Der
Plattenwärmetauscher bestitzt am Fortluftaustritt einen
Tropfenabscheider wie bereits mit dem Erläuterungstext
des Kühlers beschrieben. Die Gehäusewandung besitzt
Halte- bzw. Tragegriffe und ist mittels
Knebelverschlüssen zu Inspektions- und
Reinigungszwecken leicht demontierbar. In Luftrichtung
vor und hinter dem Erwärmer sind in der Gerätewandung
Messnippel zum Anschluss von Druck-Messleitungen
ausgeführt.

Ventilatoreinheit Hochleistungs - EC-Ventilator mit
freilaufendem Radialrad
Einseitig saugendes, rückwärts gekrümmtes Laufrad für
den Betrieb ohne Spiralgehäuse. Die Module sind
schwingungsentkoppelt an der Trennwand befestigt. Der
Hochleistungs-EC-Motor ist direkt auf der Laufradnabe
angebracht. Das Radiallaufrad ist aus hochfestem
Verbundmaterial. Laufrad und Außenläufermotor sind
statisch und dynamisch gewuchtet (nach ISO 1940, Teil
1).Laufrad mit rotierendem Diffusor,verzinkte
Einlaufdüse mit Messstellen für die Messung der
Wirkdruckdifferenz und Volumenstrom. Ausführung mit
integrierter Elektronik,Übertemperaturschutz der
Gerätelektronik durch aktives Temperaturmanagement.
Motor und Laufrad lackiert, Schutzart IP54,
thermische Klasse 155. Die zulässige
Umgebungstemperatur beträgt -25 bis + 40 GradC. Die
Leistungsdaten entsprechen der Genauigkeitsklasse 0
nach DIN 24166, die Wirkungsgradklasse des Motors
entspricht IE4. Die Ventilatorkammer besitzt eine
integrierte Ausbauhilfe und eine über die gesamte
Revisionsöffnung reichendes schwenkbares Schutzgitter.

Multifunktions-, Funktions-, Leer- und Bedienkammern
Vor und hinter Funktionsteilen sind Leer- und
Bedienkammern gemäß den Anforderungen der VDI 6022 in
ausreichender Baugröße anzuordnen.Die
Revisionsöffnungen entsprechen grundsätzlich dem
Wandaufbau des Gerätegehäuses und sind über die volle
Gerätehöhe ausgeführt. Sie besitzen ein Schauglas,
Durchmesser mind. 150 mm.In Abhängigkeit des Gewichts
des zu öffnenden Wandelements, sind die
Revisionsöffnungen als scharniergelagerte Bedientür
(Gewicht des Wandelements größer 20 kg) oder
demontierbares Wandpaneel ausgeführt. Die
scharniergelagerte Bedientür besitzt eine
Aufhaltevorrichtung und Handhebelverschlüsse mit
eindeutiger Stellungsanzeige; bei begehbaren und
bekriechbaren Geräten auch auf der Innenseite. Das
demontierbare Wandpaneel (Gewicht kleiner 20 kG)
besitzt zwei Haltegriffe und Knebelverschlüsse.
Druckseitig angeordnete Revisionsöffnungen sind mit
einer Aufschlagsicherung versehen.

Schalldämpfer-Einheit
Als Schalldämpfer sind nur zugelassen:
Absorptionsschalldämpfer deren Kulissen über eine
demontable Gehäusewand seitlich ausziehbar sind. Das
Absorptionsmaterial muss gegen mechanische
Beschädigungen geschützt sein. Absorptionsmaterial
feuchtigkeitsabweisend und abriebgeschützt bis 20 m/s
Durchtrittsgeschwindigkeit, aus nicht brennbarem
Material gemäß DIN 4102. Die Kulissen müssen zur
Reinigung ausziehbar ausgeführt werden ohne andere
Einbauteile entfernen zu müssen. Die Gerätebedienseite
ist mit abnehmbaren Revisionsdeckeln auszurüsten.
Aufnahmerahmen mit abgerundeten Ein- und
Austrittskanten, obere und untere Abstandshalter,
Spaltgeschwindigkeit optimiert durch unterschiedliche
Kulissenstärke. Bei druckseitiger Anordnung hinter dem
Ventilator ist der Einbau ohne zusätzliche
Verteileinrichtungen möglich. Der Druckverlust darf
max. 100 Pa. betragen. Gemäß RLT Raumlufttechnische
Geräte Richtlinie 01 mit Glasseiden Abdeckung
ausgeführt.

elektrische Verkabelung
Die Geräteverkabelung einschl. zugehöriger Klemmdosen,
Schaltern usw. ist derart auszuführen bzw. zu verlegen,
dass alle Wartungs- und Reparaturarbeiten erfolgen
können, ohne dass die Verkabelung demontiert werden
muss. Innenliegende Verkabelung sind zu vermeiden bzw.
auf das absolut notwendige Maß zu beschränken. In
Bereichen mit dem Risiko einer mechanischen
Beschädigung (innen und außen) oder thermischer
Belastung sind die Kabel in verzinktem Stahlpanzerrohr
einschl. Endtüllen geführt. Kabeldurchführungen durch
die Gerätewandung erfolgen mittels luftdichter
PG-Verschraubungen, Messing vernickelt, mit ebensolcher
Stützhülse in Gehäusewandstärke und Zugentlastung.

Reparaturschalter
zur Freischaltung von allen elektrischen Anlagen oder
Anlagenteilen und zur Verhinderung eines unerwarteten
Anlaufs. Die Freischaltung erfolgt jeweils leistungs-
und steuerungsstromseitig. Der Stromkreis  wirkt beim
Ausschalten gegenüber dem Leistunskreis voreilend, so
dass der Reparaturschalter lastlos geschaltet wird. Zur
Aufschaltung der Meldung (Rep.-Schalter Ein/Aus) auf
die DDC ist der Reparaturschalter mit zwei zusätzlichen
potentialfreien Kontakten ausgeführt (Hilfsschalter
Öffner/Schließer) gemäß VDI 3814, Blatt 2, Anhang C;
Der Reparaturschalter ist in Ausstellung mittels
Vorhängeschloss abschließbar; die Ausführung erfolgt
als Sicherheitsschalter mit NOT-AUS-Funktion; die
Montage des Reparaturschalters erfolgt außen am Gerät,
leichte Erkennbarkeit und Handhabbarkeit sowie gute
Zugangsmöglichkeit ist gewährleistet; die Verkabelung
zwischen Motoren und Reparaturschalter erfolgt
vorkonfektioniert mit abgeschirmter und flexibler
Leitung. Werden mehrere paralell arbeitende
Ventilatoren eingesetzt (VAn-Wall) sind diese intern
auf den einen gemeinsamen Rep.-Schalter zu verkabeln.

Gerätebeleuchtung
Alle Multifunktions-, Funktions-, Leer- und
Bedienkammern, Filter- und Ventilatorkammern sind mit
einer Gerätebeleuchtung ausgestattet. Die Ausführung
entspricht den Anforderungen der DIN1946-4/6.5.13 bzw
DIN EN 13053-7.4 (Geräte mit erhöhten
Hygieneanforderungen). Die Beleuchtungsverkabelung ist
auf einen gemeinsamen Schalter, angeordnet auf der
Bedienseite der Ventilatorkammer geschaltet. Schalter
mind. IP44 und mit Funktionsanzeige.

**1.1.10 RLT Anlage 1 Zuluft**
Modulares Zentrallüftungsgerät
Kundenposition: RLT 1  Zuluft

Funktion  Zuluft
Volumenstrom  21470 m3/h
Volumenstrom  5.96 m3/s
Geschwindigkeit  1.69 m/s
Geschwindigkeitsklasse  V2
(DIN/EN13053/A1-2020-05)
Elektr. Leistungsaufnahmeklasse  P1
(DIN/EN13053/A1-2020-05)
Druck extern Saugseite/Druckseite  50/300 Pa
P-SFP (EN 16798-3:2025, prev. SFPv)  1.08 kW/(m3/s)
SFP Class  SFP 3
(ohne externe Zuschläge)

P-SEP,d,E (EN 16798-3:2025, total sum)  NAN kW/(m3/s)
P-SFP (gew. Mittelwert)  1.08 kW/(m3/s)
SFP  Klasse (gew. MW)  SFP 3
(ohne externe Zuschläge)

Eurovent energy efficiency class calculation
Statische Druckerhöhung Ventilator
ohne Einbauverluste  834 Pa
Interne Gerätedruckverluste  484 Pa
Druckverlust WRG
bei Normdichte  280 Pa
Leistungsaufnahme  7.15 kW
Mischluft Rate  0 %
Elektro Nacherhitzer  No
Auslegungstemperaturen nach ASHRAE
Land/Stadt  Germany/DUS
Winter trocken  -6.8 Grad C
Sommer trocken  30 Grad C
Sommer Taupunkt  15.1 Grad C
Winterfall
AHU Energie Effizienz Klasse Winter  A (2016)
Auslegungstemperatur Eurovent  -7.0 Grad C
Temperaturwirkungsgrad WRG  78 %
Sommerfall
AHU Energie Effizienz Klasse Sommer  A+ (2023)
Temperaturwirkungsgrad WRG  78 %
Feuchtewirkungsgrad WRG  0 %

RLT Energie Effizienz Klasse  A+
Wärmerückgewinnungsklasse  H1
(DIN/EN13053/A1-2020-05)

Nenn-Stromaufnahme aller elektrischen Bauteile  15A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  78/68 %
Spez. Ventilatorleistung Lüftung:
SFPint/SFPint limit  855/1600 W/(m3/s)
Druckverlust Lüftungsbauteile
Delps,int  595 Pa
Externe Leckage  0.56 %
Anwendungsart:  Standard mit Bodenversiegelung
Aufstellungsort:  Innenaufstellung
Luftrichtung:  Horizontal
  Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 5 Satz
Transportlaschen, max. 1500 kg
(Satz 4Stk.)

 - 1 Satz
Edelstahl-Cover für Zwischen- und Teilungsstossprofile (automatische Auslegung)

 - 1 Satz
Grundrahmen, verzinkt - Höhe 240 mm
freie Bodenhöhe 240 mm

ZULUFT

 - 1 Stck
Hygienekanalanschluß
an Stirnwand montiert
Anschlussprofil mit 4-Loch-Verschraubung in beschichteter Ausführung RAL 9002
körperschallisolierte Verbindung
Anschlußprofil mit 4-Lochverschraubung
keine feste metallische Verbindung zwischen Gerät und Kanalanschluß
Potentialausgleich nach EN 60204-1

 - 1 Stck
Jalousieklappe
über Gerätequerschnitt
innenliegend
an Stirnwand montiert
Hygiene Aluminium gegenläufig
Rahmen Aluminium
Jalousieblätter Aluminium mit Gummidichtung strömungsgünstig profiliert
- Antrieb über glasfaserverstärkte polypropylen Kunststoff-Zahnräder, Zahnräder auf Antriebsseite und außerhalb vom Luftstrom angeordnete, selbstschmierende Lager
luftdicht nach DIN 1946, Teil 4
Klasse EN1751 4
Antriebsachse Sechskant SW12mm
Minimale Temperatur -30 Grad C
Max. Temperatur +80 Grad C
Druckverlust  Pa  2

 - 1 Stck
Stirnwand offen - über Gerätequerschnitt mit Kanal-Anschlussrahmen

 - 2 Stck
Jalousieantrieb durch Paneel
nach außen geführt
1 Stück je Antrieb

 - 2 Stck
Anzahl bauseits erforderliche Stellmotore
- min. Drehmoment 15Nm je Motor

 - 1 Stck
Multifunktion - Einheit für Standardeinbauteile
Luft
Volumenstrom  m3/h  21470
Kammerlänge  mm  800

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Filtermaterial: Mikroglasfaservlies
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM10/65%
Klasse EN779  M5
Medium Mikroglasfaservlies
Filterrahmen Stahlblech, verzinkt
Taschen
freie Filterfläche  m2  36.99
Anzahl / Größe  Stk./mm  9/592x592x534 (G55-6V/0534/06/05)
Einbaurahmen Schnellspanner
- Aluminium AlMg3
Druckverlust
Anfang  Pa  35
Ende (EN13053-2020)  Pa  105
Ende (EN13053-2020)  Pa  105
Dimensionierung  Pa  70

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  21470
Druckverlust  Pa  24
Oktavspektrum des Schalldämpfers
Frequenz

ED= Einführungsdämpfung
SR= Strömungsrauschen
  ED  SR
63  Hz  dB  8  47
125  Hz  dB  13  42
250  Hz  dB  27  38
500  Hz  dB  28  34
1000 Hz  dB  32  31
2000 Hz  dB  27  28
4000 Hz  dB  22  25
8000 Hz  dB  19  21

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.
Ausschlaggebend für eine hohe Effizienz ist die exakte Einstellung der Solemenge über frequenzgeregelte Umwälzpumpen. Die höchsten Rückwärmzahlen ergeben sich bei gleichen Wärmekapazitätsströmen auf der Luft- und Soleseite. Die Temperaturänderungen von Sole-, Zuluft- und Abluftstrom haben in der Regel die gleiche Größe.
Die Regelung erfasst die luft- und wasserseitigen Temperaturen und regelt die Pumpe auf maximalen Energierückgewinn.

Systemtechnische Vorteile
- Vermeidung von Keim-, Schadstoff, sowie einer Geruchsübertragung.
- Durch die Möglichkeit der getrennten Luftwege besteht  ein großes Optimierungspotenzial bei der Planung der Lüftungsanlage. Systembedingt ergibt sich eine erhöhter Ex-und Brandschutz.
- Die hohe Betriebssicherheit der Anlagen führt zu einem reduzierten Wartungsaufwand.
- Die berippte Bautiefe je Wärmetauscher entspricht den Regelwerken der VDI 3803, VDI 6022, DIN 1946, DIN EN 13053 und gewährleistet die Reinigbarkeit bis in den Kern.
 Vereisungsschutzregelung:
Vereisungsschutzregelung für die Aufrechterhaltung des maximal möglichen Energierückgewinns. Durch die Ermittlung der Ablufttemperatur und Feuchte lässt sich der Taupunkt des aktuellen Luftzustands ermitteln.
Liegt die Außenlufttemperatur im Frostbereich, wird über ein 2- Wege Ventil die Soletemperatur vor Eintritt in den Abluftwärmetauscher auf die  Taupunkttemperatur der Abluft eingeregelt.
Durch die genaue Erfassung des Taupunktes lässt sich die WRG auch bei tieferen Soletemperaturen effektiver nutzen als es bei einer traditionellen nur medientemperaturabhängigen Vereisungsschutzregelung der Fall wäre.
Möglichkeit zur Einspeisung von Wärme- und Kälteenergie in den Solekreislauf des WRG- Systems über einen Wasser/Wasser-Glykol-Plattenwärmetauscher.
Hydraulikmodul bestehend aus:
Rahmenkonstruktion mit integrierter Auffangwanne zur Aufnahme der hydraulischen Komponenten.
Rahmen grundiert und lackiert in RAL 9002.
Die Einbauteile sind fachgerecht mit Gummischellen an der Rahmenkonstruktion befestigt. Die Anschlüsse für die Versorgung des Zuluftgerätes, Abluftgerätes, Heiz-, bzw. Kühlanschlüsse befinden sich an der Oberseite der Pumpenbaugruppe. Anschlüsse inkl. Isolierung über Gewinde, bzw. mit Flansch PN 16.
Verrohrung der einzelnen Bauteile in Schwarzrohr, PN 16, grundiert und lackiert und isoliert.
Alle Armaturen geeignet für Wasser/Glykol-Gemisch 25-40%.
Vertikale, normalsaugende Hochdruckkreiselpumpe mit gegenüberliegenden Saug- und Druckstutzen gleicher Nennweite (Inline-Ausführung). Das Kopf-  und  Fußstück sind aus Grauguss und alle medienberührten Bauteile aus Edelstahl gefertigt. Eine Patronendichtung sorgt für eine hohe Zuverlässigkeit.
Oberflächengekühlter Elektromotor mit integriertem Frequenzumrichter.
Motor und Elektronik sind mit einem integriertem Überlast- und Temperaturschutz versehen, ein externer Motorschutz ist nicht erforderlich.
Bis 2,2kW als Permanentmagnetmotor mit Effizienzklasse >IE4.
Ab 3kW als Asynchronmotor mit Effizienzklasse IE3.
 Weitere Eigenschaften:
- Einstellung von Sollwert, EIN/AUS, MAX- und MIN-  Betrieb durch Drucktasten an der Pumpe oder R100 Infrarotfernbedienung
- Weitere Einstellungen und Überwachung mit der Grundfos Infrarotbedieneinheit R100
- LED-Leuchten am Frequenzumformer zur Anzeige des Sollwertes, Betriebsart und der Fehlermeldung
- Auto- Stop Funktion bei kleinem Förderstrom (mit Membrandruckbehälter und R100 Parametrierung).
- Betriebs- und Störmeldeleuchte am Frequenzumformer
- Anschluss für BUS-Kommunikation über RS 485- Schnittstelle vorbereitet
- externe Sollwertvorgabe 0-10 VDC (0/4-20 mA) oder durch Potentiometer (10 kOhm)
- Eingang für externen potentialfreien EIN/AUS Schaltkontakt
 Folgende Anschlussklemmen sind im integrierten Frequenzumformer vorhanden:
- Eingang (Extern Ein/Aus) für potentialfreien Ein-/  Aus- Schaltkontakt
- Eingang (Digitaleingang) für potentialfreie Umschaltung auf MIN- oder MAX-Kennlinie oder ext. Störung oder Anschluss eines Trockenlaufschutzes (z.B. Grundfos LiqTEC)
- Externe Sollwertvorgabe über ein 0 - 5 V, 0 - 10 V oder 0(4) - 20 mA Analogsignal
- Potentialfreier Störmeldesammelkontakt als Wechsler
 Fördermedium:
Medientemperaturbereich: -20 .. 120  Grad C
Medientemperatur: 20  Grad C
 2 parallel geschaltete Pumpen für redundanten Betrieb.

Membrandruckausdehnungsgefäß für geschlossene Kühlwasseranlagen, gebaut nach DIN 4807, Zulassung gemäß EU- Druckgeräterichtline 97/23/EG. -Fußkonstruktion zur Befestigung . Vordruck 1,5 bar.
Schnellkupplung für Membrandruckausdehnungsgefäße in geschlossenen Kühlwasseranlagen. Mit einer gegen unbeabsichtigtes schließen gesicherten Absperrung und einer Entleerung, gemäß DIN EN 12828, TÜV-geprüft.
Manometer vor und nach Pumpe angebaut. Messsystem Rohrfeder DIN EN 837-1, Gehäuse aus Stahl, Anzeigebereich 0 bis 6 bar, Anschluss G ¼ unten, medienberührte Teile aus Messing
Membransicherheitsventil, bauteilgeprüft, federbelastet, für geschlossene hydraulische Anlagen, Ansprechüberdruck 3 bar.
Absperrkugelhähne vor und nach Pumpe angebaut, mit Handrad bzw. Handhebel, mit wartungsfreier Spindelabdichtung.
Entleerungs- und Befüllungsarmatur als Kugelhahn, mit Steckschlüsselaufsatz und losem Vierkantschlüssel mit Verschlusskappe.
2-Wege Ventil mit Antrieb für Vereisungsschutzregelung, PN 16, Grundkörper aus Gusseisen, Gehäuse aus Kunststoff, Kegel aus Messing, Spindel aus nichtrostendem Stahl,  Spindelabdichtung mit Doppel-O-Ring aus EPDM, elektrischer Stellantrieb, Stellsignal 0 (2) bis 10 V, mit Schalter für Endstellungsmeldung, mit mechanischer Handverstellung.
Absperrkugelhähne angebaut an Vor- und Rücklauf für Fremdenergieeinspeisung, Zu- und Abluft Wärmetauscher, für Wasser/Glykol mit Handrad bzw. Handhebel, mit wartungsfreier Spindelabdichtung.
Schmutzfänger, in Schrägsitzform, Baulänge DIN EN 558-1 mit Normalsieb.
Drucksensor zur Überwachung des min.- Druckes, mit elektrischem Ausgangssignal an Schaltschrank.

Wärmeeinspeisung
Wasser / Glykol- Plattenwärmeaustauscher aus Edelstahl für die Erwärmung der Solewassermenge im Heizbetrieb 2- Wege Ventil zur Regulierung der  eingespeisten Heizleistung im Vorlauf mit Antrieb, für Medium Wasser, PN 16, Gehäuse aus Gusseisen, mit  Grundbeschichtung, Kegel aus Messing, Spindel aus nichtrostendem Stahl, Werkstoff-Nr. 1.4305,  Spindelabdichtung mit Doppel-O-Ring aus EPDM,  elektrischer Stellantrieb, Stellsignal 0 (2) bis 10 V, mit Schalter für Endstellungsmeldung, mit mechanischer Handverstellung.
Es ist bauseits sicherzustellen, dass die Heizenergie bei Anforderung ohne Verzögerung zur Verfügung steht.
Kälteeinspeisung
Wasser / Glykol- Plattenwärmeaustauscher aus Edelstahl für die Kühlung der Solewassermenge im Kühlbetrieb.
2 Wege- Ventil zur Regulierung der eingespeisten Kühlleistung mit Antrieb, für Medium Wasser, PN 16, Gehäuse aus Gusseisen, mit Grundbeschichtung, Kegel aus Messing, Spindel aus nichtrostendem Stahl, Werkstoff- Nr. 1.4305, Spindelabdichtung mit Doppel-O-Ring aus EPDM, elektrischer Stellantrieb, Stellsignal 0 (2) bis 10 V, mit Schalter für Endstellungsmeldung, mit mechanischer Handverstellung.
Es ist bauseits sicherzustellen, dass die Kühlenergie bei Anforderung ohne Verzögerung zur Verfügung steht.
3-Wege- Ventil mit 24V Antrieb zur Umgehung der Abluftwärmetauscher, für Medium Wasser, PN 16, Grundkörper aus Gusseisen, Gehäuse aus Kunststoff, Kegel aus Messing, Spindel aus nichtrostendem Stahl, Spindelabdichtung mit Doppel-O-Ring aus EPDM, elektrischer Stellantrieb, Stellsignal 0 (2) bis 10 V, mit Schalter für Endstellungsmeldung, mit mechanischer Handverstellung, Stellglied und Antrieb zusammengebaut, Ventil in den Endlagen dichtschließend, automatischer Selbstabgleich bei Inbetriebnahme, mechanischer Stellungsanzeige.

Steuer und Regelschaltschrank
Der Schaltschrank ist an dem Hydraulikmodul montiert und mit allen an der Pumpenbaugruppe befestigten Feldgeräten verdrahtet.
Schaltschrank, einschl. Kabelkanal, Kabeleinführungen mit Verschraubung und Zugentlastung. Einspeisung mit Hauptschalter und überwachter Hauptsicherung.
Leistungsbaugruppen für Pumpen, mit Motorschutzschalter, einschl. potentialfreien Hilfskontakte für Betriebsmeldung und Störmeldung,
Controller zur Steuerung und bedarfsabhängigen Regelung des kompletten WRG-Systems bestehend aus Umwälzpumpen, egelventilen sowie zur Aufschaltung der notwendigen Fühler.
Inkl. der notwendigen Fühler zur Messwerterfassung und dem auf die Anwendung angepassten Regelventil.
Schaltschranktür mit Anschlag rechts.
Luftseitig:
Ablufttemperatur, Abluftfeuchte, Fortlufttemperatur, Außenlufttemperatur, Zulufttemperatur.
Wasserseitig:
Frostschutzthermostat, Vereisungsschutzfühler, Vorlauftemperatur Abluftwärmetauscher, Rücklauftemperatur Abluftwärmetauscher,  Vorlauftemperatur Zuluftwärmetauscher.
Erfolgt die Regelung des Zentrallüftungsgerätes nicht über eine Steuerung ist für eine Bereitstellung der notwendigen Fühler zur Messwerterfassung Sorge zu tragen.
Folgende luftseitige Messwerte oder Fühler müssen als 0-10 V Signale bereitgestellt werden:
Ablufttemperatur, Abluftfeuchte, Fortlufttemperatur, Außenlufttemperatur, Zulufttemperatur.
Diese luftseitigen Fühler, sowie die externe Sollwertvorgabe müssen bauseitig auf den WRG- Schaltschrank gemäß Vorgabe angeschlossen werden.
Weitere Ansteuerungen oder Funktionen wie das Regeln von externen Ventilen oder Pumpenerfolgt nicht aus der WRG Steuerung.
Externe Sollwertvorgabe als Normsignal 0-10V.
Abnahmeprüfung des KVS-Systems bei der Inbetriebnahme einschl. Abnahme- und Prüfprotokoll
BACnet IP Schnittstelle
 Bauseitige Leistungen:
- Verrohrung zwischen der Hydraulikstation und dem ersten Zuluft WRG Wärmetauscher
- Verrohrung zwischen der Hydraulikstation und dem letzten Zuluft WRG Wärmetauscher
- Verrohrung zwischen der Hydraulikstation und dem ersten Abluft WRG Wärmetauscher
- Verrohrung zwischen der Hydraulikstation und dem letzten Abluft WRG Wärmetauscher
- Falls erforderlich, Rohrverbindung zwischen mehreren WRG Wärmetauschern je Lüftungsgerät
- Bei in der Höhe geteilten Wärmetauscher Verbindung der Anschlüsse untereinander (Tichelmann-System)
- Füllen des WRG Systems mit vorgegebenen Glykolgehalt ca. 25 bis 30 % je nach Auslegung
- Fachgerechtes Entlüften des gesamten WRG Systems
- Isolierung der schwitzwasserbildenden Rohrleitungen
- Vorrichtung zur Abfuhr eventuell austretender Sole in einen Behälter
- Bei Wärme- oder Kälteeinspeisung: Sicherstellen der schnellen Verfügbarkeit von Heiz- und Kühlmedium
- Bei mehreren Zu- oder Abluftsträngen an einer Hydraulikstation: Einbindung von Regelkugelhähnen und bauseitiger Rückschlagklappen gemäß projektspezifischem Hydraulikschema
- Bei Entfeuchterschaltung: Einbindung des zusätzlichen Regelventils gemäß projektspezifischem Hydraulikschema

WT= Wärmetauscher
  Zuluft  Abluft
Multiflow  2 WT  2 WT
Übergang nach DIN EN 308
Rückwärmezahl  0.75
Rückwärmezahl nach EN13053/2020  0.78
Wirkungsgrad (%)  75

Leistung
Gesamt (kW)  107.7  107.7
Sens. Leistung (kW)  107.7  107.7

Luft
Volumenstrom (m3/h)  21470  19770
Druckverlust (Pa)  270  240

Eintritt
Temperatur (Grad C)  5.0  25.0
Feuchte rel. (%)  50  10
Feuchte absolut (g/kg)  2.7  2.0

Austritt
Temperatur (Grad C)  20.0  8.8
Feuchte (%)  19  28
Feuchte absolut (g/kg)  2.7  2.0

Medium
Wasser / Glykol  Wasser-Glykol
Anteil Glykol (%)  25
Massenstrom (kg/h)  7164
Gesamtdruckverlust (kPa)  130

Winter mit Wärmeeinspeisung
  Zuluft  Abluft
Leistung
Gesamt (kW)  222.1  159.2
Sens. Leistung  (kW)  222.1  113.4
Soleseitig eingespeiste Leistung (kW)  63.1
bereitzustellende Einspeiseleist. (kW)  70.6
Luft
Volumenstrom (m3/h)  21470  19770
Druckverlust (Pa)  259  237
- bei Normdichte (Pa)  280  245
Eintritt
Temperatur (Grad C)  -10.8  21.0
Feuchte rel. (%)  70  50
Feuchte absolut (g/kg)  1.0  7.7
Austritt
Temperatur (Grad C)  20.0  3.9
Feuchte (%)  7  100
Feuchte absolut (g/kg)  1.0  4.9
Medium
Wasser / Glykol  Wasser-Glykol
Anteil  Glykol (%)  25
Massenstrom (kg/h)  8809
Gesamtdruckverlust (kPa)  165

Sommer mit Kälteeinspeisung
  Zuluft  Abluft
Leistung
Gesamt (kW)  108.0  43.9
Sens. Leistung (kW)  108.0  43.9
bereitzustellende Einspeiseleist. (kW)  64.5
Luft
Volumenstrom (m3/h)  21470  19770
Druckverlust (Pa)  289  256
Eintritt
Temperatur (Grad C)  35.0  26.0
Feuchte rel. (%)  34  46
Feuchte absolut (g/kg)  12.0  9.6
Austritt
Temperatur (Grad C)  20.0  32.6
Feuchte (%)  82  31
Feuchte absolut (g/kg)  12.0  9.6
Medium
Wasser / Glykol  Wasser-Glykol
Anteil Glykol (%)  25
Massenstrom (kg/h)  6853
Gesamtdruckverlust (kPa)  130

  Zuluft  Abluft
Wärmetauscher
Gerätegröße  188.188  188.188
Rohrreihen (RR)  12/12  12/12
Wasserwege (WW)  24/24  24/24
Lamellenabstand (mm)  2.5/2.5  2.5/2.5
Inhalt (l)  243.2  243.2
Anströmgeschwindigkeit (m/s)  2.00/2.00  1.84/1.84
Anschlüsse  außen/außen  außen/außen
Anschlüsse (DN)  1x65,1x65  1x65,1x65
Rahmen  Al/Al  Al/Al
Rohr  Cu/Cu  Cu/Cu
Lamelle  Al/Al  Al/Al
Rippenrohrsystem  SD251/SD251  SD251/SD251

Pumpe
Fördermedium  Wasser / Glykol
Fördermenge (m3/h)  8.8
Förderhöhe (m)  39.03
ext. Druckerhöhung, max. (bar)  1.85
Druckerhöhung, max.(bar)  3.90
Rohrnennweite Pumpenstation (DN)  50
Pumpentyp  CRE 10-3
Betriebstemperatur, max. (Grad C)  120
Nenndruckstufe (PN)  16
Motor
Nennleistung(W)  2200
Leistungsaufn. Betr.(W)  965
Nennstrom(A)  4.2
Stromart (V/Hz)  3x400/50
Schutzart(IP)  IP55
Effizienzklasse  IE5
mit redundanter Pumpe für erhöhte Betriebssicherheit

Plattenwärmetauscher zur Wärmeeinspeisung
Typ  GBS 700L/24
Heizmedium Wasser
Temperaturen (Grad C)  50/30
Massenstrom (kg/h)  3038
Anschlüsse (DN)  DN50
Druckverlust (kPa)  3.3
Regelventil  DN25
Differenzdruck bei Durchfluss (kPa)  12.15
Strömungsgeschwindigkeit im Ventil (m/s)  1.72
KVS  8
Sole Seite
Massenstrom (kg/h)  8809
Druckverlust (kPa)  24.6
Plattenwärmetauscher zur Kälteeinspeisung
Typ  GBS 700L/24
Kühlmedium Wasser
Temperaturen (Grad C)  8/14
Massenstrom (kg/h)  9254
Anschlüsse (DN)  DN40
Druckverlust (kPa)  26.5
Regelventil  DN40
Differenzdruck bei Durchfluss (kPa)  22.86
Strömungsgeschwindigkeit im Ventil (m/s)  2.05
KVS  20
Sole Seite
Massenstrom (kg/h)  6853
Druckverlust (kPa)  15.6
Ausdehnungsbehälter (l)  50

 - 1 Stck
Bedienungskassette ohne Türscharnier
in Gehäusequalität

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  21470

  Druck Bezug  bar  1.013
  Temperatur Bezug  Grad C  20
Ventilator
  Typ  2 x GR56I-ZID.GL.CR&116908-DDE
  Anzahl Ventilator-/Motoreinheiten  2
Druckverluste
  Extern  Pa  350
  Gerät  Pa  484
  System  Pa  834
  Kammer  Pa  2
  Dynamisch  Pa  24
  Statisch  Pa  834
  Gesamt  Pa  860
  Wirkdruck an der Düse  Pa  926
  k-Faktor Düsendruck  -  355

Leistungsaufnahme
  Betriebspunkt P_elektrisch  kW  7.15
  Pref. nach EN13053  kW  9.77
  P-SFP (EN 16798-3)  kW/(m3/s)  1.08
  SFPint (ErP 1253/2014)  W/(m3/s)  465
Wirkungsgrad
  Systemwirk. stat/tot  %  69.6/71.7
  EU Verordnung Nr. 327/2011  %  75.7
Drehzahl
  Ist  1/min  1639
  Max  1/min  1780

Schallleistung Ventilator
  Saug-  Druck-
  Seite  Seite
63  Hz  dB/dB(A)  72/ 46  77/ 51
125  Hz  dB/dB(A)  83/ 67  90/ 74
250  Hz  dB/dB(A)  78/ 69  82/ 73
500  Hz  dB/dB(A)  74/ 71  83/ 80
1000 Hz  dB/dB(A)  72/ 72  80/ 80
2000 Hz  dB/dB(A)  69/ 70  77/ 79
4000 Hz  dB/dB(A)  65/ 66  74/ 75
8000 Hz  dB/dB(A)  67/ 66  70/ 69
Summe  dB/dB(A)  85/ 78  92/ 86
EC Motor  Effizienzklasse IE5
Nennleistung  kW  2x4.60
Spannung/Frequenz  V/Hz  3-Wechselstrom 400V 50Hz
Nennstrom  A  2x7.4
Schutzart  IP55
Iso-Klasse  THCL155
Schallleistung Gerät
  Saug-  Druck-  Aussen am
  Seite  Seite  Gerät
63  Hz  dB/dB(A)  62/ 36  68/ 42  63/ 37
125  Hz  dB/dB(A)  68/ 52  75/ 59  74/ 58
250  Hz  dB/dB(A)  46/ 37  50/ 41  56/ 47
500  Hz  dB/dB(A)  38/ 35  47/ 44  52/ 49
1000 Hz  dB/dB(A)  25/ 25  35/ 35  51/ 51
2000 Hz  dB/dB(A)  30/ 31  41/ 43  52/ 54
4000 Hz  dB/dB(A)  32/ 33  44/ 45  38/ 39
8000 Hz  dB/dB(A)  36/ 35  43/ 42  27/ 26
Summe  dB/dB(A)  69/ 52  76/ 60  75/ 61

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ 982746E7
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  320

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  21470
Druckverlust  Pa  26
Oktavspektrum des Schalldämpfers
Frequenz

ED= Einführungsdämpfung
SR= Strömungsrauschen
  ED  SR
63  Hz  dB  9  47
125  Hz  dB  15  42
250  Hz  dB  31  38
500  Hz  dB  32  34
1000 Hz  dB  38  31
2000 Hz  dB  29  28
4000 Hz  dB  23  25
8000 Hz  dB  20  21

 - 1 Stck
Multifunktion - Einheit für Standardeinbauteile
Kammerlänge  mm  640

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Taschenfilterzellen
- Filterrahmen: Stahlblech, verzinkt
- über Bügelfedern gegen Dichtungsband im Einbaurahmen angepresst
- Einbaurahmen, Klammern standard,
- Ausführung verzinkt
- Filteraufnahmerahmen gegen Gehäuse abgedichtet
Filter
Klasse ISO 16890  ePM1/65%
Klasse EN779  F7
Medium Nanowave Synthetikfilter
Filterrahmen Stahlblech, verzinkt
Taschen
freie Filterfläche  m2  48.33
Anzahl / Größe  Stk./mm  9/592x592x534 (N85-6V/0534/08/05)
Taschenanzahl  Stk.  8
Anzahl / Größe  Stk./mm  0/0x0x0 ()
Taschenanzahl  Stk.  0
Anzahl / Größe  Stk./mm  0/0x0x0 ()
Taschenanzahl  Stk.  0
Anzahl / Größe  Stk./mm  0/0x0x0 ()
Taschenanzahl  Stk.  0
Einbaurahmen Klammern standard
- Ausführung verzinkt
Druckverlust
Anfang  Pa  53
Ende (EN13053-2020)  Pa  153
Ende (EN13053-2020)  Pa  153
Dimensionierung  Pa  103

Energieklasse  C

 - 2 Stck
Messnippel (Aluminium)
zum Anschluss von Druck-Messleitungen

 - 1 Stck
Abscheidegitter für brennbare Stoffe
Engmaschiges Gitter gemäß LüAR, verhindert ein Mitreißen brennender Teile mit dem Luftstrom.

 - 1 Stck
Standardpaneel statt Tür
in Gehäusequalität

 - 1 Stck
Manometer 0 - 500 Pa - montiert
Typ AZMZMA1X
Differenzdruckzeigermanometer
Durchmesser 110 mm -Messbereich 0…500 Pa,
vormontiert, einschliesslich Verbindungsschläuche

 - 1 Stck
Multifunktion - Einheit für Standardeinbauteile
Kammerlänge  mm  960

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Stirnwand geschlossen ohne Bedienungstür

Länge/Breite/Höhe  mm  max.11200/2000/2240
Gewicht  kg  ca.5060
Anzahl Liefereinheiten  -  5

Hersteller / Typ: '..................................................'
Menge: 1,000 St

**1.1.20 RLT Anlage 1 Abluft**
Modulares Zentrallüftungsgerät
Kundenposition: RLT 1  Abluft

Funktion  Abluft
Volumenstrom  19770 m3/h
Volumenstrom  5.49 m3/s
Geschwindigkeit  1.55 m/s
Geschwindigkeitsklasse  V1
(DIN/EN13053/A1-2020-05)
Elektr. Leistungsaufnahmeklasse  P1
(DIN/EN13053/A1-2020-05)
Druck extern Saugseite/Druckseite  50/300 Pa
P-SFP (EN 16798-3:2025, prev. SFPv)  0.97 kW/(m3/s)
SFP Class  SFP 2
(ohne externe Zuschläge)

P-SEP,d,E (EN 16798-3:2025, total sum)  NAN kW/(m3/s)
P-SFP (gew. Mittelwert)  0.97 kW/(m3/s)
SFP  Klasse (gew. MW)  SFP 2
(ohne externe Zuschläge)

Eurovent energy efficiency class calculation
Statische Druckerhöhung Ventilator
ohne Einbauverluste  703 Pa
Interne Gerätedruckverluste  353 Pa
Druckverlust WRG
bei Normdichte  280 Pa
Leistungsaufnahme  5.55 kW
Mischluft Rate  0 %
Elektro Nacherhitzer  No
Auslegungstemperaturen nach ASHRAE
Land/Stadt  Germany/DUS
Winter trocken  -6.8 Grad C
Sommer trocken  30 Grad C
Sommer Taupunkt  15.1 Grad C
Winterfall
AHU Energie Effizienz Klasse Winter  A (2016)
Auslegungstemperatur Eurovent  -7.0  Grad C
Temperaturwirkungsgrad WRG  78 %
Sommerfall
AHU Energie Effizienz Klasse Sommer  A+ (2023)
Temperaturwirkungsgrad WRG  78 %
Feuchtewirkungsgrad WRG  0 %

RLT Energie Effizienz Klasse  A+
Wärmerückgewinnungsklasse  H1
(DIN/EN13053/A1-2020-05)

Nenn-Stromaufnahme aller elektrischen Bauteile  15A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  78/68 %
Spez. Ventilatorleistung Lüftung:
SFPint/SFPint limit  855/1600 W/(m3/s)
Druckverlust Lüftungsbauteile
Delps,int  595 Pa
Externe Leckage  0.55 %
Anwendungsart:  Standard mit Bodenversiegelung
Aufstellungsort:  Innenaufstellung
Luftrichtung:  Horizontal
Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 5 Satz
Transportlaschen, max. 1500 kg
(Satz 4Stk.)

 - 1 Satz
Edelstahl-Cover für Zwischen- und Teilungsstossprofile (automatische Auslegung)

 - 1 Satz
Grundrahmen, verzinkt - Höhe 240 mm
freie Bodenhöhe 240 mm

ABLUFT

 - 1 Stck
Stirnwand geschlossen ohne Bedienungstür

 - 1 Stck
Multifunktion - Einheit für Standardeinbauteile
Kammerlänge  mm  960

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Filtermaterial: Mikroglasfaservlies
- Taschenfilterzellen
- Filterrahmen: Stahlblech, verzinkt
- über Bügelfedern gegen Dichtungsband im Einbaurahmen angepresst
- Einbaurahmen, Klammern standard,
- Ausführung verzinkt
- Filteraufnahmerahmen gegen Gehäuse abgedichtet
Filter
Klasse ISO 16890  ePM10/65%
Klasse EN779  M5
Medium Mikroglasfaservlies
Filterrahmen Stahlblech, verzinkt
Taschen
freie Filterfläche  m2  36.99
Anzahl / Größe  Stk./mm  9/592x592x534 (G55-6V/0534/06/05)
Einbaurahmen Klammern standard
- Ausführung verzinkt
Druckverlust
Anfang  Pa  32
Ende (EN13053-2020)  Pa  96
Ende (EN13053-2020)  Pa  96
Dimensionierung  Pa  64

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  19770
Druckverlust  Pa  22
Oktavspektrum des Schalldämpfers
Frequenz

ED= Einführungsdämmung
SR= Strömungsrauschen
  ED  SR
63  Hz  dB  9  45
125  Hz  dB  15  40
250  Hz  dB  31  36
500  Hz  dB  32  32
1000 Hz  dB  38  29
2000 Hz  dB  29  26
4000 Hz  dB  23  23
8000 Hz  dB  20  19

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  19770

  Druck Bezug  bar  1.013
  Temperatur Bezug  Grad C  20
Ventilator
  Typ  2 x GR56I-ZID.GL.CR&116908-DDE
  Anzahl Ventilator-/Motoreinheiten  2
Druckverluste
  Extern  Pa  350
  Gerät  Pa  353
  System  Pa  703
  Kammer  Pa  2
  Dynamisch  Pa  20
  Statisch  Pa  703
  Gesamt  Pa  725
  Wirkdruck an der Düse  Pa  785
  k-Faktor Düsendruck  -  355

Leistungsaufnahme
  Betriebspunkt P_elektrisch  kW  5.55
  Pref. nach EN13053  kW  7.72
  P-SFP (EN 16798-3)  kW/(m3/s)  0.97
  SFPint (ErP 1253/2014)  W/(m3/s)  391
Wirkungsgrad
  Systemwirk. stat/tot  %  69.6/71.7
  EU Verordnung Nr. 327/2011  %  75.7
Drehzahl
  Ist  1/min  1505
  Max  1/min  1780

Schallleistung Ventilator
  Saug-  Druck-
  Seite  Seite
63  Hz  dB/dB(A)  71/ 45  76/ 49
125  Hz  dB/dB(A)  82/ 66  90/ 74
250  Hz  dB/dB(A)  77/ 68  80/ 71
500  Hz  dB/dB(A)  72/ 69  81/ 78
1000 Hz  dB/dB(A)  70/ 70  78/ 78
2000 Hz  dB/dB(A)  67/ 68  75/ 76
4000 Hz  dB/dB(A)  63/ 64  71/ 72
8000 Hz  dB/dB(A)  64/ 63  68/ 67
Summe  dB/dB(A)  84/ 76  92/ 84
EC Motor  Effizienzklasse IE5
Nennleistung  kW  2x4.60
Spannung/Frequenz  V/Hz  3 Wechselstrom 400V 50Hz
Nennstrom  A  2x7.4
Schutzart  IP55
Iso-Klasse  THCL155
Schallleistung Gerät
  Saug-  Druck-  Aussen am
  Seite  Seite  Gerät
63  Hz  dB/dB(A)  60/ 34  67/ 40  62/ 35
125  Hz  dB/dB(A)  63/ 47  75/ 59  74/ 58
250  Hz  dB/dB(A)  39/ 30  49/ 40  54/ 45
500  Hz  dB/dB(A)  30/ 27  49/ 46  50/ 47
1000 Hz  dB/dB(A)  17/ 20  40/ 40  49/ 49
2000 Hz  dB/dB(A)  26/ 27  46/ 47  50/ 51
4000 Hz  dB/dB(A)  29/ 30  48/ 49  35/ 36
8000 Hz  dB/dB(A)  32/ 31  48/ 47  25/ 24
Summe  dB/dB(A)  65/ 48  76/ 60  75/ 60

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  320

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  19770
Druckverlust  Pa  22
Oktavspektrum des Schalldämpfers
Frequenz
ED= Einführungsdämmung
SR= Strömungsrauschen
  ED  SR
63  Hz  dB  9  45
125  Hz  dB  15  40
250  Hz  dB  31  36
500  Hz  dB  32  32
1000 Hz  dB  38  29
2000 Hz  dB  29  26
4000 Hz  dB  23  23
8000 Hz  dB  20  19

 - 1 Stck
Multifunktion - Einheit für Standardeinbauteile
Kammerlänge  mm  640

 - 1 Stck
Sichtfenster für Tür / Klappe
2-schaliges Kunststofffenster

 - 1 Stck
Innenbeleuchtung LED IP 54  ohne Schalter; Klemmdose IP66 außenliegend
Inkl. Verdrahtung soweit werksseitig ausführbar, ansonsten zur bauseitigen Fertigmontage vorbereitet.
LED-Leuchte 3W 230V - montiert
Dieses Produkt enthält eine Lichtquelle der Energieeffizienzklasse A

 - 1 Stck
Türaufschlagsicherung und Feststelleinrichtung - verzinkt

 - 1 Stck
Stirnwand offen - Standardmit Kanal-Anschlussrahmen

 - 1 Stck
Anzahl bauseits erforderliche Stellmotore
- min. Drehmoment 15Nm je Motor

 - 1 Stck
Hygienekanalanschluß
an Stirnwand montiert
Anschlussprofil mit 4-Loch-Verschraubung in beschichteter Ausführung RAL 9002
körperschallisolierte Verbindung
Anschlußprofil mit 4-Lochverschraubung
keine feste metallische Verbindung zwischen Gerät und Kanalanschluß
Potentialausgleich nach EN 60204-1

 - 1 Stck
Jalousieklappe
über halben Gerätequerschnitt
aussenliegend
an Stirnwand montiert
Hygiene Aluminium gegenläufig
Rahmen Aluminium
Jalousieblätter Aluminium mit Gummidichtung strömungsgünstig profiliert
- Antrieb über glasfaserverstärkte polypropylen Kunststoff-Zahnräder, Zahnräder auf Antriebsseite und außerhalb vom Luftstrom angeordnete, selbstschmierende Lager
luftdicht nach DIN 1946, Teil 4
Klasse EN1751 4
Antriebsachse Sechskant SW12mm
Minimale Temperatur -30 Grad C
Max. Temperatur +80 Grad C
Druckverlust  Pa  8

Länge/Breite/Höhe  mm  max.10040/2000/2240
Gewicht  kg  ca.4380
Anzahl Liefereinheiten  -  5

Hersteller / Typ: '..................................................'
Menge: 1,000 St

**1.1.30 Pauschale erschwerte Einbringung der Anlage 1 inkl. KVS Modul**
*** Pauschalposition
Einbringung der Transporteinheiten durch eine Einbringöffnung in der Außenwand im ZG
mittels Baustellengeignetem Teleskopstapler:
max.Traglast:  7,2t
max.Hubhöhe:  6,5m
Min. Reichweite bis
Gabelzinkenrücken bei min Traglast und Hubhöhe:  4m

Einbringung der Transporteinheiten durch eine Öffnung in der Aussenwand Achse 1A in den Raum Z.020

Lichte Öffnungsmaße
Breite:  3,00m
Höhe:  3,00m
Unterkante Öffnung:  ca.+3,5m über Gelände
Menge: 1,000 psch

**1.1.40 Luftfilterwechsel nach Probebetrieb Anlage 1**
*** Pauschalposition
Einmaliger Wechsel der Luftfilter, Stück und Klasse gleich, im Zuluft- und Abluftgerät geliefert, nach Abschluss des Probebetriebs und Einregulierung der Luftmengen.
Menge: 1,000 psch

**1.1.50 RLT 2 Zuluft**
Modulares Zentrallüftungsgerät
Kundenposition: RLT 2 Zuluft

Funktion  Zuluft
Volumenstrom  16580 m3/h
Volumenstrom  4.61 m3/s
Geschwindigkeit  1.30 m/s
Geschwindigkeitsklasse  V1
(DIN/EN13053/A1-2020-05)
Elektr. Leistungsaufnahmeklasse  P1
(DIN/EN13053/A1-2020-05)
Druck extern Saugseite/Druckseite  50/300 Pa
P-SFP (EN 16798-3:2025, prev. SFPv)  0.92 kW/(m3/s)
SFP Class  SFP 2
(ohne externe Zuschläge)

P-SEP,d,E (EN 16798-3:2025, total sum)  NAN kW/(m3/s)
P-SFP (gew. Mittelwert)  0.92 kW/(m3/s)
SFP  Klasse (gew. MW)  SFP 2
(ohne externe Zuschläge)

Eurovent energy efficiency class calculation
Statische Druckerhöhung Ventilator
ohne Einbauverluste  696 Pa
Interne Gerätedruckverluste  346 Pa
Druckverlust WRG
bei Normdichte  185 Pa
Leistungsaufnahme  4.78 kW
Mischluft Rate  0 %
Elektro Nacherhitzer  No
Auslegungstemperaturen nach ASHRAE
Land/Stadt  Germany/DUS
Winter trocken  -6.8 Grad C
Sommer trocken  30 Grad C
Sommer Taupunkt  15.1 Grad C
Winterfall
AHU Energie Effizienz Klasse Winter  A+ (2016)
Auslegungstemperatur Eurovent  -7.0 Grad C
Temperaturwirkungsgrad WRG  79 %
Sommerfall
AHU Energie Effizienz Klasse Sommer  A+ (2023)
Temperaturwirkungsgrad WRG  79 %
Feuchtewirkungsgrad WRG  0 %

RLT Energie Effizienz Klasse  A+
Wärmerückgewinnungsklasse  H1
(DIN/EN13053/A1-2020-05)

Nenn-Stromaufnahme aller elektrischen Bauteile  11A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  79/68 %
Spez. Ventilatorleistung Lüftung:
SFPint/SFPint limit  631/1630 W/(m3/s)
Druckverlust Lüftungsbauteile
Delps,int  429 Pa
Externe Leckage  0.73 %
Anwendungsart:  Standard mit Bodenversiegelung
Aufstellungsort:  Innenaufstellung
Luftrichtung:  Horizontal
Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 2 Satz
Transportlaschen, max. 1500 kg
(Satz 4Stk.)

 - 1 Satz
Transportvorrichtung, max. 4000 kg
(Satz 4Stk)
Zum Heben über Grundrahmen

 - 1 Satz
Edelstahl-Cover für Zwischen- und Teilungsstossprofile (automatische Auslegung)

 - 1 Satz
Grundrahmen, verzinkt - Höhe 240 mm
freie Bodenhöhe 240 mm

ZULUFT

 - 1 Stck
Stirnwand geschlossen ohne Bedienungstür

 - 1 Stck
Multifunktion - Einheit für Standardeinbauteile
Kammerlänge  mm  960

 - 1 Stck
Jalousieklappe
über halben Gerätequerschnitt
innenliegend
an Bedienseite montiert
Hygiene Aluminium gegenläufig
Rahmen Aluminium
Jalousieblätter Aluminium mit Gummidichtung strömungsgünstig profiliert
- Antrieb über glasfaserverstärkte polypropylen Kunststoff-Zahnräder, Zahnräder auf Antriebsseite und außerhalb vom Luftstrom angeordnete, selbstschmierende Lager
luftdicht nach DIN 1946, Teil 4
Klasse EN1751 4
Antriebsachse Sechskant SW12mm
Minimale Temperatur -30 Grad C
Max. Temperatur +80 Grad C
Druckverlust  Pa  4

 - 1 Stck
Hygienekanalanschluß
an Frontseite montiert
Anschlussprofil mit 4-Loch-Verschraubung in beschichteter Ausführung RAL 9002
körperschallisolierte Verbindung
Anschlußprofil mit 4-Lochverschraubung
keine feste metallische Verbindung zwischen Gerät und Kanalanschluß
Potentialausgleich nach EN 60204-1

 - 1 Stck
Innenbeleuchtung LED IP 54  ohne Schalter; Klemmdose IP66 außenliegend
Inkl. Verdrahtung soweit werksseitig ausführbar, ansonsten zur bauseitigen Fertigmontage vorbereitet.
LED-Leuchte 3W 230V - montiert
Dieses Produkt enthält eine Lichtquelle der Energieeffizienzklasse A

 - 2 Stck
Anzahl bauseits erforderliche Stellmotore
- min. Drehmoment 15Nm je Motor

 - 1 Stck
Taschenfilter - Einheit
- Partikelfiltration
- Temperaturbeständigkeit bis 70  Grad C
- Filtermaterial: Mikroglasfaservlies
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM10/65%
Klasse EN779  M5
Medium Mikroglasfaservlies
Filterrahmen Stahlblech, verzinkt
Taschen
freie Filterfläche  m2  36.99
Anzahl / Größe  Stk./mm  9/592x592x534 (G55-6V/0534/06/05)
Taschenanzahl  Stk.  6
Einbaurahmen Schnellspanner
- Aluminium AlMg3
Druckverlust
Anfang  Pa  27
Ende (EN13053-2020)  Pa  81
Ende (EN13053-2020)  Pa  81
Dimensionierung  Pa  54

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  16580
Druckverlust  Pa  15
Oktavspektrum des Schalldämpfers
Frequenz
ED= Einführungsdämmung
SR= Strömungsrauschen
  ED  SR
63  Hz  dB  8  40
125  Hz  dB  13  36
250  Hz  dB  27  32
500  Hz  dB  28  28
1000 Hz  dB  32  25
2000 Hz  dB  27  22
4000 Hz  dB  22  19
8000 Hz  dB  19  19

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.
Ausschlaggebend für eine hohe Effizienz ist die exakte Einstellung der Solemenge über frequenzgeregelte Umwälzpumpen. Die höchsten Rückwärmzahlen ergeben sich bei gleichen Wärmekapazitätsströmen auf der Luft- und Soleseite. Die Temperaturänderungen von Sole-, Zuluft- und Abluftstrom haben in der Regel die gleiche Größe.
Die Regelung erfasst die luft- und wasserseitigen Temperaturen und regelt die Pumpe auf maximalen Energierückgewinn.

Systemtechnische Vorteile
- Vermeidung von Keim-, Schadstoff, sowie einer Geruchsübertragung.
- Durch die Möglichkeit der getrennten Luftwege besteht  ein großes Optimierungspotenzial bei der Planung der Lüftungsanlage. Systembedingt ergibt sich eine erhöhter Ex-und Brandschutz.
- Die hohe Betriebssicherheit der Anlagen führt zu einem reduzierten Wartungsaufwand.
- Die berippte Bautiefe je Wärmetauscher entspricht den Regelwerken der VDI 3803, VDI 6022, DIN 1946, DIN EN 13053 und gewährleistet die Reinigbarkeit bis in den Kern.
 Vereisungsschutzregelung:
Vereisungsschutzregelung für die Aufrechterhaltung des maximal möglichen Energierückgewinns. Durch die Ermittlung der Ablufttemperatur und Feuchte lässt sich der Taupunkt des aktuellen Luftzustands ermitteln.
Liegt die Außenlufttemperatur im Frostbereich, wird über ein 2- Wege Ventil die Soletemperatur vor Eintritt in den Abluftwärmetauscher auf die  Taupunkttemperatur der Abluft eingeregelt.
Durch die genaue Erfassung des Taupunktes lässt sich die WRG auch bei tieferen Soletemperaturen effektiver nutzen als es bei einer traditionellen nur medientemperaturabhängigen Vereisungsschutzregelung der Fall wäre.
Möglichkeit zur Einspeisung von Wärme- und Kälteenergie in den Solekreislauf des WRG- Systems über einen Wasser/Wasser-Glykol-Plattenwärmetauscher.
Hydraulikmodul bestehend aus:
Rahmenkonstruktion mit integrierter Auffangwanne zur Aufnahme der hydraulischen Komponenten.
Rahmen grundiert und lackiert in RAL 9002.
Die Einbauteile sind fachgerecht mit Gummischellen an der Rahmenkonstruktion befestigt. Die Anschlüsse für die Versorgung des Zuluftgerätes, Abluftgerätes, Heiz-, bzw. Kühlanschlüsse befinden sich an der Oberseite der Pumpenbaugruppe. Anschlüsse inkl. Isolierung über Gewinde, bzw. mit Flansch PN 16.
Verrohrung der einzelnen Bauteile in Schwarzrohr, PN 16, grundiert und lackiert und isoliert.
Alle Armaturen geeignet für Wasser/Glykol-Gemisch 25-40%.
Vertikale, normalsaugende Hochdruckkreiselpumpe mit gegenüberliegenden Saug- und Druckstutzen gleicher Nennweite (Inline-Ausführung). Das Kopf-  und  Fußstück sind aus Grauguss und alle medienberührten Bauteile aus Edelstahl gefertigt. Eine Patronendichtung sorgt für eine hohe Zuverlässigkeit.
Oberflächengekühlter Elektromotor mit integriertem Frequenzumrichter.
Motor und Elektronik sind mit einem integriertem Überlast- und Temperaturschutz versehen, ein externer Motorschutz ist nicht erforderlich.
Bis 2,2kW als Permanentmagnetmotor mit Effizienzklasse >IE4.
Ab 3kW als Asynchronmotor mit Effizienzklasse IE3.
 Weitere Eigenschaften:
- Einstellung von Sollwert, EIN/AUS, MAX- und MIN-  Betrieb durch Drucktasten an der Pumpe oder R100 Infrarotfernbedienung
- Weitere Einstellungen und Überwachung mit der Grundfos Infrarotbedieneinheit R100
- LED-Leuchten am Frequenzumformer zur Anzeige des Sollwertes, Betriebsart und der Fehlermeldung
- Auto- Stop Funktion bei kleinem Förderstrom (mit Membrandruckbehälter und R100 Parametrierung).
- Betriebs- und Störmeldeleuchte am Frequenzumformer
- Anschluss für BUS-Kommunikation über RS 485- Schnittstelle vorbereitet
- externe Sollwertvorgabe 0-10 VDC (0/4-20 mA) oder durch Potentiometer (10 kOhm)
- Eingang für externen potentialfreien EIN/AUS Schaltkontakt
 Folgende Anschlussklemmen sind im integrierten Frequenzumformer vorhanden:
- Eingang (Extern Ein/Aus) für potentialfreien Ein-/  Aus- Schaltkontakt
- Eingang (Digitaleingang) für potentialfreie Umschaltung auf MIN- oder MAX-Kennlinie oder ext. Störung oder Anschluss eines Trockenlaufschutzes (z.B. Grundfos LiqTEC)
- Externe Sollwertvorgabe über ein 0 - 5 V, 0 - 10 V oder 0(4) - 20 mA Analogsignal
- Potentialfreier Störmeldesammelkontakt als Wechsler
 Fördermedium:
Medientemperaturbereich: -20 .. 120  Grad C
Medientemperatur: 20  Grad C
2 parallel geschaltete Pumpen für redundanten Betrieb.

Membrandruckausdehnungsgefäß für geschlossene Kühlwasseranlagen, gebaut nach DIN 4807, Zulassung gemäß EU- Druckgeräterichtline 97/23/EG. -Fußkonstruktion zur Befestigung . Vordruck 1,5 bar.
Schnellkupplung für Membrandruckausdehnungsgefäße in geschlossenen Kühlwasseranlagen. Mit einer gegen unbeabsichtigtes schließen gesicherten Absperrung und einer Entleerung, gemäß DIN EN 12828, TÜV-geprüft.
Manometer vor und nach Pumpe angebaut. Messsystem Rohrfeder DIN EN 837-1, Gehäuse aus Stahl, Anzeigebereich 0 bis 6 bar, Anschluss G ¼ unten, medienberührte Teile aus Messing
Membransicherheitsventil, bauteilgeprüft, federbelastet, für geschlossene hydraulische Anlagen, Ansprechüberdruck 3 bar.
Absperrkugelhähne vor und nach Pumpe angebaut, mit Handrad bzw. Handhebel, mit wartungsfreier Spindelabdichtung.
Entleerungs- und Befüllungsarmatur als Kugelhahn, mit Steckschlüsselaufsatz und losem Vierkantschlüssel mit Verschlusskappe.
2-Wege Ventil mit Antrieb für Vereisungsschutzregelung, PN 16, Grundkörper aus Gusseisen, Gehäuse aus Kunststoff, Kegel aus Messing, Spindel aus nichtrostendem Stahl,  Spindelabdichtung mit Doppel-O-Ring aus EPDM, elektrischer Stellantrieb, Stellsignal 0 (2) bis 10 V, mit Schalter für Endstellungsmeldung, mit mechanischer Handverstellung.
Absperrkugelhähne angebaut an Vor- und Rücklauf für Fremdenergieeinspeisung, Zu- und Abluft Wärmetauscher, für Wasser/Glykol mit Handrad bzw. Handhebel, mit wartungsfreier Spindelabdichtung.
Schmutzfänger, in Schrägsitzform, Baulänge DIN EN 558-1 mit Normalsieb.
Drucksensor zur Überwachung des min.- Druckes, mit elektrischem Ausgangssignal an Schaltschrank.

Wärmeeinspeisung
Wasser / Glykol- Plattenwärmeaustauscher aus Edelstahl für die Erwärmung der Solewassermenge im Heizbetrieb 2- Wege Ventil zur Regulierung der  eingespeisten Heizleistung im Vorlauf mit Antrieb, für Medium Wasser, PN 16, Gehäuse aus Gusseisen, mit  Grundbeschichtung, Kegel aus Messing, Spindel aus nichtrostendem Stahl, Werkstoff-Nr. 1.4305,  Spindelabdichtung mit Doppel-O-Ring aus EPDM,  elektrischer Stellantrieb, Stellsignal 0 (2) bis 10 V, mit Schalter für Endstellungsmeldung, mit mechanischer Handverstellung.
Es ist bauseits sicherzustellen, dass die Heizenergie bei Anforderung ohne Verzögerung zur Verfügung steht.
Kälteeinspeisung
Wasser / Glykol- Plattenwärmeaustauscher aus Edelstahl für die Kühlung der Solewassermenge im Kühlbetrieb.
2 Wege- Ventil zur Regulierung der eingespeisten Kühlleistung mit Antrieb, für Medium Wasser, PN 16, Gehäuse aus Gusseisen, mit Grundbeschichtung, Kegel aus Messing, Spindel aus nichtrostendem Stahl, Werkstoff- Nr. 1.4305, Spindelabdichtung mit Doppel-O-Ring aus EPDM, elektrischer Stellantrieb, Stellsignal 0 (2) bis 10 V, mit Schalter für Endstellungsmeldung, mit mechanischer Handverstellung.
Es ist bauseits sicherzustellen, dass die Kühlenergie bei Anforderung ohne Verzögerung zur Verfügung steht.
3-Wege- Ventil mit 24V Antrieb zur Umgehung der Abluftwärmetauscher, für Medium Wasser, PN 16, Grundkörper aus Gusseisen, Gehäuse aus Kunststoff, Kegel aus Messing, Spindel aus nichtrostendem Stahl, Spindelabdichtung mit Doppel-O-Ring aus EPDM, elektrischer Stellantrieb, Stellsignal 0 (2) bis 10 V, mit Schalter für Endstellungsmeldung, mit mechanischer Handverstellung, Stellglied und Antrieb zusammengebaut, Ventil in den Endlagen dichtschließend, automatischer Selbstabgleich bei Inbetriebnahme, mechanischer Stellungsanzeige.

Steuer und Regelschaltschrank
Der Schaltschrank ist an dem Hydraulikmodul montiert und mit allen an der Pumpenbaugruppe befestigten Feldgeräten verdrahtet.
Schaltschrank, einschl. Kabelkanal, Kabeleinführungen mit Verschraubung und Zugentlastung. Einspeisung mit Hauptschalter und überwachter Hauptsicherung.
Leistungsbaugruppen für Pumpen, mit Motorschutzschalter, einschl. potentialfreien Hilfskontakte für Betriebsmeldung und Störmeldung,
Controller zur Steuerung und bedarfsabhängigen Regelung des kompletten WRG-Systems bestehend aus Umwälzpumpen, egelventilen sowie zur Aufschaltung der notwendigen Fühler.
Inkl. der notwendigen Fühler zur Messwerterfassung und dem auf die Anwendung angepassten Regelventil.
Schaltschranktür mit Anschlag rechts.
Luftseitig:
Ablufttemperatur, Abluftfeuchte, Fortlufttemperatur, Außenlufttemperatur, Zulufttemperatur.
Wasserseitig:
Frostschutzthermostat, Vereisungsschutzfühler, Vorlauftemperatur Abluftwärmetauscher, Rücklauftemperatur Abluftwärmetauscher,  Vorlauftemperatur Zuluftwärmetauscher.
Erfolgt die Regelung des Zentrallüftungsgerätes nicht über eine Steuerung ist für eine Bereitstellung der notwendigen Fühler zur Messwerterfassung Sorge zu tragen.
Folgende luftseitige Messwerte oder Fühler müssen als 0-10 V Signale bereitgestellt werden:
Ablufttemperatur, Abluftfeuchte, Fortlufttemperatur, Außenlufttemperatur, Zulufttemperatur.
Diese luftseitigen Fühler, sowie die externe Sollwertvorgabe müssen bauseitig auf den WRG- Schaltschrank gemäß Vorgabe angeschlossen werden.
Weitere Ansteuerungen oder Funktionen wie das Regeln von externen Ventilen oder Pumpenerfolgt nicht aus der WRG Steuerung.
Externe Sollwertvorgabe als Normsignal 0-10V.
Abnahmeprüfung des KVS-Systems bei der Inbetriebnahme einschl. Abnahme- und Prüfprotokoll
BACnet IP Schnittstelle
 Bauseitige Leistungen:
- Verrohrung zwischen der Hydraulikstation und dem ersten Zuluft WRG Wärmetauscher
- Verrohrung zwischen der Hydraulikstation und dem letzten Zuluft WRG Wärmetauscher
- Verrohrung zwischen der Hydraulikstation und dem ersten Abluft WRG Wärmetauscher
- Verrohrung zwischen der Hydraulikstation und dem letzten Abluft WRG Wärmetauscher
- Falls erforderlich, Rohrverbindung zwischen mehreren WRG Wärmetauschern je Lüftungsgerät
- Bei in der Höhe geteilten Wärmetauscher Verbindung der Anschlüsse untereinander (Tichelmann-System)
- Füllen des WRG Systems mit vorgegebenen Glykolgehalt ca. 25 bis 30 % je nach Auslegung
- Fachgerechtes Entlüften des gesamten WRG Systems
- Isolierung der schwitzwasserbildenden Rohrleitungen
- Vorrichtung zur Abfuhr eventuell austretender Sole in einen Behälter
- Bei Wärme- oder Kälteeinspeisung: Sicherstellen der schnellen Verfügbarkeit von Heiz- und Kühlmedium
- Bei mehreren Zu- oder Abluftsträngen an einer Hydraulikstation: Einbindung von Regelkugelhähnen und bauseitiger Rückschlagklappen gemäß projektspezifischem Hydraulikschema
- Bei Entfeuchterschaltung: Einbindung des zusätzlichen Regelventils gemäß projektspezifischem Hydraulikschema

WT= Wärmetauscher
  Zuluft  Abluft
Multiflow  2 WT  2 WT
Übergang nach DIN EN 308  Zuluft  Abluft
Rückwärmezahl  0.79
Rückwärmezahl nach EN13053/2020  0.79
Wirkungsgrad (%)  79
Leistung
Gesamt (kW)  87.8  87.8
Sens. Leistung (kW)  87.8  87.8
Luft
Volumenstrom (m3/h)  16580  16580
Druckverlust (Pa)  179  182
Eintritt
Temperatur (Grad C)  5.0  25.0
Feuchte rel. (%)  50  10
Feuchte absolut (g/kg)  2.7  2.0
Austritt
Temperatur (Grad C)  20.8  9.2
Feuchte (%)  18  27
Feuchte absolut (g/kg)  2.7  2.0
Medium
Wasser / Glykol  Wasser-Glykol
Anteil  Glykol (%)  25
Massenstrom (kg/h)  5807
Gesamtdruckverlust (kPa)  90
Winter mit Wärmeeinspeisung  Zuluft  Abluft
Leistung
Gesamt (kW)  171.3  140.3
Sens. Leistung (kW)  171.3  98.7
Soleseitig eingespeiste Leistung (kW)  31.1
bereitzustellende Einspeiseleist. (kW)  55.7
Luft
Volumenstrom (m3/h)  16580  16580
Druckverlust (Pa)  175  179
- bei Normdichte (Pa)  185  185
Eintritt
Temperatur (Grad C)  -10.8  21.0
Feuchte rel. (%)  70  50
Feuchte absolut (g/kg)  1.0  7.7
Austritt
Temperatur  Grad C  20.0  3.3
Feuchte  %  7  100
Feuchte absolut  g/kg  1.0  4.7
Medium
Wasser / Glykol  Wasser-Glykol
Anteil  Glykol (%)  25
Massenstrom (kg/h)  7978
Gesamtdruckverlust (kPa)  151
Sommer mit Kälteeinspeisung
  Zuluft  Abluft
Leistung
Gesamt (kW)  83.4  35.7
Sens. Leistung (kW)  83.4  35.7
bereitzustellende Einspeiseleist.  (kW)  48.0
Luft
Volumenstrom (m3/h)  16580  16580
Druckverlust (Pa)  191  193
Eintritt
Temperatur (Grad C)  35.0  26.0
Feuchte rel. (%)  34  46
Feuchte absolut (g/kg)  12.0  9.6
Austritt
Temperatur (Grad C)  20.0  32.4
Feuchte (%)  82  32
Feuchte absolut (g/kg)  12.0  9.6
Medium
Wasser / Glykol  Wasser-Glykol
Anteil  Glykol (%)  25
Massenstrom (kg/h)  5521
Gesamtdruckverlust (kPa)  90
  Zuluft  Abluft
Wärmetauscher
Gerätegröße  188.188  188.188
Rohrreihen (RR)  12/12  12/12
Wasserwege (WW)  24/24  24/24
Lamellenabstand (mm)  2.5/2.5  2.5/2.5
Inhalt (l)  243.2  243.2
Anströmgeschwindigkeit (m/s)  1.54/1.54  1.54/1.54
Anschlüsse  außen/außen  außen/außen
Anschlüsse (DN)  1x65,1x65  1x65,1x65
Rahmen  Al/Al  Al/Al
Rohr  Cu/Cu  Cu/Cu
Lamelle  Al/Al  Al/Al
Rippenrohrsystem  SD251/SD251  SD251/SD251

Pumpe
Fördermedium  Wasser / Glykol
Fördermenge (m3/h)  8.0
Förderhöhe (m)  30.17
ext. Druckerhöhung, max. (bar)  0.99
Druckerhöhung, max. (bar)  3.02
Rohrnennweite Pumpenstation (DN)  40
Pumpentyp  CRE 5-5
Betriebstemperatur, max. (Grad C)  120
Nenndruckstufe (PN)  16
Motor
Nennleistung  W  1500
Leistungsaufn. Betr.  W  986
Nennstrom  A  9.1
Stromart  V/Hz  1x230/50
Schutzart  IP  IP55
Effizienzklasse  IE5
mit redundanter Pumpe für erhöhte Betriebssicherheit

Plattenwärmetauscher zur Wärmeeinspeisung
Typ  GBS 525M/50
Heizmedium Wasser
Temperaturen (Grad C)  50/30
Massenstrom (kg/h)  2397
Anschlüsse (DN)  DN40
Druckverlust (kPa)  2.1
Regelventil  DN20
Differenzdruck bei Durchfluss (kPa)  12.19
Strömungsgeschwindigkeit im Ventil (m/s)  2.12
KVS  6.3
Sole Seite
Massenstrom (kg/h)  7978
Druckverlust (kPa)  24.6
Plattenwärmetauscher zur Kälteeinspeisung
Typ  GBS 525M/30
Kühlmedium Wasser
Temperaturen (Grad C)  8/14
Massenstrom (kg/h)  6886
Anschlüsse (DN)  DN40
Druckverlust (kPa)  39.4
Regelventil  DN40
Differenzdruck bei Durchfluss (kPa)  12.66
Strömungsgeschwindigkeit im Ventil (m/s)  1.52
KVS  20
Sole Seite
Massenstrom (kg/h)  5521
Druckverlust (kPa)  27.4
Ausdehnungsbehälter (l)  50

 - 1 Stck
Bedienungskassette ohne Türscharnier
in Gehäusequalität

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  16580

  Druck Bezug  bar  1.013
  Temperatur Bezug  Grad C  20
Ventilator
  Typ  2 x GR56I-ZID.GG.CR&116907-DDE
  Anzahl Ventilator-/Motoreinheiten  2
Druckverluste
  Extern  Pa  350
  Gerät  Pa  346
  System  Pa  696
  Kammer  Pa  2
  Dynamisch  Pa  14
  Statisch  Pa  696
  Gesamt  Pa  712
  Wirkdruck an der Düse  Pa  552
  k-Faktor Düsendruck  -  355

Leistungsaufnahme
  Betriebspunkt P_elektrisch  kW  4.78
  Pref. nach EN13053  kW  6.49
  P-SFP (EN 16798-3)  kW/(m3/s)  0.92
  SFPint (ErP 1253/2014)  W/(m3/s)  328
Wirkungsgrad
  Systemwirk. stat/tot  %  67.1/68.6
  EU Verordnung Nr. 327/2011  %  73.8
Drehzahl
  Ist  1/min  1438
  Max  1/min  1610

Schallleistung Ventilator
  Saug-  Druck-
  Seite  Seite
63  Hz  dB/dB(A)  69/ 43  75/ 49
125  Hz  dB/dB(A)  86/ 70  95/ 79
250  Hz  dB/dB(A)  76/ 67  79/ 70
500  Hz  dB/dB(A)  71/ 68  80/ 77
1000 Hz  dB/dB(A)  69/ 69  77/ 77
2000 Hz  dB/dB(A)  66/ 68  74/ 75
4000 Hz  dB/dB(A)  61/ 62  70/ 71
8000 Hz  dB/dB(A)  61/ 60  65/ 64
Summe  dB/dB(A)  87/ 76  96/ 84
EC Motor  Effizienzklasse IE5
Nennleistung  kW  2x3.40
Spannung/Frequenz  V/Hz  3-Wechselstrom 400V 50Hz
Nennstrom  A  2x5.4
Schutzart  IP55
Iso-Klasse  THCL155
Schallleistung Gerät
  Saug-  Druck-  Aussen am
  Seite  Seite  Gerät
63  Hz  dB/dB(A)  59/ 33  66/ 40  61/ 35
125  Hz  dB/dB(A)  71/ 55  80/ 64  79/ 63
250  Hz  dB/dB(A)  44/ 35  47/ 38  53/ 44
500  Hz  dB/dB(A)  35/ 32  44/ 41  49/ 46
1000 Hz  dB/dB(A)  22/ 22  32/ 32  48/ 48
2000 Hz  dB/dB(A)  27/ 29  38/ 39  49/ 50
4000 Hz  dB/dB(A)  28/ 29  40/ 41  34/ 35
8000 Hz  dB/dB(A)  30/ 29  38/ 37  22/ 21
Summe  dB/dB(A)  71/ 55  80/ 64  79/ 64

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  280

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  16580
Druckverlust  Pa  16
Oktavspektrum des Schalldämpfers
Frequenz

ED= Einführungsdämmung
SR= Strömungsrauschen
  ED  SR
63  Hz  dB  9  40
125  Hz  dB  15  36
250  Hz  dB  31  32
500  Hz  dB  32  28
1000 Hz  dB  38  25
2000 Hz  dB  29  22
4000 Hz  dB  23  19
8000 Hz  dB  20  19

 - 1 Stck
Multifunktion - Einheit für Standardeinbauteile
Kammerlänge  mm  640

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Taschenfilterzellen
- Filterrahmen: Stahlblech, verzinkt
- über Bügelfedern gegen Dichtungsband im Einbaurahmen angepresst
- Einbaurahmen, Klammern standard,
- Ausführung verzinkt
- Filteraufnahmerahmen gegen Gehäuse abgedichtet
Filter
Klasse ISO 16890  ePM1/65%
Klasse EN779  F7
Medium Nanowave Synthetikfilter
Filterrahmen Stahlblech, verzinkt
Taschen
freie Filterfläche  m2  48.33
Anzahl / Größe  Stk./mm  9/592x592x534 (N85-6V/0534/08/05)
Taschenanzahl  Stk.  8
Einbaurahmen Klammern standard
- Ausführung verzinkt
Druckverlust
Anfang  Pa  41
Ende (EN13053-2020)  Pa  123
Ende (EN13053-2020)  Pa  123
Dimensionierung  Pa  82

Energieklasse  C

 - 2 Stck
Messnippel (Aluminium)
zum Anschluss von Druck-Messleitungen

 - 1 Stck
Abscheidegitter für brennbare Stoffe
Engmaschiges Gitter gemäß LüAR, verhindert ein Mitreißen brennender Teile mit dem Luftstrom.

 - 1 Stck
Standardpaneel statt Tür
in Gehäusequalität

 - 1 Stck
Manometer 0 - 500 Pa - montiert
Typ AZMZMA1X
Differenzdruckzeigermanometer
Durchmesser 110 mm -Messbereich 0…500 Pa,
vormontiert, einschliesslich Verbindungsschläuche

 - 1 Stck
Multifunktion - Einheit für Standardeinbauteile
Kammerlänge  mm  960

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Stirnwand geschlossen ohne Bedienungstür

Länge/Breite/Höhe  mm  11320/2000/2240
Gewicht  kg  ca.4880
Anzahl Liefereinheiten  -  3

Hersteller / Typ: '..................................................'
Menge: 1,000 St

**1.1.60 RLT 2 Abluft**
RLT 2 Abluft

Funktion  Abluft
Volumenstrom  16580 m3/h
Volumenstrom  4.61 m3/s
Geschwindigkeit  1.30 m/s
Geschwindigkeitsklasse  V1
(DIN/EN13053/A1-2020-05)
Elektr. Leistungsaufnahmeklasse  P1
(DIN/EN13053/A1-2020-05)
Druck extern Saugseite/Druckseite  300/50 Pa
P-SFP (EN 16798-3:2025, prev. SFPv)  0.86 kW/(m3/s)
SFP Class  SFP 2
(ohne externe Zuschläge)

PSTP,d,E (EN 16798-3:2025, total sum)  NAN kW/(m3/s)
P-SFP (gew. Mittelwert)  0.86 kW/(m3/s)
SFP Klasse (gew. MW)  SFP 2
(ohne externe Zuschläge)

Eurovent energy efficiency class calculation
Statische Druckerhöhung Ventilator
ohne Einbauverluste  616 Pa
Interne Gerätedruckverluste  266 Pa
Druckverlust WRG
bei Normdichte  185 Pa
Leistungsaufnahme  4.12 kW
Mischluft Rate  0 %
Elektro Nacherhitzer  No
Auslegungstemperaturen nach ASHRAE
Land/Stadt  Germany/DUS
Winter trocken  -6.8 Grad C
Sommer trocken  30 Grad C
Sommer Taupunkt  15.1 Grad C
Winterfall
AHU Energie Effizienz Klasse Winter  A+ (2016)
Auslegungstemperatur Eurovent  -7.0 Grad C
Temperaturwirkungsgrad WRG  79 %
Sommerfall
AHU Energie Effizienz Klasse Sommer  A+ (2023)
Temperaturwirkungsgrad WRG  79 %
Feuchtewirkungsgrad WRG  0 %

RLT Energie Effizienz Klasse  A+
Wärmerückgewinnungsklasse  H1
(DIN/EN13053/A1-2020-05)

Nenn-Stromaufnahme aller elektrischen Bauteile  17A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  79/68 %
Spez. Ventilatorleistung Lüftung:
SFPint/SFPint limit  631/1630 W/(m3/s)
Druckverlust Lüftungsbauteile
Delps,int  429 Pa
Externe Leckage  0.66 %
Anwendungsart:  Standard mit Bodenversiegelung
Aufstellungsort:  Innenaufstellung
Luftrichtung:  Horizontal
  Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 5 Satz
Transportlaschen, max. 1500 kg
(Satz 4Stk.)

 - 1 Satz
Edelstahl-Cover für Zwischen- und Teilungsstossprofile (automatische Auslegung)

 - 1 Satz
Grundrahmen, verzinkt - Höhe 240 mm
freie Bodenhöhe 240 mm

ABLUFT

 - 1 Stck
Stirnwand geschlossen ohne Bedienungstür

 - 1 Stck
Multifunktion - Einheit für Standardeinbauteile
Kammerlänge  mm  960

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Filtermaterial: Mikroglasfaservlies
- Taschenfilterzellen
- Filterrahmen: Stahlblech, verzinkt
- über Bügelfedern gegen Dichtungsband im Einbaurahmen angepresst
- Einbaurahmen, Klammern standard,
- Ausführung verzinkt
- Filteraufnahmerahmen gegen Gehäuse abgedichtet
Filter
Klasse ISO 16890  ePM10/65%
Klasse EN779  M5
Medium Mikroglasfaservlies
Filterrahmen Stahlblech, verzinkt
Taschen
freie Filterfläche  m2  36.99
Anzahl / Größe  Stk./mm  9/592x592x534 (G55-6V/0534/06/05)
Taschenanzahl  Stk.  6
Anzahl / Größe  Stk./mm  0/0x0x0 ()
Taschenanzahl  Stk.  0
Anzahl / Größe  Stk./mm  0/0x0x0 ()
Taschenanzahl  Stk.  0
Anzahl / Größe  Stk./mm  0/0x0x0 ()
Taschenanzahl  Stk.  0
Einbaurahmen Klammern standard
- Ausführung verzinkt
Druckverlust
Anfang  Pa  27
Ende (EN13053-2020)  Pa  81
Ende (EN13053-2020)  Pa  81
Dimensionierung  Pa  54

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  16580
Druckverlust  Pa  16
Oktavspektrum des Schalldämpfers
Frequenz

ED= Einführungsdämmung
SR= Strömungsrauschen
  ED  SR
63  Hz  dB  9  40
125  Hz  dB  15  36
250  Hz  dB  31  32
500  Hz  dB  32  28
1000 Hz  dB  38  25
2000 Hz  dB  29  22
4000 Hz  dB  23  19
8000 Hz  dB  20  19

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  16580

  Druck Bezug  bar  1.013
  Temperatur Bezug  Grad C  20
Ventilator
  Typ  2 x GR56I-ZID.GQ.CR&116909-DDE
  Anzahl Ventilator-/Motoreinheiten  2
Druckverluste
  Extern  Pa  350
  Gerät  Pa  266
  System  Pa  616
  Kammer  Pa  2
  Dynamisch  Pa  14
  Statisch  Pa  616
  Gesamt  Pa  632
  Wirkdruck an der Düse  Pa  552
  k-Faktor Düsendruck  -  355

Leistungsaufnahme
  Betriebspunkt P_elektrisch  kW  4.12
  Pref. nach EN13053  kW  5.80
  P-SFP (EN 16798-3)  kW/(m3/s)  0.86
  SFPint (ErP 1253/2014)  W/(m3/s)  304
Wirkungsgrad
  Systemwirk. stat/tot  %  68.9/70.6
  EU Verordnung Nr. 327/2011  %  75.8
Drehzahl
  Ist  1/min  1366
  Max  1/min  1860

Schallleistung Ventilator
  Saug-  Druck-
  Seite  Seite
63  Hz  dB/dB(A)  71/ 44  75/ 48
125  Hz  dB/dB(A)  83/ 66  89/ 73
250  Hz  dB/dB(A)  76/ 67  78/ 70
500  Hz  dB/dB(A)  73/ 70  80/ 77
1000 Hz  dB/dB(A)  70/ 70  78/ 78
2000 Hz  dB/dB(A)  66/ 67  73/ 74
4000 Hz  dB/dB(A)  64/ 65  70/ 71
8000 Hz  dB/dB(A)  62/ 61  64/ 63
Summe  dB/dB(A)  84/ 76  91/ 82
EC Motor  Effizienzklasse IE5
Nennleistung  kW  2x5.20
Spannung/Frequenz  V/Hz  3-Wechselstrom 400V 50Hz
Nennstrom  A  2x8.2
Schutzart  IP55
Iso-Klasse  THCL155
Schallleistung Gerät
  Saug-  Druck-  Aussen am
  Seite  Seite  Gerät
63  Hz  dB/dB(A)  60/ 33  66/ 39  61/ 34
125  Hz  dB/dB(A)  64/ 47  74/ 58  73/ 57
250  Hz  dB/dB(A)  38/ 29  47/ 39  52/ 44
500  Hz  dB/dB(A)  31/ 28  48/ 45  49/ 46
1000 Hz  dB/dB(A)  17/ 20  40/ 40  49/ 49
2000 Hz  dB/dB(A)  25/ 26  44/ 45  48/ 49
4000 Hz  dB/dB(A)  30/ 31  47/ 48  34/ 35
8000 Hz  dB/dB(A)  30/ 29  44/ 43  21/ 20
Summe  dB/dB(A)  65/ 48  75/ 59  74/ 59

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  400

 - 1 Stck
Schalldämpfer - Einheit
Kammerabsorptionsprinzip
- mit Klappenblatt incl. Drehriegel zur Inspektion
- Stahlblech verzinkt, Nieten Aluminium/Stahl
- Kulissen-Absorptionsmaterial feuchtigkeitsabweisend, Obermaterial Glasseide, abriebfest bis 20 m/s
- Brandklasse A2 nach DIN 4102
- Distanzhalter für seitlichen Auszug der Schalldämmkulissen
- Resonanzbleche und Kulissenrahmen
Kulissen
Anzahl  Stk.  6
Luft
Volumenstrom  m3/h  16580
Druckverlust  Pa  16
Oktavspektrum des Schalldämpfers
Frequenz

ED= Einführungsdämmung
SR= Strömungsrauschen
  ED  SR
63  Hz  dB  9  40
125  Hz  dB  15  36
250  Hz  dB  31  32
500  Hz  dB  32  28
1000 Hz  dB  38  25
2000 Hz  dB  29  22
4000 Hz  dB  23  19
8000 Hz  dB  20  19

 - 1 Stck
Multifunktion - Einheit für Standardeinbauteile
Luft
Volumenstrom  m3/h  16580
Kammerlänge  mm  560

 - 1 Stck
Sichtfenster für Tür / Klappe
2-schaliges Kunststofffenster

 - 1 Stck
Innenbeleuchtung LED IP 54  ohne Schalter; Klemmdose IP66 außenliegend
Inkl. Verdrahtung soweit werksseitig ausführbar, ansonsten zur bauseitigen Fertigmontage vorbereitet.
LED-Leuchte 3W 230V - montiert
Dieses Produkt enthält eine Lichtquelle der Energieeffizienzklasse A

 - 1 Stck
Türaufschlagsicherung und Feststelleinrichtung - verzinkt

 - 1 Stck
Stirnwand offen - über Gerätequerschnitt mit Kanal-Anschlussrahmen

 - 2 Stck
Jalousieantrieb durch Paneel
nach außen geführt
1 Stück je Antrieb

 - 2 Stck
Stellmotor 24V, 0-10V stetig mit Federrückzug, angebaut
Typ 920939E7AHAX
Laufzeit bei Nenndrehwinkel 90 Grad : 90 sec.
Laufzeit bei Schließung (Feder): 15 sec.
Stellkraft: 18 Nm
Schutzart: IP 54
Stellmotor 24V, 0-10V stetig mit Federrückzug, angebaut

 - 1 Stck
Hygienekanalanschluß
an Stirnwand montiert
Anschlussprofil mit 4-Loch-Verschraubung in beschichteter Ausführung RAL 9002
körperschallisolierte Verbindung
Anschlußprofil mit 4-Lochverschraubung
keine feste metallische Verbindung zwischen Gerät und Kanalanschluß
Potentialausgleich nach EN 60204-1

 - 1 Stck
Jalousieklappe
über Gerätequerschnitt
aussenliegend
an Stirnwand montiert
Hygiene Aluminium gegenläufig
Rahmen Aluminium
Jalousieblätter Aluminium mit Gummidichtung strömungsgünstig profiliert
- Antrieb über glasfaserverstärkte polypropylen Kunststoff-Zahnräder, Zahnräder auf Antriebsseite und außerhalb vom Luftstrom angeordnete, selbstschmierende Lager
luftdicht nach DIN 1946, Teil 4
Klasse EN1751 4
Antriebsachse Sechskant SW12mm
Minimale Temperatur -30 Grad C
Max. Temperatur +80 Grad C
Druckverlust  Pa  1

Länge/Breite/Höhe  mm  10160/2000/2240
Gewicht  kg  ca.4370
Anzahl Liefereinheiten  -  5

Hersteller / Typ: '..................................................'
Menge: 1,000 St

**1.1.70 Pauschale erschwerte Einbringung der Anlage 2 inkl. KVS Modul**
*** Pauschalposition
Einbringung der Transporteinheiten durch eine Einbringöffnung in der Außenwand im ZG
mittels Baustellengeignetem Teleskopstapler:
min.Traglast:  2,5t
bei.Hubhöhe:  6,5m
Min. Reichweite bis
Gabelzinkenrücken bei min Traglast und min Hubhöhe:  10m

Einbringung der Transporteinheiten durch eine Öffnung in der Aussenwand Achse 11/ 5J-5L in den Raum Z.009

Lichte Öffnungsmaße
Breite:  3,00m
Höhe:  3,00m
Unterkante Öffnung:  ca.+3,5m über Gelände
Entfernung zum Bordstein: ca 6m
Menge: 1,000 psch

**1.1.80 Luftfilterwechsel nach Probebetrieb Anlage 2**
*** Pauschalposition
Einmaliger Wechsel der Luftfilter, Stück und Klasse gleich, im Zuluft- und Abluftgerät geliefert, nach Abschluss des Probebetriebs und Einregulierung der Luftmengen.
Menge: 1,000 psch

**1.1.90 RLT 3 Zuluft**
Modulares Zentrallüftungsgerät
Anlage: Zuluft
Kundenposition: RLT 3

Funktion  Zuluft
Volumenstrom  24370 m3/h
Volumenstrom  6.77 m3/s
Geschwindigkeit  1.64 m/s
Geschwindigkeitsklasse  V2
(DIN/EN13053/A1-2020-05)
Elektr. Leistungsaufnahmeklasse  P1
(DIN/EN13053/A1-2020-05)
Druck extern Saugseite/Druckseite  50/300 Pa
P-SPF (EN 16798-3:2025, prev. SFPv)  1.11 kW/(m3/s)
SFP Class  SFP 3
(ohne externe Zuschläge)

P-SEP,d,E (EN 16798-3:2025, total sum)  NAN kW/(m3/s)
P-SFP (gew. Mittelwert)  1.11 kW/(m3/s)
SFP  Klasse (gew. MW)  SFP 3
(ohne externe Zuschläge)

Eurovent energy efficiency class calculation
Statische Druckerhöhung Ventilator
ohne Einbauverluste  816 Pa
Interne Gerätedruckverluste  466 Pa
Druckverlust WRG
bei Normdichte  260 Pa
Leistungsaufnahme  8.47 kW
Mischluft Rate  0 %
Elektro Nacherhitzer  No
Auslegungstemperaturen nach ASHRAE
Land/Stadt  Germany/DUS
Winter trocken  -6.8 Grad C
Sommer trocken  30 Grad C
Sommer Taupunkt  15.1 Grad C
Winterfall
AHU Energie Effizienz Klasse Winter  A (2016)
Auslegungstemperatur Eurovent  -6.8 Grad C
Temperaturwirkungsgrad WRG  78 %
Sommerfall
AHU Energie Effizienz Klasse Sommer  A (2023)
Temperaturwirkungsgrad WRG  78 %
Feuchtewirkungsgrad WRG  0 %

RLT Energie Effizienz Klasse  A+
Wärmerückgewinnungsklasse  H1
(DIN/EN13053/A1-2020-05)

Nenn-Stromaufnahme aller elektrischen Bauteile  16A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  78/68 %
Spez. Ventilatorleistung Lüftung:
SFPint/SFPint limit  815/1600 W/(m3/s)
Druckverlust Lüftungsbauteile
Delps,int  541 Pa
Externe Leckage  0.54 %
Anwendungsart:  Standard mit Bodenversiegelung
Aufstellungsort:  Innenaufstellung
Luftrichtung:  Horizontal
  Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 4 Satz
Transportlaschen, max. 1500 kg
(Satz 4Stk.)

 - 1 Satz
Edelstahl-Cover für Zwischen- und Teilungsstossprofile (automatische Auslegung)

 - 1 Satz
Grundrahmen, verzinkt - Höhe 240 mm
freie Bodenhöhe 240 mm

ZULUFT

 - 1 Stck
Stirnwand geschlossen ohne Bedienungstür

 - 1 Stck
Multifunktion - Einheit für Standardeinbauteile
Kammerlänge  mm  960

 - 1 Stck
Jalousieklappe
über halben Gerätequerschnitt
innenliegend
an Decke montiert
Hygiene Aluminium gegenläufig
Rahmen Aluminium
Jalousieblätter Aluminium mit Gummidichtung strömungsgünstig profiliert
- Antrieb über glasfaserverstärkte polypropylen Kunststoff-Zahnräder, Zahnräder auf Antriebsseite und außerhalb vom Luftstrom angeordnete, selbstschmierende Lager
luftdicht nach DIN 1946, Teil 4
Klasse EN1751 4
Antriebsachse Sechskant SW12mm
Minimale Temperatur -30 Grad C
Max. Temperatur +80 Grad C
Druckverlust  7 Pa

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Anzahl bauseits erforderliche Stellmotore
- min. Drehmoment 15Nm je Motor

 - 1 Stck
Taschenfilter - Einheit
- Partikelfiltration
- Temperaturbeständigkeit bis 70 Grad C
- Filtermaterial: Mikroglasfaservlies
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM10/65%
Klasse EN779  M5
Medium Mikroglasfaservlies
Filterrahmen Stahlblech, verzinkt
Taschen
freie Filterfläche  m2  43.14
Anzahl / Größe  Stk./mm  9/592x592x534 (G55-6V/0534/06/05)
Taschenanzahl  Stk.  6
Anzahl / Größe  Stk./mm  3/287x592x534 (G55-3V/0534/03/05)
Taschenanzahl  Stk.  3
Einbaurahmen Schnellspanner
- Aluminium AlMg3
Druckverlust
Anfang  Pa  34
Ende (EN13053-2020)  Pa  102
Ende (EN13053-2020)  Pa  102
Dimensionierung  Pa  68

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  7
Luft
Volumenstrom  m3/h  24370
Druckverlust  Pa  23
Oktavspektrum des Schalldämpfers
Frequenz

ED= Einführungsdämmung
SD= Strömungsrauschen
  ED  SR
63  Hz  dB  8  46
125  Hz  dB  13  42
250  Hz  dB  27  38
500  Hz  dB  28  34
1000 Hz  dB  32  30
2000 Hz  dB  27  27
4000 Hz  dB  22  24
8000 Hz  dB  19  21

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.
Ausschlaggebend für eine hohe Effizienz ist die exakte Einstellung der Solemenge über frequenzgeregelte Umwälzpumpen. Die höchsten Rückwärmzahlen ergeben sich bei gleichen Wärmekapazitätsströmen auf der Luft- und Soleseite. Die Temperaturänderungen von Sole-, Zuluft- und Abluftstrom haben in der Regel die gleiche Größe.
Die Regelung erfasst die luft- und wasserseitigen Temperaturen und regelt die Pumpe auf maximalen Energierückgewinn.

Systemtechnische Vorteile
- Vermeidung von Keim-, Schadstoff, sowie einer Geruchsübertragung.
- Durch die Möglichkeit der getrennten Luftwege besteht  ein großes Optimierungspotenzial bei der Planung der Lüftungsanlage. Systembedingt ergibt sich eine erhöhter Ex-und Brandschutz.
- Die hohe Betriebssicherheit der Anlagen führt zu einem reduzierten Wartungsaufwand.
- Die berippte Bautiefe je Wärmetauscher entspricht den Regelwerken der VDI 3803, VDI 6022, DIN 1946, DIN EN 13053 und gewährleistet die Reinigbarkeit bis in den Kern.
 Vereisungsschutzregelung:
Vereisungsschutzregelung für die Aufrechterhaltung des maximal möglichen Energierückgewinns. Durch die Ermittlung der Ablufttemperatur und Feuchte lässt sich der Taupunkt des aktuellen Luftzustands ermitteln.
Liegt die Außenlufttemperatur im Frostbereich, wird über ein 2- Wege Ventil die Soletemperatur vor Eintritt in den Abluftwärmetauscher auf die  Taupunkttemperatur der Abluft eingeregelt.
Durch die genaue Erfassung des Taupunktes lässt sich die WRG auch bei tieferen Soletemperaturen effektiver nutzen als es bei einer traditionellen nur medientemperaturabhängigen Vereisungsschutzregelung der Fall wäre.
Möglichkeit zur Einspeisung von Wärme- und Kälteenergie in den Solekreislauf des WRG- Systems über einen Wasser/Wasser-Glykol-Plattenwärmetauscher.
Hydraulikmodul bestehend aus:
Rahmenkonstruktion mit integrierter Auffangwanne zur Aufnahme der hydraulischen Komponenten.
Rahmen grundiert und lackiert in RAL 9002.
Die Einbauteile sind fachgerecht mit Gummischellen an der Rahmenkonstruktion befestigt. Die Anschlüsse für die Versorgung des Zuluftgerätes, Abluftgerätes, Heiz-, bzw. Kühlanschlüsse befinden sich an der Oberseite der Pumpenbaugruppe. Anschlüsse inkl. Isolierung über Gewinde, bzw. mit Flansch PN 16.
Verrohrung der einzelnen Bauteile in Schwarzrohr, PN 16, grundiert und lackiert und isoliert.
Alle Armaturen geeignet für Wasser/Glykol-Gemisch 25-40%.
Vertikale, normalsaugende Hochdruckkreiselpumpe mit gegenüberliegenden Saug- und Druckstutzen gleicher Nennweite (Inline-Ausführung). Das Kopf-  und  Fußstück sind aus Grauguss und alle medienberührten Bauteile aus Edelstahl gefertigt. Eine Patronendichtung sorgt für eine hohe Zuverlässigkeit.
Oberflächengekühlter Elektromotor mit integriertem Frequenzumrichter.
Motor und Elektronik sind mit einem integriertem Überlast- und Temperaturschutz versehen, ein externer Motorschutz ist nicht erforderlich.
Bis 2,2kW als Permanentmagnetmotor mit Effizienzklasse >IE4.
Ab 3kW als Asynchronmotor mit Effizienzklasse IE3.
 Weitere Eigenschaften:
- Einstellung von Sollwert, EIN/AUS, MAX- und MIN-  Betrieb durch Drucktasten an der Pumpe oder R100 Infrarotfernbedienung
- Weitere Einstellungen und Überwachung mit der Grundfos Infrarotbedieneinheit R100
- LED-Leuchten am Frequenzumformer zur Anzeige des Sollwertes, Betriebsart und der Fehlermeldung
- Auto- Stop Funktion bei kleinem Förderstrom (mit Membrandruckbehälter und R100 Parametrierung).
- Betriebs- und Störmeldeleuchte am Frequenzumformer
- Anschluss für BUS-Kommunikation über RS 485- Schnittstelle vorbereitet
- externe Sollwertvorgabe 0-10 VDC (0/4-20 mA) oder durch Potentiometer (10 kOhm)
- Eingang für externen potentialfreien EIN/AUS Schaltkontakt
 Folgende Anschlussklemmen sind im integrierten Frequenzumformer vorhanden:
- Eingang (Extern Ein/Aus) für potentialfreien Ein-/  Aus- Schaltkontakt
- Eingang (Digitaleingang) für potentialfreie Umschaltung auf MIN- oder MAX-Kennlinie oder ext. Störung oder Anschluss eines Trockenlaufschutzes (z.B. Grundfos LiqTEC)
- Externe Sollwertvorgabe über ein 0 - 5 V, 0 - 10 V oder 0(4) - 20 mA Analogsignal
- Potentialfreier Störmeldesammelkontakt als Wechsler
 Fördermedium:
Medientemperaturbereich: -20 .. 120  Grad C
Medientemperatur: 20 Grad C
2 parallel geschaltete Pumpen für redundanten Betrieb.

Membrandruckausdehnungsgefäß für geschlossene Kühlwasseranlagen, gebaut nach DIN 4807, Zulassung gemäß EU- Druckgeräterichtline 97/23/EG. -Fußkonstruktion zur Befestigung . Vordruck 1,5 bar.
Schnellkupplung für Membrandruckausdehnungsgefäße in geschlossenen Kühlwasseranlagen. Mit einer gegen unbeabsichtigtes schließen gesicherten Absperrung und einer Entleerung, gemäß DIN EN 12828, TÜV-geprüft.
Manometer vor und nach Pumpe angebaut. Messsystem Rohrfeder DIN EN 837-1, Gehäuse aus Stahl, Anzeigebereich 0 bis 6 bar, Anschluss G ¼ unten, medienberührte Teile aus Messing
Membransicherheitsventil, bauteilgeprüft, federbelastet, für geschlossene hydraulische Anlagen, Ansprechüberdruck 3 bar.
Absperrkugelhähne vor und nach Pumpe angebaut, mit Handrad bzw. Handhebel, mit wartungsfreier Spindelabdichtung.
Entleerungs- und Befüllungsarmatur als Kugelhahn, mit Steckschlüsselaufsatz und losem Vierkantschlüssel mit Verschlusskappe.
2-Wege Ventil mit Antrieb für Vereisungsschutzregelung, PN 16, Grundkörper aus Gusseisen, Gehäuse aus Kunststoff, Kegel aus Messing, Spindel aus nichtrostendem Stahl,  Spindelabdichtung mit Doppel-O-Ring aus EPDM, elektrischer Stellantrieb, Stellsignal 0 (2) bis 10 V, mit Schalter für Endstellungsmeldung, mit mechanischer Handverstellung.
Absperrkugelhähne angebaut an Vor- und Rücklauf für Fremdenergieeinspeisung, Zu- und Abluft Wärmetauscher, für Wasser/Glykol mit Handrad bzw. Handhebel, mit wartungsfreier Spindelabdichtung.
Schmutzfänger, in Schrägsitzform, Baulänge DIN EN 558-1 mit Normalsieb.
Drucksensor zur Überwachung des min.- Druckes, mit elektrischem Ausgangssignal an Schaltschrank.

Wärmeeinspeisung
Wasser / Glykol- Plattenwärmeaustauscher aus Edelstahl für die Erwärmung der Solewassermenge im Heizbetrieb 2- Wege Ventil zur Regulierung der  eingespeisten Heizleistung im Vorlauf mit Antrieb, für Medium Wasser, PN 16, Gehäuse aus Gusseisen, mit  Grundbeschichtung, Kegel aus Messing, Spindel aus nichtrostendem Stahl, Werkstoff-Nr. 1.4305,  Spindelabdichtung mit Doppel-O-Ring aus EPDM,  elektrischer Stellantrieb, Stellsignal 0 (2) bis 10 V, mit Schalter für Endstellungsmeldung, mit mechanischer Handverstellung.
Es ist bauseits sicherzustellen, dass die Heizenergie bei Anforderung ohne Verzögerung zur Verfügung steht.
Kälteeinspeisung
Wasser / Glykol- Plattenwärmeaustauscher aus Edelstahl für die Kühlung der Solewassermenge im Kühlbetrieb.
2 Wege- Ventil zur Regulierung der eingespeisten Kühlleistung mit Antrieb, für Medium Wasser, PN 16, Gehäuse aus Gusseisen, mit Grundbeschichtung, Kegel aus Messing, Spindel aus nichtrostendem Stahl, Werkstoff- Nr. 1.4305, Spindelabdichtung mit Doppel-O-Ring aus EPDM, elektrischer Stellantrieb, Stellsignal 0 (2) bis 10 V, mit Schalter für Endstellungsmeldung, mit mechanischer Handverstellung.
Es ist bauseits sicherzustellen, dass die Kühlenergie bei Anforderung ohne Verzögerung zur Verfügung steht.
3-Wege- Ventil mit 24V Antrieb zur Umgehung der Abluftwärmetauscher, für Medium Wasser, PN 16, Grundkörper aus Gusseisen, Gehäuse aus Kunststoff, Kegel aus Messing, Spindel aus nichtrostendem Stahl, Spindelabdichtung mit Doppel-O-Ring aus EPDM, elektrischer Stellantrieb, Stellsignal 0 (2) bis 10 V, mit Schalter für Endstellungsmeldung, mit mechanischer Handverstellung, Stellglied und Antrieb zusammengebaut, Ventil in den Endlagen dichtschließend, automatischer Selbstabgleich bei Inbetriebnahme, mechanischer Stellungsanzeige.

Steuer und Regelschaltschrank
Der Schaltschrank ist an dem Hydraulikmodul montiert und mit allen an der Pumpenbaugruppe befestigten Feldgeräten verdrahtet.
Schaltschrank, einschl. Kabelkanal, Kabeleinführungen mit Verschraubung und Zugentlastung. Einspeisung mit Hauptschalter und überwachter Hauptsicherung.
Leistungsbaugruppen für Pumpen, mit Motorschutzschalter, einschl. potentialfreien Hilfskontakte für Betriebsmeldung und Störmeldung,
Controller zur Steuerung und bedarfsabhängigen Regelung des kompletten WRG-Systems bestehend aus Umwälzpumpen, egelventilen sowie zur Aufschaltung der notwendigen Fühler.
Inkl. der notwendigen Fühler zur Messwerterfassung und dem auf die Anwendung angepassten Regelventil.
Schaltschranktür mit Anschlag rechts.
Luftseitig:
Ablufttemperatur, Abluftfeuchte, Fortlufttemperatur, Außenlufttemperatur, Zulufttemperatur.
Wasserseitig:
Frostschutzthermostat, Vereisungsschutzfühler, Vorlauftemperatur Abluftwärmetauscher, Rücklauftemperatur Abluftwärmetauscher,  Vorlauftemperatur Zuluftwärmetauscher.
Erfolgt die Regelung des Zentrallüftungsgerätes nicht über eine Steuerung ist für eine Bereitstellung der notwendigen Fühler zur Messwerterfassung Sorge zu tragen.
Folgende luftseitige Messwerte oder Fühler müssen als 0-10 V Signale bereitgestellt werden:
Ablufttemperatur, Abluftfeuchte, Fortlufttemperatur, Außenlufttemperatur, Zulufttemperatur.
Diese luftseitigen Fühler, sowie die externe Sollwertvorgabe müssen bauseitig auf den WRG- Schaltschrank gemäß Vorgabe angeschlossen werden.
Weitere Ansteuerungen oder Funktionen wie das Regeln von externen Ventilen oder Pumpenerfolgt nicht aus der WRG Steuerung.
Externe Sollwertvorgabe als Normsignal 0-10V.
Abnahmeprüfung des KVS-Systems bei der Inbetriebnahme einschl. Abnahme- und Prüfprotokoll
BACnet IP Schnittstelle
 Bauseitige Leistungen:
- Verrohrung zwischen der Hydraulikstation und dem ersten Zuluft WRG Wärmetauscher
- Verrohrung zwischen der Hydraulikstation und dem letzten Zuluft WRG Wärmetauscher
- Verrohrung zwischen der Hydraulikstation und dem ersten Abluft WRG Wärmetauscher
- Verrohrung zwischen der Hydraulikstation und dem letzten Abluft WRG Wärmetauscher
- Falls erforderlich, Rohrverbindung zwischen mehreren WRG Wärmetauschern je Lüftungsgerät
- Bei in der Höhe geteilten Wärmetauscher Verbindung der Anschlüsse untereinander (Tichelmann-System)
- Füllen des WRG Systems mit vorgegebenen Glykolgehalt ca. 25 bis 30 % je nach Auslegung
- Fachgerechtes Entlüften des gesamten WRG Systems
- Isolierung der schwitzwasserbildenden Rohrleitungen
- Vorrichtung zur Abfuhr eventuell austretender Sole in einen Behälter
- Bei Wärme- oder Kälteeinspeisung: Sicherstellen der schnellen Verfügbarkeit von Heiz- und Kühlmedium
- Bei mehreren Zu- oder Abluftsträngen an einer Hydraulikstation: Einbindung von Regelkugelhähnen und bauseitiger Rückschlagklappen gemäß projektspezifischem Hydraulikschema
- Bei Entfeuchterschaltung: Einbindung des zusätzlichen Regelventils gemäß projektspezifischem Hydraulikschema

WT= Wärmetauscher
  Zuluft  Abluft
Multiflow  2 WT  2 WT
Übergang nach DIN EN 308  Zuluft  Abluft
Rückwärmezahl  0.73
Rückwärmezahl nach EN13053/2020  0.78
Wirkungsgrad (%)  73
Leistung
Gesamt (kW)  119.9  119.9
Sens. Leistung (kW)  119.9  119.9
Luft
Volumenstrom (m3/h)  24370  21630
Druckverlust (Pa)  250  210
Eintritt
Temperatur (Grad C)  5.0  25.0
Feuchte rel. (%)  50  10
Feuchte absolut (g/kg)  2.7  2.0
Austritt
Temperatur (Grad C)  19.7  8.5
Feuchte (%)  19  29
Feuchte absolut (g/kg)  2.7  2.0
Medium
Wasser / Glykol  Wasser-Glykol
Anteil  Glykol (%)  25
Massenstrom (kg/h)  8023
Gesamtdruckverlust (kPa)  115
Winter mit Wärmeeinspeisung  Zuluft  Abluft
Leistung
Gesamt (kW)  252.2  183.3
Sens. Leistung (kW)  252.2  128.9
Soleseitig eingespeiste Leistung (kW)  68.9
bereitzustellende Einspeiseleist. (kW)  89.8
Luft
Volumenstrom (m3/h)  24370  21630
Druckverlust (Pa)  242  207
- bei Normdichte (Pa)  260  215
Eintritt
Temperatur (Grad C)  -10.8  21.0
Feuchte rel. (%)  77  50
Feuchte absolut (g/kg)  1.1  7.7
Austritt
Temperatur (Grad C)  20.0  3.2
Feuchte (%)  8  100
Feuchte absolut (g/kg)  1.1  4.7
Medium
Wasser / Glykol  Wasser-Glykol
Anteil  Glykol  %  25
Massenstrom  kg/h  10594
Gesamtdruckverlust  kPa  167
Sommer mit Kälteeinspeisung  Zuluft  Abluft
Leistung
Gesamt (kW)  122.6  49.4
Sens. Leistung (kW)  122.6  49.4
bereitzustellende Einspeiseleist. (kW)  73.6
Luft
Volumenstrom (m3/h)  24370  21630
Druckverlust (Pa)  269  225
Eintritt
Temperatur (Grad C)  35.0  26.0
Feuchte rel. (%)  34  46
Feuchte absolut (g/kg)  12.0  9.6
Austritt
Temperatur (Grad C)  20.0  32.8
Feuchte (%)  82  31
Feuchte absolut (g/kg)  12.0  9.6
Medium
Wasser / Glykol  Wasser-Glykol
Anteil  Glykol (%)  25
Massenstrom (kg/h)  7637
Gesamtdruckverlust (kPa)  115

  Zuluft  Abluft
Wärmetauscher
Gerätegröße  220.188  220.188
Rohrreihen (RR)  12/12  12/12
Wasserwege (WW)  20/20  20/20
Lamellenabstand (mm)  2.5/2.5  2.5/2.5
Inhalt (l)  285.7  285.7
Anströmgeschwindigkeit (m/s)  1.90/1.90  1.69/1.69
Anschlüsse  außen/außen  außen/außen
Anschlüsse (DN)  1x65,1x65  1x65,1x65
Rahmen  Al/Al  Al/Al
Rohr  Cu/Cu  Cu/Cu
Lamelle  Al/Al  Al/Al
Rippenrohrsystem  SD251/SD251  SD251/SD251

Pumpe
Fördermedium  Wasser / Glykol
Fördermenge (m3/h)  10.6
Förderhöhe (m)  36.20
ext. Druckerhöhung, max. (bar)  1.57
Druckerhöhung, max. (bar)  3.62
Rohrnennweite Pumpenstation (DN)  50
Pumpentyp  CRE 10-3
Betriebstemperatur, max. (Grad C)  120
Nenndruckstufe (PN)  16
Motor
Nennleistung (W)  2200
Leistungsaufn. Betr. (W)  1106
Nennstrom (A)  4.2
Stromart (V/Hz)  3x400/50
Schutzart (IP)  IP55
Effizienzklasse  IE5
mit redundanter Pumpe für erhöhte Betriebssicherheit

Plattenwärmetauscher zur Wärmeeinspeisung
Typ  GBS 700L/34
Heizmedium Wasser
Temperaturen (Grad C)  50/30
Massenstrom (kg/h)  3868
Anschlüsse (DN)  DN50
Druckverlust (kPa)  2.7
Regelventil  DN25
Differenzdruck bei Durchfluss (kPa)  12.6
Strömungsgeschwindigkeit im Ventil (m/s)  2.19
KVS  10
Sole Seite
Massenstrom (kg/h)  10594
Druckverlust (kPa)  19.5
Plattenwärmetauscher zur Kälteeinspeisung
Typ  GBS 700L/24
Kühlmedium Wasser
Temperaturen (Grad C)  8/14
Massenstrom (kg/h)  10562
Anschlüsse (DN)  DN40
Druckverlust (kPa)  33.9
Regelventil  DN50
Differenzdruck bei Durchfluss (kPa)  12
Strömungsgeschwindigkeit im Ventil (m/s)  1.49
KVS  31.5
Sole Seite
Massenstrom (kg/h)  7637
Druckverlust (kPa)  19.0
Ausdehnungsbehälter (l)  50

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 2 Stck
Messnippel (Aluminium)
zum Anschluss von Druck-Messleitungen

 - 1 Stck
Paneelkondensatwanne mit allseitiger Neigung
Innenschale Edelstahl (1.4509 oder gleichwertig)

 - 1 Stck
WAT - Anschlüsse auf Bedienseite

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  24370

  Druck Bezug  bar  1.013
  Temperatur Bezug  Grad C  20
Ventilator
  Typ  4 x GR45I-ZID.DG.CR&116901-DDE
  Anzahl Ventilator-/Motoreinheiten  4
Druckverluste
  Extern  Pa  350
  Gerät  Pa  466
  System  Pa  816
  Kammer  Pa  2
  Dynamisch  Pa  19
  Statisch  Pa  816
  Gesamt  Pa  837
  Wirkdruck an der Düse  Pa  791
  k-Faktor Düsendruck  -  220

Leistungsaufnahme
  Betriebspunkt P_elektrisch  kW  8.47
  Pref. nach EN13053  kW  10.79
  P-SFP (EN 16798-3)  kW/(m3/s)  1.11
  SFPint (ErP 1253/2014)  W/(m3/s)  462
Wirkungsgrad
  Systemwirk. stat/tot  %  65.2/66.9
  EU Verordnung Nr. 327/2011  %  75.1
Drehzahl
  Ist  1/min  1967
  Max  1/min  2050

Schallleistung Ventilator
  Saug-  Druck-
  Seite  Seite
63  Hz  dB/dB(A)  74/ 48  79/ 53
125  Hz  dB/dB(A)  91/ 75  97/ 81
250  Hz  dB/dB(A)  86/ 77  85/ 77
500  Hz  dB/dB(A)  77/ 74  85/ 82
1000 Hz  dB/dB(A)  75/ 75  83/ 83
2000 Hz  dB/dB(A)  72/ 74  78/ 80
4000 Hz  dB/dB(A)  68/ 69  73/ 74
8000 Hz  dB/dB(A)  66/ 65  70/ 69
Summe  dB/dB(A)  92/ 82  98/ 88
EC Motor  Effizienzklasse IE5
Nennleistung  kW  4x2.40
Spannung/Frequenz  V/Hz  3 Wechselstrom 400V 50Hz
Nennstrom  A  4x3.9
Schutzart  IP55
Iso-Klasse  THCL155
Schallleistung Gerät
  Saug-  Druck-  Aussen am
  Seite  Seite  Gerät
63  Hz  dB/dB(A)  64/ 38  70/ 44  65/ 39
125  Hz  dB/dB(A)  76/ 60  82/ 66  81/ 65
250  Hz  dB/dB(A)  54/ 45  53/ 45  60/ 51
500  Hz  dB/dB(A)  41/ 38  49/ 46  54/ 51
1000 Hz  dB/dB(A)  28/ 28  38/ 38  54/ 54
2000 Hz  dB/dB(A)  33/ 35  42/ 44  53/ 55
4000 Hz  dB/dB(A)  35/ 36  43/ 44  37/ 38
8000 Hz  dB/dB(A)  35/ 34  43/ 42  27/ 26
Summe  dB/dB(A)  76/ 60  82/ 66  81/ 66

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 4 Stck
Reparaturschalter - montiert und von unten verdrahtet
Mehrstufige und stufenlose Motoren bis 9,0KW/20A/3x400V (AC23).
Bei Außengeräten wird ein Regendach empfohlen.
Typ 982746E7
Gehäuse ISO-gekapselt, Schutzart IP 65
4 Kabeldurchführungen M25 (2x oben, 2x unten)
Drehschalter abschließbar für 3-Schlösser
Schaltwalze berührungssicher nach VBG4
1 Steuerkontakt (1S) 2 ZLT-Kontakte (1S+1Ö)
maximale Spannung 500 V
maximale Schaltleistung 9,0KW/20A/3x400V (AC23).
143mm x 96mm x 96mm

 - 1 Stck
Klemmkasten für EC-Fanwall - montiert
Typ AZMKKFW4
Klemmkasten für Verdrahtung Steuerleitungen
EC-Fanwall

 - 1 Stck
Volumenstrommessung in Ringleitung
Messnippel (Aluminium) doppelt ausgeführt
Ringmessleitung um Einströmdüse mit 4 Druckmesstellen in der Düse
Ringleitung saugseitig an der Ventilatortrennwand

 - 1 Stck
Multifunktion - Einheit für Standardeinbauteile
Kammerlänge  mm  320

 - 1 Stck
Schalldämpfer - Einheit
Kammerabsorptionsprinzip
- mit Klappenblatt incl. Drehriegel zur Inspektion
- Stahlblech verzinkt, Nieten Aluminium/Stahl
- Kulissen-Absorptionsmaterial feuchtigkeitsabweisend, Obermaterial Glasseide, abriebfest bis 20 m/s
- Brandklasse A2 nach DIN 4102
- Distanzhalter für seitlichen Auszug der Schalldämmkulissen
- Resonanzbleche und Kulissenrahmen
Kulissen
Anzahl  Stk.  7
Luft
Volumenstrom  m3/h  24370
Druckverlust  Pa  25
Oktavspektrum des Schalldämpfers
Frequenz

ED= Einführungsdämpfung
SR= Strömungsrauschen
  ED  SR
63  Hz  dB  9  46
125  Hz  dB  15  42
250  Hz  dB  31  38
500  Hz  dB  32  34
1000 Hz  dB  38  30
2000 Hz  dB  29  27
4000 Hz  dB  23  24
8000 Hz  dB  20  21

 - 1 Stck
Multifunktion - Einheit für Standardeinbauteile
Kammerlänge  mm  640

 - 1 Stck
Sichtfenster für Tür / Klappe
2-schaliges Kunststofffenster

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Taschenfilterzellen
- Filterrahmen: Stahlblech, verzinkt
- über Bügelfedern gegen Dichtungsband im Einbaurahmen angepresst
- Einbaurahmen, Klammern standard,
- Ausführung verzinkt
- Filteraufnahmerahmen gegen Gehäuse abgedichtet
Filter
Klasse ISO 16890  ePM1/65%
Klasse EN779  F7
Medium Nanowave Synthetikfilter
Filterrahmen Stahlblech, verzinkt
Taschen
freie Filterfläche  m2  56.37
Anzahl / Größe  Stk./mm  9/592x592x534 (N85-6V/0534/08/05)
Taschenanzahl  Stk.  8
Anzahl / Größe  Stk./mm  3/287x592x534 (N85-3V/0534/04/05)
Taschenanzahl  Stk.  4
Anzahl / Größe  Stk./mm  0/0x0x0 ()
Taschenanzahl  Stk.  0
Anzahl / Größe  Stk./mm  0/0x0x0 ()
Taschenanzahl  Stk.  0
Einbaurahmen Klammern standard
- Ausführung verzinkt
Druckverlust
Anfang  Pa  51
Ende (EN13053-2020)  Pa  151
Ende (EN13053-2020)  Pa  151
Dimensionierung  Pa  101

Energieklasse  C

 - 2 Stck
Messnippel (Aluminium)
zum Anschluss von Druck-Messleitungen

 - 1 Stck
Abscheidegitter für brennbare Stoffe
Engmaschiges Gitter gemäß LüAR, verhindert ein Mitreißen brennender Teile mit dem Luftstrom.

 - 1 Stck
Standardpaneel statt Tür
in Gehäusequalität

 - 1 Stck
Manometer 0 - 500 Pa - montiert
Typ AZMZMA1X
Differenzdruckzeigermanometer
Durchmesser 110 mm -Messbereich 0…500 Pa,
vormontiert, einschliesslich Verbindungsschläuche

 - 1 Stck
Multifunktion - Einheit für Standardeinbauteile
Kammerlänge  mm  960

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Stirnwand geschlossen ohne Bedienungstür

Länge/Breite/Höhe  mm  11240/2320/2240
Gewicht  kg  ca.5550
Anzahl Liefereinheiten  -  4

Hersteller / Typ: '..................................................'
Menge: 1,000 St

**1.1.100 RLT 3 Abluft**
RLT 3 Abluft

Funktion  Abluft
Volumenstrom  21630 m3/h
Volumenstrom  6.01 m3/s
Geschwindigkeit  1.45 m/s
Geschwindigkeitsklasse  V1
(DIN/EN13053/A1-2020-05)
Elektr. Leistungsaufnahmeklasse  P1
(DIN/EN13053/A1-2020-05)
Druck extern Saugseite/Druckseite  300/50 Pa
P-SFP (EN 16798-3:2025, prev. SFPv)  0.94 kW/(m3/s)
SFP Class  SFP 2
(ohne externe Zuschläge)

P-SFP,d,E (EN 16798-3:2025, total sum)  NAN kW/(m3/s)
P-SFP (gew. Mittelwert)  0.94 kW/(m3/s)
SFP  Klasse (gew. MW)  SFP 2
(ohne externe Zuschläge)

Eurovent energy efficiency class calculation
Statische Druckerhöhung Ventilator
ohne Einbauverluste  667 Pa
Interne Gerätedruckverluste  317 Pa
Druckverlust WRG
bei Normdichte  260 Pa
Leistungsaufnahme  5.91 kW
Mischluft Rate  0 %
Elektro Nacherhitzer  No
Auslegungstemperaturen nach ASHRAE
Land/Stadt  Germany/DUS
Winter trocken  -6.8 Grad C
Sommer trocken  30 Grad C
Sommer Taupunkt  15.1 Grad C
Winterfall
AHU Energie Effizienz Klasse Winter  A (2016)
Auslegungstemperatur Eurovent  -7.0 Grad C
Temperaturwirkungsgrad WRG  78 %
Sommerfall
AHU Energie Effizienz Klasse Sommer  A (2023)
Temperaturwirkungsgrad WRG  78 %
Feuchtewirkungsgrad WRG  0 %

RLT Energie Effizienz Klasse  A+
Wärmerückgewinnungsklasse  H1
(DIN/EN13053/A1-2020-05)

Nenn-Stromaufnahme aller elektrischen Bauteile  11A (3x400 V / 50 Hz)
Maximale interne Leckage  0 %
Daten beziehen sich auf eine Dichte von 1.2 kg/m3 (wenn nicht anders angegeben)
 ErP-Verordnung Nr.:1253/2014(Lüftungsgeräte)
  2018 erfüllt!
Gerätetyp  BVU kombiniertes Zu-/Abluftgerät
Anlagentyp  NWLA
Antriebsart:
- Bauseitige Drehzahlregelung zur Erfüllung der ErP erforderlich.
Filter-Warnvorrichtung:
- Optische Filterdifferenzdruckanzeige installiert.
Typ WRG System  Kreislaufverbund
Wirkungsgrad WRG eta/eta Limit  78/68 %
Spez. Ventilatorleistung Lüftung:
SFPint/SFPint limit  815/1600 W/(m3/s)
Druckverlust Lüftungsbauteile
Delps,int  541 Pa
Externe Leckage  0.61 %
Anwendungsart:  Standard mit Bodenversiegelung
Aufstellungsort:  Innenaufstellung
Luftrichtung:  Horizontal
Anordnungsart:  Single

- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 4 Satz
Transportlaschen, max. 1500 kg
(Satz 4Stk.)

 - 1 Satz
Transportvorrichtung, max. 4000 kg
(Satz 4Stk)
Zum Heben über Grundrahmen

 - 1 Satz
Edelstahl-Cover für Zwischen- und Teilungsstossprofile (automatische Auslegung)

 - 1 Satz
Grundrahmen, verzinkt - Höhe 240 mm
freie Bodenhöhe 240 mm

ABLUFT

 - 1 Stck
Stirnwand geschlossen mit Bedienungstür

 - 1 Stck
Türaufschlagsicherung und Feststelleinrichtung - verzinkt

 - 1 Stck
Multifunktion - Einheit für Standardeinbauteile
Kammerlänge  mm  880

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Taschenfilter - Einheit
- Partikelfiltration
- Temperaturbeständigkeit bis 70 Grad C
- Filtermaterial: Mikroglasfaservlies
- Taschenfilterzellen
- Filterrahmen: Stahlblech, verzinkt
- über Bügelfedern gegen Dichtungsband im Einbaurahmen angepresst
- Einbaurahmen, Klammern standard,
- Ausführung verzinkt
- Filteraufnahmerahmen gegen Gehäuse abgedichtet
Filter
Klasse ISO 16890  ePM10/65%
Klasse EN779  M5
Medium Mikroglasfaservlies
Filterrahmen Stahlblech, verzinkt
Taschen
freie Filterfläche  m2  43.14
Anzahl / Größe  Stk./mm  9/592x592x534 (G55-6V/0534/06/05)
Taschenanzahl  Stk.  6
Anzahl / Größe  Stk./mm  3/287x592x534 (G55-3V/0534/03/05)
Taschenanzahl  Stk.  3

Einbaurahmen Klammern standard
- Ausführung verzinkt
Druckverlust
Anfang  Pa  30
Ende (EN13053-2020)  Pa  90
Ende (EN13053-2020)  Pa  90
Dimensionierung  Pa  60

Energieklasse  C

 - 2 Stck
Messnippel (Aluminium)
zum Anschluss von Druck-Messleitungen

 - 1 Stck
Standardpaneel statt Tür
in Gehäusequalität

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  7
Luft
Volumenstrom  m3/h  21630
Druckverlust  Pa  19
Oktavspektrum des Schalldämpfers
Frequenz

ED= Einführungsdämmung
SR= Strömungsrauschen
  ED  SR
63  Hz  dB  9  43
125  Hz  dB  15  39
250  Hz  dB  31  35
500  Hz  dB  32  31
1000 Hz  dB  38  28
2000 Hz  dB  29  25
4000 Hz  dB  23  22
8000 Hz  dB  20  19

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  21630

  Druck Bezug  bar  1.013
  Temperatur Bezug  Grad C  20
Ventilator
  Typ  2 x GR56I-ZID.GG.CR&116907-DDE
  Anzahl Ventilator-/Motoreinheiten  2
Druckverluste
  Extern  Pa  350
  Gerät  Pa  317
  System  Pa  667
  Kammer  Pa  3
  Dynamisch  Pa  24
  Statisch  Pa  667
  Gesamt  Pa  694
  Wirkdruck an der Düse  Pa  940
  k-Faktor Düsendruck  -  355

Leistungsaufnahme
  Betriebspunkt P_elektrisch  kW  5.91
  Pref. nach EN13053  kW  8.01
  P-SFP (EN 16798-3)  kW/(m3/s)  0.94
  SFPint (ErP 1253/2014)  W/(m3/s)  354
Wirkungsgrad
  Systemwirk. stat/tot  %  67.8/70.6
  EU Verordnung Nr. 327/2011  %  73.8
Drehzahl
  Ist  1/min  1534
  Max  1/min  1610

Schallleistung Ventilator
  Saug-  Druck-
  Seite  Seite
63  Hz  dB/dB(A)  77/ 51  79/ 53
125  Hz  dB/dB(A)  82/ 66  89/ 73
250  Hz  dB/dB(A)  78/ 69  81/ 73
500  Hz  dB/dB(A)  73/ 70  82/ 79
1000 Hz  dB/dB(A)  70/ 70  78/ 78
2000 Hz  dB/dB(A)  67/ 69  76/ 77
4000 Hz  dB/dB(A)  63/ 64  72/ 73
8000 Hz  dB/dB(A)  66/ 65  69/ 68
Summe  dB/dB(A)  85/ 77  91/ 84
EC Motor  Effizienzklasse IE5
Nennleistung  kW  2x3.40
Spannung/Frequenz  V/Hz  3 Wechselstrom 400V 50Hz
Nennstrom  A  2x5.4
Schutzart  IP55
Iso-Klasse  THCL155
Schallleistung Gerät
  Saug-  Druck-  Aussen am
  Seite  Seite  Gerät
63  Hz  dB/dB(A)  68/ 42  68/ 42  65/ 39
125  Hz  dB/dB(A)  67/ 51  70/ 54  73/ 57
250  Hz  dB/dB(A)  46/ 37  44/ 36  55/ 47
500  Hz  dB/dB(A)  37/ 34  44/ 41  51/ 48
1000 Hz  dB/dB(A)  25/ 25  32/ 32  49/ 49
2000 Hz  dB/dB(A)  31/ 33  37/ 38  51/ 52
4000 Hz  dB/dB(A)  33/ 34  38/ 39  36/ 37
8000 Hz  dB/dB(A)  39/ 38  37/ 36  26/ 25
Summe  dB/dB(A)  71/ 52  72/ 55  74/ 59

 - 1 Stck
Sichtfenster für Tür / Klappe
2-schaliges Kunststofffenster

 - 1 Stck
Saugseitige Ventilator-Revisionskammer mit Tür

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ 982746E7
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Luft
Volumenstrom  m3/h  21630
Kammerlänge  mm  960

 - 1 Stck
Schalldämpfer - Einheit
Kammerabsorptionsprinzip
- mit Klappenblatt incl. Drehriegel zur Inspektion
- Stahlblech verzinkt, Nieten Aluminium/Stahl
- Kulissen-Absorptionsmaterial feuchtigkeitsabweisend, Obermaterial Glasseide, abriebfest bis 20 m/s
- Brandklasse A2 nach DIN 4102
- Distanzhalter für seitlichen Auszug der Schalldämmkulissen
- Resonanzbleche und Kulissenrahmen
Kulissen
Anzahl  Stk.  7
Luft
Volumenstrom  m3/h  21630
Druckverlust  Pa  19
Oktavspektrum des Schalldämpfers
Frequenz

ED= Einführungsdämung
SR= Strömungsrauschen
  ED  SR
63  Hz  dB  9  43
125  Hz  dB  15  39
250  Hz  dB  31  35
500  Hz  dB  32  31
1000 Hz  dB  38  28
2000 Hz  dB  29  25
4000 Hz  dB  23  22
8000 Hz  dB  20  19

 - 1 Stck
Multifunktion - Einheit für Standardeinbauteile
Kammerlänge  mm  560

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  600

 - 1 Stck
Sichtfenster für Tür / Klappe
2-schaliges Kunststofffenster

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  880

 - 1 Stck
Jalousieklappe
für 25% Öffnung
aussenliegend
an Decke montiert
Hygiene Aluminium gegenläufig
Rahmen Aluminium
Jalousieblätter Aluminium mit Gummidichtung strömungsgünstig profiliert
- Antrieb über glasfaserverstärkte polypropylen Kunststoff-Zahnräder, Zahnräder auf Antriebsseite und außerhalb vom Luftstrom angeordnete, selbstschmierende Lager
luftdicht nach DIN 1946, Teil 4
Klasse EN1751 4
Antriebsachse Sechskant SW12mm
Minimale Temperatur -30 Grad C
Max. Temperatur +80 Grad C
Druckverlust  Pa  12

 - 1 Stck
Hygienekanalanschluß
an Decke montiert
Anschlussprofil mit 4-Loch-Verschraubung in beschichteter Ausführung RAL 9002
körperschallisolierte Verbindung
Anschlußprofil mit 4-Lochverschraubung
keine feste metallische Verbindung zwischen Gerät und Kanalanschluß
Potentialausgleich nach EN 60204-1

 - 1 Stck
Sichtfenster für Tür / Klappe
2-schaliges Kunststofffenster

 - 1 Stck
Innenbeleuchtung LED IP 54  ohne Schalter; Klemmdose IP66 außenliegend
Inkl. Verdrahtung soweit werksseitig ausführbar, ansonsten zur bauseitigen Fertigmontage vorbereitet.
LED-Leuchte 3W 230V - montiert
Dieses Produkt enthält eine Lichtquelle der Energieeffizienzklasse A

 - 1 Stck
Türaufschlagsicherung und Feststelleinrichtung - verzinkt

 - 1 Stck
Anzahl bauseits erforderliche Stellmotore
- min. Drehmoment 15Nm je Motor

 - 1 Stck
Stirnwand geschlossen ohne Bedienungstür

Länge/Breite/Höhe  mm  11400/2320/2240
Gewicht  kg  ca.5240
Anzahl Liefereinheiten  -  5

Hersteller / Typ: '..................................................'
Menge: 1,000 St

**1.1.110 Pauschale erschwerte Einbringung der Anlage 3 inkl. KVS Modul**
*** Pauschalposition
Einbringung der Transporteinheiten durch eine Einbringöffnung in der Außenwand im ZG
mittels Baustellengeignetem Teleskopstapler:
min.Traglast:  2,5t
bei.Hubhöhe:  6,5m
Min. Reichweite bis
Gabelzinkenrücken bei min Traglast und Hubhöhe:  10m

Einbringung der Transporteinheiten durch eine Öffnung in der Außenwand Achse 11/ 1L-1N in den Raum Z.011

Lichte Öffnungsmaße
Breite:  3,00m
Höhe:  3,05m
Unterkante Öffnung:  ca.+3,5m über Gelände
Entfernung zum Bordstein: ca 6m
Menge: 1,000 psch

**1.1.120 Luftfilterwechsel nach Probebetrieb Anlage 3**
*** Pauschalposition
Einmaliger Wechsel der Luftfilter, Stück und Klasse gleich, im Zuluft- und Abluftgerät geliefert, nach Abschluss des Probebetriebs und Einregulierung der Luftmengen.
Menge: 1,000 psch

**1.1.130 RLT 4 Zuluft ( VDI 2052)**
RLT 4 Zuluft ( VDI 2052)
Anlage: Küche + Speiseraum

Funktion  Zuluft
Volumenstrom  9940 m3/h
Volumenstrom  2.76 m3/s
Geschwindigkeit  1.35 m/s
Geschwindigkeitsklasse  V1
(DIN/EN13053/A1-2020-05)
Elektr. Leistungsaufnahmeklasse  P1
(DIN/EN13053/A1-2020-05)
Druck extern Saugseite/Druckseite  50/400 Pa
P-SFP (EN 16798-3:2025, prev. SFPv)  1.17 kW/(m3/s)
SFP Class  SFP 3
(ohne externe Zuschläge)

P-SFP,d,E (EN 16798-3:2025, total sum)  NAN kW/(m3/s)
P-SFP (gew. Mittelwert)  1.17 kW/(m3/s)
SFP  Klasse (gew. MW)  SFP 3
(ohne externe Zuschläge)

Eurovent energy efficiency class calculation
Statische Druckerhöhung Ventilator
ohne Einbauverluste  832 Pa
Interne Gerätedruckverluste  382 Pa
Druckverlust WRG
bei Normdichte  213 Pa
Leistungsaufnahme  3.48 kW
Mischluft Rate  0 %
Elektro Nacherhitzer  No
Auslegungstemperaturen nach ASHRAE
Land/Stadt  Germany/DUS
Winter trocken  -6.8 Grad C
Sommer trocken  30 Grad C
Sommer Taupunkt  15.1 Grad C
Winterfall
AHU Energie Effizienz Klasse Winter  A+ (2016)
Auslegungstemperatur Eurovent  -6.8  Grad C
Temperaturwirkungsgrad WRG  79 %
Sommerfall
AHU Energie Effizienz Klasse Sommer  A+ (2023)
Temperaturwirkungsgrad WRG  79 %
Feuchtewirkungsgrad WRG  0 %

RLT Energie Effizienz Klasse  A+
Wärmerückgewinnungsklasse  H1
(DIN/EN13053/A1-2020-05)

Nenn-Stromaufnahme aller elektrischen Bauteile  8A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  79/68 %
Spez. Ventilatorleistung Lüftung:
 SFPint/SFPint limit  704/1630 W/(m3/s)
Druckverlust Lüftungsbauteile
Delps,int  456 Pa
Externe Leckage  0.9 %
Anwendungsart:  Standard mit Bodenversiegelung
Aufstellungsort:  Innenaufstellung
Luftrichtung:  Horizontal
Anordnungsart:  Single
- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 2 Satz
Transportlaschen, max. 1500 kg
(Satz 4Stk.)

 - 1 Satz
Transportvorrichtung, max. 4000 kg
(Satz 4Stk)
Zum Heben über Grundrahmen

 - 1 Satz
Edelstahl-Cover für Zwischen- und Teilungsstossprofile (automatische Auslegung)

 - 1 Satz
Grundrahmen, verzinkt - Höhe 240 mm
freie Bodenhöhe 240 mm

ZULUFT

 - 1 Stck
Stirnwand geschlossen ohne Bedienungstür

 - 1 Stck
Multifunktion - Einheit für Standardeinbauteile
Kammerlänge  mm  680

 - 1 Stck
Jalousieklappe
über halben Gerätequerschnitt
innenliegend
an Decke montiert
Hygiene Aluminium gegenläufig
Rahmen Aluminium
Jalousieblätter Aluminium mit Gummidichtung strömungsgünstig profiliert
- Antrieb über glasfaserverstärkte polypropylen Kunststoff-Zahnräder, Zahnräder auf Antriebsseite und außerhalb vom Luftstrom angeordnete, selbstschmierende Lager
luftdicht nach DIN 1946, Teil 4
Klasse EN1751 4
Antriebsachse Sechskant SW12mm
Minimale Temperatur -30 Grad C
Max. Temperatur +80 Grad C
Druckverlust  Pa  5

 - 1 Stck
Hygienekanalanschluß
an Decke montiert
Anschlussprofil mit 4-Loch-Verschraubung in beschichteter Ausführung RAL 9002
körperschallisolierte Verbindung
Anschlußprofil mit 4-Lochverschraubung
keine feste metallische Verbindung zwischen Gerät und Kanalanschluß
Potentialausgleich nach EN 60204-1

 - 1 Stck
Innenbeleuchtung LED IP 54  ohne Schalter; Klemmdose IP66 außenliegend
Inkl. Verdrahtung soweit werksseitig ausführbar, ansonsten zur bauseitigen Fertigmontage vorbereitet.
LED-Leuchte 3W 230V - montiert
Dieses Produkt enthält eine Lichtquelle der Energieeffizienzklasse A

 - 1 Stck
Türaufschlagsicherung und Feststelleinrichtung - verzinkt

 - 1 Stck
Stellmotor 24V auf/zu mit Federrückzug, angebaut
Typ 920934E7IHAX
Laufzeit bei Nenndrehwinkel 90 Grad : 90 sec.
Laufzeit bei Schließung (Feder): 15 sec.
Stellkraft: 18 Nm
Schutzart: IP 54
Stellmotor 24V auf/zu mit Federrückzug, angebaut

 - 1 Stck
Taschenfilter - Einheit
- Partikelfiltration
- Temperaturbeständigkeit bis 70  Grad C
- Filtermaterial: Mikroglasfaservlies
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM10/65%
Klasse EN779  M5
Medium Mikroglasfaservlies
Filterrahmen Stahlblech, verzinkt
Taschen
freie Filterfläche  m2  20.54
Anzahl / Größe  Stk./mm  4/592x592x534 (G55-6V/0534/06/05)
Taschenanzahl  Stk.  6
Anzahl / Größe  Stk./mm  2/287x592x534 (G55-3V/0534/03/05)
Taschenanzahl  Stk.  3

Einbaurahmen Schnellspanner
- Aluminium AlMg3
Druckverlust
Anfang  Pa  29
Ende (EN13053-2020)  Pa  87
Ende (EN13053-2020)  Pa  87
Dimensionierung  Pa  58

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  5
Luft
Volumenstrom  m3/h  9940
Druckverlust  Pa  16
Oktavspektrum des Schalldämpfers
Frequenz

ED= Einführungsdämmung
SR= Strömungsrauschen
  ED  SR
63  Hz  dB  8  37
125  Hz  dB  13  33
250  Hz  dB  27  29
500  Hz  dB  28  25
1000 Hz  dB  32  22
2000 Hz  dB  27  19
4000 Hz  dB  22  19
8000 Hz  dB  19  19

 - 1 Stck
Multifunktion - Einheit für Standardeinbauteile
Kammerlänge  mm  520

 - 1 Stck
Innenbeleuchtung LED IP 54  ohne Schalter; Klemmdose IP66 außenliegend
Inkl. Verdrahtung soweit werksseitig ausführbar, ansonsten zur bauseitigen Fertigmontage vorbereitet.
LED-Leuchte 3W 230V - montiert
Dieses Produkt enthält eine Lichtquelle der Energieeffizienzklasse A

 - 1 Stck
Türaufschlagsicherung und Feststelleinrichtung - verzinkt

 - 1 Stck
Multifunktion - Einheit für Standardeinbauteile
Kammerlänge  mm  360

 - 1 Stck
Hochleistungs Kreislaufverbundsystem Multiflow
Hochleistungs-Kreislaufverbundsystem zur effizienten Wärme- und Kälterückgewinnung. Thermodynamisch optimierte Wärmetauscher mit hohen Gegenstromanteilen gewährleisten maximale Übertragungsgrade zwischen den Medien. Leistungsdaten nach EN 308 am Baumuster durch den TÜV-Süd geprüft. Verifizierung der Auslegungsdaten durch den TÜV-Süd.
Ausschlaggebend für eine hohe Effizienz ist die exakte Einstellung der Solemenge über frequenzgeregelte Umwälzpumpen. Die höchsten Rückwärmzahlen ergeben sich bei gleichen Wärmekapazitätsströmen auf der Luft- und Soleseite. Die Temperaturänderungen von Sole-, Zuluft- und Abluftstrom haben in der Regel die gleiche Größe.
Die Regelung erfasst die luft- und wasserseitigen Temperaturen und regelt die Pumpe auf maximalen Energierückgewinn.

Systemtechnische Vorteile
- Vermeidung von Keim-, Schadstoff, sowie einer Geruchsübertragung.
- Durch die Möglichkeit der getrennten Luftwege besteht  ein großes Optimierungspotenzial bei der Planung der Lüftungsanlage. Systembedingt ergibt sich eine erhöhter Ex-und Brandschutz.
- Die hohe Betriebssicherheit der Anlagen führt zu einem reduzierten Wartungsaufwand.
- Die berippte Bautiefe je Wärmetauscher entspricht den Regelwerken der VDI 3803, VDI 6022, DIN 1946, DIN EN 13053 und gewährleistet die Reinigbarkeit bis in den Kern.
 Vereisungsschutzregelung:
Vereisungsschutzregelung für die Aufrechterhaltung des maximal möglichen Energierückgewinns. Durch die Ermittlung der Ablufttemperatur und Feuchte lässt sich der Taupunkt des aktuellen Luftzustands ermitteln.
Liegt die Außenlufttemperatur im Frostbereich, wird über ein 2- Wege Ventil die Soletemperatur vor Eintritt in den Abluftwärmetauscher auf die  Taupunkttemperatur der Abluft eingeregelt.
Durch die genaue Erfassung des Taupunktes lässt sich die WRG auch bei tieferen Soletemperaturen effektiver nutzen als es bei einer traditionellen nur medientemperaturabhängigen Vereisungsschutzregelung der Fall wäre.
Möglichkeit zur Einspeisung von Wärme- und Kälteenergie in den Solekreislauf des WRG- Systems über einen Wasser/Wasser-Glykol-Plattenwärmetauscher.
Hydraulikmodul bestehend aus:
Rahmenkonstruktion mit integrierter Auffangwanne zur Aufnahme der hydraulischen Komponenten.
Rahmen grundiert und lackiert in RAL 9002.
Die Einbauteile sind fachgerecht mit Gummischellen an der Rahmenkonstruktion befestigt. Die Anschlüsse für die Versorgung des Zuluftgerätes, Abluftgerätes, Heiz-, bzw. Kühlanschlüsse befinden sich an der Oberseite der Pumpenbaugruppe. Anschlüsse inkl. Isolierung über Gewinde, bzw.mit Flansch PN 16.
Verrohrung der einzelnen Bauteile in Schwarzrohr, PN 16, grundiert und lackiert und isoliert.
Alle Armaturen geeignet für Wasser/Glykol-Gemisch 25-40%.
Vertikale, normalsaugende Hochdruckkreiselpumpe mit gegenüberliegenden Saug- und Druckstutzen gleicher Nennweite (Inline-Ausführung). Das Kopf-  und  Fußstück sind aus Grauguss und alle medienberührten Bauteile aus Edelstahl gefertigt. Eine Patronendichtung sorgt für eine hohe Zuverlässigkeit.
Oberflächengekühlter Elektromotor mit integriertem Frequenzumrichter.
Motor und Elektronik sind mit einem integriertem Überlast- und Temperaturschutz versehen, ein externer Motorschutz ist nicht erforderlich.
Bis 2,2kW als Permanentmagnetmotor mit Effizienzklasse >IE4.
Ab 3kW als Asynchronmotor mit Effizienzklasse IE3.
 Weitere Eigenschaften:
- Einstellung von Sollwert, EIN/AUS, MAX- und MIN-  Betrieb durch Drucktasten an der Pumpe oder R100 Infrarotfernbedienung
- Weitere Einstellungen und Überwachung mit der Grundfos Infrarotbedieneinheit R100
- LED-Leuchten am Frequenzumformer zur Anzeige des Sollwertes, Betriebsart und der Fehlermeldung
- Auto- Stop Funktion bei kleinem Förderstrom (mit Membrandruckbehälter und R100 Parametrierung).
- Betriebs- und Störmeldeleuchte am Frequenzumformer
- Anschluss für BUS-Kommunikation über RS 485- Schnittstelle vorbereitet
- externe Sollwertvorgabe 0-10 VDC (0/4-20 mA) oder durch Potentiometer (10 kOhm)
- Eingang für externen potentialfreien EIN/AUS Schaltkontakt
 Folgende Anschlussklemmen sind im integrierten Frequenzumformer vorhanden:
- Eingang (Extern Ein/Aus) für potentialfreien Ein-/  Aus- Schaltkontakt
- Eingang (Digitaleingang) für potentialfreie Umschaltung auf MIN- oder MAX-Kennlinie oder ext. Störung oder Anschluss eines Trockenlaufschutzes (z.B. Grundfos LiqTEC)
- Externe Sollwertvorgabe über ein 0 - 5 V, 0 - 10 V oder 0(4) - 20 mA Analogsignal
- Potentialfreier Störmeldesammelkontakt als Wechsler
 Fördermedium:
Medientemperaturbereich: -20 .. 120  Grad C
Medientemperatur: 20  Grad C
 2 parallel geschaltete Pumpen für redundanten Betrieb.

Membrandruckausdehnungsgefäß für geschlossene Kühlwasseranlagen, gebaut nach DIN 4807, Zulassung gemäß EU- Druckgeräterichtline 97/23/EG. -Fußkonstruktion zur Befestigung . Vordruck 1,5 bar.
Schnellkupplung für Membrandruckausdehnungsgefäße in geschlossenen Kühlwasseranlagen. Mit einer gegen unbeabsichtigtes schließen gesicherten Absperrung und einer Entleerung, gemäß DIN EN 12828, TÜV-geprüft.
Manometer vor und nach Pumpe angebaut. Messsystem Rohrfeder DIN EN 837-1, Gehäuse aus Stahl, Anzeigebereich 0 bis 6 bar, Anschluss G ¼ unten, medienberührte Teile aus Messing
Membransicherheitsventil, bauteilgeprüft, federbelastet, für geschlossene hydraulische Anlagen, Ansprechüberdruck 3 bar.
Absperrkugelhähne vor und nach Pumpe angebaut, mit Handrad bzw. Handhebel, mit wartungsfreier Spindelabdichtung.
Entleerungs- und Befüllungsarmatur als Kugelhahn, mit Steckschlüsselaufsatz und losem Vierkantschlüssel mit Verschlusskappe.
2-Wege Ventil mit Antrieb für Vereisungsschutzregelung, PN 16, Grundkörper aus Gusseisen, Gehäuse aus Kunststoff, Kegel aus Messing, Spindel aus nichtrostendem Stahl,  Spindelabdichtung mit Doppel-O-Ring aus EPDM, elektrischer Stellantrieb, Stellsignal 0 (2) bis 10 V, mit Schalter für Endstellungsmeldung, mit mechanischer Handverstellung.
Absperrkugelhähne angebaut an Vor- und Rücklauf für Fremdenergieeinspeisung, Zu- und Abluft Wärmetauscher, für Wasser/Glykol mit Handrad bzw. Handhebel, mit wartungsfreier Spindelabdichtung.
Schmutzfänger, in Schrägsitzform, Baulänge DIN EN 558-1 mit Normalsieb.
Drucksensor zur Überwachung des min.- Druckes, mit elektrischem Ausgangssignal an Schaltschrank.

Wärmeeinspeisung
Wasser / Glykol- Plattenwärmeaustauscher aus Edelstahl für die Erwärmung der Solewassermenge im Heizbetrieb 2- Wege Ventil zur Regulierung der  eingespeisten Heizleistung im Vorlauf mit Antrieb, für Medium Wasser, PN 16, Gehäuse aus Gusseisen, mit  Grundbeschichtung, Kegel aus Messing, Spindel aus nichtrostendem Stahl, Werkstoff-Nr. 1.4305,  Spindelabdichtung mit Doppel-O-Ring aus EPDM,  elektrischer Stellantrieb, Stellsignal 0 (2) bis 10 V, mit Schalter für Endstellungsmeldung, mit mechanischer Handverstellung.
Es ist bauseits sicherzustellen, dass die Heizenergie bei Anforderung ohne Verzögerung zur Verfügung steht.
Kälteeinspeisung
Wasser / Glykol- Plattenwärmeaustauscher aus Edelstahl für die Kühlung der Solewassermenge im Kühlbetrieb.
2 Wege- Ventil zur Regulierung der eingespeisten Kühlleistung mit Antrieb, für Medium Wasser, PN 16, Gehäuse aus Gusseisen, mit Grundbeschichtung, Kegel aus Messing, Spindel aus nichtrostendem Stahl, Werkstoff- Nr. 1.4305, Spindelabdichtung mit Doppel-O-Ring aus EPDM, elektrischer Stellantrieb, Stellsignal 0 (2) bis 10 V, mit Schalter für Endstellungsmeldung, mit mechanischer Handverstellung.
Es ist bauseits sicherzustellen, dass die Kühlenergie bei Anforderung ohne Verzögerung zur Verfügung steht.
3-Wege- Ventil mit 24V Antrieb zur Umgehung der Abluftwärmetauscher, für Medium Wasser, PN 16, Grundkörper aus Gusseisen, Gehäuse aus Kunststoff, Kegel aus Messing, Spindel aus nichtrostendem Stahl, Spindelabdichtung mit Doppel-O-Ring aus EPDM, elektrischer Stellantrieb, Stellsignal 0 (2) bis 10 V, mit Schalter für Endstellungsmeldung, mit mechanischer Handverstellung, Stellglied und Antrieb zusammengebaut, Ventil in den Endlagen dichtschließend, automatischer Selbstabgleich bei Inbetriebnahme, mechanischer Stellungsanzeige.

Steuer und Regelschaltschrank
Der Schaltschrank ist an dem Hydraulikmodul montiert und mit allen an der Pumpenbaugruppe befestigten Feldgeräten verdrahtet.
Schaltschrank, einschl. Kabelkanal, Kabeleinführungen mit Verschraubung und Zugentlastung. Einspeisung mit Hauptschalter und überwachter Hauptsicherung.
Leistungsbaugruppen für Pumpen, mit Motorschutzschalter, einschl. potentialfreien Hilfskontakte für Betriebsmeldung und Störmeldung,
Controller zur Steuerung und bedarfsabhängigen Regelung des kompletten WRG-Systems bestehend aus Umwälzpumpen, egelventilen sowie zur Aufschaltung der notwendigen Fühler.
Inkl. der notwendigen Fühler zur Messwerterfassung und dem auf die Anwendung angepassten Regelventil.
Schaltschranktür mit Anschlag rechts.
Luftseitig:
Ablufttemperatur, Abluftfeuchte, Fortlufttemperatur, Außenlufttemperatur, Zulufttemperatur.
Wasserseitig:
Frostschutzthermostat, Vereisungsschutzfühler, Vorlauftemperatur Abluftwärmetauscher, Rücklauftemperatur Abluftwärmetauscher,  Vorlauftemperatur Zuluftwärmetauscher.
Erfolgt die Regelung des Zentrallüftungsgerätes nicht über eine Steuerung ist für eine Bereitstellung der notwendigen Fühler zur Messwerterfassung Sorge zu tragen.
Folgende luftseitige Messwerte oder Fühler müssen als 0-10 V Signale bereitgestellt werden:
Ablufttemperatur, Abluftfeuchte, Fortlufttemperatur, Außenlufttemperatur, Zulufttemperatur.
Diese luftseitigen Fühler, sowie die externe Sollwertvorgabe müssen bauseitig auf den WRG- Schaltschrank gemäß Vorgabe angeschlossen werden.

Weitere Ansteuerungen oder Funktionen wie das Regeln von externen Ventilen oder Pumpenerfolgt nicht aus der WRG Steuerung.
Externe Sollwertvorgabe als Normsignal 0-10V.
Abnahmeprüfung des KVS-Systems bei der Inbetriebnahme einschl. Abnahme- und Prüfprotokoll
BACnet IP Schnittstelle
 Bauseitige Leistungen:
- Verrohrung zwischen der Hydraulikstation und dem ersten Zuluft WRG Wärmetauscher
- Verrohrung zwischen der Hydraulikstation und dem letzten Zuluft WRG Wärmetauscher
- Verrohrung zwischen der Hydraulikstation und dem ersten Abluft WRG Wärmetauscher
- Verrohrung zwischen der Hydraulikstation und dem letzten Abluft WRG Wärmetauscher
- Falls erforderlich, Rohrverbindung zwischen mehreren WRG Wärmetauschern je Lüftungsgerät
- Bei in der Höhe geteilten Wärmetauscher Verbindung der Anschlüsse untereinander (Tichelmann-System)
- Füllen des WRG Systems mit vorgegebenen Glykolgehalt ca. 25 bis 30 % je nach Auslegung
- Fachgerechtes Entlüften des gesamten WRG Systems
- Isolierung der schwitzwasserbildenden Rohrleitungen
- Vorrichtung zur Abfuhr eventuell austretender Sole in einen Behälter
- Bei Wärme- oder Kälteeinspeisung: Sicherstellen der schnellen Verfügbarkeit von Heiz- und Kühlmedium
- Bei mehreren Zu- oder Abluftsträngen an einer Hydraulikstation: Einbindung von Regelkugelhähnen und bauseitiger Rückschlagklappen gemäß projektspezifischem Hydraulikschema
- Bei Entfeuchterschaltung: Einbindung des zusätzlichen Regelventils gemäß projektspezifischem Hydraulikschema

WT= Wärmetauscher
  Zuluft  Abluft
Multiflow  2 WT  2 WT
Übergang nach DIN EN 308
  Zuluft  Abluft
Rückwärmezahl  0.76
Rückwärmezahl nach EN13053/2020  0.79
Wirkungsgrad (%)  75
Leistung
Gesamt (kW)  50.3  50.3
Sens. Leistung (kW)  50.3  50.3
Luft
Volumenstrom (m3/h)  9940  9090
Druckverlust (Pa)  205  180
Eintritt
Temperatur (Grad C)  5.0  25.0
Feuchte rel. (%)  50  10
Feuchte absolut (g/kg)  2.7  2.0
Austritt
Temperatur (Grad C)  20.1  8.5
Feuchte (%)  19  29
Feuchte absolut (g/kg)  2.7  2.0
Medium
Wasser / Glykol  Wasser-Glykol
Anteil  Glykol (%)  25
Massenstrom (kg/h)  3311
Gesamtdruckverlust (kPa)  111

Winter mit Wärmeeinspeisung
  Zuluft  Abluft
Leistung
Gesamt (kW)  102.9  77.5
Sens. Leistung (kW)  102.9  54.5
Soleseitig eingespeiste Leistung (kW)  25.3
bereitzustellende Einspeiseleist. (kW)  35.3
Luft
Volumenstrom (m3/h)  9940  9090
Druckverlust (Pa)  198  178
- bei Normdichte (Pa)  213  184
Eintritt
Temperatur (Grad C)  -10.8  21.0
Feuchte rel. (%)  70  50
Feuchte absolut (g/kg)  1.0  7.7
Austritt
Temperatur (Grad C)  20.0  3.1
Feuchte (%)  7  100
Feuchte absolut (g/kg)  1.0  4.7
Medium
Wasser / Glykol  Wasser-Glykol
Anteil Glykol (%)  25
Massenstrom (kg/h)  4443
Gesamtdruckverlust (kPa)  167
Sommer mit Kälteeinspeisung
  Zuluft  Abluft
Leistung
Gesamt (kW)  50.0  20.8
Sens. Leistung (kW)  50.0  20.8
bereitzustellende Einspeiseleist: (kW)  29.3
Luft
Volumenstrom (m3/h)  9940  9090
Druckverlust (Pa)  220  193
Eintritt
Temperatur (Grad C)  35.0  26.0
Feuchte rel. (%)  34  46
Feuchte absolut (g/kg)  12.0  9.6
Austritt
Temperatur (Grad C)  20.0  32.8
Feuchte (%)  82  31
Feuchte absolut (g/kg)  12.0  9.6
Medium
Wasser / Glykol  Wasser-Glykol
Anteil  Glykol (%)  25
Massenstrom (kg/h)  3155
Gesamtdruckverlust (kPa)  111

  Zuluft  Abluft
Wärmetauscher
Gerätegröße  160.128  160.128
Rohrreihen (RR)  12/12  12/12
Wasserwege (WW)  30/30  30/30
Lamellenabstand (mm)  2.5/2.5  2.5/2.5
Inhalt (l)  130.9  130.9
Anströmgeschwindigkeit (m/s)  1.68/1.68  1.54/1.54
Anschlüsse  außen/außen  außen/außen
Anschlüsse (DN)  1x40,1x40  1x40,1x40
Rahmen  Al/Al  Al/Al
Rohr  Cu/Cu  Cu/Cu
Lamelle  Al/Al  Al/Al
Rippenrohrsystem  SD251/SD251  SD251/SD251

Pumpe
Fördermedium  Wasser / Glykol
Fördermenge (m3/h)  4.4
Förderhöhe (m)  41.90
ext. Druckerhöhung, max. (bar)  2.32
Druckerhöhung, max. (bar)  4.19
Rohrnennweite Pumpenstation (DN)  32
Pumpentyp  CRE 5-5
Betriebstemperatur, max. (Grad C)  120
Nenndruckstufe (PN)  16
Motor
Nennleistung (W)  1500
Leistungsaufn. Betr. (W)  530
Nennstrom (A)  9.1
Stromart (V/Hz)  1x230/50
Schutzart (IP)  IP55
Effizienzklasse  IE5
mit redundanter Pumpe für erhöhte Betriebssicherheit

Plattenwärmetauscher zur Wärmeeinspeisung
Typ  GBS 300H/50
Heizmedium Wasser
Temperature (Grad C)  50/30
Massenstrom (kg/h)  1521
Anschlüsse (DN)  DN32
Druckverlust (kPa)  0.8
Regelventil  DN20
Differenzdruck bei Durchfluss (kPa)  7.79
Strömungsgeschwindigkeit im Ventil (m/s)  1.34
KVS  5
Sole Seite
Massenstrom (kg/h)  4443
Druckverlust (kPa)  6.9
Plattenwärmetauscher zur Kälteeinspeisung
Typ  GBS 400H/34
Kühlmedium Wasser
Temperaturen (Grad C)  10/16
Massenstrom (kg/h)  4210
Anschlüsse (DN)  DN32
Druckverlust (kPa)  19.3
Regelventil  DN32
Differenzdruck bei Durchfluss (kPa)  12.11
Strömungsgeschwindigkeit im Ventil (m/s)  1.45
KVS  12.5
Sole Seite
Massenstrom (kg/h)  3155
Druckverlust (kPa)  13.0
Ausdehnungsbehälter (l)  35

 - 1 Stck
Bedienungskassette ohne Türscharnier
in Gehäusequalität

 - 2 Stck
Messnippel (Aluminium)
zum Anschluss von Druck-Messleitungen

 - 1 Stck
Paneelkondensatwanne mit allseitiger Neigung
Innenschale Edelstahl (1.4509 oder gleichwertig)

 - 1 Stck
WAT - Anschlüsse auf Bedienseite

 - 1 Stck
Multifunktion - Einheit für Standardeinbauteile
Kammerlänge  mm  480

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  560

 - 1 Stck
Türaufschlagsicherung und Feststelleinrichtung - verzinkt

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  9940

  Druck Bezug  bar  1.013
  Temperatur Bezug  Grad C  20
Ventilator
  Typ  2 x GR35I-ZID.DC.CR&116892-DDE
  Anzahl Ventilator-/Motoreinheiten  2
Druckverluste
  Extern  Pa  450
  Gerät  Pa  382
  System  Pa  832
  Kammer  Pa  3
  Dynamisch  Pa  32
  Statisch  Pa  832
  Gesamt  Pa  867
  Wirkdruck an der Düse  Pa  1276
  k-Faktor Düsendruck  -  140

Leistungsaufnahme
  Betriebspunkt P_elektrisch  kW  3.48
  Pref. nach EN13053  kW  4.76
  P-SFP (EN 16798-3)  kW/(m3/s)  1.17
  SFPint (ErP 1253/2014)  W/(m3/s)  377
Wirkungsgrad
  Systemwirk. stat/tot  %  66/68.8
  EU Verordnung Nr. 327/2011  %  74.1
Drehzahl
  Ist  1/min  2746
  Max  1/min  3100

Schallleistung Ventilator
  Saug-  Druck-
  Seite  Seite
63  Hz  dB/dB(A)  79/ 53  78/ 52
125  Hz  dB/dB(A)  75/ 59  80/ 64
250  Hz  dB/dB(A)  79/ 70  85/ 77
500  Hz  dB/dB(A)  78/ 75  81/ 77
1000 Hz  dB/dB(A)  73/ 73  81/ 81
2000 Hz  dB/dB(A)  69/ 70  79/ 80
4000 Hz  dB/dB(A)  67/ 68  75/ 76
8000 Hz  dB/dB(A)  66/ 65  73/ 72
Summe  dB/dB(A)  85/ 79  89/ 86
EC Motor  Effizienzklasse IE5
Nennleistung  kW  2x2.50
Spannung/Frequenz  V/Hz  3 Wechselstrom 400V 50Hz
Nennstrom  A  2x4
Schutzart  IP55
Iso-Klasse  THCL155
Schallleistung Gerät
  Saug-  Druck-  Aussen am
  Seite  Seite  Gerät
63  Hz  dB/dB(A)  69/ 43  69/ 43  65/ 39
125  Hz  dB/dB(A)  60/ 44  65/ 49  64/ 48
250  Hz  dB/dB(A)  47/ 38  53/ 45  59/ 51
500  Hz  dB/dB(A)  42/ 39  45/ 41  50/ 46
1000 Hz  dB/dB(A)  26/ 26  36/ 36  52/ 52
2000 Hz  dB/dB(A)  30/ 31  43/ 44  54/ 55
4000 Hz  dB/dB(A)  34/ 35  45/ 46  39/ 40
8000 Hz  dB/dB(A)  35/ 34  46/ 45  30/ 29
Summe  dB/dB(A)  70/ 48  71/ 54  69/ 58

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ 982746E7
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  720

 - 1 Stck
Schalldämpfer - Einheit
Kammerabsorptionsprinzip
- mit Klappenblatt incl. Drehriegel zur Inspektion
- Stahlblech verzinkt, Nieten Aluminium/Stahl
- Kulissen-Absorptionsmaterial feuchtigkeitsabweisend, Obermaterial Glasseide, abriebfest bis 20 m/s
- Brandklasse A2 nach DIN 4102
- Distanzhalter für seitlichen Auszug der Schalldämmkulissen
- Resonanzbleche und Kulissenrahmen
Kulissen
Anzahl  Stk.  5
Luft
Volumenstrom  m3/h  9940
Druckverlust  Pa  17
Oktavspektrum des Schalldämpfers
Frequenz

ED= Einführungsdämmung
SR= Stömungsrauschen
  ED  SR
63  Hz  dB  9  37
125  Hz  dB  15  33
250  Hz  dB  31  29
500  Hz  dB  32  25
1000 Hz  dB  38  22
2000 Hz  dB  29  19
4000 Hz  dB  23  19
8000 Hz  dB  20  19

 - 1 Stck
Multifunktion - Einheit für Standardeinbauteile
Kammerlänge  mm  520

 - 1 Stck
Innenbeleuchtung LED IP 54  ohne Schalter; Klemmdose IP66 außenliegend
Inkl. Verdrahtung soweit werksseitig ausführbar, ansonsten zur bauseitigen Fertigmontage vorbereitet.
LED-Leuchte 3W 230V - montiert
Dieses Produkt enthält eine Lichtquelle der Energieeffizienzklasse A

 - 1 Stck
Türaufschlagsicherung und Feststelleinrichtung - verzinkt

 - 1 Stck
Taschenfilter - Einheit
- Partikelfiltration
- Temperaturbeständigkeit bis 70 Grad C
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM1/65%
Klasse EN779  F7
Medium Nanowave Synthetikfilter
Filterrahmen Stahlblech, verzinkt
Taschen
freie Filterfläche  m2  26.84
Anzahl / Größe  Stk./mm  4/592x592x534 (N85-6V/0534/08/05)
Taschenanzahl  Stk.  8
Anzahl / Größe  Stk./mm  2/287x592x534 (N85-3V/0534/04/05)
Taschenanzahl  Stk.  4
Anzahl / Größe  Stk./mm  0/0x0x0 ()
Taschenanzahl  Stk.  0
Anzahl / Größe  Stk./mm  0/0x0x0 ()
Taschenanzahl  Stk.  0
Einbaurahmen Schnellspanner
- Aluminium AlMg3
Druckverlust
Anfang  Pa  44
Ende (EN13053-2020)  Pa  132
Ende (EN13053-2020)  Pa  132
Dimensionierung  Pa  88

Energieklasse  C

 - 2 Stck
Messnippel (Aluminium)
zum Anschluss von Druck-Messleitungen

 - 1 Stck
Abscheidegitter für brennbare Stoffe
Engmaschiges Gitter gemäß LüAR, verhindert ein Mitreißen brennender Teile mit dem Luftstrom.

 - 1 Stck
Standardpaneel statt Tür
in Gehäusequalität

 - 1 Stck
Manometer 0 - 500 Pa - montiert
Typ AZMZMA1X
Differenzdruckzeigermanometer
Durchmesser 110 mm -Messbereich 0…500 Pa,
vormontiert, einschliesslich Verbindungsschläuche

 - 1 Stck
Multifunktion - Einheit für Standardeinbauteile
Kammerlänge  mm  680

 - 1 Stck
Hygienekanalanschluß
an Decke montiert
Anschlussprofil mit 4-Loch-Verschraubung in beschichteter Ausführung RAL 9002
körperschallisolierte Verbindung
Anschlußprofil mit 4-Lochverschraubung
keine feste metallische Verbindung zwischen Gerät und Kanalanschluß
Potentialausgleich nach EN 60204-1

 - 1 Stck
Innenbeleuchtung LED IP 54  ohne Schalter; Klemmdose IP66 außenliegend
Inkl. Verdrahtung soweit werksseitig ausführbar, ansonsten zur bauseitigen Fertigmontage vorbereitet.
LED-Leuchte 3W 230V - montiert
Dieses Produkt enthält eine Lichtquelle der Energieeffizienzklasse A

 - 1 Stck
Türaufschlagsicherung und Feststelleinrichtung - verzinkt

 - 1 Stck
Stirnwand geschlossen ohne Bedienungstür

Länge/Breite/Höhe  mm  11200/1720/1640
Gewicht  kg  ca.3490
  Anzahl Liefereinheiten  -  3

Hersteller / Typ: '..................................................'
Menge: 1,000 St

**1.1.140 RLT 4 Abluft ( VDI 2052)**
RLT 4  Abluft ( VDI 2052)
Anlage: Küche + Speiseraum

Funktion  Abluft
Volumenstrom  9090 m3/h
Volumenstrom  2.53 m3/s
Geschwindigkeit  1.23 m/s
Geschwindigkeitsklasse  V1
(DIN/EN13053/A1-2020-05)
Elektr. Leistungsaufnahmeklasse  P1
(DIN/EN13053/A1-2020-05)
Druck extern Saugseite/Druckseite  250/50 Pa
P-SFP (EN 16798-3:2025, prev. SFPv)  0.88 kW/(m3/s)
SFP Class  SFP 2
(ohne externe Zuschläge)

P-SFP,d,E (EN 16798-3:2025, total sum)  NAN kW/(m3/s)
P-SFP (gew. Mittelwert)  0.88 kW/(m3/s)
SFP  Klasse (gew. MW)  SFP 2
(ohne externe Zuschläge)

Eurovent energy efficiency class calculation
Statische Druckerhöhung Ventilator
ohne Einbauverluste  600 Pa
Interne Gerätedruckverluste  300 Pa
Druckverlust WRG
bei Normdichte  213 Pa
Leistungsaufnahme  2.39 kW
Mischluft Rate  0 %
Elektro Nacherhitzer  No
Auslegungstemperaturen nach ASHRAE
Land/Stadt  Germany/DUS
Winter trocken  -6.8 Grad C
Sommer trocken  30 Grad C
Sommer Taupunkt  15.1 Grad C
Winterfall
AHU Energie Effizienz Klasse Winter  A+ (2016)
Auslegungstemperatur Eurovent  -6.8  Grad C
Temperaturwirkungsgrad WRG  79 %
Sommerfall
AHU Energie Effizienz Klasse Sommer  A+ (2023)
Temperaturwirkungsgrad WRG  79 %
Feuchtewirkungsgrad WRG  0 %

RLT Energie Effizienz Klasse  A+
Wärmerückgewinnungsklasse  H1
(DIN/EN13053/A1-2020-05)

Nenn-Stromaufnahme aller elektrischen Bauteile  14A (3x400 V / 50 Hz)
Maximale interne Leckage  0 %
Daten beziehen sich auf eine Dichte von 1.2 kg/m3 (wenn nicht anders angegeben)

ErP-Verordnung Nr.:1253/2014(Lüftungsgeräte)
  2018 erfüllt!
Gerätetyp  BVU kombiniertes Zu-/Abluftgerät
Anlagentyp  NWLA
Antriebsart:
- Bauseitige Drehzahlregelung zur Erfüllung der ErP erforderlich.
Filter-Warnvorrichtung:
- Optische Filterdifferenzdruckanzeige installiert.
Typ WRG System  Kreislaufverbund
Wirkungsgrad WRG eta/eta Limit  79/68 %
Spez. Ventilatorleistung Lüftung:
SFPint/SFPint limit  704/1630 W/(m3/s)
Druckverlust Lüftungsbauteile
Delps,int  456 Pa
Externe Leckage  0.87 %
Anwendungsart:  Standard mit Bodenversiegelung
Aufstellungsort:  Innenaufstellung
Luftrichtung:  Horizontal
Anordnungsart:  Single

- Gesamtes Gehäuse thermisch entkoppelt
- Gehäusewandstärke  60 mm
- Brandschutzklasse A1  unbrennbar nach EN 13501
- Gehäuse Leckage L1(Model Box)
- Gehäuse Leckage L2(Real unit) ( +400 Pa,  -400 Pa)
- Gehäuseeigenschaften nach EN 1886 (2007)*
- Mechanische Stabilität D1*
- Filter-Bypass Leckage F9*
- Thermische Isolierung T2*
- Wärmebrückenfaktor TB2*
Einfügungsdämmaß gemäß DIN EN 1886
(Hz) 125 250 500 1000 2000 4000 8000
(dB) 16 26 31 29 25 36 43
* Basierend auf Modelboxtest (SX-T)
Materialqualität
- Innenschale
Aluzink Stahlblech mit Antifingerprint-Beschichtung (DX51D+AZ185)
Korrosionsschutzklasse C4H nach DIN 55634-1/DIN EN ISO 12944-1
- Aussenschale
50 mikro-m Polyurethan beschichtetes Stahlblech ZM310, Farbe RAL 9002 grauweiß
Korrosionsschutzklasse C4H nach DIN 55634-1 / DIN EN ISO 12944-1
- Einbauten
Stahlblech verzinkt oder gleichwertig
- Rahmenprofile
Aluminium AlMgSi 0,5
Gehäuseausführung
- separates Gehäuse
- Rahmenkonstruktion Aluminiumprofile AlMgSi0,5
- Paneele zweischalig, von außen demontierbar
- Installationsraum min. 35mm, innenliegend, für Verrohrung und Verkabelung
- Innenseite glatt, ohne Rahmenvorsprung und Schrauben
- Bedienungsseiten vollflächig zugänglich durch abnehmbare Zwischenprofile
- Verschlüsse und Scharniere außerhalb des Luftstroms, im Rahmenprofil integriert
- ab 1500mm begehbarer Gerätehöhe Türöffnungshebel innen
- Türen druckseitig mit Auffangsicherung
- Vollprofil-Dichtung in EPDM-Qualität
- Steinwollisolierung, unbrennbar, Brandklasse A1 (DIN 4102, Ö-NORM B3800), FCKW-frei
- Isolierung ohne Klebstoff
- Paneele und Türen zerlegbar für umweltgerechtes Recycling
- Liefereinheiten wahlweise von innen oder aussen durch in den Rahmen integrierte Verbinder verschraubbar
- Transport-Hebelaschen für Liefereinheiten bis 500 kg am Gerätedach über 500 kg am Gerätegrundrahmen

 - 6 Satz
Transportlaschen, max. 1500 kg
(Satz 4Stk.)

 - 1 Satz
Edelstahl-Cover für Zwischen- und Teilungsstossprofile (automatische Auslegung)

 - 1 Satz
Grundrahmen, verzinkt - Höhe 240 mm
freie Bodenhöhe 240 mm

ABLUFT

 - 1 Stck
Stirnwand geschlossen ohne Bedienungstür

 - 1 Stck
Multifunktion - Einheit für Standardeinbauteile
Kammerlänge  mm  680

 - 1 Stck
Hygienekanalanschluß
an Decke montiert
Anschlussprofil mit 4-Loch-Verschraubung in beschichteter Ausführung RAL 9002
körperschallisolierte Verbindung
Anschlußprofil mit 4-Lochverschraubung
keine feste metallische Verbindung zwischen Gerät und Kanalanschluß
Potentialausgleich nach EN 60204-1

 - 1 Stck
Innenbeleuchtung LED IP 54  ohne Schalter; Klemmdose IP66 außenliegend
Inkl. Verdrahtung soweit werksseitig ausführbar, ansonsten zur bauseitigen Fertigmontage vorbereitet.
LED-Leuchte 3W 230V - montiert
Dieses Produkt enthält eine Lichtquelle der Energieeffizienzklasse A

 - 1 Stck
Türaufschlagsicherung und Feststelleinrichtung - verzinkt

 - 1 Stck
Fettfangfilter - Einheit
- Abscheidung von Fetten (Keine Öle)
-Temperaturbeständigkeit bis 180  Grad C
- Filtermaterial: Aluminiumdrahtgestrick
- Paneelfilterzellen
- Filterrahmen: Aluminium
- Ausführung verzinkt
- Filteraufnahmerahmen gegen Gehäuse abgedichtet
- Fettsammelwanne unter jeder Filterzelle
Filter
Filter nicht Eurovent zertifiziert.
Medium Aluminium-Drahtgestrick
Filterrahmen Aluminium
Klasse ISO 16890  PM Coarse
Klasse EN779  G3
Cassetten
freie Filterfläche  m2  1.74
Anzahl / Größe  Stk./mm  4/592x592x48  (G3 610X610  ALU)
Anzahl / Größe  Stk./mm  2/592x285x48  (G3 610X305  ALU)

Temperatur max. zulässig  Grad C  100
Feuchte  max. zulässig  %  100
Einbaurahmen und Edelstahl Fettsammelwanne
- Ausführung verzinkt
Druckverlust
Anfang  Pa  18
Ende (EN13053-2020)  Pa  54
Ende (EN13053-2020)  Pa  54
Dimensionierung  Pa  36

 - 2 Stck
Messnippel (Aluminium)
zum Anschluss von Druck-Messleitungen

 - 1 Stck
Manometer 0 - 500 Pa - montiert
Typ AZMZMA1X
Differenzdruckzeigermanometer
Durchmesser 110 mm -Messbereich 0…500 Pa,
vormontiert, einschliesslich Verbindungsschläuche

 - 1 Stck
Taschenfilter - Einheit
- Partikelfiltration
- Temperaturbeständigkeit bis 70  Grad C
- Filtermaterial: Mikroglasfaservlies
- Taschenfilterzellen
- Filterrahmen: Stahlblech, verzinkt
- Filterschnellspannrahmen
- Spanntiefe 25 mm
- Dichtung der Filterelemente gegen den Rahmen über stahlarmierte, alterungsbeständige Gummi-Hohlprofildichtungen
- Filterspannung über hochfeste Kunststoffspannhebel und Anpressleisten
- Leichte Handhabung durch Hebelstellungen mit Einrastpunkten
- Filter auszieh- oder ausklappbar
- Aluminium AlMg3
- Filteraufnahmerahmen gegen Gehäuse abgedichtet
Filter
Klasse ISO 16890  ePM10/65%
Klasse EN779  M5
Medium Mikroglasfaservlies
Filterrahmen Stahlblech, verzinkt
Taschen
freie Filterfläche  m2  20.54
Anzahl / Größe  Stk./mm  4/592x592x534 (G55-6V/0534/06/05)
Taschenanzahl  Stk.  6
Anzahl / Größe  Stk./mm  2/287x592x534 (G55-3V/0534/03/05)
Taschenanzahl  Stk.  3

Einbaurahmen Schnellspanner
- Aluminium AlMg3
Druckverlust
Anfang  Pa  27
Ende (EN13053-2020)  Pa  81
Ende (EN13053-2020)  Pa  81
Dimensionierung  Pa  54

Energieklasse  C

 - 2 Stck
Messnippel (Aluminium)
zum Anschluss von Druck-Messleitungen

 - 1 Stck
Türaufschlagsicherung und Feststelleinrichtung - verzinkt

 - 1 Stck
Manometer 0 - 500 Pa - montiert
Typ AZMZMA1X
Differenzdruckzeigermanometer
Durchmesser 110 mm -Messbereich 0…500 Pa,
vormontiert, einschliesslich Verbindungsschläuche

 - 1 Stck
Schalldämpfer - Einheit
Kammerabsorptionsprinzip
- mit Klappenblatt incl. Drehriegel zur Inspektion
- Stahlblech verzinkt, Nieten Aluminium/Stahl
- Kulissen-Absorptionsmaterial feuchtigkeitsabweisend, Obermaterial Glasseide, abriebfest bis 20 m/s
- Brandklasse A2 nach DIN 4102
- Distanzhalter für seitlichen Auszug der Schalldämmkulissen
- Resonanzbleche und Kulissenrahmen
Kulissen
Anzahl  Stk.  5
Luft
Volumenstrom  m3/h  9090
Druckverlust  Pa  14
Oktavspektrum des Schalldämpfers
Frequenz

ED= Einführungsdämmung
SR= Strömungsrauschen
  ED  SR
63  Hz  dB  9  35
125  Hz  dB  15  31
250  Hz  dB  31  27
500  Hz  dB  32  23
1000 Hz  dB  38  19
2000 Hz  dB  29  19
4000 Hz  dB  23  19
8000 Hz  dB  20  19

 - 1 Stck
Ventilator - Einheit
Hochleistungs-Radiallaufrad ohne Spiralgehäuse
Hochleistungs EC-Ventilator mit freilaufendem Radialrad
- 5 rückwärtsgekrümmte, 3D profilierte Schaufeln für bestes akustisches Verhalten und reduzierten Drehklang
- Module schwingungsentkoppelt an der Trennwand befestigt
- mit EC Motor in der Laufradnabe
- Radiallaufrad aus hochfestem Verbundmaterial
- ZAmid, mit Außenläufermotor statisch und dynamisch gewuchtet nach ISO 1940 Teil1
- Laufrad mit rotierendem Diffusor
- Verzinkte Einlaufdüse mit Messstellen für die Messung der Wirkdruckdifferenz
- Ausführung mit integrierter Elektronik
- Übertemperaturschutz der Geräteelektronik durch aktives Temperaturmanagement
- Motor und Laufradfarbe lackiert RAL 5002
- Schutzart IP55
- Thermische Klasse 155
- Die zulässige Umgebungstemperatur beträgt -20 Grad C bis + 60 Grad C
- Leistungsdaten entsprechen der Genauigkeitsklasse 2 nach DIN 24166
- Die Wirkungsgradklasse des Motors entspricht IE4/IE5
- Modbus standardmäßig integriert
Luft
  Volumenstrom  m3/h  9090

  Druck Bezug  bar  1.013
  Temperatur Bezug  Grad C  20
Ventilator
  Typ  2 x GR35I-ZID.DC.CR&116891-DDE
  Anzahl Ventilator-/Motoreinheiten  2
Druckverluste
  Extern  Pa  300
  Gerät  Pa  300
  System  Pa  600
  Kammer  Pa  2
  Dynamisch  Pa  27
  Statisch  Pa  600
  Gesamt  Pa  629
  Wirkdruck an der Düse  Pa  1067
  k-Faktor Düsendruck  -  140

Leistungsaufnahme
  Betriebspunkt P_elektrisch  kW  2.39
  Pref. nach EN13053  kW  3.24
  P-SFP (EN 16798-3)  kW/(m3/s)  0.88
  SFPint (ErP 1253/2014)  W/(m3/s)  327
Wirkungsgrad
  Systemwirk. stat/tot  %  63.4/66.5
  EU Verordnung Nr. 327/2011  %  73.6
Drehzahl
  Ist  1/min  2407
  Max  1/min  2490

Schallleistung Ventilator
  Saug-  Druck-
  Seite  Seite
63  Hz  dB/dB(A)  79/ 52  77/ 51
125  Hz  dB/dB(A)  76/ 59  80/ 64
250  Hz  dB/dB(A)  77/ 68  82/ 74
500  Hz  dB/dB(A)  76/ 73  79/ 75
1000 Hz  dB/dB(A)  69/ 69  78/ 78
2000 Hz  dB/dB(A)  65/ 67  76/ 77
4000 Hz  dB/dB(A)  63/ 64  71/ 72
8000 Hz  dB/dB(A)  64/ 63  71/ 70
Summe  dB/dB(A)  83/ 76  87/ 83
EC Motor  Effizienzklasse IE5
Nennleistung  kW  2x1.35
Spannung/Frequenz  V/Hz  1 Wechselstrom 230V 50Hz
Nennstrom  A  2x6.8
Schutzart  IP55
Iso-Klasse  THCL155
Schallleistung Gerät
  Saug-  Druck-  Aussen am
  Seite  Seite  Gerät
63  Hz  dB/dB(A)  70/ 43  66/ 40  65/ 38
125  Hz  dB/dB(A)  61/ 44  61/ 45  64/ 48
250  Hz  dB/dB(A)  44/ 35  45/ 37  56/ 48
500  Hz  dB/dB(A)  39/ 36  41/ 37  48/ 44
1000 Hz  dB/dB(A)  22/ 22  32/ 32  49/ 49
2000 Hz  dB/dB(A)  27/ 29  37/ 38  51/ 52

 - 1 Stck
Saugseitige Ventilator-Revisionskammer mit Tür

    - 1 Stck
  Motorfremdbelüftung

 - 1 Stck
Innenbeleuchtung LED IP54 - Schalter außenliegend IP 44
inkl. Verdrahtung soweit werksseitig ausführbar, ansonsten zur bauseitigen
Fertigmontage vorbereitet
LED-Leuchte 3W 230V - montiert
Schalter 2 polig IP 44, aussenliegend
Dieses Produkt enthält eine Lichtquelle der Energieeffizienzklasse A

 - 2 Stck
Messnippel (Aluminium)
zum Anschluss von Druck-Messleitungen

 - 2 Stck
Reparaturschalter - montiert und von unten verdrahtet
Mehrstufige und stufenlose Motoren bis 9,0KW/20A/3x400V (AC23).
Bei Außengeräten wird ein Regendach empfohlen.
Typ
Gehäuse ISO-gekapselt, Schutzart IP 65
4 Kabeldurchführungen M25 (2x oben, 2x unten)
Drehschalter abschließbar für 3-Schlösser
Schaltwalze berührungssicher nach VBG4
1 Steuerkontakt (1S) 2 ZLT-Kontakte (1S+1Ö)
maximale Spannung 500 V
maximale Schaltleistung 9,0KW/20A/3x400V (AC23).
143mm x 96mm x 96mm

 - 1 Stck
Klemmkasten für EC-Fanwall - montiert
Typ AZMKKFW2
Klemmkasten für Verdrahtung Steuerleitungen
EC-Fanwall

 - 1 Stck
Volumenstrommessung in Ringleitung
Messnippel (Aluminium) doppelt ausgeführt
Ringmessleitung um Einströmdüse mit 4 Druckmesstellen in der Düse
Ringleitung saugseitig an der Ventilatortrennwand

 - 1 Stck
Multifunktion - Einheit für Standardeinbauteile
Kammerlänge  mm  200

 - 1 Stck
Schalldämpfer - Einheit
Kammerabsorptionsprinzip
- mit Klappenblatt incl. Drehriegel zur Inspektion
- Stahlblech verzinkt, Nieten Aluminium/Stahl
- Kulissen-Absorptionsmaterial feuchtigkeitsabweisend, Obermaterial Glasseide, abriebfest bis 20 m/s
- Brandklasse A2 nach DIN 4102
- Distanzhalter für seitlichen Auszug der Schalldämmkulissen
- Resonanzbleche und Kulissenrahmen
Kulissen
Anzahl  Stk.  5
Luft
Volumenstrom  m3/h  9090
Druckverlust  Pa  14
Oktavspektrum des Schalldämpfers
Frequenz

ED= Einfügungsdämmung
SR= Strömungsrauschen
  ED  SR
63  Hz  dB  9  35
125  Hz  dB  15  31
250  Hz  dB  31  27
500  Hz  dB  32  23
1000 Hz  dB  38  19
2000 Hz  dB  29  19
4000 Hz  dB  23  19
8000 Hz  dB  20  19

 - 1 Stck
Multifunktion - Einheit für Standardeinbauteile
Kammerlänge  mm  600

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  600

 - 1 Stck
Innenbeleuchtung LED IP 54  ohne Schalter; Klemmdose IP66 außenliegend
Inkl. Verdrahtung soweit werksseitig ausführbar, ansonsten zur bauseitigen Fertigmontage vorbereitet.
LED-Leuchte 3W 230V - montiert
Dieses Produkt enthält eine Lichtquelle der Energieeffizienzklasse A

 - 1 Stck
Türaufschlagsicherung und Feststelleinrichtung - verzinkt

 - 1 Stck
Hochleistungs Kreislaufverbundsystem Multiflow
Hochleistungs-Kreislaufverbundsystem zur effizienten Wärme- und Kälterückgewinnung. Thermodynamisch optimierte Wärmetauscher mit hohen Gegenstromanteilen gewährleisten maximale Übertragungsgrade zwischen den Medien. Leistungsdaten nach EN 308 am Baumuster durch den TÜV-Süd geprüft. Verifizierung der Auslegungsdaten durch den TÜV-Süd.

 - 1 Stck
Bedienungskassette ohne Türscharnier
in Gehäusequalität

 - 2 Stck
Messnippel (Aluminium)
zum Anschluss von Druck-Messleitungen

 - 1 Stck
Paneelkondensatwanne mit allseitiger Neigung
Innenschale Edelstahl (1.4509 oder gleichwertig)

 - 1 Stck
WAT - Anschlüsse auf Bedienseite

 - 1 Stck
Multifunktion - Einheit für Standardeinbauteile
Kammerlänge  mm  680

 - 1 Stck
Jalousieklappe
über halben Gerätequerschnitt
aussenliegend
an Decke montiert
Hygiene Aluminium gegenläufig
Rahmen Aluminium
Jalousieblätter Aluminium mit Gummidichtung strömungsgünstig profiliert
- Antrieb über glasfaserverstärkte polypropylen Kunststoff-Zahnräder, Zahnräder auf Antriebsseite und außerhalb vom Luftstrom angeordnete, selbstschmierende Lager
luftdicht nach DIN 1946, Teil 4
Klasse EN1751 4
Antriebsachse Sechskant SW12mm
Minimale Temperatur -30 Grad C
Max. Temperatur +80 Grad C
Druckverlust  Pa  4

 - 1 Stck
Hygienekanalanschluß
an Decke montiert
Anschlussprofil mit 4-Loch-Verschraubung in beschichteter Ausführung RAL 9002
körperschallisolierte Verbindung
Anschlußprofil mit 4-Lochverschraubung
keine feste metallische Verbindung zwischen Gerät und Kanalanschluß
Potentialausgleich nach EN 60204-1

 - 1 Stck
Innenbeleuchtung LED IP 54  ohne Schalter; Klemmdose IP66 außenliegend
Inkl. Verdrahtung soweit werksseitig ausführbar, ansonsten zur bauseitigen Fertigmontage vorbereitet.
LED-Leuchte 3W 230V - montiert
Dieses Produkt enthält eine Lichtquelle der Energieeffizienzklasse A

 - 1 Stck
Türaufschlagsicherung und Feststelleinrichtung - verzinkt

 - 1 Stck
Anzahl bauseits erforderliche Stellmotore
- min. Drehmoment 15Nm je Motor

 - 1 Stck
Stirnwand geschlossen ohne Bedienungstür

Länge/Breite/Höhe  mm  9720/1720/1640
Gewicht  kg  ca.3070
Anzahl Liefereinheiten  -  6

Hersteller / Typ: '..................................................'
Menge: 1,000 St

**1.1.150 Pauschale erschwerte Einbringung der Anlage 4 inkl. KVS Modul**
*** Pauschalposition
Einbringung der Transporteinheiten durch eine Einbringöffnung in der Außenwand im ZG
mittels Baustellengeignetem Teleskopstapler:
min.Traglast:  2,5t
bei.Hubhöhe:  6,5m
Min. Reichweite bis
Gabelzinkenrücken bei min Traglast und Hubhöhe:  4m

Einbringung der Transporteinheiten durch eine Öffnung in der Außenwand Achse 17-19/ 1J in den Raum Z.019

Lichte Öffnungsmaße
Breite:  2,50m
Höhe:  2,94m
Unterkante Öffnung:  ca.+3,5m über Gelände
Entfernung zum Bordstein: ca 1m
Menge: 1,000 psch

**1.1.160 Luftfilterwechsel nach Probebetrieb, Reinigung Fettfangfilter Anlage 4**
*** Pauschalposition
Einmaliger Wechsel der Taschenfilter, Stück und Klasse gleich, im Zuluft- und Abluftgerät geliefert, nach Abschluss des Probebetriebs und Einregulierung der Luftmengen.
Sowie Reinigung Fettfangfilter
Menge: 1,000 psch

**1.1.170 Anlage 4.1 - Abluft Spülküche**
Anlage 8 - Abluft Spülküche - Radialventilator
Geräuschgekapselter EC-Radial-Ventilator mit ausschwenkbarer Motor-Laufradeinheit und außerhalb dem Luftstrom liegenden Motor.

Doppelwandiges Gehäuse aus verzinktem Stahlblech, schallisoliert durch Auskleidung mit ca. 50 mm starken Mineralwolldämmstoff-Platten. Saug- und druckseitige Rohranschlussstutzen mit Gummilippendichtung auf Norm-Durchmesser abgestimmt. Ventilatortür für Inspektion
und Reinigung voll ausschwenkbar.
Incl. Schwingungsdämpfern, Kondensatablauf und Tropfschutz bei geöffneter Tür

1Stck
Wetterschutzdach aus verzinktem Stahlblech, Befestigung über Motor

Radial-Laufrad mit rückwärts gekrümmten Schaufeln aus
Aluminium, direkt auf Motorwelle aufgesetzt.
Vibrationsfreier Lauf durch dynamische Wuchtung nach Gütestufe G 6.3 VDI 2060 und DIN ISO 1940.

Antrieb durch EC-Außenläufermotor in Schutzart IP55
Wartungs- und funkstörungsfrei kugelgelagert.
Integrierte elektronische Temperaturüberwachung für
EC-Motor und Elektronik. Bei Überschreitung der maximal zulässigen Temperaturen erfolgt automatisch Drehzahl- und
Leistungsanpassung. Stufenlose Drehzahlsteuerung mit Potentiometer.
Anschluss über Klemmenkasten (IP55) außen am Motor.

Anschlussdurchmesser:  DN 355

Ventilator-Daten
Vol.str. bei 0 Pa: ca.  1950 m3/h
Vol.str. Betr.pkt.:  ca.860 m3/h
Max. Druckerhöhung: ca.  380 Pa
Druckerh. Betriebspkt: ca.  290 Pa
Fördermitteldichte:  1,2 kg/m3
Schalldruck in 1m: ca.  41 dB(A)
Schalleistung Gerät ca.:
Saug-/Druckseite/Außen am Gerät

125 Hz:  51/ 57/ 59 dB
250 Hz:  60/ 74/ 77 dB
500 Hz:  57/ 73/ 78 dB
1000 Hz:  53/ 69/ 73 dB
2000 Hz:  56/ 68/ 74 dB
4000 Hz:  52/ 70/ 71 dB
8000 Hz:  47/ 65/ 66 dB
Summe dB(A):  64/ 79/ 83 dB/(A
Spannung/Frequenz:  230 Volt / 50 Hz
Stromaufnahme: ca.  1,90 A
Schutzart: IP  55

einschließlich 2 Stück elastische Verbindung DN 280
Aufstellort: Dach BT 1 über 1.OG

Hersteller / Typ: '..................................................' vom Bieter einzutragen
Menge: 1,000 St

**1.1.180 Anlage 5 Atemschutzkompressor, Kanalventilator,700 x 400mm 4.500m3/h, inkl. Jalousieklappe,**
Kanal-Radialventilator mit vorwärts gekrümmten Laufradschaufeln, zur direkten
Montage in rechteckiges Kanalsystem.

Gehäuse aus verzinktem Stahlblech mit beidseitigen genormten Kanal-Flanschprofilen. Vorwärtsgekrümmtes Trommellaufrad aus verzinktem Stahlblech. Motor-Laufrad-Einheit dynamisch gewuchtet.
Antrieb:
Drehstrom-Außenläufermotor in geschlossener Bauweise, mit eingebauten Thermokontakten, auf Klemmbrett herausgeführt. Wicklung mit Feuchtschutzimprägnierung.
Drehzahl elektronisch stufenlos regelbar. Drehzahlregelung bzw. Ansteuerung über Frequenzumrichter mit allpoligem Sinusfilter.
Motor mit wartungsfreien, gedichteten Kugellagern.
Netzanschluss über vormontierten Klemmenkasten, Schutzart IP44.

Vol.str. bei 0 Pa 5000 m3/h
Vol.str. Betr.pkt. ca.4500m3/h
Max. Druckerhöhung ca.390 Pa
Druckerh. Betriebspkt ca.150 Pa
Fördermitteldichte 1.2 Kg/m3
Fördermitteltemperatur 60 GradC
Anstellwinkel 0 Grad
Drehzahl 830 1/min
abgeg. Leistung 1,53 kW
Gewicht 54 kg
Schalleistung 73 dB(A)
Schalldruck in 4m dB(A)

Spannung 230 / 400 Volt
Stromaufnahme 5,5 / 3,2 Amp
Wechselstrom/Drehstrom D
Frequenz 50 Hz
Isolierklasse B
Schutzart IP 44
Explosionsschutz N
Temperaturklasse

Kanalanschlussmaß:
A x B 700 x 400mm
inkl. 1 Stück Jalousieklappe ( Antrieb bausseits)

Aufstellort: R-Nr. Z.024 Atemschutzkompressor

Hersteller / Typ: '..................................................'
Menge: 1,000 St

**1.1.190 Anlage 6 Lager, EC-Radial-Rohrventilator, ND 125mm, 110m3/h**
EC-Radial-Rohrventilator zur
Montage im Rohrsystem.

Gehäuse aus verzinktem Stahlblech.

Radial-Laufrad mit rückwärts gekrümmten
Schaufeln aus Kunststoff. Direkt auf
Motor gepresst und als Einheit dynamisch
ausgewuchtet.

EC-Außenläufermotor in Schutzart IP 44.
Integrierte elektronische
Temperaturüberwachung für EC-Motor und
Elektronik mit einem
internen Potentiometer für die
Einstellung einer beliebigen
Ventilatordrehzahl zwischen min.
und max. Drehzahl. Stufenlose Drehzahlsteuerung mit Potentiometer (PU/PA 10)
oder stufenlose Drehzahlregelung mit
Universal-Regelsystem (EUR EC).
Anschluss über serienmäßigen Klemmenkasten (IP54) außen am Gehäuse.

Vol.str. bei 0 Pa 570 m3/h
Vol.str. Betr.pkt 110m3/h
Max. Druckerhöhung 582 Pa
Druckerh. Betriebspkt ca. 200Pa
Fördermitteltemperatur 60 GradC
Drehzahl 3600 1/min
aufgen. Leistung 0,10 kW
Gewicht 2,5 kg
Abstrahlung:
Schalleistung 53 dB(A)
Schalldruck in 1m 45 dB(A)

Spannung 230 Volt
Stromaufnahme 0,83 Amp
Wechselstrom/Drehstrom W
Frequenz 50/60 Hz
Isolierklasse F
Schutzart IP 44

Anschluss Durchmesser ND 125mm
inkl. G3 Filterkasten

Aufstellort: R-Nr. Z.027 Lager

Hersteller / Typ: '..................................................'
Menge: 1,000 St

**1.1.200 Anlage 7 techn. Druckluft, EC Radial-Rohrventilator, ND 200mm, 750m³/h**
EC-Radial-Rohrventilator zur
Montage im Rohrsystem.

Gehäuse aus verzinktem Stahlblech.

Radial-Laufrad mit rückwärts gekrümmten
Schaufeln aus Kunststoff. Direkt auf
Motor gepresst und als Einheit dynamisch
ausgewuchtet.
EC-Außenläufermotor in Schutzart IP 44.
Integrierte elektronische
Temperaturüberwachung für EC-Motor und
Elektronik mit einem
internen Potentiometer für die
Einstellung einer beliebigen
Ventilatordrehzahl zwischen min.
und max. Drehzahl. Stufenlose Drehzahlsteuerung mit Potentiometer (PU/PA 10)
oder stufenlose Drehzahlregelung mit
Universal-Regelsystem (EUR EC).
Anschluss über serienmäßigen Klemmenkasten (IP54) außen am Gehäuse.

Vol.str. bei 0 Pa 985 m3/h
Vol.str. Betr.pkt 750m3/h
Max. Druckerhöhung 430 Pa
Druckerh. Betriebspkt ca. 150m3/
Fördermitteldichte 1.2 Kg/m3
Fördermitteltemperatur 60 GradC
Drehzahl 2890 1/min
aufgen. Leistung 0,12 kW
Gewicht 3,4 kg
Abstrahlung:
Schalleistung 52 dB(A)
Schalldruck in 1m 44 dB(A)

Spannung 230 Volt
Stromaufnahme 1,00 Amp
Wechselstrom/Drehstrom W
Frequenz 50 Hz
Isolierklasse F
Schutzart IP 44

Anschluss Durchmesser ND 125mm
Aufstellort: R-Nr. Z.026 Tech. Druckluft

Hersteller / Typ: '..................................................'
Menge: 1,000 St

**1.1.210 Schwingungsdämpfer Unterlage Profilgummi**
Schwingungsdämpfer für RLT-Zentralgerät, abgestimmt auf
die niedrigste Erregerfrequenz des Aggregates und die
Gesamtmasse des gefederten Systems, Mindestisoliergrad
75 %, als Unterlage aus Profilgummi, streifenweise,
Maße L/B/H in mm
'Feder-Gummi nach DIN 4109 zur
körperschallisolierten Aufstellung.
Härte: ca. 60° Shore
Belastung: ca. 1800 kg/m, bzw. ca. 2,4 kg/cm2
Temperaturbeständigkeit: ca. 100°C
Breite: ca. 74 mm
Dicke: ca. 14 mm
optimale Belastung: ca. 1000 kg/m
Auslegung und Zuschnitt gemäß vorstehenden
RLT-Geräten.'
Menge: 50,000 m²

#### Titel 1.2 Luftleitungen und Formstücke; rechteckig und rund

*Hinweis: Luftleitung rechteckig Wandstärke min. 1mm auf Grund Anforderung Schallschutz*

**1.2.10 Luftltg rechteckig Stahl verz gefalzt Kanten-L bis 500mm WD 1mm H bis 3,5m Aufhänge-Auflagekonstruktion schallg.**
*** Bezugsbeschreibung
Luftleitung, rechteckig, Luftdichtheitsklasse ATC3 DIN EN 16798-3, aus verzinktem Stahl, gefalzt, Maße DIN EN 1505, Kantenlänge bis 500 mm, Wanddicke min.1 mm, Verbindung mit Winkelflansch, mit Schrauben aus nichtrostendem Stahl und Dichtung, Form- und Verbindungsstücke werden gesondert vergütet, min./max. Temperatur der geförderten Luft -15 bis 80 Grad C, Montagehöhe über Gelände/Fußboden bis 3,5 m, mit Aufhänge-/Auflagekonstruktion DIN EN 12236, schallgedämmt, befestigen mit Befestigungsmitteln mit bauaufsichtlichem Nachweis einschl. Bohrungen, Ausführung gemäß Zeichnung.
Menge: 1010,000 m²
DIN 276/2008: 430

**1.2.20 Luftltg rechteckig Kanten-L 500-1000mm**
*** wie Position 1.2.10
Luftleitung, rechteckig, Kantenlänge über 500 bis 1000 mm.
Menge: 1060,000 m²

**1.2.30 Luftltg rechteckig Kanten-L 1000-1500mm**
*** wie Position 1.2.10
Luftleitung, rechteckig, Kantenlänge über 1000 bis 1500 mm.
Menge: 270,000 m²

**1.2.40 Luftltg rechteckig Kanten-L 1500-2000mm**
*** wie Position 1.2.10
Luftleitung, rechteckig, Kantenlänge über 1500 bis 2000 mm.
Menge: 175,000 m²

**1.2.50 Luftltg rechteckig Kanten-L über 2000mm**
*** wie Position 1.2.10
Luftleitung, rechteckig, Kantenlänge über 2000 mm.
Menge: 45,000 m²

**1.2.60 Luftltg rechteckig Stahl verz gefalzt Kanten-L 500-1000mm WD 1mm H 5-7m Aufhänge-Auflagekonstruktion schallg.**
Luftleitung, rechteckig, Luftdichtheitsklasse ATC3 DIN EN 16798-3, aus verzinktem Stahl, gefalzt, Maße DIN EN 1505, Kantenlänge über 500 bis 1000 mm, Wanddicke min.1 mm, Verbindung mit Winkelflansch, mit Schrauben aus nichtrostendem Stahl und Dichtung, Form- und Verbindungsstücke werden gesondert vergütet, min./max. Temperatur der geförderten Luft -15 bis 80 Grad C, Montagehöhe über Gelände/Fußboden über 5 bis 7 m, mit Aufhänge-/Auflagekonstruktion DIN EN 12236, schallgedämmt, befestigen mit Befestigungsmitteln mit bauaufsichtlichem Nachweis einschl. Bohrungen, Ausführung gemäß Zeichnung.
Menge: 45,000 m²
DIN 276/2008: 430

*Hinweis: Luftleitung rechteck für Küchenabluft*

**1.2.70 Luftltg rechteckig Stahl verz gefalzt Kanten-L bis 500mm WD 1mm H 3,5-5m Aufhänge-Auflagekonstruktion, für Küchenabluft**
*** Bezugsbeschreibung
Luftleitung, rechteckig, Luftdichtheitsklasse ATC3 DIN EN 16798-3, aus verzinktem Stahl, gefalzt, Maße DIN EN 1505, Kantenlänge bis 500 mm, Wanddicke min. 1 mm, Verbindung mit Winkelflansch, aus verzinktem Stahl, mit Schrauben und Dichtung,Rahmen, Falze, Ecken dauerelastisch aerosolat- und fettbeständig abgedichtet, Form- und Verbindungsstücke werden gesondert vergütet, min./max. Temperatur der geförderten Luft -15 bis 80 Grad C, Montagehöhe über Gelände/Fußboden über 3,5 bis 5 m, mit Aufhänge-/Auflagekonstruktion DIN EN 12236.
Menge: 3,000 m2

**1.2.80 Luftltg rechteckig Kanten-L 500-1000mm**
*** wie Position 1.2.70
Luftleitung, rechteckig, Kantenlänge über 500 bis 1000 mm.
Menge: 22,000 m²

**1.2.90 Luftltg rechteckig Kanten-L 1500-2000mm**
*** wie Position 1.2.70
Luftleitung, rechteckig, Kantenlänge über 1500 bis 2000 mm.
Menge: 7,000 m²

*Hinweis: Formteile rechteckig Wandstärke min 1mm auf Grund Anforderung Schallschutz*

**1.2.100 Formstück Luftltg rechteckig Stahl verz gefalzt Kanten-L bis 500mm H bis 3,5m**
*** Bezugsbeschreibung
Formstück für Luftleitung, rechteckig, Luftdichtheitsklasse ATC3 DIN EN 16798-3, aus verzinktem Stahl, gefalzt, Maße DIN EN 1505, Kantenlänge bis 500 mm, Wanddicke min.1 mm, Verbindung mit Winkelflansch, aus verzinktem Stahl, mit Schrauben aus nichtrostendem Stahl und Dichtung, min./max. Temperatur der geförderten Luft -15 bis 80 Grad C, Montagehöhe über Gelände/Fußboden bis 3,5 m, mit Aufhänge-/Auflagekonstruktion, Ausführung gemäß Zeichnung.
Menge: 1800,000 m²

**1.2.110 Formstück Luftltg rechteckig Kanten-L 1000-1500mm**
*** wie Position 1.2.100
Formstück für Luftleitung, rechteckig, Kantenlänge über 1000 bis 1500 mm.
Menge: 420,000 m²

**1.2.120 Formstück Luftltg rechteckig Kanten-L 1500-2000mm**
*** wie Position 1.2.100
Formstück für Luftleitung, rechteckig, Kantenlänge über 1500 bis 2000 mm.
Menge: 440,000 m²

**1.2.130 Formstück Luftltg rechteckig Stahl verz gefalzt Kanten-L bis 500mm H 5-7m**
Formstück für Luftleitung, rechteckig, Luftdichtheitsklasse ATC2 DIN EN 16798-3, aus verzinktem Stahl, gefalzt, Maße DIN EN 1505, Kantenlänge bis 500 mm, Wanddicke min. 1 mm, Verbindung mit Winkelflansch, aus verzinktem Stahl, mit Schrauben aus nichtrostendem Stahl und Dichtung, min./max. Temperatur der geförderten Luft -15 bis 80 Grad C, Montagehöhe über Gelände/Fußboden über 5 bis 7 m, mit Aufhänge-/Auflagekonstruktion, Ausführung gemäß Zeichnung.
Menge: 30,000 m²

*Hinweis: Formstücke rechteck für Küchenabluft*

**1.2.140 Formstück Luftltg rechteckig Stahl verz gefalzt Kanten-L bis 500mm H bis 3,5m für Küchenabluft**
*** Bezugsbeschreibung
Formstück für Luftleitung, rechteckig, Luftdichtheitsklasse ATC2 DIN EN 16798-3, aus verzinktem Stahl, gefalzt, Maße DIN EN 1505, Kantenlänge bis 500 mm, Wanddicke min.1 mm, Verbindung mit Winkelflansch, aus verzinktem Stahl, mit Schrauben aus nichtrostendem Stahl und Dichtung, Rahmen, Falze, Ecken dauerelastisch aerosolat- und fettbeständig abgedichtet min./max. Temperatur der geförderten Luft -15 bis 80 Grad C, Montagehöhe über Gelände/Fußboden bis 3,5 m, mit Aufhänge-/Auflagekonstruktion, Ausführung gemäß Zeichnung
Menge: 13,000 m²

**1.2.150 Formstück Luftltg rechteckig Kanten-L 500-1000mm**
*** wie Position 1.2.140
Formstück für Luftleitung, rechteckig, Kantenlänge über 500 bis 1000 mm.
Menge: 90,000 m²

**1.2.160 Formstück Luftltg rechteckig Kanten-L 1000-1500mm**
*** wie Position 1.2.140
Formstück für Luftleitung, rechteckig, Kantenlänge über 500 bis 1000 mm.
Menge: 30,000 m²

**1.2.170 Luftltg rechteckig Kanten-L 1500-2000mm**
*** wie Position 1.2.140
Luftleitung, rechteckig, Kantenlänge über 1500 bis 2000 mm.
Menge: 15,000 m²

*Hinweis: Wickelfalzrohr*

**1.2.180 Wickelfalzrohr Stahl verz DN80 H bis 3,5m Aufhänge-Auflagekonstruktion**
*** Bezugsbeschreibung
Wickelfalzrohr aus verzinktem Stahl, Nähte gefalzt, Luftdichtheitsklasse ATC2 DIN EN 16798-3, Maße DIN EN 1506, DN 80, mit Einsteckende, mit Lippendichtung, geschraubt, Form- und Verbindungsstücke werden gesondert vergütet, min./max. Temperatur der geförderten Luft -15 bis 80 Grad C, Montagehöhe über Gelände/Fußboden bis 3,5 m, mit Aufhänge-/Auflagekonstruktion DIN EN 12236.
Menge: 240,000 m
DIN 276/2008: 430

**1.2.190 Wickelfalzrohr DN100**
*** wie Position 1.2.180
STLB-Bau 2024-10 075
Wickelfalzrohr DN 100.
Menge: 300,000 m
DIN 276/2008: 430

**1.2.200 Wickelfalzrohr DN125**
*** wie Position 1.2.180
STLB-Bau 2024-10 075
Wickelfalzrohr DN 125.
Menge: 230,000 m
DIN 276/2008: 430

**1.2.210 Wickelfalzrohr DN140**
*** wie Position 1.2.180
STLB-Bau 2024-10 075
Wickelfalzrohr DN 140.
Menge: 1,000 m
DIN 276/2008: 430

**1.2.220 Wickelfalzrohr DN150**
*** wie Position 1.2.180
STLB-Bau 2024-10 075
Wickelfalzrohr DN 150.
Menge: 2,000 m
DIN 276/2008: 430

**1.2.230 Wickelfalzrohr DN160**
*** wie Position 1.2.180
STLB-Bau 2024-10 075
Wickelfalzrohr DN 160.
Menge: 440,000 m
DIN 276/2008: 430

**1.2.240 Wickelfalzrohr DN180**
*** wie Position 1.2.180
STLB-Bau 2024-10 075
Wickelfalzrohr DN 180.
Menge: 95,000 m
DIN 276/2008: 430

**1.2.250 Wickelfalzrohr DN200**
*** wie Position 1.2.180
STLB-Bau 2024-10 075
Wickelfalzrohr DN 200.
Menge: 155,000 m
DIN 276/2008: 430

**1.2.260 Wickelfalzrohr DN224**
*** wie Position 1.2.180
STLB-Bau 2024-10 075
Wickelfalzrohr DN 224.
Menge: 75,000 m
DIN 276/2008: 430

**1.2.270 Wickelfalzrohr DN250**
*** wie Position 1.2.180
STLB-Bau 2024-10 075
Wickelfalzrohr DN 250.
Menge: 78,000 m
DIN 276/2008: 430

**1.2.280 Wickelfalzrohr DN280**
*** wie Position 1.2.180
STLB-Bau 2024-10 075
Wickelfalzrohr DN 280.
Menge: 13,000 m
DIN 276/2008: 430

**1.2.290 Wickelfalzrohr DN300**
*** wie Position 1.2.180
STLB-Bau 2024-10 075
Wickelfalzrohr DN 300.
Menge: 1,000 m
DIN 276/2008: 430

**1.2.300 Wickelfalzrohr DN315**
*** wie Position 1.2.180
STLB-Bau 2024-10 075
Wickelfalzrohr DN 315.
Menge: 8,000 m
DIN 276/2008: 430

**1.2.310 Wickelfalzrohr DN315 H 7-9m**
*** wie Position 1.2.180
STLB-Bau 2024-10 075
Wickelfalzrohr DN 315, Montagehöhe über Gelände/Fußboden über 7 bis 9 m.
Menge: 24,000 m
DIN 276/2008: 430

**1.2.320 Wickelfalzrohr DN630 H 7-9m**
*** wie Position 1.2.180
STLB-Bau 2024-10 075
Wickelfalzrohr DN 630, Montagehöhe über Gelände/Fußboden über 7 bis 9 m.
Menge: 10,000 m
DIN 276/2008: 430

**1.2.330 Luftltg rund ATC2 Stahl verz längsgefalzt DN200 -750-2000Pa H bis 3,5m Aufhänge-Auflagekonstruktion**
*** Bezugsbeschreibung
STLB-Bau 2024-10 075
Luftleitung, rund, aerosolatdicht, Luftdichtheitsklasse ATC2 DIN EN 16798-3, aus verzinktem Stahl, längsgefalzt, Maße DIN EN 1506, DN 200, mit Einsteckende, mit Lippendichtung, genietet, Form- und Verbindungsstücke werden gesondert vergütet, min./max. Temperatur der geförderten Luft -15 bis 80 Grad C, Druckbereich von -750 bis 2000 Pa, Montagehöhe über Gelände/Fußboden bis 3,5 m, mit Aufhänge-/Auflagekonstruktion DIN EN 12236.
Menge: 1,000 m

**1.2.340 Luftltg rund ATC2 DN250**
STLB-Bau 2024-10 075
Luftleitung, rund, aerosolatdicht, Luftdichtheitsklasse ATC2 DIN EN 16798-3, DN 250.
Menge: 10,000 m

**1.2.350 Luftltg rund flexibel Alu DN80**
*** Bezugsbeschreibung
Luftleitung, rund, flexibel, aus Aluminium, Ausführung C DIN EN 13180, DN 80, Verbindung mit Einsteckende, geschraubt, mit Kaltschrumpfband, Form- und Verbindungsstücke werden gesondert vergütet, min./max. Temperatur der geförderten Luft -15 bis 80 Grad C.
Menge: 30,000 m
DIN 276/2008: 430

**1.2.360 Luftltg rund flexibel DN100**
*** wie Position 1.2.350
STLB-Bau 2024-10 075
Luftleitung, rund, flexibel, DN 100.
Menge: 25,000 m
DIN 276/2008: 430

**1.2.370 Luftltg rund flexibel DN125**
*** wie Position 1.2.350
STLB-Bau 2024-10 075
Luftleitung, rund, flexibel, DN 125.
Menge: 120,000 m
DIN 276/2008: 430

**1.2.380 Luftltg rund flexibel DN150**
*** wie Position 1.2.350
STLB-Bau 2024-10 075
Luftleitung, rund, flexibel, DN 150.
Menge: 5,000 m
DIN 276/2008: 430

**1.2.390 Luftltg rund flexibel DN160**
*** wie Position 1.2.350
STLB-Bau 2024-10 075
Luftleitung, rund, flexibel, DN 160.
Menge: 40,000 m
DIN 276/2008: 430

**1.2.400 Luftltg rund flexibel DN180**
*** wie Position 1.2.350
STLB-Bau 2024-10 075
Luftleitung, rund, flexibel, DN 180.
Menge: 6,000 m
DIN 276/2008: 430

**1.2.410 Luftltg rund flexibel DN200**
*** wie Position 1.2.350
STLB-Bau 2024-10 075
Luftleitung, rund, flexibel, DN 200.
Menge: 3,000 m
DIN 276/2008: 430

**1.2.420 Luftltg rund flexibel DN224**
*** wie Position 1.2.350
STLB-Bau 2024-10 075
Luftleitung, rund, flexibel, DN 224.
Menge: 2,000 m
DIN 276/2008: 430

**1.2.430 Luftltg rund flexibel DN280**
*** wie Position 1.2.350
STLB-Bau 2024-10 075
Luftleitung, rund, flexibel, DN 280.
Menge: 2,000 m
DIN 276/2008: 430

**1.2.440 Bogen Luftleitg rund 90Grad Stahl verz DN80 glatt H 3,5-5m**
*** Bezugsbeschreibung
STLB-Bau 2024-10 075
Bogen, für Luftleitung, rund, Luftdichtheitsklasse ATC2 DIN EN 16798-3, Biegeradius größer gleich 1 DN, 90 Grad, Maße DIN EN 1506, aus verzinktem Stahl, DN 80, glatt, mit Einsteckenden, mit Lippendichtung, min./max. Temperatur der geförderten Luft -15 bis 40 Grad C, Druckbereich von -750 bis 1000 Pa, Montagehöhe über Gelände/Fußboden über 3,5 bis 5 m, mit Aufhänge-/Auflagekonstruktion DIN EN 12236.
Menge: 88,000 St
DIN 276/2008: 430

**1.2.450 Bogen Luftleitg rund 15Grad DN80**
*** wie Position 1.2.440
STLB-Bau 2024-10 075
Bogen, für Luftleitung, rund, 15 Grad, DN 80.
Menge: 15,000 St
DIN 276/2008: 430

**1.2.460 Bogen Luftleitg rund 30Grad DN80**
*** wie Position 1.2.440
STLB-Bau 2024-10 075
Bogen, für Luftleitung, rund, 30 Grad, DN 80.
Menge: 4,000 St
DIN 276/2008: 430

**1.2.470 Bogen Luftleitg rund 45Grad DN80**
*** wie Position 1.2.440
STLB-Bau 2024-10 075
Bogen, für Luftleitung, rund, 45 Grad, DN 80.
Menge: 18,000 St
DIN 276/2008: 430

**1.2.480 Bogen Luftleitg rund 60Grad DN80**
*** wie Position 1.2.440
STLB-Bau 2024-10 075
Bogen, für Luftleitung, rund, 60 Grad, DN 80.
Menge: 8,000 St
DIN 276/2008: 430

**1.2.490 Bogen Luftleitg rund 90Grad DN100**
*** wie Position 1.2.440
STLB-Bau 2024-10 075
Bogen, für Luftleitung, rund, 90 Grad, DN 100.
Menge: 252,000 St
DIN 276/2008: 430

**1.2.500 Bogen Luftleitg rund 15Grad DN100**
*** wie Position 1.2.440
STLB-Bau 2024-10 075
Bogen, für Luftleitung, rund, 15 Grad, DN 100.
Menge: 40,000 St
DIN 276/2008: 430

**1.2.510 Bogen Luftleitg rund 30Grad DN100**
*** wie Position 1.2.440
STLB-Bau 2024-10 075
Bogen, für Luftleitung, rund, 30 Grad, DN 100.
Menge: 21,000 St
DIN 276/2008: 430

**1.2.520 Bogen Luftleitg rund 45Grad DN100**
*** wie Position 1.2.440
STLB-Bau 2024-10 075
Bogen, für Luftleitung, rund, 45 Grad, DN 100.
Menge: 27,000 St
DIN 276/2008: 430

**1.2.530 Bogen Luftleitg rund 60Grad DN100**
*** wie Position 1.2.440
STLB-Bau 2024-10 075
Bogen, für Luftleitung, rund, 60 Grad, DN 100.
Menge: 6,000 St
DIN 276/2008: 430

**1.2.540 Bogen Luftleitg rund 90Grad DN125**
*** wie Position 1.2.440
STLB-Bau 2024-10 075
Bogen, für Luftleitung, rund, 90 Grad, DN 125.
Menge: 332,000 St
DIN 276/2008: 430

**1.2.550 Bogen Luftleitg rund 15Grad DN125**
*** wie Position 1.2.440
STLB-Bau 2024-10 075
Bogen, für Luftleitung, rund, 15 Grad, DN 125.
Menge: 7,000 St
DIN 276/2008: 430

**1.2.560 Bogen Luftleitg rund 30Grad DN125**
*** wie Position 1.2.440
STLB-Bau 2024-10 075
Bogen, für Luftleitung, rund, 30 Grad, DN 125.
Menge: 12,000 St
DIN 276/2008: 430

**1.2.570 Bogen Luftleitg rund 45Grad DN125**
*** wie Position 1.2.440
STLB-Bau 2024-10 075
Bogen, für Luftleitung, rund, 45 Grad, DN 125.
Menge: 36,000 St
DIN 276/2008: 430

**1.2.580 Bogen Luftleitg rund 60Grad DN125**
*** wie Position 1.2.440
STLB-Bau 2024-10 075
Bogen, für Luftleitung, rund, 60 Grad, DN 125.
Menge: 1,000 St
DIN 276/2008: 430

**1.2.590 Bogen Luftleitg rund 90Grad DN150**
*** wie Position 1.2.440
STLB-Bau 2024-10 075
Bogen, für Luftleitung, rund, 90 Grad, DN 150.
Menge: 3,000 St
DIN 276/2008: 430

**1.2.600 Bogen Luftleitg rund 90Grad DN160**
*** wie Position 1.2.440
STLB-Bau 2024-10 075
Bogen, für Luftleitung, rund, 90 Grad, DN 160.
Menge: 279,000 St
DIN 276/2008: 430

**1.2.610 Bogen Luftleitg rund 15Grad DN160**
*** wie Position 1.2.440
STLB-Bau 2024-10 075
Bogen, für Luftleitung, rund, 15 Grad, DN 160.
Menge: 27,000 St
DIN 276/2008: 430

**1.2.620 Bogen Luftleitg rund 30Grad DN160**
*** wie Position 1.2.440
STLB-Bau 2024-10 075
Bogen, für Luftleitung, rund, 30 Grad, DN 160.
Menge: 17,000 St
DIN 276/2008: 430

**1.2.630 Bogen Luftleitg rund 45Grad DN160**
*** wie Position 1.2.440
STLB-Bau 2024-10 075
Bogen, für Luftleitung, rund, 45 Grad, DN 160.
Menge: 33,000 St
DIN 276/2008: 430

**1.2.640 Bogen Luftleitg rund 60Grad DN160**
*** wie Position 1.2.440
STLB-Bau 2024-10 075
Bogen, für Luftleitung, rund, 60 Grad, DN 160.
Menge: 7,000 St
DIN 276/2008: 430

**1.2.650 Bogen Luftleitg rund 90Grad DN180**
*** wie Position 1.2.440
STLB-Bau 2024-10 075
Bogen, für Luftleitung, rund, 90 Grad, DN 180.
Menge: 37,000 St
DIN 276/2008: 430

**1.2.660 Bogen Luftleitg rund 15Grad DN180**
*** wie Position 1.2.440
STLB-Bau 2024-10 075
Bogen, für Luftleitung, rund, 15 Grad, DN 180.
Menge: 8,000 St
DIN 276/2008: 430

**1.2.670 Bogen Luftleitg rund 30Grad DN180**
*** wie Position 1.2.440
STLB-Bau 2024-10 075
Bogen, für Luftleitung, rund, 30 Grad, DN 180.
Menge: 1,000 St
DIN 276/2008: 430

**1.2.680 Bogen Luftleitg rund 45Grad DN180**
*** wie Position 1.2.440
STLB-Bau 2024-10 075
Bogen, für Luftleitung, rund, 45 Grad, DN 180.
Menge: 8,000 St
DIN 276/2008: 430

**1.2.690 Bogen Luftleitg rund 60Grad DN180**
*** wie Position 1.2.440
STLB-Bau 2024-10 075
Bogen, für Luftleitung, rund, 60 Grad, DN 180.
Menge: 6,000 St
DIN 276/2008: 430

**1.2.700 Bogen Luftleitg rund 90Grad DN200**
*** wie Position 1.2.440
STLB-Bau 2024-10 075
Bogen, für Luftleitung, rund, 90 Grad, DN 200.
Menge: 36,000 St
DIN 276/2008: 430

**1.2.710 Bogen Luftleitg rund 15Grad DN200**
*** wie Position 1.2.440
STLB-Bau 2024-10 075
Bogen, für Luftleitung, rund, 15 Grad, DN 200.
Menge: 4,000 St
DIN 276/2008: 430

**1.2.720 Bogen Luftleitg rund 30Grad DN200**
*** wie Position 1.2.440
STLB-Bau 2024-10 075
Bogen, für Luftleitung, rund, 30 Grad, DN 200.
Menge: 19,000 St
DIN 276/2008: 430

**1.2.730 Bogen Luftleitg rund 45Grad DN200**
*** wie Position 1.2.440
STLB-Bau 2024-10 075
Bogen, für Luftleitung, rund, 45 Grad, DN 200.
Menge: 9,000 St
DIN 276/2008: 430

**1.2.740 Bogen Luftleitg rund 90Grad Stahl verz DN224 Segmente**
*** Bezugsbeschreibung
STLB-Bau 2024-10 075
Bogen, für Luftleitung, rund, Luftdichtheitsklasse ATC2 DIN EN 16798-3, Biegeradius größer gleich 1 DN, 90 Grad, Maße DIN EN 1506, aus verzinktem Stahl, DN 224, aus Segmenten.
Menge: 16,000 St
DIN 276/2008: 430

**1.2.750 Bogen Luftleitg rund 15Grad DN224**
*** wie Position 1.2.740
STLB-Bau 2024-10 075
Bogen, für Luftleitung, rund, 15 Grad, DN 224.
Menge: 9,000 St
DIN 276/2008: 430

**1.2.760 Bogen Luftleitg rund 30Grad DN224**
*** wie Position 1.2.740
STLB-Bau 2024-10 075
Bogen, für Luftleitung, rund, 30 Grad, DN 224.
Menge: 1,000 St
DIN 276/2008: 430

**1.2.770 Bogen Luftleitg rund 45Grad DN224**
*** wie Position 1.2.740
STLB-Bau 2024-10 075
Bogen, für Luftleitung, rund, 45 Grad, DN 224.
Menge: 5,000 St
DIN 276/2008: 430

**1.2.780 Bogen Luftleitg rund 90Grad DN250**
*** wie Position 1.2.740
STLB-Bau 2024-10 075
Bogen, für Luftleitung, rund, 90 Grad, DN 250.
Menge: 7,000 St
DIN 276/2008: 430

**1.2.790 Bogen Luftleitg rund 15Grad DN250**
*** wie Position 1.2.740
STLB-Bau 2024-10 075
Bogen, für Luftleitung, rund, 15 Grad, DN 250.
Menge: 2,000 St
DIN 276/2008: 430

**1.2.800 Bogen Luftleitg rund 30Grad DN250**
*** wie Position 1.2.740
STLB-Bau 2024-10 075
Bogen, für Luftleitung, rund, 30 Grad, DN 250.
Menge: 2,000 St
DIN 276/2008: 430

**1.2.810 Bogen Luftleitg rund 45Grad DN250**
*** wie Position 1.2.740
STLB-Bau 2024-10 075
Bogen, für Luftleitung, rund, 45 Grad, DN 250.
Menge: 4,000 St
DIN 276/2008: 430

**1.2.820 Bogen Luftleitg rund 60Grad DN250**
*** wie Position 1.2.740
STLB-Bau 2024-10 075
Bogen, für Luftleitung, rund, 60 Grad, DN 250.
Menge: 1,000 St
DIN 276/2008: 430

**1.2.830 Bogen Luftleitg rund 90Grad DN280**
*** wie Position 1.2.740
STLB-Bau 2024-10 075
Bogen, für Luftleitung, rund, 90 Grad, DN 280.
Menge: 7,000 St
DIN 276/2008: 430

**1.2.840 Bogen Luftleitg rund 90Grad DN315 H 7-9m**
*** wie Position 1.2.740
STLB-Bau 2024-10 075
Bogen, für Luftleitung, rund, 90 Grad, DN 315, Montagehöhe über Gelände/Fußboden über 7 bis 9 m.
Menge: 4,000 St
DIN 276/2008: 430

**1.2.850 Muffe Luftleitg rund Stahl verz DN80 H bis 3,5m**
*** Bezugsbeschreibung
STLB-Bau 2024-10 075
Muffe, für Luftleitung, rund Luftdichtheitsklasse ATC2 DIN EN 16798-3, Maße DIN EN 1506, aus verzinktem Stahl, DN 80, mit Lippendichtung, Montagehöhe über Gelände/Fußboden bis 3,5 m.
Menge: 105,000 St
DIN 276/2008: 430

**1.2.860 Muffe Luftleitg rund DN100**
*** wie Position 1.2.850
STLB-Bau 2024-10 075
Muffe, für Luftleitung, rund DN 100.
Menge: 94,000 St
DIN 276/2008: 430

**1.2.870 Muffe Luftleitg rund DN125**
*** wie Position 1.2.850
STLB-Bau 2024-10 075
Muffe, für Luftleitung, rund DN 125.
Menge: 83,000 St
DIN 276/2008: 430

**1.2.880 Muffe Luftleitg rund DN160**
*** wie Position 1.2.850
STLB-Bau 2024-10 075
Muffe, für Luftleitung, rund DN 160.
Menge: 209,000 St
DIN 276/2008: 430

**1.2.890 Muffe Luftleitg rund DN180**
*** wie Position 1.2.850
STLB-Bau 2024-10 075
Muffe, für Luftleitung, rund DN 180.
Menge: 19,000 St
DIN 276/2008: 430

**1.2.900 Muffe Luftleitg rund DN200**
*** wie Position 1.2.850
STLB-Bau 2024-10 075
Muffe, für Luftleitung, rund DN 200.
Menge: 74,000 St
DIN 276/2008: 430

**1.2.910 Muffe Luftleitg rund DN224**
*** wie Position 1.2.850
STLB-Bau 2024-10 075
Muffe, für Luftleitung, rund DN 224.
Menge: 33,000 St
DIN 276/2008: 430

**1.2.920 Muffe Luftleitg rund DN250**
*** wie Position 1.2.850
STLB-Bau 2024-10 075
Muffe, für Luftleitung, rund DN 250.
Menge: 33,000 St
DIN 276/2008: 430

**1.2.930 Muffe Luftleitg rund DN280**
*** wie Position 1.2.850
STLB-Bau 2024-10 075
Muffe, für Luftleitung, rund DN 280.
Menge: 3,000 St
DIN 276/2008: 430

**1.2.940 Muffe Luftleitg rund DN315**
*** wie Position 1.2.850
STLB-Bau 2024-10 075
Muffe, für Luftleitung, rund DN 315.
Menge: 3,000 St
DIN 276/2008: 430

**1.2.950 Bundkragen Luftleitg rund Stahl verz DN80**
*** Bezugsbeschreibung
STLB-Bau 2024-10 075
Bundkragen, für Luftleitung, rund, Luftdichtheitsklasse ATC2 DIN EN 16798-3, aus verzinktem Stahl, DN 80.
Menge: 9,000 St
DIN 276/2008: 430

**1.2.960 Bundkragen Luftleitg rund DN100**
*** wie Position 1.2.950
STLB-Bau 2024-10 075
Bundkragen, für Luftleitung, rund, Luftdichtheitsklasse ATC2 DIN EN 16798-3, DN 100.
Menge: 7,000 St
DIN 276/2008: 430

**1.2.970 Bundkragen Luftleitg rund DN125**
*** wie Position 1.2.950
STLB-Bau 2024-10 075
Bundkragen, für Luftleitung, rund, Luftdichtheitsklasse ATC2 DIN EN 16798-3, DN 125.
Menge: 22,000 St
DIN 276/2008: 430

**1.2.980 Bundkragen Luftleitg rund DN150**
*** wie Position 1.2.950
STLB-Bau 2024-10 075
Bundkragen, für Luftleitung, rund, Luftdichtheitsklasse ATC2 DIN EN 16798-3, DN 150.
Menge: 9,000 St
DIN 276/2008: 430

**1.2.990 Bundkragen Luftleitg rund DN160**
*** wie Position 1.2.950
STLB-Bau 2024-10 075
Bundkragen, für Luftleitung, rund, Luftdichtheitsklasse ATC2 DIN EN 16798-3, DN 160.
Menge: 3,000 St
DIN 276/2008: 430

**1.2.1000 Bundkragen Luftleitg rund DN180**
*** wie Position 1.2.950
STLB-Bau 2024-10 075
Bundkragen, für Luftleitung, rund, Luftdichtheitsklasse ATC2 DIN EN 16798-3, DN 180.
Menge: 1,000 St
DIN 276/2008: 430

**1.2.1010 Bundkragen Luftleitg rund DN200**
*** wie Position 1.2.950
STLB-Bau 2024-10 075
Bundkragen, für Luftleitung, rund, Luftdichtheitsklasse ATC2 DIN EN 16798-3, DN 200.
Menge: 9,000 St
DIN 276/2008: 430

**1.2.1020 Bundkragen Luftleitg rund DN224**
*** wie Position 1.2.950
STLB-Bau 2024-10 075
Bundkragen, für Luftleitung, rund, Luftdichtheitsklasse ATC2 DIN EN 16798-3, DN 224.
Menge: 3,000 St
DIN 276/2008: 430

**1.2.1030 Bundkragen Luftleitg rund DN250**
*** wie Position 1.2.950
STLB-Bau 2024-10 075
Bundkragen, für Luftleitung, rund, Luftdichtheitsklasse ATC2 DIN EN 16798-3, DN 250.
Menge: 1,000 St
DIN 276/2008: 430

**1.2.1040 Bundkragen Luftleitg rund DN315**
*** wie Position 1.2.950
STLB-Bau 2024-10 075
Bundkragen, für Luftleitung, rund, Luftdichtheitsklasse ATC2 DIN EN 16798-3, DN 315.
Menge: 2,000 St
DIN 276/2008: 430

**1.2.1050 Steckverbinder Luftleitg rund Stahl verz DN80**
*** Bezugsbeschreibung
STLB-Bau 2024-10 075
Steckverbinder, für Luftleitung, rund, Luftdichtheitsklasse ATC2 DIN EN 16798-3, Maße DIN EN 1506, aus verzinktem Stahl, DN 80, mit Lippendichtung.
Menge: 7,000 St
DIN 276/2008: 430

**1.2.1060 Steckverbinder Luftleitg rund DN100**
*** wie Position 1.2.1050
STLB-Bau 2024-10 075
Steckverbinder, für Luftleitung, rund, Luftdichtheitsklasse ATC2 DIN EN 16798-3, DN 100.
Menge: 20,000 St
DIN 276/2008: 430

**1.2.1070 Steckverbinder Luftleitg rund DN125**
*** wie Position 1.2.1050
STLB-Bau 2024-10 075
Steckverbinder, für Luftleitung, rund, Luftdichtheitsklasse ATC2 DIN EN 16798-3, DN 125.
Menge: 5,000 St
DIN 276/2008: 430

**1.2.1080 Steckverbinder Luftleitg rund DN150**
*** wie Position 1.2.1050
STLB-Bau 2024-10 075
Steckverbinder, für Luftleitung, rund, Luftdichtheitsklasse ATC2 DIN EN 16798-3, DN 150.
Menge: 1,000 St
DIN 276/2008: 430

**1.2.1090 Steckverbinder Luftleitg rund DN160**
*** wie Position 1.2.1050
STLB-Bau 2024-10 075
Steckverbinder, für Luftleitung, rund, Luftdichtheitsklasse ATC2 DIN EN 16798-3, DN 160.
Menge: 8,000 St
DIN 276/2008: 430

**1.2.1100 Steckverbinder Luftleitg rund DN200**
*** wie Position 1.2.1050
STLB-Bau 2024-10 075
Steckverbinder, für Luftleitung, rund, Luftdichtheitsklasse ATC2 DIN EN 16798-3, DN 200.
Menge: 11,000 St
DIN 276/2008: 430

**1.2.1110 Steckverbinder Luftleitg rund DN224**
*** wie Position 1.2.1050
STLB-Bau 2024-10 075
Steckverbinder, für Luftleitung, rund, Luftdichtheitsklasse ATC2 DIN EN 16798-3, DN 224.
Menge: 3,000 St
DIN 276/2008: 430

**1.2.1120 Steckverbinder Luftleitg rund DN250**
*** wie Position 1.2.1050
STLB-Bau 2024-10 075
Steckverbinder, für Luftleitung, rund, Luftdichtheitsklasse ATC2 DIN EN 16798-3, DN 250.
Menge: 4,000 St
DIN 276/2008: 430

**1.2.1130 Abzweigstück Luftleitg rund 90Grad Stahl verz DN80**
*** Bezugsbeschreibung
Abzweigstück, für Luftleitung, rund, Luftdichtheitsklasse ATC2 DIN EN 16798-3, 90 Grad, aus verzinktem Stahl, größter DN 80, mit Einsteckenden, mit Lippendichtung, geschraubt, mit Kaltschrumpfband, min./max. Temperatur der geförderten Luft -15 bis 80 Grad C, mit Aufhänge-/Auflagekonstruktion DIN EN 12236.
Menge: 228,000 St
DIN 276/2008: 430

**1.2.1140 Abzweigstück Luftleitg rund DN100**
*** wie Position 1.2.1130
STLB-Bau 2024-10 075
Abzweigstück, für Luftleitung, rund, größter DN 100.
Menge: 34,000 St
DIN 276/2008: 430

**1.2.1150 Abzweigstück Luftleitg rund DN125**
*** wie Position 1.2.1130
STLB-Bau 2024-10 075
Abzweigstück, für Luftleitung, rund, größter DN 125.
Menge: 39,000 St
DIN 276/2008: 430

**1.2.1160 Abzweigstück Luftleitg rund DN160**
*** wie Position 1.2.1130
STLB-Bau 2024-10 075
Abzweigstück, für Luftleitung, rund, größter DN 160.
Menge: 89,000 St
DIN 276/2008: 430

**1.2.1170 Abzweigstück Luftleitg rund DN180**
*** wie Position 1.2.1130
STLB-Bau 2024-10 075
Abzweigstück, für Luftleitung, rund, größter DN 180.
Menge: 14,000 st
DIN 276/2008: 430

**1.2.1180 Abzweigstück Luftleitg rund DN200**
*** wie Position 1.2.1130
STLB-Bau 2024-10 075
Abzweigstück, für Luftleitung, rund, größter DN 200.
Menge: 60,000 st
DIN 276/2008: 430

**1.2.1190 Abzweigstück Luftleitg rund DN224**
*** wie Position 1.2.1130
STLB-Bau 2024-10 075
Abzweigstück, für Luftleitung, rund, größter DN 224.
Menge: 28,000 St
DIN 276/2008: 430

**1.2.1200 Abzweigstück Luftleitg rund DN250**
*** wie Position 1.2.1130
STLB-Bau 2024-10 075
Abzweigstück, für Luftleitung, rund, größter DN 250.
Menge: 37,000 St
DIN 276/2008: 430

**1.2.1210 Abzweigstück Luftleitg rund DN280**
*** wie Position 1.2.1130
STLB-Bau 2024-10 075
Abzweigstück, für Luftleitung, rund, größter DN 280.
Menge: 6,000 St
DIN 276/2008: 430

**1.2.1220 Abzweigstück Luftleitg rund DN315**
*** wie Position 1.2.1130
STLB-Bau 2024-10 075
Abzweigstück, für Luftleitung, rund, größter DN 315.
Menge: 1,000 St
DIN 276/2008: 430

**1.2.1230 Abzweigstück Luftleitg rund 45Grad DN80**
*** Bezugsbeschreibung
STLB-Bau 2024-10 075
Abzweigstück, für Luftleitung, rund, Luftdichtheitsklasse ATC2 DIN EN 16798-3, 45 Grad, größter DN 80.
Menge: 4,000 St
DIN 276/2008: 430

*Hinweis: Kreuzungsstück*

**1.2.1240 Kreuzstück Luftleitg rund 90Grad Stahl verz DN80 H bis 3,5m**
STLB-Bau 2024-10 075
Kreuzstück, für Luftleitung, rund Luftdichtheitsklasse ATC2 DIN EN 16798-3, 90 Grad, Maße DIN EN 1506, aus verzinktem Stahl, größter DN 80, mit Einsteckenden, mit Lippendichtung, geschraubt/genietet, mit Kaltschrumpfband, min./max. Temperatur der geförderten Luft -15 bis 80 Grad C, Druckbereich von -750 bis 1000 Pa, Montagehöhe über Gelände/Fußboden bis 3,5 m, mit Aufhänge-/Auflagekonstruktion DIN EN 12236.
Menge: 4,000 St

**1.2.1250 Kreuzstück Luftleitg rund 90Grad Stahl verz DN125**
*** wie Position 1.2.1230
STLB-Bau 2024-10 075
Kreuzstück, für Luftleitung, rund Luftdichtheitsklasse ATC2 DIN EN 16798-3, 90 Grad, aus verzinktem Stahl, größter DN 125.
Menge: 1,000 St

**1.2.1260 Kreuzstück Luftleitg rund 90Grad Stahl verz DN160**
*** wie Position 1.2.1230
STLB-Bau 2024-10 075
Kreuzstück, für Luftleitung, rund Luftdichtheitsklasse ATC2 DIN EN 16798-3, 90 Grad, aus verzinktem Stahl, größter DN 160.
Menge: 1,000 St

**1.2.1270 Kreuzstück Luftleitg rund 90Grad Stahl verz DN224**
*** wie Position 1.2.1230
STLB-Bau 2024-10 075
Kreuzstück, für Luftleitung, rund Luftdichtheitsklasse ATC2 DIN EN 16798-3, 90 Grad, aus verzinktem Stahl, größter DN 224.
Menge: 1,000 St

**1.2.1280 Kreuzstück Luftleitg rund 90Grad Stahl verz DN250**
*** wie Position 1.2.1230
STLB-Bau 2024-10 075
Kreuzstück, für Luftleitung, rund Luftdichtheitsklasse ATC2 DIN EN 16798-3, 90 Grad, aus verzinktem Stahl, größter DN 250.
Menge: 1,000 St

*Hinweis: Übergangsstück*

**1.2.1290 Übergangsstück Luftleitg rund konisch Stahl verz DN100 symmetrisch**
STLB-Bau 2024-10 075
Übergangsstück, für Luftleitung, rund, Luftdichtheitsklasse ATC2 DIN EN 16798-3, konisch, Maße DIN EN 1506, aus verzinktem Stahl, größter DN 100, symmetrisch, mit Einsteckenden, mit Lippendichtung, geschraubt/genietet, mit Kaltschrumpfband, min./max. Temperatur der geförderten Luft -15 bis 80 Grad C, Druckbereich von -750 bis 2000 Pa.
Menge: 12,000 St
DIN 276/2008: 430

**1.2.1300 Übergangsstück Luftleitg rund DN125**
STLB-Bau 2024-10 075
Übergangsstück, für Luftleitung, rund, größter DN 125.
Menge: 117,000 St
DIN 276/2008: 430

**1.2.1310 Übergangsstück Luftleitg rund DN140**
*** wie Position 1.2.1230
STLB-Bau 2024-10 075
Übergangsstück, für Luftleitung, rund, größter DN 140.
Menge: 1,000 St
DIN 276/2008: 430

**1.2.1320 Übergangsstück Luftleitg rund DN160**
*** wie Position 1.2.1230
STLB-Bau 2024-10 075
Übergangsstück, für Luftleitung, rund, größter DN 160.
Menge: 147,000 St
DIN 276/2008: 430

**1.2.1330 Übergangsstück Luftleitg rund DN180**
*** wie Position 1.2.1230
STLB-Bau 2024-10 075
Übergangsstück, für Luftleitung, rund, größter DN 180.
Menge: 13,000 St
DIN 276/2008: 430

**1.2.1340 Übergangsstück Luftleitg rund DN200**
*** wie Position 1.2.1230
STLB-Bau 2024-10 075
Übergangsstück, für Luftleitung, rund, größter DN 200.
Menge: 73,000 St
DIN 276/2008: 430

**1.2.1350 Übergangsstück Luftleitg rund DN224**
*** wie Position 1.2.1230
STLB-Bau 2024-10 075
Übergangsstück, für Luftleitung, rund, größter DN 224.
Menge: 31,000 St
DIN 276/2008: 430

**1.2.1360 Übergangsstück Luftleitg rund DN250**
*** wie Position 1.2.1230
STLB-Bau 2024-10 075
Übergangsstück, für Luftleitung, rund, größter DN 250.
Menge: 23,000 St
DIN 276/2008: 430

**1.2.1370 Übergangsstück Luftleitg rund DN280**
*** wie Position 1.2.1230
STLB-Bau 2024-10 075
Übergangsstück, für Luftleitung, rund, größter DN 280.
Menge: 4,000 St
DIN 276/2008: 430

**1.2.1380 Übergangsstück Luftleitg rund DN300**
STLB-Bau 2024-10 075
Übergangsstück, für Luftleitung, rund, größter DN 300.
Menge: 1,000 St
DIN 276/2008: 430

**1.2.1390 Übergangsstück Luftleitg rund DN315**
STLB-Bau 2024-10 075
Übergangsstück, für Luftleitung, rund, größter DN 315.
Menge: 1,000 St
DIN 276/2008: 430

**1.2.1400 Übergangsstück Luftleitg rund DN355**
*** wie Position 1.2.1230
STLB-Bau 2024-10 075
Übergangsstück, für Luftleitung, rund, größter DN 355.
Menge: 1,000 St
DIN 276/2008: 430

*Hinweis: Reinigungsdeckel*

**1.2.1410 Reinigungsdeckel, Stahlblech verzinkt, ND 80 mm**
*** Bezugsbeschreibung
Reinigungsdeckel, mit Handgriff und Schnellverschluß, zum Aufstecken auf Formteile mit Lippendichtung.
Ausführung nach DIN EN 12237 und DIN EN 1506 in Dichtheitsklasse D bzw. ATC2 gemäß DIN EN 16798-3, unabhängig durch Eurovent zertifiziert.
Material: verzinktes Stahlblech

Passend zu den zuvor angebotenen Formteilen.

ND 80 mm

Hersteller / Typ: '..................................................'
Menge: 38,000 St

**1.2.1420 Reinigungsdeckel, Stahlblech verzinkt, ND 100 mm**
Reinigungsdeckel, mit Handgriff und Schnellverschluß,

ND 100 mm
Menge: 4,000 St

**1.2.1430 Reinigungsdeckel, Stahlblech verzinkt, ND 125 mm**
Reinigungsdeckel, mit Handgriff und Schnellverschluß,

ND 125 mm
Menge: 6,000 St

**1.2.1440 Reinigungsdeckel, Stahlblech verzinkt, ND 160 mm**
Reinigungsdeckel, mit Handgriff und Schnellverschluß,

ND 160 mm
Menge: 4,000 St

**1.2.1450 Reinigungsdeckel, Stahlblech verzinkt, ND 200 mm**
Reinigungsdeckel, mit Handgriff und Schnellverschluß,

ND 200 mm
Menge: 5,000 St

**1.2.1460 Reinigungsdeckel, Stahlblech verzinkt, ND 224 mm**
Reinigungsdeckel, mit Handgriff und Schnellverschluß,

ND 224 mm
Menge: 2,000 St

**1.2.1470 Reinigungsdeckel, Stahlblech verzinkt, ND 250 mm**
Reinigungsdeckel, mit Handgriff und Schnellverschluß,

ND 250 mm
Menge: 5,000 St

#### Titel 1.3 Luftdurchlässe

**1.3.10 Außenluftturm ND 1.300mm, ca. 21.450m3/h**
Außenluftturm
Revi Gitterrost Steigleiter Ankerkorb Sichtblende
(mehrteilig)

nach DIN EN 16798-3 und DIN EN 13084,
ausgelegt für einen Luftvolumenstrom von
21.450 m³/h
rechnerisch resultierende Werte nach VDI:

Strömungsgeschwindigkeit im Rohr ca. 4,7 m/s,
Strömungsgeschwindigkeit an der Lamelle ca.
1,7 m/s,
Schallleistungspegel des Strömungsrauschens
an der Lamelle ca. 35 dB(A),
Druckverlust Angabe durch Simulation

Bei Außenlufttürmen führt eine erhöhte
Rohrgeschwindigkeit (>4,0m/s) zu erhöhten
Geschwindigkeiten an den untersten
Lamellen und somit zu erhöhten Geräuschen
und Regenwasseransaugung.

Mit einem Standrohr-Durchmesser von 1.300
mm,
und einer Gesamthöhe von ca. 4.890 mm,

dezent sichtbare Maschinenschweißnähte
(Schweißnähte nicht verschliffen oder
überbürstet)
Material Edelstahl 1.4301 (V2A), duplex
gebürstet (K240)

bestehend aus:

Lamellenkopf D: 1300 mm mit 17 Lamellen,
bündig zum Standrohr, mit folgenden Details:

Flachhaube
Mehrteilig geschweißte Haube bestehend aus
rundumgeneigten Deckel und senkrecht
umlaufender Ringschürze
Durchmesser:  1.300 mm
Gesamthöhe Haube:  190 mm
Materialstärke:  1,5 mm

Lamelle:
Mehrteilig geschweißte rundumlaufende Lamelle
um 45° geneigt mit 25 mm Schlagwasserbord
innen und maschinell angedrehter 12 mm
Bördelkante außen, extra stabil.
Aussendurchmesser:  1.300 mm
Materialstärke:  1,5 mm
Winkel:  45°
Höhe einer Lamelle  100 mm

Streckmetall 20 x 13 x 1 mm aus Edelstahl,
zum Schutz vor eindringenden Fremdkörpern,
Luftdurchlass: 80%

 Befestigungsstützen für 17 Lamellen
(Bauteil von außen nicht sichtbar).
Lamellenfeldhöhe somit 1.700 mm

Innenkonstruktion Lamellenkopf
zur Erreichung einer gleichmäßigen
Luftansaugung
Material: Edelstahl, dunkel lackiert

Horizontale Trennung des Lamellenkopfes.
Aus statischen Gründen wird der Lamellenkopf
ab einer gewissen Höhe mittels Flanschtrennung
verstärkt.

Standrohrzylinder mit folgenden Details:

Kopfflansch innenliegend zur Aufnahme des
Lamellenkopfes

Mehrteilig geschweißtes Standrohr mit
senkrechter Luftführung
Durchmesser:  1.300 mm
Höhe:  3.000 mm
Wandstärke:  2,0 mm

Außen am Standrohrfuß geschweißter
Fußflansch zur Befestigung des Lüftungsturmes
auf Ankerkorb
Ringbreite: 80 mm /Oberfläche 1D matt
Materialstärke: 5 - 10 mm je nach Statik
Bei Erdüberdeckung o.Ä. muss der Fußpunkt des
Lüftungsturmes aus Korrosionsschutz- und
Dichtigkeitsgründen bauseits mit Flüssigkunststoff o.Ä.
abgedichtet werden.

Revisionstür
mit einem Öffnungsmaß (BxH) 600 x 800 mm
eckig, aufgesetzt
mit Standardschloss und Vierkantschlüssel

Sichtblende
Mehrteilig geschraubte und umlaufende
Sichtblende, 45° Neigung
Di= 1300mm,  Da=1.550mm
Materialstärke:  1,5mm
Materialgüte und Oberfläche wie o. gen. Turm

Befestigungsmaterial

Blitzschutzlasche Edelstahl angeschweißt am
Fußpunkt (für bauseitigen Anschluss der
Erdungsleitung)

Prüffähige Statik
nach Eurocode DIN EN 1993 | 1991

Ankerkorb mit Hülsrohr

für o.g. Turm mit Hülsrohr, welches als verlorene
Schalung dient
D= 1.300 mm
H= 250 mm
Material: Edelstahl 1.4301, 2B/1D

2 Stck. Gitterrostebene
(mehrteilig)

als Standfläche nach dem Einstieg durch die
Revisionsöffnung
als Standfläche unterhalb des Lamellenkopfes

D= 1.300 mm
mit Durchstiegslucke
Material: Edelstahl 1.4301
TS 30/2
MW 30/30
Rutschhemmklasse R10
inkl. Gitterrostklammern

inkl. Aufnahmekonstruktion
Aufgrund der Innenkonstruktion wird die
Gitterrostebene nicht am Kopfflansch befestigt,
sondern mittels Winkel abgehängt.

1 Stck. Besteigeeinrichtung
Befestigt im Turm (3m) und im Schacht (4m)

Mittelholmleiter
inkl. Führungsschiene
inkl. Profilverbinder
Material: Edelstahl gebeizt
Länge: 7.000 mm
Trittbreite pro Seite 150mm

Anschweißbügel zur Befestigung an
Standrohrinnenwand oder Schacht
inkl. Befestigungsplatte am Standrohr
Nietverbindungen sind an der Standrohraußenwand dezent
sichtbar

Standard Steigsperre beweglich
(am unteren Ende der Leiter)
verhindert falsches Einsetzen und unbeabsichtigtes
Herausfahren des Auffanggerätes aus der Führungsschiene

Steigsperre feststehend
(am oberen Ende der Leiter)
verhindert das Herausnehmen des Auffanggerätes aus der
Führungsschiene

1 Stck. Persönliche Schutzausrüstung
Notwendig ab einer Leiterhöhe >5.000 mm

 Mitlaufendes Auffanggerät
 TwinStop
mit geschwindigkeitsabhängigem
Sperrmechanismus
geprüft nach EN 353-1

 Auffanggurt MB95 S
mit Steigschutzöse am Bauchgurt
inkl. Auffangöse hinten im Schulterbereich
inkl. Halteösen seitlich zur
Arbeitsplatzpositionierung
inkl. Klick-Brustverschluss aus Kunststoff
vielfältige Verstellmöglichkeiten
Universalgröße
geprüft nach EN 361 und EN 358

Hersteller / Typ: '..................................................'
Menge: 1,000 St
DIN 276/2008: 430

**1.3.20 Vorabtransport Ankerkorb zur Baustelle**
*** Pauschalposition
Vorablieferung des Ankerkobes zur Baustelle und Mitwirkung bei der Montage durch NU Hochbau.
Menge: 1,000 psch

**1.3.30 Lieferung und Montage Außenluftturm**
*** Pauschalposition
Lieferung zur Montage des zuvor beschrieben Außenlufttum, an seinen Bestimmungsort.
Inkl. eventuell notwendiger Genehmigungen und Sperrungen sowie der notwendigen Bereitstellung eines Kranes zum Entladen und zur Montage des Außenluftturmes.

min Hubhöhe:  15m
min. Auslegung: 15m
min Last:  pasend zum gelieferten Turm
Menge: 1,000 psch

**1.3.40 Außenluft-Ansaugsäule m.Filter ND 200mm**
Außenluft-Ansaugsäule mit Kegelfilter
der Klasse G3 verhindert das Eindringen
von Kleintieren, Insekten und Verunreinigungen.

Außen am Standrohrfuß geschweißter
Fußflansch zur Befestigung des Lüftungsturmes
mit Dübel an das bauseitige Fundament.
Ringbreite: ca.120 mm
Materialstärke: 2 - 10 mm je nach Statik
Betondurchbruch max. ØStandrohr

ND  200mm
Höhe  ca.1.300mm
Luftmenge  ca. 100m3/h

Ort. Alle Teile aus rostfreiem Edelstahl.

Hersteller / Typ: '..................................................'
Menge: 1,000 St

**1.3.50 Auslassstutzen Durchmesser 125mm**
Auslasstutzen zum Abschluss von runden Luftleitungen,Fortluft, am Ende schräg geschitten mit Vobelschutzgitter, von außen lösbar.
verzinktes Stahlblech

ND  125mm
Baulänge  bis 450mm
Gitter  10x10x1

Hersteller / Typ: '..................................................' vom Bieter einzutragen
Menge: 1,000 St
DIN 276/2008: 430

**1.3.60 Auslassstutzen Durchmesser 150mm**
Auslasstutzen zum Abschluss von runden Luftleitungen,Fortluft, am Ende schräg geschitten mit Vobelschutzgitter, von außen lösbar.
verzinktes Stahlblech

ND  150mm
Baulänge  bis 450mm
Gitter  10x10x1

Hersteller / Typ: '..................................................' vom Bieter einzutragen
Menge: 1,000 St
DIN 276/2008: 430

**1.3.70 Auslassstutzen Durchmesser 200mm**
Auslasstutzen zum Abschluss von runden Luftleitungen,Fortluft, am Ende schräg geschitten mit Vobelschutzgitter, von außen lösbar.
verzinktes Stahlblech

ND  200mm
Baulänge  bis 450mm
Gitter  10x10x111

Hersteller / Typ: '..................................................' vom Bieter einzutragen
Menge: 1,000 St
DIN 276/2008: 430

**1.3.80 Auslassstutzen Durchmesser 250mm**
Auslasstutzen zum Abschluss von runden Luftleitungen,Fortluft, am Ende schräg geschitten mit Vobelschutzgitter, von außen lösbar.
verzinktes Stahlblech

ND  250mm
Baulänge  bis 450mm
Gitter  10x10x1

Hersteller / Typ: '..................................................' vom Bieter einzutragen
Menge: 1,000 St
DIN 276/2008: 430

**1.3.90 Luftventil Abluft 100mm Alu**
*** Bezugsbeschreibung
STLB-Bau 2024-10 075
Luftventil, für Abluft, für Wand-/Deckeneinbau, Nenngröße 100 mm, mit Ventilsitz und manuell einstellbarem Ventilteller, aus Aluminium,
Farbton 'RAL 9010'
.
Menge: 42,000 St
DIN 276/2008: 430

**1.3.100 Luftventil Abluft 125mm**
*** wie Position 1.3.90
STLB-Bau 2024-10 075
Luftventil, für Abluft, Nenngröße 125 mm,
Farbton 'RAL 9010'
.
Menge: 74,000 St
DIN 276/2008: 430

**1.3.110 Luftventil Abluft 160mm**
*** wie Position 1.3.90
STLB-Bau 2024-10 075
Luftventil, für Abluft, Nenngröße 160 mm,
Farbton 'RAL 9010'
.
Menge: 15,000 St
DIN 276/2008: 430

**1.3.120 Luftventil Abluft 200mm**
*** wie Position 1.3.90
STLB-Bau 2024-10 075
Luftventil, für Abluft, Nenngröße 200 mm,
Farbton 'RAL 9010'
.
Menge: 4,000 St
DIN 276/2008: 430

**1.3.130 Luftventil Zuluft 100mm Alu**
*** Bezugsbeschreibung
STLB-Bau 2024-10 075
Luftventil, für Zuluft, für Wand-/Deckeneinbau, Nenngröße 100 mm, mit Ventilsitz und manuell einstellbarem Ventilteller, aus Aluminium,
Farbton 'RAL 9010'
.
Menge: 27,000 St
DIN 276/2008: 430

**1.3.140 Luftventil 125mm**
*** wie Position 1.3.130
STLB-Bau 2024-10 075
Luftventil, Nenngröße 125 mm.
Menge: 23,000 St
DIN 276/2008: 430

**1.3.150 Luftventil 160mm**
*** wie Position 1.3.130
STLB-Bau 2024-10 075
Luftventil, Nenngröße 160 mm.
Menge: 18,000 St
DIN 276/2008: 430

**1.3.160 Luftventil 200mm**
*** wie Position 1.3.130
STLB-Bau 2024-10 075
Luftventil, Nenngröße 200 mm.
Menge: 1,000 St
DIN 276/2008: 430

**1.3.170 Decken-Drallluftdurchlass nicht verstellbar Frontpl. rund mit Anschlusskasten DN 125; H bis 3,5M**
*** Bezugsbeschreibung
Radialauslass für die Erzeugung hochwertiger Raumluftströmung bei kleinstmöglichem Temperaturgradienten im Aufenthaltsbereich,

bestehend aus:
Radialauslass-Element in niedriger Bauweise mit Stutzen, Radialschaufeln Schaufelunterseite mit der umgebenden Sichtfläche in einer Ebene  wahlweise mit angeformter runder Sichtfläche für Deckenanbau oder quadratischer Sichtfl äche mit außen umlaufender Umkantung für Einbau in eine Kassettendecke, einschließlich zentraler Befestigungsschraube mit Abdeckkappe,
Anschluss an das Kanalnetz über einen flachen Anschlusskasten mit Anschluss-Stutzen und Zentralbefestigung für den Luftdurchlass, einschließlich Flanschbohrungen für die Aufhängung, Volumenstrom-Drossel einstellbar am Anschluss-Stutzen.

Werkstoffe:
Radialauslass aus verzinktem Stahlblech, Farbton pulverbeschichtet Lichtgrau RAL 9010.
Übergangsstück aus Aluminium
Anschlusskasten aus verzinktem Stahlblech

Ausführung:
Nenndurchmesser DN  125
Anschlusskastenhöhe  135
Anschlusskastenbreite  300
Volumenstrom  bis 100m3/h

Hersteller / Typ: '..................................................' vom Bieter einzutragen
Menge: 90,000 St
DIN 276/2008: 430

**1.3.180 Decken-Drallluftdurchlass nicht verstellbar Frontpl. rund mit Anschlusskasten DN 160**
*** wie Position 1.3.170
Radialauslass für die Erzeugung hochwertiger Raumluftströmung bei kleinstmöglichem Temperaturgradienten im Aufenthaltsbereich,

Ausführung:
Nenndurchmesser DN  160
Anschlusskastenhöhe  180
Anschlusskastenbreite  380
Volumenstrom  100-150m3/h
Menge: 61,000 St
DIN 276/2008: 430

**1.3.190 Decken-Drallluftdurchlass nicht verstellbar Frontpl. rund mit Anschlusskasten DN 180**
*** wie Position 1.3.170
Ausführung:
Nenndurchmesser DN  180
Anschlusskastenhöhe  180
Anschlusskastenbreite  380
Volumenstrom  130-250m3/h
Menge: 27,000 St
DIN 276/2008: 430

**1.3.200 Decken-Drallluftdurchlass nicht verstellbar Frontpl. rund mit Anschlusskasten DN 200**
*** wie Position 1.3.170
Ausführung:
Nenndurchmesser DN  200
Anschlusskastenhöhe  180
Anschlusskastenbreite  380
Volumenstrom  210-290m3/h
Menge: 5,000 St
DIN 276/2008: 430

**1.3.210 Decken-Drallluftdurchlass nicht verstellbar Frontpl. rund mit Anschlusskasten DN 224**
*** wie Position 1.3.170
Ausführung:
Nenndurchmesser DN  224
Anschlusskastenhöhe  250
Anschlusskastenbreite  500
Volumenstrom  300-400m3/h
Menge: 11,000 St
DIN 276/2008: 430

**1.3.220 Decken-Drallluftdurchlass nicht verstellbar Frontpl. rund mit Anschlusskasten DN 355; H bis 5-7M**
*** wie Position 1.3.170
Radialauslass für die Erzeugung hochwertiger Raumluftströmung bei kleinstmöglichem Temperaturgradienten im Aufenthaltsbereich,

Werkstoffe:
Radialauslass aus verzinktem Stahlblech, Farbton pulverbeschichtet Lichtgrau RAL 9010.
Übergangsstück aus Aluminium
Anschlusskasten aus verzinktem Stahlblech

Ausführung:
Nenndurchmesser DN  355
Anschlusskastenhöhe  300
Anschlusskastenbreite  650
Volumenstrom  bis 700m3/h
Höhe über Boden 5-7M
Menge: 4,000 St
DIN 276/2008: 430

**1.3.230 Decken-Drallluftdurchlass, verstellbar, Frontpl. rund ohne Anschlusskasten, frei hängend, H 5-7M DN 315**
Verstellbarer Radialauslass für die Luftführung bei großen Ausblashöhen und zur Erzeugung hochwertiger Raumluftströmung mit hochinduktiven, radialen Luftstrahlen, Ausblasrichtung stetig verstellbar von horizontal bis vertikal nach unten,
bestehend aus:
Radialauslass-Element in niedriger Bauweise mit rundem Mantel, angeformter Luftdurchlass-Sichtfläche und den Radialschaufeln – Schaufelunterseite mit der umgebenden Sichtfläche in einer Ebene –,mit runder Sichtfläche für Rohranschluss durch direkten Anschluss an rundes Rohr bzw. Rohrstutzen. Befestigung mit bauseitiger umlaufender Schraubverbindung

Volumenstrom-Drossel vom Raum her einstellbar,
mit akustischer Auskleidung.
Der Einbau erfolgt frei hängend.
Radialauslass-Element aus verzinktem Stahlblech, Farbton sichtbare Luftdurchlassteile: lackiert nach RAL 9010….

Ausführung: manuelle Verstellung
Nenndurchmesser DN  315
Volumenstrom  ca.1333m3/h
Montagehöhe  Unterkannte ca. 6m über Boden

inkl. Einstellung Luftstrahl Eindringtiefe bis max 1,80m und min.2,50m ü.OKFFB bei 20GradC Hallentemperatur und 20GradC Zulufttemperatur.

Hersteller / Typ: '..................................................' vom Bieter einzutragen
Menge: 3,000 St
DIN 276/2008: 430

**1.3.240 Deckenluftdurchlass mit Luftpolsterbildung eckig, mit AK, Baugröße 330, GK Decke; H bis 3,5M**
Zuluft-Deckenluftdurchlass mit horizontaler Ausblasrichtung, zum Einlegen in abgehängte Deckensysteme mit einem Rastermaß von 625 x 625 mm Reduktion der Deckenverschmutzung durch sehr gleichmäßige Luftverteilung und die damit verbundene Luftpolsterbildung,

Bestehend aus:
Frontplatte mit quadratischer Sichtfläche, vierseitig ausblasend, versehen mit einer diagonalen versetzten Rundlochung, Lochdurchmesser ca 2,8 mm,
Teilung ca 5,5 mm
Anschlusskasten mit seitlichem Anschluss-Stutzen für Schlauch- oder Rohranschluss und Volumenstrom-Drossel am Stutzen verstellbar.

Baugröße 330

Werkstoff :
Frontplatte aus verzinktem Stahlblech, beschichtet mit RAL 9010
Luftverteilelement aus verzinktem Stahlblech
Anschlusskasten aus verzinktem Stahlblech

Hersteller / Typ: '..................................................' vom Bieter einzutragen
Menge: 2,000 St
DIN 276/2008: 430

**1.3.250 Deckenluftdurchlass mit Luftpolsterbildung eckig, ohne AK, Baugröße 400, Rasterdecke 625 x 625; H bis 3,5M**
*** Bezugsbeschreibung
Zuluft-Deckenluftdurchlass mit horizontaler Ausblasrichtung, zum Einlegen in abgehängte Deckensysteme mit einem Rastermaß von 625 x 625 mm Reduktion der Deckenverschmutzung durch sehr gleichmäßige Luftverteilung und die damit verbundene Luftpolsterbildung.

Verwendung als Abluftdurchlass

Bestehend aus:
Frontplatte mit quadratischer Sichtfläche, vierseitig ausblasend, versehen mit einer diagonalen versetzten Rundlochung, Lochdurchmesser ca 2,8 mm,
Teilung ca 5,5 mm

Baugröße 400
Anschlussstutzen für ND: 160mm

Werkstoff :
Frontplatte aus verzinktem Stahlblech, beschichtet mit RAL 9010
Luftverteilelement aus verzinktem Stahlblech
Anschlusskasten aus verzinktem Stahlblech

Hersteller / Typ: '..................................................' vom Bieter einzutragen
Menge: 70,000 St
DIN 276/2008: 430

**1.3.260 Deckenluftdurchlass mit Luftpolsterbildung eckig, ohne AK, Baugröße 500, Rasterdecke 625 x 625; H bis 3,5M**
*** wie Position 1.3.250
Baugröße 500
Anschlussstutzen für ND: 200mm

Werkstoff :
Frontplatte aus verzinktem Stahlblech, beschichtet mit RAL 9010
Luftverteilelement aus verzinktem Stahlblech
Anschlusskasten aus verzinktem Stahlblech

Hersteller / Typ: '..................................................' vom Bieter einzutragen
Menge: 8,000 St
DIN 276/2008: 430

*Hinweis: Luftgitter Kanaleinbau*

**1.3.270 Luftgitter Alu B 525mm H 75mm**
*** Bezugsbeschreibung
Luftgitter für Einbau in rechteckige Luftleitungen, aus Aluminium-Profilen, mit waagerechten, einzeln verstellbaren Lamellen, Volumenstromeinstellsatz aus profilierten Blechen aus Stahl, korrosionsgeschützt, mit gegenläufig gekoppelten Lamellen, Breite 525 mm, Höhe 75 mm.

Hersteller / Typ: '..................................................'
Menge: 3,000 St
DIN 276/2008: 430

**1.3.280 Luftgitter B 625mm H 75mm**
*** wie Position 1.3.270
STLB-Bau 2024-10 075
Luftgitter für Einbau in rechteckige Luftleitungen, mit waagerechten, einzeln verstellbaren Lamellen, Breite 625 mm, Höhe 75 mm.
Menge: 3,000 St
DIN 276/2008: 430

**1.3.290 Luftgitter B 225mm H 125mm**
*** wie Position 1.3.270
STLB-Bau 2024-10 075
Luftgitter mit waagerechten, einzeln verstellbaren Lamellen, Breite 225 mm, Höhe 125 mm.
Menge: 7,000 St
DIN 276/2008: 430

**1.3.300 Luftgitter B 525mm H 125mm**
*** wie Position 1.3.270
STLB-Bau 2024-10 075
Luftgitter mit waagerechten, einzeln verstellbaren Lamellen, Breite 525 mm, Höhe 125 mm.
Menge: 5,000 St
DIN 276/2008: 430

**1.3.310 Luftgitter B 625mm H 125mm**
*** wie Position 1.3.270
STLB-Bau 2024-10 075
Luftgitter mit waagerechten, einzeln verstellbaren Lamellen, Breite 625 mm, Höhe 125 mm.
Menge: 10,000 St
DIN 276/2008: 430

**1.3.320 Luftgitter B 625mm H 225mm**
*** wie Position 1.3.270
STLB-Bau 2024-10 075
Luftgitter mit waagerechten, einzeln verstellbaren Lamellen, Breite 625 mm, Höhe 225 mm.
Menge: 7,000 St
DIN 276/2008: 430

**1.3.330 Luftgitter B 825mm H 125mm**
*** wie Position 1.3.270
STLB-Bau 2024-10 075
Luftgitter mit waagerechten, einzeln verstellbaren Lamellen, Breite 825 mm, Höhe 125 mm.
Menge: 1,000 St
DIN 276/2008: 430

**1.3.340 Luftgitter B 1225mm H 125mm**
*** wie Position 1.3.270
STLB-Bau 2024-10 075
Luftgitter mit waagerechten, einzeln verstellbaren Lamellen, Breite 1225 mm, Höhe 125 mm.
Menge: 3,000 St
DIN 276/2008: 430

*Hinweis: Luftgitter Rohreinbau*

**1.3.350 Luftgitter Alu B 225mm H 75mm**
*** Bezugsbeschreibung
Luftgitter für Einbau in runde Luftleitungen, aus Aluminium-Profilen, Frontrahmen profiliert, mit sichtbarer Schraubbefestigung, mit Dichtung, mit waagerechten, einzeln verstellbaren Lamellen, Volumenstromeinstellsatz aus profilierten Blechen aus Stahl, korrosionsgeschützt, mit gegenläufig gekoppelten Lamellen und einzeln verstellbaren Lamellen, Breite 225 mm, Höhe 75 mm.

Hersteller / Typ: '..................................................'
Menge: 1,000 St

**1.3.360 Luftgitter B 625mm H 75mm**
*** wie Position 1.3.350
STLB-Bau 2024-10 075
Luftgitter Breite 625 mm, Höhe 75 mm.
Menge: 1,000 St

**1.3.370 Luftgitter B 825mm H 75mm**
*** wie Position 1.3.350
STLB-Bau 2024-10 075
Luftgitter Breite 825 mm, Höhe 75 mm.
Menge: 3,000 St

**1.3.380 Luftgitter B 825mm H 125mm**
*** wie Position 1.3.350
STLB-Bau 2024-10 075
Luftgitter Breite 825 mm, Höhe 125 mm.
Menge: 1,000 St

*Hinweis: Durchlässe Küche VDI 2052*

**1.3.390 Quellluftauslass Küche 1500 x 625 x 250 mm (seitlich)**
Quelluftauslass ,Küche, Deckenmontage ( GK-Decke)

Quellauslass zur punktförmigen Integration in eine bauseitige Raumdecke; zur ergänzenden Regulierung des Lufthaushalts beim Einsatz von Küchenablufthauben; Spezialausführung für den Küchenbereich. Der Luftauslass ermöglicht ein tiefes Eindringen der Frischluft bis in den Bodenbereich des Arbeitsraumes.
Zuluft-Quellauslass bestehend aus einem Gehäusekasten aus Stahlblech, mit Stutzen oben; zwei Lochblechebenen (Lochmuster Rv 3,5 - 5) zur zugfreien Frischlufteinbringung; untere Lochblechkassette für Einstellarbeiten abnehmbar.
Länge: 1245 mmBreite: 625 mmHöhe: 250 mmWerkstoff des Zuluft-Quellauslass, Edelstahl 1.4301 mit Feinschliff-Oberfläche, Körnung 180, mit Schutzfolie; Verarbeitung gemäß den Bestimmungen des Verbandes Edelstahl Rostfrei.Material Kassette (untere Abdeckung):Edelstahl 1.4301 mit Feinschliff-Oberfläche, Körnung 180, mit Schutzfolie; Verarbeitung gemäß den Bestimmungen des Warenzeichenverband Edelstahl Rostfrei e.V..

Haubenlänge:  ca. 1.500 mm
Haubenbreite:  ca. 625 mm
Haubenhöhe:  ca. 250 mm

Inklusive Aufhängung

Zuluftstutzen mit Bundkragen ND 150 mm, 3 Stück ( seitlich)
Material Edelstahl.

Hersteller / Typ: '..................................................' vom Bieter einzutragen
Menge: 2,000 St
DIN 276/2008: 430

**1.3.400 Quellluftauslass Küche 1500 x 625 x 250 mm (oben)**
Quelluftauslass ,Küche, Deckenmontage ( GK-Decke)

Quellauslass zur punktförmigen Integration in eine bauseitige Raumdecke; zur ergänzenden Regulierung des Lufthaushalts beim Einsatz von Küchenablufthauben; Spezialausführung für den Küchenbereich. Der Luftauslass ermöglicht ein tiefes Eindringen der Frischluft bis in den Bodenbereich des Arbeitsraumes.
Zuluft-Quellauslass bestehend aus einem Gehäusekasten aus Stahlblech, mit Stutzen oben; zwei Lochblechebenen (Lochmuster Rv 3,5 - 5) zur zugfreien Frischlufteinbringung; untere Lochblechkassette für Einstellarbeiten abnehmbar.
Länge: 1500 mmBreite: 625 mmHöhe: 250 mmWerkstoff des Zuluft-Quellauslass, Edelstahl 1.4301 mit Feinschliff-Oberfläche, Körnung 180, mit Schutzfolie; Verarbeitung gemäß den Bestimmungen des Verbandes Edelstahl Rostfrei.Material Kassette (untere Abdeckung):Edelstahl 1.4301 mit Feinschliff-Oberfläche, Körnung 180, mit Schutzfolie; Verarbeitung gemäß den Bestimmungen des Warenzeichenverband Edelstahl Rostfrei e.V..

Haubenlänge:  ca. 1.500 mm
Haubenbreite:  ca. 625 mm
Haubenhöhe:  ca. 250 mm

Inklusive Aufhängung

Zuluftstutzen mit Bundkragen ND 150 mm, 3 Stück ( oben)
Material Edelstahl.

Hersteller / Typ: '..................................................' vom Bieter einzutragen
Menge: 1,000 St
DIN 276/2008: 430

**1.3.410 Quellluftauslass Spülküche 1245 x 625 x 620 mm (oben)**
Quelluftauslass, Spülküche, Deckenmontage (625 x 625)

Quellauslass zur punktförmigen Integration in eine bauseitige Raumdecke; zur ergänzenden Regulierung des Lufthaushalts beim
Einsatz von Küchenablufthauben; Spezialausführung für den Küchenbereich. Der Luftauslass ermöglicht ein tiefes Eindringen der
Frischluft bis in den Bodenbereich des Arbeitsraumes.

Zuluft-Quellauslass bestehend aus einem Gehäusekasten aus Edelstahl, Stutzen mit Reguliereinheit; zwei
Lochblechebenen (Lochmuster Rv 3,5 - 5) zur zugfreien Frischlufteinbringung; untere Lochblechkassette für Einstellarbeiten
abnehmbar.

Länge: 1.245 mm
Breite: 625 mm
Höhe: 250 mm

Ausführung: Zuluft-Quellauslass

Werkstoff des Zuluft-Quellauslass:
Edelstahl 1.4301 mit Feinschliff-Oberfläche, Körnung 180, mit Schutzfolie; Verarbeitung gemäß den Bestimmungen des Verbandes
Edelstahl Rostfrei.

Material Kassette (untere Abdeckung):
Edelstahl 1.4301 mit Feinschliff-Oberfläche, Körnung 180, mit Schutzfolie; Verarbeitung gemäß den Bestimmungen des
Warenzeichenverband Edelstahl Rostfrei e.V.

Inklusive Aufhängung

Zuluftstutzen mit Bundkragen 2 Stück ( oben)
Haubenseite mit Nietbord, Kanalseite glatt, ohne
Drosselelement.
Größe DN 150
Material Edelstahl.

Hersteller / Typ: '..................................................' vom Bieter einzutragen
Menge: 1,000 St
DIN 276/2008: 430

**1.3.420 Induktionshaube Kochblock ( asymetrisch) 5.200 x 3.200 x 420 mm, 2-teilig**
Liefern und montieren einer Induktions-Küchenabluft-/Erfassungshaube aus Edelstahl, für gewerbliche Küchen, Gastronomie, Großküchen oder Lebensmittelindustrie.
Abmessungen:
5.200 × 3.200 × 450 mm ( 2-teilig)
Die Küchenhaube ist als professionelle Ablufthaube für den Dauerbetrieb in gewerblichen Küchen auszuführen und muss den Anforderungen der DIN EN 16282 entsprechen.
Die Haube ist mit einem Induktionssystem auszustatten. Das integrierte Induktionssystem muss die Abluft gezielt in die Abscheider führen und ein Entweichen der Abluft in den Raum verhindern. Zugluft ist zu vermeiden.
Die Haube ist mit Aerosolabscheidern auszuführen. Die Abscheider müssen mechanisch arbeiten, wartungsfrei und selbstreinigend sein. Abgeschiedene Aerosole und Fette laufen als Fluidmasse entlang der Profile nach unten ab und werden gesammelt.
Gefordert ist ein Abscheidegrad von bis zu 99,999 %. Die Funktion und Wirksamkeit der Induktionsdüse, Erfassungshaube und Abscheider muss durch wissenschaftliche Methoden, z. B. CFD-Strömungsanalyse, nachgewiesen sein.
Die Grundelemente müssen zum Brandschutz im Abluftkanal beitragen und über eine Flammendurchschlagprüfung nach DIN 18869-5 und DIN EN 16282 verfügen.
Die Konstruktion der Haube muss reinigungsfreundlich ausgeführt sein. Die Lamellen müssen bei Bedarf entnehmbar und in der Spülmaschine reinigbar sein.
vorzusehen sind:

1 Stck Haube-2600x1400x450mm
bestehend aus :
5 x Aerosolabscheider, (BxHxT) 450x400x50 mm
1 x LED-Dali-Leuchte Typ:LED 1 x 50 Watt
1 x Fettablasshahn
1 x Aufhängung: Typ GS, verz. Gewindest. 4x M10
1 x Aufhängung: Typ GS, verz. Gewindest. 2x M10
2 x ZuluftklappeTyp VKD 750 x 150 x 110 mm
2 x Abluftschieber aus Edelstahl 375x170mm
2 x Stutzen aus Edelstahl Typ: ESG, 750 x 150 x 110 mm
1 x Blende,3-seitig, Edelstahl, zum Anschluss der Oberkannte Induktionshaube an die Abhangdecke 2.600 x 1.400 x 200 mm

1 Stck Haube-2600x1800x450mm
bestehend aus :
5 x Aerosolabscheider, (BxHxT) 450x400x50 mm
1 x LED-Dali-Leuchte Typ:LED 1 x 50 Watt
1 x Fettablasshahn
1 x Aufhängung: Typ GS, verz. Gewindest. 4x M10
1 x Aufhängung: Typ GS, verz. Gewindest. 2x M10
2 x ZuluftklappeTyp VKD 750 x 150 x 110 mm
2 x Abluftschieber aus Edelstahl 375x170mm
2 x Stutzen aus Edelstahl Typ: ESG, 750 x 150 x 110 mm
1 x Blende,3-seitig, Edelstahl, zum Anschluss der Oberkannte Induktionshaube an die Abhangdecke 2.600 x 1.800 x 200 mm

Montageart: Inselhaube

Hersteller / Typ: '..................................................' vom Bieter einzutragen
Menge: 1,000 St
DIN 276/2008: 430

**1.3.430 Erfassungshaube Spülküche 2.200 x 1.100 x 420 mm**
Liefern und montieren einer Küchenabluft-/Erfassungshaube für gewerbliche Küchen, Großküchen, Gastronomie, Hotels, Kantinen oder Lebensmittelverarbeitung.
Abmessungen: 2200 × 1100 × 420 mm
Ausführung: Edelstahl, für den Einsatz in gewerblichen Küchen geeignet
Die Küchenhaube ist zur Erfassung und Abscheidung von beim Koch- und Herstellungsprozess entstehenden Aerosolen, Dämpfen und Feinstaub auszuführen.
Die Haube ist mit Aerosolabscheidern auszustatten. Die Abscheider arbeiten mechanisch und dienen der zuverlässigen Abscheidung von schädlichen Feinpartikeln, Aerosolen und Dämpfen.Gefordert ist ein Abscheidegrad von 99,999 % an, der durch Messungen belegt werden kann.
Die Ausführung muss für einen effizienten und hygienischen Betrieb in gewerblichen Küchen geeignet sein.
Die Küchenhaube ist entsprechend den Anforderungen der DIN EN 16282 und den einschlägigen Vorgaben für gewerbliche Küchenlüftung auszuführen.
Ausführung / Leistungsumfang
Lieferung einer Küchenhaube:
Abmessung: 2200 × 1100 × 420 mm
Gehäuse aus Edelstahl
Ausstattung mit Aerosolabscheidern
Erfassung und Abscheidung von Aerosolen, Dämpfen und Feinstaub aus Koch- und Produktionsprozessen
Ausführung für gewerbliche Küchen und Lebensmittelindustrie
Montage gemäß Projektvorgaben und Herstellerangaben
Anschluss an bauseitige Lüftungsanlage nach Planung

Haube besteht aus:

2 x Aerosolabscheider, (BxHxT) 450x400x50
1 xDali-Leuchte Typ: LED 1x 50 Watt
1 x Fettablasshahn
2 x Blindblech aus Edelstahl, 450 x 400 mm
1 x Aufhängung: Typ GS, verz. Gewindest. 4x M8
1 x Stutzen aus Edelstahl Typ: ESG, 500 x 250 x
1 x Abluftschieber aus Edelstahl 260x260mm
1 x Blende, Edelstahl, zum Anschluss der Oberkannte Haube an die Abhandecke 2.200 x 1.100 x 200 mm
1 x Blende,3-seitig, Edelstahl, zum Anschluss der Oberkannte Induktionshaube an die Abhangdecke 2.200 x 1.100 x 200 mm

Montageart: Wandmontage

Hersteller / Typ: '..................................................'
Menge: 1,000 St

**1.3.440 Abluftfilterkasten Speisenausgabe 620 x 620 x 250**
Abluftfilterkasten für Warmausgabe

Abluft-Filterkasten und Kassette mit Ausschnitt; Abscheider sind waagrecht in die Kassette eingelegt; der verzinkte Abluftkasten ist
auf die Kassette aufgesetzt; Anschlussstutzen DN 150 mm oben oder seitlich; bestückt mit Aerosolabscheider mit
einem Abscheidegrad von bis zu 99,9999 %; Flammendurchschlagschutz nach internationalen Normen geprüft; mechanischesHochleistungsabscheidesystem zur effektiven Abscheidung von Aerosolen; Abscheider
der Bauart A nach DIN 18869-5, zugelassen zur Verwendung nach Bauart A gemäß DIN EN 16282 und DIN 18869-5; bestehend
aus flammendurchschlaggeprüften Edelstahl-Hochleistungsprofilen; verschleißfrei und zur Reinigung in der Spülmaschine geeignet;
Entwicklung, Konstruktion und Herstellung nach dem SNS-Prinzip; lebenslange Garantie auf die Aerosolabscheider-Grundelemente

Länge: 620 mm
Breite: 620 mm
Höhe: 290 mm
Abmessungen des Abscheiders: 450 x 400 x 20 mm
Anzahl Abscheider: 1 Stück
Stutzen ND 198, oben

Werkstoff des Filterkasten :
Edelstahl 1.4301 mit Feinschliff-Oberfläche, Körnung 180, mit Schutzfolie; Verarbeitung gemäß den Bestimmungen des
Warenzeichenverband Edelstahl Rostfrei e.V..

Material Kassette:
Edelstahl 1.4301 mit Feinschliff-Oberfläche, Körnung 180, mit Schutzfolie; Verarbeitung gemäß den Bestimmungen des
Warenzeichenverband Edelstahl Rostfrei e.V..

Im Lieferumfang enthalten:

1 St. Aerosolabscheider-Grundelement, mechanisches Hochleistungsabscheidesystem zur effektiven Abscheidung von Aerosolen;
 Abscheider der Bauart A nach DIN 18869-5, zugelassen zur Verwendung nach Bauart A gemäß DIN EN 16282 und DIN 18869-5,
bestehend aus flammendurchschlaggeprüften Edelstahl-Hochleistungsprofilen; verschleißfrei und zur Reinigung in der
Spülmaschine geeignet.

Die Wirksamkeit und Funktion des Aerosolabscheiders ist durch CFD (Computational Fluid Dynamics) Strömungssimulation nachzuweisen.

Material: Edelstahl, Herstellung gemäß den Bestimmungen des Warenzeichenverbands Edelstahl Rostfrei e.V.
Abmessungen: 450 x 400 x 50 mm

Prüfprotokolle: DIN EN 16282, DIN 18869-5, VDI 2052

Klassifizierung nach DIN18869: Bauart A

Hersteller / Typ: '..................................................' vom Bieter einzutragen
Menge: 2,000 St

*Hinweis: Gitter als Abschluss, eckig und rund*

**1.3.450 Welldrahtgitter 20/20/2 verzinkt rechteck L bis 500mm**
*** Bezugsbeschreibung
Welldrahtgitter 20/20/2 verzinkt als Abschluss von rechteck Luftkanälen
Material Stahl verzinkt, Flanschverbindung
Grösse: bis 500 mm

Hersteller / Typ: '..................................................' vom Bieter einzutragen
Menge: 5,000 St
DIN 276/2008: 430

**1.3.460 Welldrahtgitter 20/20/2 verzinkt rechteck L 500- 1000mm**
*** wie Position 1.3.450
Grösse: 500- 1000mm

Hersteller / Typ: '..................................................' vom Bieter einzutragen
Menge: 10,000 St
DIN 276/2008: 430

**1.3.470 Welldrahtgitter 20/20/2 verzinkt rechteck L über 1.000- 1.500mm**
*** wie Position 1.3.450
Grösse: über 1.000- 1.500mm

Hersteller / Typ: '..................................................' vom Bieter einzutragen
Menge: 10,000 St
DIN 276/2008: 430

**1.3.480 Welldrahtgitter 20/20/2 verzinkt rechteck L über 1.500 - 2.000mm**
*** wie Position 1.3.450
Grösse: über 1.500mm - 2.000mm

Hersteller / Typ: '..................................................' vom Bieter einzutragen
Menge: 2,000 St
DIN 276/2008: 430

**1.3.490 Welldrahtgitter rund, ND 100 mm**
*** Bezugsbeschreibung
Welldrahtgitter als Abschluss runder Luftleitungen, zum einstecken mit Lippendichtung.
Masche 10 x 10 mm
für Reinigung lösbar montiert

ND: 100mm

Hersteller / Typ: '..................................................'
Menge: 4,000 St

**1.3.500 Welldrahtgitter rund, ND 125 mm**
*** wie Position 1.3.490
Welldrahtgitter als Abschluss runder Luftleitungen, zum

ND: 125mm
Menge: 6,000 St

**1.3.510 Welldrahtgitter rund, ND 140 mm**
*** wie Position 1.3.490
Welldrahtgitter als Abschluss runder Luftleitungen, zum

ND: 140mm
Menge: 1,000 St

**1.3.520 Welldrahtgitter rund, ND 160 mm**
*** wie Position 1.3.490
Welldrahtgitter als Abschluss runder Luftleitungen, zum

ND: 160mm
Menge: 1,000 St

**1.3.530 Welldrahtgitter rund, ND 200 mm**
*** wie Position 1.3.490
Welldrahtgitter als Abschluss runder Luftleitungen, zum

ND: 200mm
Menge: 2,000 St

**1.3.540 Welldrahtgitter rund, ND 250 mm**
*** wie Position 1.3.490
Welldrahtgitter als Abschluss runder Luftleitungen, zum

ND: 250mm
Menge: 1,000 St

**1.3.550 Welldrahtgitter rund, ND 300 mm**
*** wie Position 1.3.490
Welldrahtgitter als Abschluss runder Luftleitungen, zum

ND: 300mm
Menge: 1,000 St

**1.3.560 Welldrahtgitter rund, ND 315 mm**
*** wie Position 1.3.490
Welldrahtgitter als Abschluss runder Luftleitungen, zum

ND: 315mm
Menge: 1,000 St

#### Titel 1.4 Bauelemente Lüftung

*Hinweis: Dachdurchführung Rechteck, isoliert mit Flansch zur Lastaufnahme*

**1.4.10 Dachdurchführung Stahl verz rechteckige Luftleitg Kanten-L über 1.000 - 1.500mm**
*** Bezugsbeschreibung
Dachdurchführung aus verzinktem Stahl, Blechdicke mind. 2 mm, wärmegedämmt mit Mineralwolle, Brandverhaltensklasse DIN EN 13501-1 A1 (nichtbrennbar), mit Lastaufnahmerahmen für Flachdach, mit Flachflansch, aus verzinktem Stahl, für rechteckige Luftleitungen, größte Kantenlänge über 1000 bis 1500 mm, Wand-/Deckendicke über 150 bis 350 mm.

Anschlussmaß  1.270 x 1.270 mm
Auflageflansch  200mm
Rückenhöhe oben  600mm
Rückenhöhen unten  700mm
Material, Ausführung  Stahl verzinkt, 2mm, geschweißt,
Isolierstärke  50mm
Isolierung  Mineralwolle, außen
Gewicht  ca. 230kg
Außenmaß  ca.1.376 x 1.376mm
1 Stck  temporäre Wetterfeste Abdeckung, lösbar, oben
4 Stck  Kranösen

Hersteller / Typ: '..................................................'
Menge: 2,000 St
DIN 276/2008: 430

**1.4.20 Dachdurchführung Stahl verz runde Luftleitg Durchm. 250-500mm**
STLB-Bau 2024-10 075
Dachdurchführung aus verzinktem Stahl, Blechdicke mind. 1 mm, wärmegedämmt mit Mineralwolle, Baustoffklasse DIN 4102-1 A2 (nichtbrennbar), mit Lastaufnahmerahmen für Flachdach, für runde Luftleitungen, Durchmesser über 250 bis 500 mm, Wand-/Deckendicke über 150 bis 350 mm.
Menge: 1,000 St
DIN 276/2008: 430

*Hinweis: Segeltuchstutzen Rechteck mit Potentialausgleich*

**1.4.30 Elastische Verbindung,rechteckige Luftleitg Kanten-L bis 500mm, inkl. Potentialausgleich**
*** Bezugsbeschreibung
Elastisches Verbindungsstück, Luftdichtheitsklasse ATC2 DIN EN 16798-3, Druckklasse 2 DIN EN 1507, gestreckte Länge über 100 bis 200 mm, mit Potentialausgleich, für rechteckige Luftleitung, größte Kantenlänge bis 500 mm, mit Anschlussrahmen aus verzinktem Stahl.

Hersteller / Typ: '..................................................'
Menge: 27,000 St
DIN 276/2008: 430

**1.4.40 Elastische Verbindung rechteckige Luftleitg Kanten-L 500-1000mm, inkl. Potentialausgleich**
*** wie Position 1.4.30
STLB-Bau 2024-10 075
Elastisches Verbindungsstück, für rechteckige Luftleitung, größte Kantenlänge über 500 bis 1000 mm.
Menge: 32,000 St
DIN 276/2008: 430

**1.4.50 Elastische Verbindung rechteckige Luftleitg Kanten-L 1500-2000mm, inkl. Potentialausgleich**
*** wie Position 1.4.30
STLB-Bau 2024-10 075
Elastisches Verbindungsstück, für rechteckige Luftleitung, größte Kantenlänge über 1500 bis 2000 mm.
Menge: 2,000 St
DIN 276/2008: 430

*Hinweis: Segeltuchstutzen Rund mit Potentialausgleich*

**1.4.60 Elastische Verbindung runde Luftleitg Durchm. 100-250mm, inkl. Potentialausgleich**
*** Bezugsbeschreibung
Elastisches Verbindungsstück, Baustoffklasse DIN 4102-1 B1 (schwerentflammbar), Luftdichtheitsklasse ATC2 DIN EN 16798-3, flexibler Bereich 160 mm, mit Potentialausgleich, für runde Luftleitung, Durchmesser 100 bis 250 mm.
Menge: 16,000 St
DIN 276/2008: 430

**1.4.70 Elastische Verbindung runde Luftleitg Durchm. 250-500mm, inkl. Potentialausgleich**
*** wie Position 1.4.60
STLB-Bau 2024-10 075
Elastisches Verbindungsstück, für runde Luftleitung, Durchmesser über 250 bis 500 mm.
Menge: 10,000 St
DIN 276/2008: 430

*Hinweis: Filterkasette*

**1.4.80 Filterkasette,Coarse 70% , ND 125mm**
Filterkassetten mit runden
Verbindungsstutzen
Das Gehäuse des Produkts besteht aus
verzinktem Stahlblech und weist
runde Verbindungsstutzen mit Gummidichtung auf.

Abmessungen

Stutzen ND  125 mm
Länge inkl. Stutzen  ca.199mm
Länge Filtergehäuse  ca.123mm
Höhe Filtergehäuse  ca.201mm

inkl. Filtermatte Coarse 70%

Hersteller / Typ: '..................................................'
Menge: 1,000 St

*Hinweis: Kanalheizregister rund*

**1.4.90 Kanalheizregister elektrisch rund 125mm, 110m3/h**
*** Bezugsbeschreibung
Kanalheizregister mit einem Gehäuse aus Aluzink beschichtetem Stahlblech und Heizelemente aus Edelstahl, EN 1.4301. Mit integrierten Temperaturbegrenzer und Überhitzungsschutz. Das Kanalheizregister entspricht der Luftdichtheitsklasse C gem. EN 15727. Integrierte elektronische Volumenstromüberwachung, sowie integriertes Relais mit potentialfreiem Alarmkontakt, der Stromausfall anzeigt oder wenn der Sicherheitstemperaturbegrenzer STB ausgelöst worden ist. Die Steuerung erfolgt mittels integriertem Regler für externe Steuersignale von 0...10V.
Für die Dimensionierung ist die Mindestströmungsgeschwindigkeit von 1,5 m/s zu berücksichtigen.
Die Steuerung erfolgt mittels integriertem Regler für externe Steuersignale von 0...10V.
Für die Dimensionierung ist die Mindestströmungsgeschwindigkeit von 1,5 m/s zu berücksichtigen.

Technische Daten

Nenndaten
Nennspannung: 230 V
Spannungsart: AC
Frequenz: 50 Hz
Phasen: 1 Wechselstrom
Leistungsaufnahme: bis 1.200 W
Strom: bis 5.22 A
Volumenstrom: 110 m3/h

Temperaturbereich; Umgebung und Kanal
Zulässige Umgebungstemperatur: max. 40 Grad C

Abmessungen und Gewichte
Kanalabmessungen, rund, Einlass: 125mm
Kanalabmessungen, rund, Auslass: 125mm

Hersteller / Typ: '..................................................'
Menge: 1,000 St
DIN 276/2008: 430

**1.4.100 Kanalheizregister elektrisch rund 160mm, 250m3/h**
*** wie Position 1.4.90
Kanalheizregister mit einem Gehäuse aus Aluzinkbeschichtetem Stahlblech und Heizelemente aus Edelstahl, EN 1.4301.

Nenndaten
Nennspannung: 230 V
Spannungsart: AC
Frequenz: 50 Hz
Phasen: 1 Wechselstrom
Leistungsaufnahme: bis 2100 W
Strom: bis 9,13 A
Volumenstrom: 250 m3/h

Temperaturbereich; Umgebung und Kanal
Zulässige Umgebungstemperatur: max. 40 Grad C

Abmessungen und Gewichte
Kanalabmessungen, rund, Einlass: 160 mm
Kanalabmessungen, rund, Auslass: 160 mm
Menge: 1,000 St
DIN 276/2008: 430

**1.4.110 Kanalheizregister elektrisch rund 160mm, 340m3/h**
*** wie Position 1.4.90
Kanalheizregister mit einem Gehäuse aus Aluzinkbeschichtetem Stahlblech und Heizelemente aus Edelstahl, EN 1.4301.

Nenndaten
Nennspannung: 230 V
Spannungsart: AC
Frequenz: 50 Hz
Phasen: 1 Wechselstrom
Leistungsaufnahme: bis 2100 W
Strom: bis 9,13 A
Volumenstrom: 340 m3/h

Temperaturbereich; Umgebung und Kanal
Zulässige Umgebungstemperatur: max. 40 Grad C

Abmessungen und Gewichte
Kanalabmessungen, rund, Einlass: 160 mm
Kanalabmessungen, rund, Auslass: 160 mm
Menge: 1,000 St
DIN 276/2008: 430

**1.4.120 Kanalheizregister elektrisch rund 200mm, 560m3/h**
*** wie Position 1.4.90
Kanalheizregister mit einem Gehäuse aus Aluzinkbeschichtetem Stahlblech und Heizelemente aus Edelstahl, EN 1.4301.

Nenndaten
Nennspannung: 230 V
Spannungsart: AC
Frequenz: 50 Hz
Phasen: 1 Wechselstrom
Leistungsaufnahme: bis 3000 W
Strom: bis 13,04 A
Volumenstrom: max 560 m3/h

Temperaturbereich; Umgebung und Kanal
Zulässige Umgebungstemperatur: max. 40 Grad C

Abmessungen und Gewichte
Kanalabmessungen, rund, Einlass: 200 mm
Kanalabmessungen, rund, Auslass: 200 mm
Menge: 1,000 St
DIN 276/2008: 430

**1.4.130 Kanalheizregister elektrisch rund 315mm, 600m3/h**
*** wie Position 1.4.90
Kanalheizregister mit einem Gehäuse aus Aluzinkbeschichtetem Stahlblech und Heizelemente aus Edelstahl, EN 1.4301.

Nenndaten
Nennspannung: 230 V
Spannungsart: AC
Frequenz: 50 Hz
Phasen: 1 Wechselstrom
Leistungsaufnahme: bis 3000 W
Strom: bis 13, A
Volumenstrom: max 560 m3/h

Temperaturbereich; Umgebung und Kanal
Zulässige Umgebungstemperatur: max. 40 Grad C

Abmessungen und Gewichte
Kanalabmessungen, rund, Einlass: 315 mm
Kanalabmessungen, rund, Auslass: 315 mm
Menge: 1,000 St
DIN 276/2008: 430

*Hinweis: Zusatzschalldämpfer zur Verwendung mit Volumenstromregler*

**1.4.140 Zusatzschalldämpfer B200mm H100mm L 1500mm**
*** Bezugsbeschreibung
Zusatzschalldämpfer in rechteckiger Bauform für
VVS-Regelgeräte zur Reduzierung des
Strömungsgeräusches,
Schalldämpferkulissen mit strömungsgünstig profilierten
Rahmen. Beidseitig zum Anschluss an Luftleitungsprofil
30 mm. Gehäuse-Leckluftstrom nach EN 15727, Klasse C.
Geeignet für VDI 2083, Reinraumklasse 3, sowie
US-Standard 209E, Klasse 100.

MATERIALIEN UND OBERFLÄCHEN
Gehäuse und Kulissenrahmen aus verzinktem
Stahlblech
Absorptionsmaterial Mineralwolle

Mineralwolle
Nach EN 13501, Baustoffklasse A1, nicht brennbar
RAL-Gütezeichen RAL-GZ 388
Hygienisch unbedenklich durch hohe Biolöslichkeit,
nach TRGS 905 sowie EU-Richtlinie 97/69/EG
Durch aufkaschiertes Glasseidengewebe vor Abrieb
durch strömende Luft bis max. 20 m/s geschützt
Inert gegenüber Pilz- und Bakterienwachstum

VARIANTE
Breite: 200
Höhe:  100

Hersteller / Typ: '..................................................'
Menge: 12,000 St
DIN 276/2008: 430

**1.4.150 Zusatzschalldämpfer B250mm H100mm L 1500mm**
*** wie Position 1.4.140
Zusatzschalldämpfer in rechteckiger Bauform für
VVS-Regelgeräte zur Reduzierung des
Strömungsgeräusches,

VARIANTE
Breite: 250
Höhe:  100
Menge: 2,000 St
DIN 276/2008: 430

**1.4.160 Zusatzschalldämpfer B300mm H100mm L 1500mm**
*** wie Position 1.4.140
Zusatzschalldämpfer in rechteckiger Bauform für
VVS-Regelgeräte zur Reduzierung des
Strömungsgeräusches,

VARIANTE
Breite: 300
Höhe:  100
Menge: 19,000 St
DIN 276/2008: 430

**1.4.170 Zusatzschalldämpfer B300mm H150mm L 1500mm**
*** wie Position 1.4.140
Zusatzschalldämpfer in rechteckiger Bauform für
VVS-Regelgeräte zur Reduzierung des
Strömungsgeräusches,

VARIANTE
Breite: 300
Höhe:  150
Menge: 2,000 St
DIN 276/2008: 430

**1.4.180 Zusatzschalldämpfer B200mm H200mm L 1500mm**
*** wie Position 1.4.140
Zusatzschalldämpfer in rechteckiger Bauform für
VVS-Regelgeräte zur Reduzierung des
Strömungsgeräusches,

VARIANTE
Breite: 200
Höhe:  200
Menge: 4,000 St
DIN 276/2008: 430

**1.4.190 Zusatzschalldämpfer B300mm H200mm L 1500mm**
*** wie Position 1.4.140
Zusatzschalldämpfer in rechteckiger Bauform für
VVS-Regelgeräte zur Reduzierung des
Strömungsgeräusches,

VARIANTE
Breite: 300
Höhe:  200
Menge: 12,000 St
DIN 276/2008: 430

**1.4.200 Zusatzschalldämpfer B400mm H200mm L 1500mm**
*** wie Position 1.4.140
Zusatzschalldämpfer in rechteckiger Bauform für
VVS-Regelgeräte zur Reduzierung des
Strömungsgeräusches,

VARIANTE
Breite: 400
Höhe:  200
Menge: 11,000 St
DIN 276/2008: 430

**1.4.210 Zusatzschalldämpfer B500mm H200mm L 1500mm**
*** wie Position 1.4.140
Zusatzschalldämpfer in rechteckiger Bauform für
VVS-Regelgeräte zur Reduzierung des
Strömungsgeräusches,

VARIANTE
Breite: 500
Höhe:  200
Menge: 1,000 St
DIN 276/2008: 430

**1.4.220 Zusatzschalldämpfer B600mm H200mm L 1500mm**
*** wie Position 1.4.140
Zusatzschalldämpfer in rechteckiger Bauform für
VVS-Regelgeräte zur Reduzierung des
Strömungsgeräusches,

VARIANTE
Breite: 600
Höhe:  200
Menge: 3,000 St
DIN 276/2008: 430

**1.4.230 Zusatzschalldämpfer B300mm H250mm L 1500mm**
*** wie Position 1.4.140
Zusatzschalldämpfer in rechteckiger Bauform für
VVS-Regelgeräte zur Reduzierung des
Strömungsgeräusches,

VARIANTE
Breite: 300
Höhe:  250
Menge: 1,000 St
DIN 276/2008: 430

**1.4.240 Zusatzschalldämpfer B500mm H250mm L 1500mm**
*** wie Position 1.4.140
Zusatzschalldämpfer in rechteckiger Bauform für
VVS-Regelgeräte zur Reduzierung des
Strömungsgeräusches,

VARIANTE
Breite: 500
Höhe:  250
Menge: 1,000 St
DIN 276/2008: 430

**1.4.250 Zusatzschalldämpfer B500mm H300mm L 1500mm**
*** wie Position 1.4.140
Zusatzschalldämpfer in rechteckiger Bauform für
VVS-Regelgeräte zur Reduzierung des
Strömungsgeräusches,

VARIANTE
Breite: 500
Höhe:  300
Menge: 2,000 St
DIN 276/2008: 430

**1.4.260 Zusatzschalldämpfer B600mm H300mm L 1500mm**
*** wie Position 1.4.140
Zusatzschalldämpfer in rechteckiger Bauform für
VVS-Regelgeräte zur Reduzierung des
Strömungsgeräusches,

VARIANTE
Breite: 200
Höhe:  600
Menge: 1,000 St
DIN 276/2008: 430

**1.4.270 Zusatzschalldämpfer B300mm H300mm L 1500mm**
*** wie Position 1.4.140
Zusatzschalldämpfer in rechteckiger Bauform für
VVS-Regelgeräte zur Reduzierung des
Strömungsgeräusches,

VARIANTE
Breite: 300
Höhe:  300
Menge: 2,000 St
DIN 276/2008: 430

**1.4.280 Zusatzschalldämpfer B400mm H300mm L 1500mm**
*** wie Position 1.4.140
Zusatzschalldämpfer in rechteckiger Bauform für
VVS-Regelgeräte zur Reduzierung des
Strömungsgeräusches,

VARIANTE
Breite: 400
Höhe:  300
Menge: 2,000 St
DIN 276/2008: 430

**1.4.290 Zusatzschalldämpfer B400mm H400mm L 1500mm**
*** wie Position 1.4.140
Zusatzschalldämpfer in rechteckiger Bauform für
VVS-Regelgeräte zur Reduzierung des
Strömungsgeräusches,

VARIANTE
Breite: 400
Höhe:  400
Menge: 3,000 St
DIN 276/2008: 430

**1.4.300 Zusatzschalldämpfer B500mm H500mm L 1500mm**
*** wie Position 1.4.140
Zusatzschalldämpfer in rechteckiger Bauform für
VVS-Regelgeräte zur Reduzierung des
Strömungsgeräusches,

VARIANTE
Breite: 500
Höhe:  500
Menge: 1,000 St
DIN 276/2008: 430

**1.4.310 Zusatzschalldämpfer B600mm H600mm L 1500mm**
*** wie Position 1.4.140
Zusatzschalldämpfer in rechteckiger Bauform für
VVS-Regelgeräte zur Reduzierung des
Strömungsgeräusches,

VARIANTE
Breite: 600
Höhe:  600
Menge: 1,000 St
DIN 276/2008: 430

*Hinweis: Telefonieschalldämpfer Rund*

**1.4.320 Schalldämpfer rund, DN 80, L=500 mm**
*** Bezugsbeschreibung
Schalldämpfer, rund, für Luftleitungseinbau einschl. Gehäuse,
Druckdifferenz bis 30 Pa, Hygieneanforderungen VDI 6022 Blatt 1, Absorptionsschicht biolöslich im Sinne der TRGS 905, Dicke 50 mm, mit Abdeckung aus Glasseidengewebe, Luftdichtheitsklasse B DIN EN 12237, Außenrohr aus verzinktem Stahl, Innenrohr perforiert, aus verzinktem Stahl, Brandverhaltensklasse DIN EN 13501-1 A2 -s1, d0 (nichtbrennbar), Verbindung mit Einsteckenden, mit Lippendichtung.
Nenndurchmesser: DN 80 mm
Wirksame Länge: 500 mm

Hersteller / Typ: '..................................................'
Menge: 6,000 St

**1.4.330 Schalldämpfer rund, DN 100, L=500 mm**
*** wie Position 1.4.320
Schalldämpfer, rund, für Luftleitungseinbau einschl. Gehäuse,
Nenndurchmesser: DN 100 mm
Wirksame Länge: 500 mm
Menge: 5,000 St

**1.4.340 Schalldämpfer rund, DN 125, L=500 mm**
*** wie Position 1.4.320
Schalldämpfer, rund, für Luftleitungseinbau einschl. Gehäuse,
Nenndurchmesser: DN 125 mm
Wirksame Länge: 500 mm
Menge: 4,000 St

**1.4.350 Schalldämpfer rund, DN 80, L=1000 mm**
*** Bezugsbeschreibung
Schalldämpfer, rund, für Luftleitungseinbau einschl. Gehäuse,
Druckdifferenz bis 30 Pa, Hygieneanforderungen VDI 6022 Blatt 1, Absorptionsschicht biolöslich im Sinne der TRGS 905, Dicke 50 mm, mit Abdeckung aus Glasseidengewebe, Luftdichtheitsklasse B DIN EN 12237, Außenrohr aus verzinktem Stahl, Innenrohr perforiert, aus verzinktem Stahl, Brandverhaltensklasse DIN EN 13501-1 A2 -s1, d0 (nichtbrennbar), Verbindung mit Einsteckenden, mit Lippendichtung.
Nenndurchmesser: DN 80 mm
Wirksame Länge: 1000 mm

Hersteller / Typ: '..................................................'
Menge: 63,000 St

**1.4.360 Schalldämpfer rund, DN 100, L=1000 mm**
*** wie Position 1.4.350
Schalldämpfer, rund, für Luftleitungseinbau einschl. Gehäuse,
Nenndurchmesser: DN 100 mm
Wirksame Länge: 1000 mm
Menge: 80,000 St

**1.4.370 Schalldämpfer rund, DN 125, L=1000 mm**
*** wie Position 1.4.350
Schalldämpfer, rund, für Luftleitungseinbau einschl. Gehäuse,
Nenndurchmesser: DN 125 mm
Wirksame Länge: 1000 mm
Menge: 46,000 St

**1.4.380 Schalldämpfer rund, DN 160, L=1000 mm**
*** wie Position 1.4.350
Schalldämpfer, rund, für Luftleitungseinbau einschl. Gehäuse,
Nenndurchmesser: DN 160 mm
Wirksame Länge: 1000 mm
Menge: 119,000 St

**1.4.390 Schalldämpfer rund, DN 180, L=1000 mm**
*** wie Position 1.4.350
Schalldämpfer, rund, für Luftleitungseinbau einschl. Gehäuse,
Nenndurchmesser: DN 180 mm
Wirksame Länge: 1000 mm
Menge: 6,000 St

**1.4.400 Schalldämpfer rund, DN 200, L=1000 mm**
*** wie Position 1.4.350
Schalldämpfer, rund, für Luftleitungseinbau einschl. Gehäuse,
Nenndurchmesser: DN 200 mm
Wirksame Länge: 1000 mm
Menge: 16,000 St

**1.4.410 Schalldämpfer rund, DN 224, L=1000 mm**
*** wie Position 1.4.350
Schalldämpfer, rund, für Luftleitungseinbau einschl. Gehäuse,
Nenndurchmesser: DN 224 mm
Wirksame Länge: 1000 mm
Menge: 5,000 St

**1.4.420 Schalldämpfer rund, DN 250, L=1000 mm**
*** wie Position 1.4.350
Schalldämpfer, rund, für Luftleitungseinbau einschl. Gehäuse,
Nenndurchmesser: DN 250 mm
Wirksame Länge: 1000 mm
Menge: 12,000 St

*Hinweis: Brandschutzklappen Rechteck in massiven Wänden und Decken*

**1.4.430 Brandschutzklappe F90 eckig, B 200 x H 100 mm**
*** Bezugsbeschreibung
Brandschutzklappe entsprechend der europäischen Produktnorm DIN EN 15650 in quadratischer oder rechteckiger Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und austauschbares, feuerbeständiges Klappenblatt, das verwendungsabhängig horizontal und vertikal angeordnet werden kann.
Klassifizierung: EI 90 (ve, ho i ↔ o) S

Luftdichtes Gehäuse, Dichtheitsklasse C nach DIN EN 1751 mit Anschlussflansche zum Anschluss an Luftleitungen aus nicht brennbaren oder brennbaren Baustoffen.

Thermische Auslösung für 72 °C mit Schmelzlot
mit zwei elektrischen Endschalter zur Signalisierung der Klappenblattstellung ZU oder AUF

Gehäuse:
Verzinktes Stahlblech
Klappenblatt:
Spezial-Isolierstoff

zum Einbau in massiven Wänden und Decken, auf massiven Decken, in Trockenbauwänden

Breite x Höhe x Länge: 200 x 100 x 500 mm

Hersteller / Typ: '..................................................' vom Bieter einzutragen
Menge: 2,000 St

**1.4.440 Brandschutzklappe F90 eckig, B 250 x H 100 mm**
*** wie Position 1.4.430
Brandschutzklappe entsprechend der europäischen Produktnorm DIN EN 15650 in quadratischer oder rechteckiger Bauform
Breite x Höhe x Länge: 250 x 100 x 500 mm
Menge: 2,000 St

**1.4.450 Brandschutzklappe F90 eckig, B 300 x H 100 mm**
*** wie Position 1.4.430
Brandschutzklappe entsprechend der europäischen Produktnorm DIN EN 15650 in quadratischer oder rechteckiger Bauform
Breite x Höhe x Länge: 300 x 100 x 500 mm
Menge: 2,000 St

**1.4.460 Brandschutzklappe F90 eckig, B 200 x H 150 mm**
*** wie Position 1.4.430
Brandschutzklappe entsprechend der europäischen Produktnorm DIN EN 15650 in quadratischer oder rechteckiger Bauform
Breite x Höhe x Länge: 200 x 150 x 500 mm
Menge: 3,000 St

**1.4.470 Brandschutzklappe F90 eckig, B 250 x H 150 mm**
*** wie Position 1.4.430
Brandschutzklappe entsprechend der europäischen Produktnorm DIN EN 15650 in quadratischer oder rechteckiger Bauform
Breite x Höhe x Länge: 250 x 150 x 500 mm
Menge: 2,000 St

**1.4.480 Brandschutzklappe F90 eckig, B 300 x H 150 mm**
*** wie Position 1.4.430
Brandschutzklappe entsprechend der europäischen Produktnorm DIN EN 15650 in quadratischer oder rechteckiger Bauform
Breite x Höhe x Länge: 300 x 150 x 500 mm
Menge: 2,000 St

**1.4.490 Brandschutzklappe F90 eckig, B 350 x H 100 mm**
*** wie Position 1.4.430
Brandschutzklappe entsprechend der europäischen Produktnorm DIN EN 15650 in quadratischer oder rechteckiger Bauform
Breite x Höhe x Länge: 350 x 150 x 500 mm
Menge: 1,000 St

**1.4.500 Brandschutzklappe F90 eckig, B 200 x H 200 mm**
*** wie Position 1.4.430
Brandschutzklappe entsprechend der europäischen Produktnorm DIN EN 15650 in quadratischer oder rechteckiger Bauform
Breite x Höhe x Länge: 200 x 200 x 500 mm
Menge: 4,000 St

**1.4.510 Brandschutzklappe F90 eckig, B 300 x H 200 mm**
*** wie Position 1.4.430
Brandschutzklappe entsprechend der europäischen Produktnorm DIN EN 15650 in quadratischer oder rechteckiger Bauform
Breite x Höhe x Länge: 300 x 200 x 500 mm
Menge: 5,000 St

**1.4.520 Brandschutzklappe F90 eckig, B 350 x H 200 mm**
*** wie Position 1.4.430
Brandschutzklappe entsprechend der europäischen Produktnorm DIN EN 15650 in quadratischer oder rechteckiger Bauform
Breite x Höhe x Länge: 350 x 200 x 500 mm
Menge: 2,000 St

**1.4.530 Brandschutzklappe F90 eckig, B 400 x H 200 mm**
*** wie Position 1.4.430
Brandschutzklappe entsprechend der europäischen Produktnorm DIN EN 15650 in quadratischer oder rechteckiger Bauform
Breite x Höhe x Länge: 400 x 200 x 500 mm
Menge: 2,000 St

**1.4.540 Brandschutzklappe F90 eckig, B 450 x H 200 mm**
*** wie Position 1.4.430
Brandschutzklappe entsprechend der europäischen Produktnorm DIN EN 15650 in quadratischer oder rechteckiger Bauform
Breite x Höhe x Länge: 450 x 200 x 500 mm
Menge: 1,000 St

**1.4.550 Brandschutzklappe F90 eckig, B 850 x H 200 mm**
*** wie Position 1.4.430
Brandschutzklappe entsprechend der europäischen Produktnorm DIN EN 15650 in quadratischer oder rechteckiger Bauform
Breite x Höhe x Länge: 850 x 200 x 500 mm
Menge: 2,000 St

**1.4.560 Brandschutzklappe F90 eckig, B 200 x H 250 mm**
*** wie Position 1.4.430
Brandschutzklappe entsprechend der europäischen Produktnorm DIN EN 15650 in quadratischer oder rechteckiger Bauform
Breite x Höhe x Länge: 200 x 250 x 500 mm
Menge: 6,000 St

**1.4.570 Brandschutzklappe F90 eckig, B 250 x H 250 mm**
*** wie Position 1.4.430
Brandschutzklappe entsprechend der europäischen Produktnorm DIN EN 15650 in quadratischer oder rechteckiger Bauform
Breite x Höhe x Länge: 250 x 250 x 500 mm
Menge: 2,000 St

**1.4.580 Brandschutzklappe F90 eckig, B 300 x H 250 mm**
*** wie Position 1.4.430
Brandschutzklappe entsprechend der europäischen Produktnorm DIN EN 15650 in quadratischer oder rechteckiger Bauform
Breite x Höhe x Länge: 300 x 250 x 500 mm
Menge: 1,000 St

**1.4.590 Brandschutzklappe F90 eckig, B 500 x H 250 mm**
*** wie Position 1.4.430
Brandschutzklappe entsprechend der europäischen Produktnorm DIN EN 15650 in quadratischer oder rechteckiger Bauform
Breite x Höhe x Länge: 500 x 250 x 500 mm
Menge: 6,000 St

**1.4.600 Brandschutzklappe F90 eckig, B 550 x H 250 mm**
*** wie Position 1.4.430
Brandschutzklappe entsprechend der europäischen Produktnorm DIN EN 15650 in quadratischer oder rechteckiger Bauform
Breite x Höhe x Länge: 550 x 250 x 500 mm
Menge: 1,000 St

**1.4.610 Brandschutzklappe F90 eckig, B 650 x H 250 mm**
*** wie Position 1.4.430
Brandschutzklappe entsprechend der europäischen Produktnorm DIN EN 15650 in quadratischer oder rechteckiger Bauform
Breite x Höhe x Länge: 650 x 250 x 500 mm
Menge: 4,000 St

**1.4.620 Brandschutzklappe F90 eckig, B 400 x H 300 mm**
*** wie Position 1.4.430
Brandschutzklappe entsprechend der europäischen Produktnorm DIN EN 15650 in quadratischer oder rechteckiger Bauform
Breite x Höhe x Länge: 400 x 300 x 500 mm
Menge: 5,000 St

**1.4.630 Brandschutzklappe F90 eckig, B 450 x H 300 mm**
*** wie Position 1.4.430
Brandschutzklappe entsprechend der europäischen Produktnorm DIN EN 15650 in quadratischer oder rechteckiger Bauform
Breite x Höhe x Länge: 450 x 300 x 500 mm
1
Menge: 1,000 St

**1.4.640 Brandschutzklappe F90 eckig, B 500 x H 300 mm**
*** wie Position 1.4.430
Brandschutzklappe entsprechend der europäischen Produktnorm DIN EN 15650 in quadratischer oder rechteckiger Bauform
Breite x Höhe x Länge: 500 x 300 x 500 mm
Menge: 2,000 St

**1.4.650 Brandschutzklappe F90 eckig, B 850 x H 300 mm**
*** wie Position 1.4.430
Brandschutzklappe entsprechend der europäischen Produktnorm DIN EN 15650 in quadratischer oder rechteckiger Bauform
Breite x Höhe x Länge: 850 x 300 x 500 mm
Menge: 1,000 St

**1.4.660 Brandschutzklappe F90 eckig, B 300 x H 350 mm**
*** wie Position 1.4.430
Brandschutzklappe entsprechend der europäischen Produktnorm DIN EN 15650 in quadratischer oder rechteckiger Bauform
Breite x Höhe x Länge: 300 x 350 x 500 mm
Menge: 2,000 St

**1.4.670 Brandschutzklappe F90 eckig, B 400 x H 350 mm**
*** wie Position 1.4.430
Brandschutzklappe entsprechend der europäischen Produktnorm DIN EN 15650 in quadratischer oder rechteckiger Bauform
Breite x Höhe x Länge: 400 x 350 x 500 mm
1
Menge: 1,000 St

**1.4.680 Brandschutzklappe F90 eckig, B 500 x H 350 mm**
*** wie Position 1.4.430
Brandschutzklappe entsprechend der europäischen Produktnorm DIN EN 15650 in quadratischer oder rechteckiger Bauform
Breite x Höhe x Länge: 500 x 350 x 500 mm
Menge: 2,000 St

**1.4.690 Brandschutzklappe F90 eckig, B 650 x H 350 mm**
*** wie Position 1.4.430
Brandschutzklappe entsprechend der europäischen Produktnorm DIN EN 15650 in quadratischer oder rechteckiger Bauform
Breite x Höhe x Länge: 650 x 350 x 500 mm
Menge: 3,000 St

**1.4.700 Brandschutzklappe F90 eckig, B 700 x H 350 mm**
*** wie Position 1.4.430
Brandschutzklappe entsprechend der europäischen Produktnorm DIN EN 15650 in quadratischer oder rechteckiger Bauform
Breite x Höhe x Länge: 700 x 350 x 500 mm
Menge: 2,000 St

**1.4.710 Brandschutzklappe F90 eckig, B 150 x H 400 mm**
*** wie Position 1.4.430
Brandschutzklappe entsprechend der europäischen Produktnorm DIN EN 15650 in quadratischer oder rechteckiger Bauform
Breite x Höhe x Länge: 150 x 400 x 500 mm
Menge: 1,000 St

**1.4.720 Brandschutzklappe F90 eckig, B 400 x H 400 mm**
*** wie Position 1.4.430
Brandschutzklappe entsprechend der europäischen Produktnorm DIN EN 15650 in quadratischer oder rechteckiger Bauform
Breite x Höhe x Länge: 400 x 400 x 500 mm
Menge: 1,000 St

**1.4.730 Brandschutzklappe F90 eckig, B 500 x H 400 mm**
*** wie Position 1.4.430
Brandschutzklappe entsprechend der europäischen Produktnorm DIN EN 15650 in quadratischer oder rechteckiger Bauform
Breite x Höhe x Länge: 500 x 400 x 500 mm
Menge: 2,000 St

**1.4.740 Brandschutzklappe F90 eckig, B 600 x H 400 mm**
*** wie Position 1.4.430
Brandschutzklappe entsprechend der europäischen Produktnorm DIN EN 15650 in quadratischer oder rechteckiger Bauform
Breite x Höhe x Länge: 600 x 400 x 500 mm
Menge: 2,000 St

**1.4.750 Brandschutzklappe F90 eckig, B 750 x H 450 mm**
*** wie Position 1.4.430
Brandschutzklappe entsprechend der europäischen Produktnorm DIN EN 15650 in quadratischer oder rechteckiger Bauform
Breite x Höhe x Länge: 750 x 450 x 500 mm
Menge: 2,000 St

**1.4.760 Brandschutzklappe F90 eckig, B 850 x H 500 mm**
*** wie Position 1.4.430
Brandschutzklappe entsprechend der europäischen Produktnorm DIN EN 15650 in quadratischer oder rechteckiger Bauform
Breite x Höhe x Länge: 850 x 500 x 500 mm
Menge: 6,000 St

**1.4.770 Brandschutzklappe F90 eckig, B 900 x H 500 mm**
*** wie Position 1.4.430
Brandschutzklappe entsprechend der europäischen Produktnorm DIN EN 15650 in quadratischer oder rechteckiger Bauform
Breite x Höhe x Länge: 900 x 500 x 500 mm
Menge: 2,000 St

**1.4.780 Brandschutzklappe F90 eckig, B 1100 x H 500 mm**
*** wie Position 1.4.430
Brandschutzklappe entsprechend der europäischen Produktnorm DIN EN 15650 in quadratischer oder rechteckiger Bauform
Breite x Höhe x Länge: 1100 x 500 x 500 mm
Menge: 1,000 St

**1.4.790 Brandschutzklappe F90 eckig, B 550 x H 550 mm**
*** wie Position 1.4.430
Brandschutzklappe entsprechend der europäischen Produktnorm DIN EN 15650 in quadratischer oder rechteckiger Bauform
Breite x Höhe x Länge: 550 x 550 x 500 mm
Menge: 2,000 St

**1.4.800 Brandschutzklappe F90 eckig, B 1300 x H 550 mm**
*** wie Position 1.4.430
Brandschutzklappe entsprechend der europäischen Produktnorm DIN EN 15650 in quadratischer oder rechteckiger Bauform
Breite x Höhe x Länge: 1300 x 550 x 500 mm
Menge: 2,000 St

**1.4.810 Brandschutzklappe F90 eckig, B 750 x H 600 mm**
*** wie Position 1.4.430
Brandschutzklappe entsprechend der europäischen Produktnorm DIN EN 15650 in quadratischer oder rechteckiger Bauform
Breite x Höhe x Länge: 750 x 600 x 500 mm
Menge: 2,000 St

**1.4.820 Brandschutzklappe F90 eckig, B 400 x H 650 mm**
*** wie Position 1.4.430
Brandschutzklappe entsprechend der europäischen Produktnorm DIN EN 15650 in quadratischer oder rechteckiger Bauform
Breite x Höhe x Länge: 400 x 650 x 500 mm
Menge: 1,000 St

**1.4.830 Brandschutzklappe F90 eckig, B 800 x H 650 mm**
*** wie Position 1.4.430
Brandschutzklappe entsprechend der europäischen Produktnorm DIN EN 15650 in quadratischer oder rechteckiger Bauform
Breite x Höhe x Länge: 800 x 650 x 500 mm
Menge: 1,000 St

**1.4.840 Brandschutzklappe F90 eckig, B 1500 x H 800 mm**
*** wie Position 1.4.430
Brandschutzklappe entsprechend der europäischen Produktnorm DIN EN 15650 in quadratischer oder rechteckiger Bauform
Breite x Höhe x Länge: 1500 x 800 x 500 mm
Menge: 2,000 St

*Hinweis: Brandschutzklappen für gewerbliche Küchen*

**1.4.850 Gehäuse Stahl verz B 900mm H 500mm elektr Antrieb Federrücklauf 230V IP54**
Brandschutzklappen in rechteckiger Bauform, zum Absperren von Ab- und Fortluftleitungen gewerblicher Küchen im Brandfall.
Zum Einbau in horizontale und vertikale Luftleitungen mit Anschlussflansche.
Sicheres Schließen durch Federrücklaufantrieb auch bei vorhandenen Ablagerungen.
Brandschutztechnisch geprüft nach DIN 4102-6 und EN 1366-2, Feuerwiderstandsklasse K90.
Gehäuse aus Stahlblech
Absperrklappenblatt aus Spezial-Isolierstoff mit Bekleidung, luftdicht schließend.
Abstreiferleisten am Klappenblatt zum Entfernen von Ablagerungen in der Luftleitung.
Thermische Auslöseeinrichtung 72 °C.

Breite x Höhe x Länge: 900 x 500 x 725 mm

Hersteller / Typ: '..................................................'
Menge: 1,000 St

**1.4.860 Gehäuse Stahl verz B 1100mm H 500mm elektr Antrieb Federrücklauf 230V IP54**
Brandschutzklappen in rechteckiger Bauform, zum Absperren von Ab- und Fortluftleitungen gewerblicher Küchen im Brandfall.
Zum Einbau in horizontale und vertikale Luftleitungen mit Anschlussflansche.
Sicheres Schließen durch Federrücklaufantrieb auch bei vorhandenen Ablagerungen.
Brandschutztechnisch geprüft nach DIN 4102-6 und EN 1366-2, Feuerwiderstandsklasse K90.
Gehäuse aus Stahlblech
Absperrklappenblatt aus Spezial-Isolierstoff mit Bekleidung, luftdicht schließend.
Abstreiferleisten am Klappenblatt zum Entfernen von Ablagerungen in der Luftleitung.
Thermische Auslöseeinrichtung 72 °C.

Breite x Höhe x Länge: 1100 x 500 x 680 mm

Hersteller / Typ: '..................................................'
Menge: 1,000 St

*Hinweis: Brandschutzklappen auf massiven Decken*
Prinzipskizze montage auf massiver Decke

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Brandschutzklappen auf massiven Decken

**1.4.870 Brandschutzklappe F90 eckig, B 300 x H 100 mm, auf massiver Decke**
*** wie Position 1.4.430
Brandschutzklappe entsprechend der europäischen Produktnorm DIN EN 15650 in quadratischer oder rechteckiger Bauform
Breite x Höhe x Länge: 300 x 100 x 500 mm

inkl. Erstellung Betonsockel nach Herstellervorgaben der Brandschutzklappe.
Wandstärke  min.100mm
Höhe  max.300mm
Menge: 6,000 St

**1.4.880 Brandschutzklappe F90 eckig, B 400 x H 150 mm, auf massiver Decke**
*** wie Position 1.4.430
Brandschutzklappe entsprechend der europäischen Produktnorm DIN EN 15650 in quadratischer oder rechteckiger Bauform
Breite x Höhe x Länge: 250 x 200 x 500 mm

inkl. Erstellung Betonsockel nach Herstellervorgaben der Brandschutzklappe.
Wandstärke  min.100mm
Höhe  max.300mm
Menge: 1,000 St

**1.4.890 Brandschutzklappe F90 eckig, B 250 x H 200 mm, auf massiver Decke**
*** wie Position 1.4.430
Brandschutzklappe entsprechend der europäischen Produktnorm DIN EN 15650 in quadratischer oder rechteckiger Bauform
Breite x Höhe x Länge: 250 x 200 x 500 mm

inkl. Erstellung Betonsockel nach Herstellervorgaben der Brandschutzklappe.
Wandstärke  min.100mm
Höhe  max.300mm
Menge: 2,000 St

**1.4.900 Brandschutzklappe F90 eckig, B 500 x H 200 mm, auf massiver Decke**
*** wie Position 1.4.430
Brandschutzklappe entsprechend der europäischen Produktnorm DIN EN 15650 in quadratischer oder rechteckiger Bauform
Breite x Höhe x Länge: 500 x 200 x 500 mm

inkl. Erstellung Betonsockel nach Herstellervorgaben der Brandschutzklappe.
Wandstärke  min.100mm
Höhe  max.300mm
Menge: 1,000 St

**1.4.910 Brandschutzklappe F90 eckig, B 150 x H 400 mm, auf massiver Decke**
*** wie Position 1.4.430
Brandschutzklappe entsprechend der europäischen Produktnorm DIN EN 15650 in quadratischer oder rechteckiger Bauform
Breite x Höhe x Länge: 150 x 400 x 500 mm

inkl. Erstellung 4-seitiger Betonsockel nach Herstellervorgaben der Brandschutzklappe.
Wandstärke  min.100mm
Höhe  max.300mm
Menge: 1,000 St

**1.4.920 Brandschutzklappe F90 eckig, B 400 x H 350 mm, auf massiver Decke**
*** wie Position 1.4.430
Brandschutzklappe entsprechend der europäischen Produktnorm DIN EN 15650 in quadratischer oder rechteckiger Bauform
Breite x Höhe x Länge: 400 x 350 x 500 mm

inkl. Erstellung 4-seitiger Betonsockel nach Herstellervorgaben der Brandschutzklappe.
Wandstärke  min.100mm
Höhe  max.300mm
Menge: 2,000 St

*Hinweis: Brandschutzklappen Rechteck mit Antrieb230V und Rauchauslösung in massiven Zentralenwänden und Decken*

**1.4.930 Brandschutzklappe F90 eckig, mit Rauchauslösung, mit 230V Ferderrücklaufmotor, B 500 x H 300 mm,**
*** Bezugsbeschreibung
Brandschutzklappe entsprechend der europäischen Produktnorm DIN EN 15650 in quadratischer oder rechteckiger Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und austauschbares, feuerbeständiges Klappenblatt, das verwendungsabhängig horizontal und vertikal angeordnet werden kann.
Klassifizierung: EI 90 (ve, ho i ↔ o) S

Luftdichtes Gehäuse, Dichtheitsklasse C nach DIN EN 1751 mit Anschlussflansche zum Anschluss an Luftleitungen aus nicht brennbaren oder brennbaren Baustoffen.

Rauchauslöseeinrichtung
Raucherkennung nach dem optischen Streulicht-Prinzip zur Verhinderung von Rauchübertragung über die Lüftungsleitungen von Raumlufttechnischen Anlagen.
Geeignet zur Ansteuerung und Auslösung von bauaufsichtlich zugelassenen Brand- und Rauchschutzklappen, die mit elektrischen oder elektrisch-pneumatischen Auslöseeinrichtungen ausgerüstet sind und nach dem Ruhestromprinzip arbeiten.

Thermoelektrische Auslösung mit Federrücklaufantrieb 230 V, Testschalter/Taster und Kontroll-LED.
integrierten Endschaltern zur Signalisierung der Klappenblattstellung ZU oder AUF
Luftstromrichtungsunabhängige Anwendung
Direkte Montage an der BSK möglich
Mit potentialfreien Signal- und Alarmrelais
Mit integrierten Signalleuchten

Gehäuse:
Verzinktes Stahlblech
Klappenblatt:
Spezial-Isolierstoff

zum Einbau in massiven Wänden und Decken, auf massiven Decken

Breite x Höhe x Länge: 500 x 300 x 500 mm

Hersteller / Typ: '..................................................' vom Bieter einzutragen
Menge: 2,000 St

**1.4.940 Brandschutzklappe F90 eckig, mit Rauchauslösung, mit 230V Ferderrücklaufmotor, B 400 x H 400 mm,**
*** wie Position 1.4.930
Brandschutzklappe entsprechend der europäischen Produktnorm DIN EN 15650 in quadratischer oder rechteckiger Bauform ,Rauchauslöseeinrichtung,Thermoelektrische Auslösung mit Federrücklaufantrieb 230 V,

Breite x Höhe x Länge: 400 x 400 x 500 mm

Hersteller / Typ: '..................................................' vom Bieter einzutragen
Menge: 1,000 St

**1.4.950 Brandschutzklappe F90 eckig, mit Rauchauslösung, mit 230V Ferderrücklaufmotor, B 1200 x H 400 mm,**
*** wie Position 1.4.930
Brandschutzklappe entsprechend der europäischen Produktnorm DIN EN 15650 in quadratischer oder rechteckiger Bauform ,Rauchauslöseeinrichtung,Thermoelektrische Auslösung mit Federrücklaufantrieb 230 V,

Breite x Höhe x Länge: 1200 x 400 x 500 mm

Hersteller / Typ: '..................................................' vom Bieter einzutragen
Menge: 1,000 St

**1.4.960 Brandschutzklappe F90 eckig, mit Rauchauslösung, mit 230V Ferderrücklaufmotor, B 500 x H 500 mm,**
*** wie Position 1.4.930
Brandschutzklappe entsprechend der europäischen Produktnorm DIN EN 15650 in quadratischer oder rechteckiger Bauform ,Rauchauslöseeinrichtung,Thermoelektrische Auslösung mit Federrücklaufantrieb 230 V,

Breite x Höhe x Länge: 500 x 500 x 500 mm

Hersteller / Typ: '..................................................' vom Bieter einzutragen
Menge: 2,000 St

**1.4.970 Brandschutzklappe F90 eckig, mit Rauchauslösung, mit 230V Ferderrücklaufmotor, B 850 x H 500 mm,**
*** wie Position 1.4.930
Brandschutzklappe entsprechend der europäischen Produktnorm DIN EN 15650 in quadratischer oder rechteckiger Bauform ,Rauchauslöseeinrichtung,Thermoelektrische Auslösung mit Federrücklaufantrieb 230 V,

Breite x Höhe x Länge: 850 x 500 x 500 mm

Hersteller / Typ: '..................................................' vom Bieter einzutragen
Menge: 2,000 St

**1.4.980 Brandschutzklappe F90 eckig, mit Rauchauslösung, mit 230V Ferderrücklaufmotor, B 900 x H 500 mm,**
*** wie Position 1.4.930
Brandschutzklappe entsprechend der europäischen Produktnorm DIN EN 15650 in quadratischer oder rechteckiger Bauform ,Rauchauslöseeinrichtung,Thermoelektrische Auslösung mit Federrücklaufantrieb 230 V,

Breite x Höhe x Länge: 900 x 500 x 500 mm

Hersteller / Typ: '..................................................' vom Bieter einzutragen
Menge: 2,000 St

**1.4.990 Brandschutzklappe F90 eckig, mit Rauchauslösung, mit 230V Ferderrücklaufmotor, B 1000 x H 500 mm,**
*** wie Position 1.4.930
Brandschutzklappe entsprechend der europäischen Produktnorm DIN EN 15650 in quadratischer oder rechteckiger Bauform ,Rauchauslöseeinrichtung,Thermoelektrische Auslösung mit Federrücklaufantrieb 230 V,

Breite x Höhe x Länge: 1000 x 500 x 500 mm

Hersteller / Typ: '..................................................' vom Bieter einzutragen
Menge: 3,000 St

**1.4.1000 Brandschutzklappe F90 eckig, mit Rauchauslösung, mit 230V Ferderrücklaufmotor, B 1350 x H 550 mm,**
*** wie Position 1.4.930
Brandschutzklappe entsprechend der europäischen Produktnorm DIN EN 15650 in quadratischer oder rechteckiger Bauform ,Rauchauslöseeinrichtung,Thermoelektrische Auslösung mit Federrücklaufantrieb 230 V,

Breite x Höhe x Länge: 1350 x 550 x 500 mm

Hersteller / Typ: '..................................................' vom Bieter einzutragen
Menge: 1,000 St

**1.4.1010 Brandschutzklappe F90 eckig, mit Rauchauslösung, mit 230V Ferderrücklaufmotor, B 800 x H 600 mm,**
*** wie Position 1.4.930
Brandschutzklappe entsprechend der europäischen Produktnorm DIN EN 15650 in quadratischer oder rechteckiger Bauform ,Rauchauslöseeinrichtung,Thermoelektrische Auslösung mit Federrücklaufantrieb 230 V,

Breite x Höhe x Länge: 800 x 600 x 500 mm

Hersteller / Typ: '..................................................' vom Bieter einzutragen
Menge: 1,000 St

**1.4.1020 Brandschutzklappe F90 eckig, mit Rauchauslösung, mit 230V Ferderrücklaufmotor, B 1500 x H 700 mm,**
*** wie Position 1.4.930
Brandschutzklappe entsprechend der europäischen Produktnorm DIN EN 15650 in quadratischer oder rechteckiger Bauform ,Rauchauslöseeinrichtung,Thermoelektrische Auslösung mit Federrücklaufantrieb 230 V,

Breite x Höhe x Länge: 1500 x 700 x 500 mm

Hersteller / Typ: '..................................................' vom Bieter einzutragen
Menge: 1,000 St

**1.4.1030 Brandschutzklappe F90 eckig, mit Rauchauslösung, mit 230V Ferderrücklaufmotor, B 1500 x H 800 mm,**
*** wie Position 1.4.930
Brandschutzklappe entsprechend der europäischen Produktnorm DIN EN 15650 in quadratischer oder rechteckiger Bauform ,Rauchauslöseeinrichtung,Thermoelektrische Auslösung mit Federrücklaufantrieb 230 V,

Breite x Höhe x Länge: 1500 x 800 x 500 mm

Hersteller / Typ: '..................................................' vom Bieter einzutragen
Menge: 2,000 St

**1.4.1040 Brandschutzklappe F90 eckig, Pulverbeschichtet, thermische Dämmung, Federrücklaufmotor 230 V, 1.500 x 450 mm**
*** wie Position 1.4.930
Brandschutzklappe entsprechend der europäischen Produktnorm DIN EN 15650 in quadratischer oder rechteckiger Bauform ,Rauchauslöseeinrichtung,Thermoelektrische Auslösung mit Federrücklaufantrieb 230 V,

Klappenblatt:
Spezial-Isolierstoff mit Imprägnierung

Mit thermischer Dämmung aus 32 mm synthetischem Zellkautschuk Baustoffklasse: B-s2-d0, zur Verringerung von Kondenswasserbildung.

Breite x Höhe x Länge: 1500 x 450 x 500 mm

Hersteller / Typ: '..................................................' vom Bieter einzutragen
Menge: 1,000 St

**1.4.1050 Brandschutzklappe F90 eckig, Pulverbeschichtet, thermische Dämmung, Federrücklaufmotor 230 V, 1.300 x 500 mm**
*** wie Position 1.4.930
Brandschutzklappe entsprechend der europäischen Produktnorm DIN EN 15650 in quadratischer oder rechteckiger Bauform ,Rauchauslöseeinrichtung,Thermoelektrische Auslösung mit Federrücklaufantrieb 230 V,

Klappenblatt:
Spezial-Isolierstoff mit Imprägnierung

Mit thermischer Dämmung aus 32 mm synthetischem Zellkautschuk Baustoffklasse: B-s2-d0, zur Verringerung von Kondenswasserbildung.

Breite x Höhe x Länge: 1300 x 500 x 500 mm

Hersteller / Typ: '..................................................' vom Bieter einzutragen
Menge: 2,000 St

*Hinweis: Brandschutzklappen Rechteck mit Rauchauslösung und 230V Ferderrücklaufmotor auf massiven Zentralendecken*
Brandschutzklappen Rechteck mit Rauchauslösung und 230V Ferderrücklaufmotor auf massiven Zentralendecken

Prinzipskizze montage auf massiver Decke

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
**1.4.1060 Brandschutzklappe F90 eckig,mit Rauchauslösung, 230V Federrücklaufmotor,, auf massiver Decke, B 200 x H 100 mm**
*** wie Position 1.4.930
Brandschutzklappe entsprechend der europäischen Produktnorm DIN EN 15650 in quadratischer oder rechteckiger Bauform
Breite x Höhe x Länge: 200 x 100 x 500 mm

inkl. Erstellung Betonsockel nach Herstellervorgaben der Brandschutzklappe.
Wandstärke  min.100mm
Höhe  max.300mm
Menge: 3,000 St

**1.4.1070 Brandschutzklappe F90 eckig,mit Rauchauslösung, 230V Federrücklaufmotor,, auf massiver Decke, B 300 x H 100 mm**
*** wie Position 1.4.930
Brandschutzklappe entsprechend der europäischen Produktnorm DIN EN 15650 in quadratischer oder rechteckiger Bauform
Breite x Höhe x Länge: 300 x 100 x 500 mm

inkl. Erstellung Betonsockel nach Herstellervorgaben der Brandschutzklappe.
Wandstärke  min.100mm
Höhe  max.300mm
Menge: 5,000 St

**1.4.1080 Brandschutzklappe F90 eckig,mit Rauchauslösung, 230V Federrücklaufmotor,, auf massiver Decke, B 300 x H 150 mm**
*** wie Position 1.4.930
Brandschutzklappe entsprechend der europäischen Produktnorm DIN EN 15650 in quadratischer oder rechteckiger Bauform
Breite x Höhe x Länge: 300 x 150 x 500 mm

inkl. Erstellung Betonsockel nach Herstellervorgaben der Brandschutzklappe.
Wandstärke  min.100mm
Höhe  max.300mm
Menge: 2,000 St

**1.4.1090 Brandschutzklappe F90 eckig,mit Rauchauslösung, 230V Federrücklaufmotor,, auf massiver Decke, B 400 x H 200 mm**
*** wie Position 1.4.930
Brandschutzklappe entsprechend der europäischen Produktnorm DIN EN 15650 in quadratischer oder rechteckiger Bauform
Breite x Höhe x Länge: 400 x 200 x 500 mm

inkl. Erstellung Betonsockel nach Herstellervorgaben der Brandschutzklappe.
Wandstärke  min.100mm
Höhe  max.300mm
Menge: 3,000 St

**1.4.1100 Brandschutzklappe F90 eckig,mit Rauchauslösung, 230V Federrücklaufmotor,, auf massiver Decke, B 900 x H 200 mm**
*** wie Position 1.4.930
Brandschutzklappe entsprechend der europäischen Produktnorm DIN EN 15650 in quadratischer oder rechteckiger Bauform
Breite x Höhe x Länge: 900 x 200 x 500 mm

inkl. Erstellung Betonsockel nach Herstellervorgaben der Brandschutzklappe.
Wandstärke  min.100mm
Höhe  max.300mm
Menge: 2,000 St

**1.4.1110 Brandschutzklappe F90 eckig,mit Rauchauslösung, 230V Federrücklaufmotor,, auf massiver Decke, B 600 x H 250 mm**
*** wie Position 1.4.930
Brandschutzklappe entsprechend der europäischen Produktnorm DIN EN 15650 in quadratischer oder rechteckiger Bauform
Breite x Höhe x Länge: 600 x 250 x 500 mm

inkl. Erstellung Betonsockel nach Herstellervorgaben der Brandschutzklappe.
Wandstärke  min.100mm
Höhe  max.300mm
Menge: 1,000 St

**1.4.1120 Brandschutzklappe F90 eckig,mit Rauchauslösung, 230V Federrücklaufmotor,, auf massiver Decke, B 200 x H 300 mm**
*** wie Position 1.4.930
Brandschutzklappe entsprechend der europäischen Produktnorm DIN EN 15650 in quadratischer oder rechteckiger Bauform
Breite x Höhe x Länge: 200 x 300 x 500 mm

inkl. Erstellung Betonsockel nach Herstellervorgaben der Brandschutzklappe.
Wandstärke  min.100mm
Höhe  max.300mm
Menge: 1,000 St

*Hinweis: Brandschutzklappen rechteckig zum Einbau in Trockenbauwänden mit gleitendem Deckenanschluss*

**1.4.1130 Brandschutzklappe F90 eckig, gleitender Deckenanschluss, B 400 x H 250 mm**
*** Bezugsbeschreibung
Brandschutzklappe entsprechend der europäischen Produktnorm DIN EN 15650 in quadratischer oder rechteckiger Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und austauschbares, feuerbeständiges Klappenblatt, das verwendungsabhängig horizontal und vertikal angeordnet werden kann.
Klassifizierung: EI 90 (ve, ho i ↔ o) S

Luftdichtes Gehäuse, Dichtheitsklasse C nach DIN EN 1751 mit Anschlussflansche zum Anschluss an Luftleitungen aus nicht brennbaren oder brennbaren Baustoffen.

Thermische Auslösung für 72 °C mit Schmelzlot
mit zwei elektrischen Endschalter zur Signalisierung der Klappenblattstellung ZU oder AUF

Einbausatz für gleitenden Deckeanschluss, Wandstärke 125mm

Gehäuse:
Verzinktes Stahlblech
Klappenblatt:
Spezial-Isolierstoff

zum Einbau in Trockenbauwänden

Breite x Höhe x Länge: 200 x 100 x 500 mm

Hersteller / Typ: '..................................................' vom Bieter einzutragen
Menge: 2,000 St

*Hinweis: Runde Brandschutzklappen in massiven Wänden und Decken*

**1.4.1140 Brandschutzklappe F90 rund, DN 100**
*** Bezugsbeschreibung
Brandschutzklappe entsprechend der europäischen Produktnorm DIN EN 15650 in runder Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und ein austauschbares, feuerbeständiges Klappenblatt, das verwendungsabhängig, mit Einbaulage 0 – 360 Grad angeordnet werden kann.Klassifizierung: EI 900 (ve, ho i ↔ o) S

Luftdichtes Gehäuse, Dichtheitsklasse C nach DIN EN 1751  zum direkten Anschluss an Luftleitungen aus nicht brennbaren oder brennbaren Baustoffen

Thermische Auslösung für 72 °C mit Schmelzlot
mit zwei elektrischen Endschalter zur Signalisierung der Klappenblattstellung ZU oder AUF

Gehäuse:
Verzinktes Stahlblech
Klappenblatt:
Spezial-Isolierstoff

zum Einbau in massiven Wänden und Decken

Größe: DN 100

Hersteller / Typ: '..................................................' vom Bieter einzutragen
Menge: 25,000 St

**1.4.1150 Brandschutzklappe F90 rund, DN 125**
*** wie Position 1.4.1140
Brandschutzklappe entsprechend der europäischen Produktnorm DIN EN 15650 in runder Bauform
Größe: DN 125
Menge: 4,000 St

**1.4.1160 Brandschutzklappe F90 rund, DN 160**
*** wie Position 1.4.1140
Brandschutzklappe entsprechend der europäischen Produktnorm DIN EN 15650 in runder Bauform
Größe: DN 160
Menge: 4,000 St

**1.4.1170 Brandschutzklappe F90 rund, DN 180**
*** wie Position 1.4.1140
Brandschutzklappe entsprechend der europäischen Produktnorm DIN EN 15650 in runder Bauform
Größe: DN 180
0
Menge: 7,000 St

**1.4.1180 Brandschutzklappe F90 rund, DN 200**
*** wie Position 1.4.1140
Brandschutzklappe entsprechend der europäischen Produktnorm DIN EN 15650 in runder Bauform
Größe: DN 200
0
Menge: 2,000 St

*Hinweis: Runde Brandschutzklappen mit Rauchauslöser und 230V Ferderrücklaufmotor in massiven Zentralen Wänden und Decken*

**1.4.1190 Brandschutzklappe F90 rund, Rauchauslöser, 230V Motor DN 160**
*** Bezugsbeschreibung
Brandschutzklappe entsprechend der europäischen Produktnorm DIN EN 15650 in runder Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und ein austauschbares, feuerbeständiges Klappenblatt, das verwendungsabhängig, mit Einbaulage 0 – 360 Grad angeordnet werden kann.Klassifizierung: EI 900 (ve, ho i ↔ o) S

Luftdichtes Gehäuse, Dichtheitsklasse C nach DIN EN 1751  zum direkten Anschluss an Luftleitungen aus nicht brennbaren oder brennbaren Baustoffen

Rauchauslöseeinrichtung
Raucherkennung nach dem optischen Streulicht-Prinzip zur Verhinderung von Rauchübertragung über die Lüftungsleitungen von Raumlufttechnischen Anlagen.
Geeignet zur Ansteuerung und Auslösung von bauaufsichtlich zugelassenen Brand- und Rauchschutzklappen, die mit elektrischen oder elektrisch-pneumatischen Auslöseeinrichtungen ausgerüstet sind und nach dem Ruhestromprinzip arbeiten.

Thermoelektrische Auslösung mit Federrücklaufantrieb 230 V, Testschalter/Taster und Kontroll-LED.
integrierten Endschaltern zur Signalisierung der Klappenblattstellung ZU oder AUF
Luftstromrichtungsunabhängige Anwendung
Direkte Montage an der BSK möglich
Mit potentialfreien Signal- und Alarmrelais
Mit integrierten Signalleuchten

Gehäuse:
Verzinktes Stahlblech
Klappenblatt:
Spezial-Isolierstoff

zum Einbau in massiven Wänden und Decken

Größe: DN 160

Hersteller / Typ: '..................................................'
Menge: 1,000 St

*Hinweis: Runde Brandschutzklappen mit Rauchauslösung und 230V Ferderrücklaufmotor auf massiven Zentralendecken*
Runde Brandschutzklappen mit Rauchauslösung und 230V Ferderrücklaufmotor auf massiven Zentralendecken

Prinzipskizze montage auf massiver Decke

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
**1.4.1200 Brandschutzklappe F90 rund,mit Rauchauslösung, 230V Federrücklaufmotor,, auf massiver Decke, DN 100**
*** wie Position 1.4.1190
Brandschutzklappe entsprechend der europäischen Produktnorm DIN EN 15650 in runder Bauform
ND: 100mm

inkl. Erstellung Betonsockel nach Herstellervorgaben der Brandschutzklappe.
Wandstärke  min.100mm
Höhe  max.300mm
Menge: 1,000 St

**1.4.1210 Brandschutzklappe F90 rund,mit Rauchauslösung, 230V Federrücklaufmotor,, auf massiver Decke, DN 160**
*** wie Position 1.4.1190
Brandschutzklappe entsprechend der europäischen Produktnorm DIN EN 15650 in runder Bauform
ND: 160mm

inkl. Erstellung Betonsockel nach Herstellervorgaben der Brandschutzklappe.
Wandstärke  min.100mm
Höhe  max.300mm
Menge: 1,000 St

*Hinweis: Runde Brandschutzklappen zum Einbau in Trockenbauwänden mit gleitendem Deckenanschluss*

**1.4.1220 Brandschutzklappe F90 rund,Einbausatz für gleitenden Deckenanschluss, DN 100**
*** Bezugsbeschreibung
Brandschutzklappe entsprechend der europäischen Produktnorm DIN EN 15650 in runder Bauform Brandschutztechnisch geprüft nach DIN EN 1366-2 mit CE-Kennzeichnung.
Leistungserklärung zum Nachweis der jeweiligen Einbaubedingungen, wie z. B. in, an und entfernt von Wänden bzw. Decken, mit den wesentlichen Merkmalen wie Baugröße, Tragkonstruktion, Bauart und Einbauart und den jeweiligen zugehörigen Leistungsklassen nach Klassifizierungsnorm DIN EN 13501-3.
Geeignet zum Nass-, Trocken, oder Weichschotteinbau
Geringe Druckdifferenzen und Schallleistungspegel
Beliebige Luftrichtung
Nachrüstung von Federrücklaufantrieben ohne Modifizierung des Gestänges von außen möglich.

Korrosionsschutz nach DIN EN 15650 in Verbindung mit DIN EN 60068-2-52 nachgewiesen. - Die hygienischen Anforderungen gemäß VDI 6022-1, VDI 3803-1, DIN 1946-4, DIN EN 16798-3 sowie der Ö-Norm H 6020 und H 6021 und SWKI werden erfüllt

Auslöseeinrichtung und ein austauschbares, feuerbeständiges Klappenblatt, das verwendungsabhängig, mit Einbaulage 0 – 360 Grad angeordnet werden kann.Klassifizierung: EI 900 (ve, ho i ↔ o) S

Luftdichtes Gehäuse, Dichtheitsklasse C nach DIN EN 1751  zum direkten Anschluss an Luftleitungen aus nicht brennbaren oder brennbaren Baustoffen

Thermische Auslösung für 72 °C mit Schmelzlot
mit zwei elektrischen Endschalter zur Signalisierung der Klappenblattstellung ZU oder AUF

Einbausatz zum Einbau in Verbindung mit einem gleitenden Deckenanschluss bei Metallständerwänden mit beidseitiger Beplankung

Gehäuse:
Verzinktes Stahlblech
Klappenblatt:
Spezial-Isolierstoff

zum Einbau in massiven Wänden und Decken

Größe: DN 100

Hersteller / Typ: '..................................................' vom Bieter einzutragen
Menge: 2,000 St

**1.4.1230 Brandschutzklappe F90 rund,Einabusatz für gleitenden Deckenanschluss, DN 224**
*** wie Position 1.4.1220
Brandschutzklappe entsprechend der europäischen Produktnorm DIN EN 15650 in runder Bauform
Größe: DN 224
0
Menge: 2,000 St

*Hinweis: Einstellklappe rund*

**1.4.1240 Drosselklappe DN80 Stahl verz Gehäuse Stahl verz**
Drosselklappe für Luftleitungseinbau, DN 80, Klappenwellen wartungsfrei gelagert, mit Hebel, Feststellvorrichtung, Stellungsanzeige, Klappenblatt aus doppeltem Blech mit einem dazwischenliegendem Dichtring aus EPDM - Kautschuk, aus verzinktem Stahl, Gehäuse aus verzinktem Stahl, Verbindung mit Steckverbinder.

Luftmenge ca. 3 m3/h
Einstelldruck: ca 20 Pa
Menge: 215,000 St

**1.4.1250 Herstellen einer Verbindung eines Möbel an die Abluftluftleitung DN 80mm**
Herstellen des Abluftanschusse eines in einem Möbel montiertem Luftduchlasses mittels flexiebler Luftleitung ND 80mm, Länge max. 300mm, sowie Einregulierung des Volumenstromes am Luftdurchlass auf ca. 3 m3/h.
Menge: 215,000 St

*Hinweis: Jalousieklappen*

**1.4.1260 Jalousieklappen B 200 x H 345**
*** Bezugsbeschreibung
Jalousieklappen in rechteckiger Bauform zur Volumenstrom- und Druckregelung sowie zum Absperren von Luftleitungen und Öffnungen in Wänden und Decken. Funktionsfähige Einheit, bestehend aus dem Gehäuse, strömungsgerechten Lamellen und der Klappenmechanik. Beidseitig geeignet zum Anbau von Luftleitungsprofilen. Position der Lamellen von außen durch Kerbung in den Achsen erkennbar. Gehäuse-Leckluftstrom nach EN 1751, Klasse C.

Materialien und Oberflächen
Gehäuse und Lamellen aus verzinktem Stahlblech
Achsen, Antriebshebel und Hebelgestänge aus verzinktem Stahl
Lagerbuchsen aus Kunststoff

Betriebstemperatur: -20 - 100 °C

Funktion: Gegenläufig
Material: verzinktes Stahlblech
Kanalanschluss: Ecklochung beidseitig
Lagerbuchsen: Kunststoff-Lagerbuchsen
Ausführung Lamellen: Standard-Lamellen
Breite: 200
Höhe: 345
Grundausführung
Oberfläche: Standardausführung
Menge: 2,000 St

**1.4.1270 Jalousieklappen B 1000 x H 510**
Jalousieklappen in rechteckiger Bauform

Funktion: Gegenläufig
Material: verzinktes Stahlblech
Kanalanschluss: Ecklochung beidseitig
Lagerbuchsen: Kunststoff-Lagerbuchsen
Ausführung Lamellen: Standard-Lamellen
Breite: 1000
Höhe: 510
Grundausführung
Oberfläche: Standardausführung
Menge: 2,000 St

**1.4.1280 Jalousieklappen B 1200 x H 990**
Jalousieklappen in rechteckiger Bauform

Funktion: Gegenläufig
Material: verzinktes Stahlblech
Kanalanschluss: Ecklochung beidseitig
Lagerbuchsen: Kunststoff-Lagerbuchsen
Ausführung Lamellen: Standard-Lamellen
Breite: 1200
Höhe: 990
Grundausführung
Oberfläche: Standardausführung
Menge: 1,000 St

*Hinweis: Konstante Volumenstromregler Rechteck*

**1.4.1290 KVS-Regler rechteckig, B 200 x H 100 mm**
Volumenstromregler in rechteckiger Bauform für konstante Volumenstromsysteme, mechanisch selbsttätig ohne Hilfsenergie, für Zu- oder Abluft.
Gehäuse mit Regelklappe, Regelbalg und außenliegender Kurvenscheibe mit Blattfeder.
Gehäuse beidseitig mit Flansch, Gehäuse-Leckluftstrom
gemäß DIN EN 1751, Klasse C.
Differenzdruckbereich bis ca. 1000 Pa.
Material:
Gehäuse, Achsen und Gestänge aus verzinktem Stahlblech
Blattfeder aus rostfreiem Stahl, Regelbalg aus Polyurethan.

Einstellen des Volumenstrom-Sollwertes von außen durch Handrad
Hohe Regelgenauigkeit des eingestellten Volumenstroms
Lageunabhängig
Einwandfreie Funktion auch bei ungünstigen Anströmbedingungen
Sichtanzeige der Klappenstellung zur Betriebspunktoptimierung
Einfache Nachrüstung eines Stellantriebs zur Volumenstromsollwert-Verstellung

Materialien und Oberflächen
Gehäuse und Regelklappe aus verzinktem Stahlblech
Blattfeder aus rostfreiem Stahl
Regelbalg aus Polyurethan
Gleitlager mit PTFE Gleitschicht
Kurvenscheibe und Verstelleinheit aus verzinktem Stahlblech

Breite x Höhe: 200 x 100 mm
Volumenstromregelbereich: 140 - 590 m3/h

Hersteller / Typ: '..................................................' vom Bieter einzutragen
Menge: 5,000 St

**1.4.1300 KVS-Regler rechteckig, B 300 x H 100 mm**
KVS-Regelgeräte in rechteckiger Bauform für konstante Volumenstromsysteme, für Zuluft oder Abluft.

Breite x Höhe: 300 x 100 mm
Volumenstromregelbereich: 234 - 936 m3/h
Menge: 20,000 St

**1.4.1310 KVS-Regler rechteckig, B 300 x H 150 mm**
KVS-Regelgeräte in rechteckiger Bauform für konstante Volumenstromsysteme, für Zuluft oder Abluft.

Breite x Höhe: 300 x 150 mm
Volumenstromregelbereich: 296 - 1656 m3/h
Menge: 2,000 St

**1.4.1320 KVS-Regler rechteckig, B 300 x H 200 mm**
KVS-Regelgeräte in rechteckiger Bauform für konstante Volumenstromsysteme, für Zuluft oder Abluft.

Breite x Höhe: 300 x 200 mm
Volumenstromregelbereich: 432 - 1854 m3/h
Menge: 11,000 St

**1.4.1330 KVS-Regler rechteckig, B 400 x H 200 mm**
KVS-Regelgeräte in rechteckiger Bauform für konstante Volumenstromsysteme, für Zuluft oder Abluft.

Breite x Höhe: 400 x 200 mm
Volumenstromregelbereich: 720 - 3150 m3/h
Menge: 7,000 St

**1.4.1340 KVS-Regler rechteckig, B 600 x 200 mm**
KVS-Regelgeräte in rechteckiger Bauform für konstante Volumenstromsysteme, für Zuluft oder Abluft.

Breite x Höhe: 600 x 200 mm
Volumenstromregelbereich: 648 - 3240 m3/h
Menge: 2,000 St

**1.4.1350 KVS-Regler rechteckig, 500 x 300 mm**
KVS-Regelgeräte in rechteckiger Bauform für konstante Volumenstromsysteme, für Zuluft oder Abluft.

Breite x Höhe: 500 x 300 mm
Volumenstromregelbereich: 1314 - 5688 m3/h
Menge: 4,000 St

**1.4.1360 KVS-Regler rechteckig, 600 x 300 mm**
KVS-Regelgeräte in rechteckiger Bauform für konstante Volumenstromsysteme, für Zuluft oder Abluft.

Breite x Höhe: 600 x 300 mm
Volumenstromregelbereich: 1260 - 6300 m3/h
Menge: 1,000 St

**1.4.1370 KVS-Regler rechteckig, B 400 x H 400 mm**
KVS-Regelgeräte in rechteckiger Bauform für konstante Volumenstromsysteme, für Zuluft oder Abluft.

Breite x Höhe: 400 x 400 mm
Volumenstromregelbereich: 1440 - 6300 m3/h
Menge: 3,000 St

**1.4.1380 KVS-Regler rechteckig, 500 x 500 mm**
KVS-Regelgeräte in rechteckiger Bauform für konstante Volumenstromsysteme, für Zuluft oder Abluft.

Breite x Höhe: 500 x 500 mm
Volumenstromregelbereich: 1692 - 8568 m3/h
Menge: 2,000 St

*Hinweis: Variable Volumenstromregler Rechteck mit 24V Antrieb*

**1.4.1390 VVR rechteck B 200mm H 100mm**
*** Bezugsbeschreibung
VVS-Regelgeräte in rechteckiger Bauform für variable Volumenstromsysteme, für Zuluft oder Abluft.
Hohe Regelgenauigkeit der eingestellten Volumenströme auch bei ungünstigen Anströmverhältnissen. Regelbereich 1:10.
Wirkdruckerfassung und Regelung erfolgt über die Stellklappe.
Übertragung des Wirkdrucks schlauchlos durch Wirkdruckkanal in der Achse.
Inbetriebnahmebereites Gerät, bestehend aus den mechanischen Bauteilen und der werkseitig montierten elektronischen Regelkomponente.
Position der Regelklappe von außen an der Regelkomponente erkennbar.
Regelklappe bei Auslieferung geöffnet, dadurch Luftströmung auch ohne Regelfunktion gegeben.
Erfüllt die Hygieneanforderungen nach EN 16798 Teil 3, VDI 3803 Blatt 1, VDI 6022 Blatt 1, DIN 1946, Teil 4

Anforderungen:
Hohes Wirkdrucksignal bei kleinem Anstellwinkel
Werkseitige Einstellung oder Programmierung und lufttechnische Prüfung
Volumenstrommessung und -verstellung am Gerät nachträglich möglich,
Wirkdruckerfassung schlauchlos über Regelklappe
Wirkdruckübertragung durch Wirkdruckkanal in Achse
Beliebige Anströmrichtung bei dynamischen Transmittern
Beliebige Einbaulage auch bei statischen Transmittern
Geeignet für Luftgeschwindigkeiten von 0,8 – 8 m/s

Schnittstelle/Ansteuerung:
-Modbus RTU (RS-485) werksseitig aktiviert

Anschluss:
-Klemmen mit Abdeckung durch Gummikappe; damit keine zusätzliche Klemmdose erforderlich
-Doppelklemme für Versorgungsspannung zur einfachen Weiterverdrahtung für bis zu 3 Regler
Schnittstelleninformation:
-Modbus: Volumenstrom Sollwert sowie Istwertsignal, Klappenstellung, Zwangsteuerung, u.a.
-alternativ: Volumenstrom Sollwert sowie Istwertsignal
Sonderfunktionen:
-Von außen gut sichtbare Kontrollleuchte zur Signalisierung der Funktionen: ausgeregelt, nicht ausgeregelt und Spannungsausfall
-Display zur Istwertanzeige, Parametrierung, Testfunktionen
-Aktivierung Vmin, Vmax, Geschlossen, Offen mittels:
externer Schaltkontakte/Beschaltung (bei Schnittstelle Analog)
Modbus-Kommandos (Betriebsartsart Modbus)
Parametrierung:
-Für VVS-Regelgerät spezifische Parameter werkseitig parametriert
-Betriebswerte: Vmin, Vmax; Schnittstellentyp: Modbus werkseitig parametriert
Nachträgliche Anpassung mittels Display und Bedienelement direkt am Gerät oder mit Tools:
-Einstellgerät, PC-Software (jeweils kabelgebunden)
-im Modbusbetrieb auch mittels Modbus-Registerzugriff
Auslieferungszustand:
-Funktionsprüfung unter Luft durch Referenzmessung auf regelmäßig validiertem Prüfstand nach DIN EN ISO 9001 zur Überprüfung der Funktion und Regelgenauigkeit des komplettierten Volumenstromreglers
-Justage der gerätespezifischen Parameter unter Luft durch Referenzmessung auf regelmäßig validiertem Prüfstand nach DIN EN ISO 9001
-Das Prüfprotokoll der werksseitigen Parametrierung, Funktionsprüfung und Justage muss nach Auslieferung des Volumenstromreglers zur Verfügung gestellt werden
Gleichwertigkeitskriterium Anbauteil:
-Elektrische Anschlüsse mit Schraubklemmen, keine zusätzlichen Klemmdosen erforderlich
-Das Prüfprotokoll der werksseitigen Parametrierung, Funktionsprüfung und Justage unter Luft durch Referenzmessung auf regelmäßig validiertem Prüfstand nach DIN EN ISO 9001 wird zur Verfügung gestellt
-Luftrichtungsunabhängig – Durchströmung in beide Richtungen

Materialien und Oberflächen
Ausführung verzinktes Stahlblech
Gehäuse und Regelklappe aus verzinktem Stahlblech
Achse aus Aluminium
Regelklappendichtung geschlossenporig aus EPDM
Lagerbuchsen aus Kunststoff

Anschlussausführung
Beidseitig mit Flansch, geeignet für Luftleitungsprofile

Gleichwertigkeitsmerkmale
Geeignet für Luftgeschwindigkeiten von 0,8 – 8 m/s
Keine Anströmlänge erforderlich (auch nach T-Stück)
Maximale Regelabweichung 5% bei qvmax ohne Anströmlänge
Modbus RTU (RS-485)

VARIANTE

Material: verzinktes Stahlblech
Breite:  200
Höhe:  100
Volumenstromregelbereich: 58 - 576 m3/h
Anbaugruppe: Antrieb 24V
Betriebsart: Variabel

Hersteller / Typ: '..................................................'
Menge: 7,000 St
DIN 276/2008: 430

**1.4.1400 VVR rechteck B 300mm H 100mm**
*** wie Position 1.4.1390
VVS-Regelgeräte in rechteckiger Bauform für variable und konstante Volumenstromsysteme, für Zuluft oder Abluft.

VARIANTE

Material: verzinktes Stahlblech
Breite:  300
Höhe:  100
Volumenstromregelbereich: 86 - 864 m3/h
Anbaugruppe: Antrieb 24V
Betriebsart: Variabel
Signalspannungsbereich: 0-10 V DC
m3/h Einheit
Menge: 9,000 St
DIN 276/2008: 430

**1.4.1410 VVR rechteck B 200mm H 200mm**
*** wie Position 1.4.1390
VVS-Regelgeräte in rechteckiger Bauform für variable und konstante Volumenstromsysteme, für Zuluft oder Abluft.

VARIANTE

Material: verzinktes Stahlblech
Breite: 200
Höhe: 200
Volumenstromregelbereich: 115 - 1152 m3/h
Anbaugruppe: Antrieb 24V
Betriebsart: Variabel
Signalspannungsbereich: 0-10 V DC
Menge: 6,000 St
DIN 276/2008: 430

**1.4.1420 VVR rechteck B300 mm H 200mm**
*** wie Position 1.4.1390
VVS-Regelgeräte in rechteckiger Bauform für variable und konstante Volumenstromsysteme, für Zuluft oder Abluft.

VARIANTE
Material: verzinktes Stahlblech
Breite:  300
Höhe:  200
Volumenstromregelbereich: 173 - 1728 m3/h
Anbaugruppe: Antireb 24 V
Betriebsart: Variabel
Signalspannungsbereich: 0-10 V DC
m3/h Einheit
Menge: 5,000 St
DIN 276/2008: 430

**1.4.1430 VVR rechteck B300 mm H 300mm**
*** wie Position 1.4.1390
VVS-Regelgeräte in rechteckiger Bauform für variable und konstante Volumenstromsysteme, für Zuluft oder Abluft.

VARIANTE
Material: verzinktes Stahlblech
Breite:  300
Höhe:  300
Volumenstromregelbereich: 260 - 2592 m3/h
Anbaugruppe: Antireb 24 V
Betriebsart: Variabel
Signalspannungsbereich: 0-10 V DC
m3/h Einheit
Menge: 2,000 St
DIN 276/2008: 430

**1.4.1440 VVR rechteck B400 mm H 200mm**
*** wie Position 1.4.1390
VVS-Regelgeräte in rechteckiger Bauform für variable und konstante Volumenstromsysteme, für Zuluft oder Abluft.

VARIANTE
Material: verzinktes Stahlblech
Breite:  400
Höhe:  200
Volumenstromregelbereich: 230 - 2304 m3/h
Anbaugruppe: Antrieb 24 V
Betriebsart: Variabel
Signalspannungsbereich: 0-10 V DC
m3/h Einheit
Menge: 3,000 St
DIN 276/2008: 430

**1.4.1450 VVR rechteck B500 mm H 200mm**
*** wie Position 1.4.1390
VVS-Regelgeräte in rechteckiger Bauform für variable und konstante Volumenstromsysteme, für Zuluft oder Abluft.

VARIANTE
Material: verzinktes Stahlblech
Breite:  400
Höhe:  200
Volumenstromregelbereich: 230 - 2304 m3/h
Anbaugruppe: Antrieb 24 V
Betriebsart: Variabel
Signalspannungsbereich: 0-10 V DC
m3/h Einheit
Menge: 1,000 St
DIN 276/2008: 430

**1.4.1460 VVR rechteck B700 mm H 400mm**
*** Bezugsbeschreibung
VVS-Regelgeräte in rechteckiger Bauform für variable Volumenstromsysteme, für Zuluft oder Abluft. Hohe Regelgenauigkeit der eingestellten Volumenströme. Inbetriebnahmebereites Gerät, bestehend aus den mechanischen Bauteilen und den elektronischen Regelkomponenten. Geräte enthalten einen Mittelwert bildenden Wirkdrucksensor zur Volumenstrommessung und Regelklappen. Regelkomponenten werkseitig montiert, verschlaucht und verdrahtet. Wirkdrucksensor mit Messbohrungen 3 mm, dadurch unempfindlich gegen Verschmutzung. Position der Regelklappen von außen durch die Achsform erkennbar. Regelklappe bei Auslieferung geöffnet, dadurch Luftströmung auch ohne Regelfunktion gegeben; ausgenommen Varianten mit definierter Sicherheitsstellung NC (Normally Closed). Erfüllt die Hygieneanforderungen nach EN 16798 Teil 3, VDI 3803 Blatt 1, VDI 6022 Blatt 1, DIN 1946, Teil 4

Integrierter Differenzdrucksensor mit 3 mm Messbohrungen (unempfindlich gegen Verschmutzung)
Werkseitige Einstellung oder Programmierung
Einstellung und nachträgliche Parametrierung an der Regelkomponente möglich. Je nach Regelkompenente wird eventuell ein separates Einstellgerät erforderlich

Materialien und OberflächenGehäuse aus verzinktem Stahlblech
Achsen und Gestänge aus verzinktem Stahl
Regelklappen und Differenzdrucksensor aus Aluminiumprofilen
Zahnräder aus antistatischem Kunststoff (ABS), temperaturbeständig bis 50 °C
Gleitlager aus Kunststoff

Compactregler für Volumenstrom. Regelung eines konstanten oder variablen Volumenstrom-Sollwertes. Elektronischer Regler zur Aufschaltung einer Führungsgröße und Abgriff eines Istwerts zur Einbindung in eine Modbus RTU (Werkseinstellung) oder BACnet MS/TP basierte Gebäudeleittechnik. Istwert auf Nennvolumenstrom bezogen, dadurch vereinfachte Inbetriebnahme und nachträgliche Verstellung
Anwendung: Dynamischer Transmitter für saubere Luft in raumlufttechnischen Anlagen
Versorgungsspannung: 24 V AC/DC
Stellantrieb: Integriert; langsamlaufend (Laufzeit 120 - 150 s für 90°)
Einbaulage: Beliebig
Schnittstelle/Ansteuerung: Modbus RTU (RS-485), BACnet-MSTP (RS-485), MP-Bus, (analog-Hybrid-Modus), nicht galvanisch getrennt; Terminierung zuschaltbar
Anschluss: Anschlussleitung mit 6 Adern
Schnittstelleninformation:
Modbus-BACnet-MP-Bus Register
Volumenstrom Soll- und Istwert, Klappenstellung, Fehlerstatus u.a.
Systemanbindung:
-Modbus-RTU / BACnet-MSTP / MP-Bus Anbindung
-Einbindung eines Sensors oder Schaltkontakts in die Modbus-BACnet Schnittstelle
Sonderfunktionen:
Aktivierung Vmin, Vmax, Geschlossen, Offen mittels Modbus-BACnet-MP-Bus Register
Parametrierung:
-Für VVS-Regelgerät spezifische Parameter werkseitig parametriert
-Betriebswerte Vmin, Vmax werkseitig parametriert
Nachträgliche Anpassung mittels Modbus-BACnet-MP-Bus Registerzugriff oder Tools: Einstellgerät, PC-Software (jeweils kabelgebunden) möglich, NFC-Bluetooth je nach Serienstand
Auslieferungszustand:
-Funktionsprüfung unter Luft durch Referenzmessung auf regelmäßig validiertem Prüfstand nach DIN EN ISO 9001 zur Überprüfung der Funktion und Regelgenauigkeit des komplettierten Volumenstromreglers
-Justage der gerätespezifischen Parameter unter Luft durch Referenzmessung auf regelmäßig validiertem Prüfstand nach DIN EN ISO 9001
-Das Prüfprotokoll der werksseitigen Parametrierung, Funktionsprüfung und Justage muss nach Auslieferung des Volumenstromreglers zur Verfügung gestellt werden

VARIANTE
Material: verzinktes Stahlblech
Breite:  700
Höhe:  400
Volumenstromregelbereich: 3000 - 6500m3/h
Anbaugruppe: Antrieb 24 V
Betriebsart: Variabel
Signalspannungsbereich: 0-10 V DC
m3/h Einheit

Hersteller / Typ: '..................................................'
Menge: 1,000 St
DIN 276/2008: 430

**1.4.1470 VVR rechteck B800 mm H 400mm**
*** wie Position 1.4.1460
VVS-Regelgeräte in rechteckiger Bauform für variable und konstante Volumenstromsysteme, für Zuluft oder Abluft.

VARIANTE
Material: verzinktes Stahlblech
Breite:  800
Höhe:  400
Volumenstromregelbereich: 3000 - 6500m3/h
Anbaugruppe: Antrieb 24 V
Betriebsart: Variabel
Signalspannungsbereich: 0-10 V DC
m3/h Einheit
Menge: 1,000 St
DIN 276/2008: 430

**1.4.1480 VVR rechteck,Zuluft, BG 160, mit Dämmschale**
*** Bezugsbeschreibung
VVS-Regelgeräte in rechteckiger Bauform für variable und konstante Volumenstromsysteme mit hohen akustischen Anforderungen, für Zuluft, in 5 Nenngrößen. Hohe Regelgenauigkeit der eingestellten Volumenströme bei beliebigen Anströmbedingungen. Inbetriebnahmebereites Gerät, bestehend aus den mechanischen Bauteilen und den elektronischen Regelkomponenten. Geräte enthalten einen Mittelwert bildenden Wirkdrucksensor zur Volumenstrommessung, eine Regelklappe und einen integrierten Schalldämpfer. Regelkomponenten werkseitig montiert, verschlaucht und verdrahtet. Wirkdrucksensor mit Messbohrungen 3 mm, dadurch unempfindlich gegen Verschmutzung. Gehäuse mit akustisch und thermisch wirksamer Auskleidung. Position der Regelklappe von außen durch die Achsform erkennbar. Regelklappe bei Auslieferung geöffnet, dadurch Luftströmung auch ohne Regelfunktion gegeben; ausgenommen Varianten mit definierter Sicherheitsstellung NC. Erfüllt die Hygieneanforderungen nach EN 16798 Teil 3, VDI 3803 Blatt 1, VDI 6022 Blatt 1, DIN 1946, Teil 4

Hygienisch getestet und zertifiziert
Direkter Anschluss der Luftleitung
Werkseitige Einstellung oder Programmierung
Einstellung und nachträgliche Parametrierung an der Regelkomponente möglich, eventuell separates Einstellgerät erforderlich

Dämmschale
Dämmschale aus verzinktem Stahlblech
Gummiprofil zur Körperschallisolierung
Auskleidung aus Mineralwolle
Mineralwolle:
Nach EN 13501, Baustoffklasse A1, nicht brennbar
RAL-Gütezeichen RAL-GZ 388
Gesundheitlich unbedenklich durch hohe Biolöslichkeit nach deutscher Gefahrstoffverordnung und Anmerkung Q der europäischen Verordnung (EG) Nr. 1272/2008

Materialien und Oberflächen
Gehäuse aus verzinktem Stahlblech
Regelklappe und Differenzdrucksensor aus Aluminiumprofilen
Auskleidung aus Mineralwolle
Gleitlager aus Kunststoff
Mineralwolle:
Nach EN 13501, Baustoffklasse A1, nicht brennbar
RAL-Gütezeichen RAL-GZ 388
Gesundheitlich unbedenklich durch hohe Biolöslichkeit nach deutscher Gefahrstoffverordnung und Anmerkung Q der europäischen Verordnung (EG) Nr. 1272/2008
Durch aufkaschiertes Glasseidengewebe vor Abrieb durch strömende Luft bis max. 20 m/s geschützt
Inert gegenüber Pilz- und Bakterienwachstum

Beidseitig mit Flansch, geeignet für Luftleitungsprofile

Compactregler für Volumenstrom. Regelung eines konstanten oder variablen Volumenstrom-Sollwertes. Elektronischer Regler zur Aufschaltung einer Führungsgröße und Abgriff eines Istwerts zur Einbindung in eine Modbus RTU (Werkseinstellung) oder BACnet MS/TP basierte Gebäudeleittechnik. Istwert auf Nennvolumenstrom bezogen, dadurch vereinfachte Inbetriebnahme und nachträgliche Verstellung
Anwendung: Dynamischer Transmitter für saubere Luft in raumlufttechnischen Anlagen
Versorgungsspannung: 24 V AC/DC
Stellantrieb: Integriert; langsamlaufend (Laufzeit 120 - 150 s für 90°)
Einbaulage: Beliebig
Schnittstelle/Ansteuerung: Modbus RTU (RS-485), BACnet-MSTP (RS-485), MP-Bus, (analog-Hybrid-Modus), nicht galvanisch getrennt; Terminierung zuschaltbar
Anschluss: Anschlussleitung mit 6 Adern
Schnittstelleninformation:
Modbus-BACnet-MP-Bus Register
Volumenstrom Soll- und Istwert, Klappenstellung, Fehlerstatus u.a.
Systemanbindung:
Modbus-RTU / BACnet-MSTP / MP-Bus Anbindung
Einbindung eines Sensors oder Schaltkontakts in die Modbus-BACnet Schnittstelle
Sonderfunktionen:
Aktivierung Vmin, Vmax, Geschlossen, Offen mittels Modbus-BACnet-MP-Bus Register
Optional aktivierbare Betriebsarten: Open-Loop: Stellantrieb mit Luftvolumenstrommessung
Parametrierung:
Für VVS-Regelgerät spezifische Parameter werkseitig parametriert
Betriebswerte Vmin, Vmax werkseitig parametriert
Nachträgliche Anpassung mittels Modbus-BACnet-MP-Bus Registerzugriff oder optionalen Tools: Einstellgerät, PC-Software (jeweils kabelgebunden) möglich, NFC-Bluetooth je nach Serienstand
Auslieferungszustand:
Funktionsprüfung unter Luft durch Referenzmessung auf regelmäßig validiertem Prüfstand nach DIN EN ISO 9001 zur Überprüfung der Funktion und Regelgenauigkeit des komplettierten Volumenstromreglers
Justage der gerätespezifischen Parameter unter Luft durch Referenzmessung auf regelmäßig validiertem Prüfstand nach DIN EN ISO 9001
Das Prüfprotokoll der werksseitigen Parametrierung, Funktionsprüfung und Justage muss nach Auslieferung des Volumenstromreglers zur Verfügung gestellt werden
Gleichwertigkeitskriterium Anbauteil:
Das Prüfprotokoll der werksseitigen Parametrierung, Funktionsprüfung und Justage unter Luft durch Referenzmessung auf regelmäßig validiertem Prüfstand nach DIN EN ISO 9001 wird zur Verfügung g

Technische Daten
Nenngröße: 160
Volumenstromregelbereich: 150 - 1305 m³/h
Mindestdruckdifferenz: bis zu 109 Pa  (ohne Zusatzschalldämpfer)
Maximal zulässige Druckdifferenz: 1000 Pa
Gehäuse- und Klappenleckage:
Gehäuse-Leckluftstrom nach EN 1751: Klasse C
Leckluftstrom bei geschlossener Regelklappe nach EN 1751: Klasse 4
Versorgungsspannung: 24 V AC/DC

Hersteller / Typ: '..................................................'
Menge: 1,000 St

**1.4.1490 VVR rechteck,Zuluft, BG 200, mit Dämmschale**
*** wie Position 1.4.1480
VVS-Regelgeräte in rechteckiger Bauform für variable und konstante Volumenstromsysteme mit hohen akustischen Anforderungen, für Zuluft

TECHNISCHE DATEN
Nenngröße: 200
Volumenstromregelbereich: 213 - 1851 m³/h
Mindestdruckdifferenz: bis zu 109 Pa  (ohne Zusatzschalldämpfer)
Maximal zulässige Druckdifferenz: 1000 Pa
Gehäuse- und Klappenleckage:
Gehäuse-Leckluftstrom nach EN 1751: Klasse C
Leckluftstrom bei geschlossener Regelklappe nach EN 1751: Klasse 4
Versorgungsspannung: 24 V AC/DC
Menge: 1,000 St

**1.4.1500 VVR rechteck,Abluft, BG 250, mit Dämmschale**
VVS-Regelgeräte in rechteckiger Bauform für variable und konstante Volumenstromsysteme mit hohen akustischen Anforderungen, für Abluft, in 5 Nenngrößen.
Hohe Regelgenauigkeit der eingestellten Volumenströme bei beliebigen Anströmbedingungen.
Inbetriebnahmebereites Gerät, bestehend aus den mechanischen Bauteilen und den elektronischen Regelkomponenten.
Geräte enthalten einen Mittelwert bildenden Wirkdrucksensor zur Volumenstrommessung, eine Regelklappe und einen integrierten Schalldämpfer.
Regelkomponenten werkseitig montiert, verschlaucht und verdrahtet.
Wirkdrucksensor mit Messbohrungen 3 mm, dadurch unempfindlich gegen Verschmutzung.
Ventilator- und raumseitig geeignet zum Anbau von Luftleitungsprofilen.
Gehäuse mit akustisch und thermisch wirksamer Auskleidung.
Position der Regelklappe von außen durch die Achsform erkennbar.
Regelklappe bei Auslieferung geöffnet, dadurch Luftströmung auch ohne Regelfunktion gegeben; ausgenommen Varianten mit definierter Sicherheitsstellung NC.
Erfüllt die Hygieneanforderungen nach EN 16798 Teil 3, VDI 3803 Blatt 1, VDI 6022 Blatt 1, DIN 1946, Teil 4

Hygienisch getestet und zertifiziert
Direkter Anschluss der Luftleitung
Werkseitige Einstellung oder Programmierung
Einstellung und nachträgliche Parametrierung an der Regelkomponente möglich, eventuell separates Einstellgerät erforderlich

Dämmschale
Dämmschale aus verzinktem Stahlblech
Gummiprofil zur Körperschallisolierung
Auskleidung aus Mineralwolle
Mineralwolle:
Nach EN 13501, Baustoffklasse A1, nicht brennbar
RAL-Gütezeichen RAL-GZ 388
Gesundheitlich unbedenklich durch hohe Biolöslichkeit nach deutscher Gefahrstoffverordnung und Anmerkung Q der europäischen Verordnung (EG) Nr. 1272/2008

Materialien und Oberflächen
Gehäuse aus verzinktem Stahlblech
Regelklappe und Differenzdrucksensor aus Aluminiumprofilen
Auskleidung aus Mineralwolle
Gleitlager aus Kunststoff
Mineralwolle:
Nach EN 13501, Baustoffklasse A1, nicht brennbar
RAL-Gütezeichen RAL-GZ 388
Gesundheitlich unbedenklich durch hohe Biolöslichkeit nach deutscher Gefahrstoffverordnung und Anmerkung Q der europäischen Verordnung (EG) Nr. 1272/2008
Durch aufkaschiertes Glasseidengewebe vor Abrieb durch strömende Luft bis max. 20 m/s geschützt
Inert gegenüber Pilz- und Bakterienwachstum

Beidseitig mit Flansch, geeignet für Luftleitungsprofile

Compactregler für Volumenstrom. Regelung eines konstanten oder variablen Volumenstrom-Sollwertes. Elektronischer Regler zur Aufschaltung einer Führungsgröße und Abgriff eines Istwerts zur Einbindung in eine Modbus RTU (Werkseinstellung) oder BACnet MS/TP basierte Gebäudeleittechnik. Istwert auf Nennvolumenstrom bezogen, dadurch vereinfachte Inbetriebnahme und nachträgliche Verstellung
Anwendung: Dynamischer Transmitter für saubere Luft in raumlufttechnischen Anlagen
Versorgungsspannung: 24 V AC/DC
Stellantrieb: Integriert; langsamlaufend (Laufzeit 120 - 150 s für 90°)
Einbaulage: Beliebig
Schnittstelle/Ansteuerung: Modbus RTU (RS-485), BACnet-MSTP (RS-485), MP-Bus, (analog-Hybrid-Modus), nicht galvanisch getrennt; Terminierung zuschaltbar
Anschluss: Anschlussleitung mit 6 Adern
Schnittstelleninformation:
Modbus-BACnet-MP-Bus Register
Volumenstrom Soll- und Istwert, Klappenstellung, Fehlerstatus u.a.
Systemanbindung:
Modbus-RTU / BACnet-MSTP / MP-Bus
Einbindung eines Sensors oder Schaltkontakts in die Modbus-BACnet Schnittstelle
Sonderfunktionen:
Aktivierung Vmin, Vmax, Geschlossen, Offen mittels Modbus-BACnet-MP-Bus Register
Optional aktivierbare Betriebsarten: Open-Loop: Stellantrieb mit Luftvolumenstrommessung
Parametrierung:
Für VVS-Regelgerät spezifische Parameter werkseitig parametriert
Betriebswerte Vmin, Vmax werkseitig parametriert
Nachträgliche Anpassung mittels Modbus-BACnet-MP-Bus Registerzugriff oder optionalen Tools: Einstellgerät, PC-Software (jeweils kabelgebunden) möglich, NFC-Bluetooth je nach Serienstand
Auslieferungszustand:
Funktionsprüfung unter Luft durch Referenzmessung auf regelmäßig validiertem Prüfstand nach DIN EN ISO 9001 zur Überprüfung der Funktion und Regelgenauigkeit des komplettierten Volumenstromreglers
Justage der gerätespezifischen Parameter unter Luft durch Referenzmessung auf regelmäßig validiertem Prüfstand nach DIN EN ISO 9001
Das Prüfprotokoll der werksseitigen Parametrierung, Funktionsprüfung und Justage muss nach Auslieferung des Volumenstromreglers zur Verfügung gestellt werden
Gleichwertigkeitskriterium Anbauteil:
Das Prüfprotokoll der werksseitigen Parametrierung, Funktionsprüfung und Justage unter Luft durch Referenzmessung auf regelmäßig validiertem Prüfstand nach DIN EN ISO 9001 wird zur Verfügung g

Technische Daten
Nenngröße: 250
Volumenstromregelbereich: 269 - 2338 m³/h
Mindestdruckdifferenz: bis zu 109 Pa (ohne Zusatzschalldämpfer)
Maximal zulässige Druckdifferenz: 1000 Pa
Gehäuse-Leckluftstrom nach EN 1751, Klasse C
Leckluftstrom bei geschlossener Regelklappe nach EN 1751: Klasse 4
Versorgungsspannung: 24 V AC/DC

Hersteller / Typ: '..................................................'
Menge: 1,000 St

*Hinweis: Variable Volumenstromregler, Rund, mit 24V Antrieb*
Variable Volumenstromregler, Rund, mit 24V Antrieb

**1.4.1510 VVR rund 125mm**
*** Bezugsbeschreibung
VVS-Regelgeräte in runder Bauform für variable und konstante Volumenstromsysteme, für Zuluft oder Abluft
Hohe Regelgenauigkeit der eingestellten Volumenströme auch bei ungünstigen Anströmverhältnissen. Regelbereich mindestens 1:25. GRUNDGERÄT
Hygiene-Konformitätserklärung nach VDI 6022, Blatt 1 (01/2018), ÖNORM H 6020 (02/2007) und ÖNORM H 6021 (09/2003)
Wirkdruckerfassung und Regelung erfolgen über die Stellklappe.
Übertragung des Wirkdrucks schlauchlos durch Wirkdruckkanal in der Achse.
Inbetriebnahmebereites Gerät, bestehend aus den mechanischen Bauteilen und der werkseitig montierten elektronischen Regelkomponente.
Position der Regelklappe von außen an der Regelkomponente erkennbar.
Regelklappe bei Auslieferung geöffnet, dadurch Luftströmung auch ohne Regelfunktion gegeben.
Erfüllt die Hygieneanforderungen nach EN 16798 Teil 3, VDI 6022 Blatt 1, DIN 1946 Teil 4.

Hohes Wirkdrucksignal bei kleinem Anstellwinkel
Werkseitige Einstellung oder Programmierung und lufttechnische Prüfung
Volumenstrommessung und -verstellung am Gerät nachträglich möglich, eventuell separates Einstellgerät erforderlich (je nach Variante der Regelkomponente)
Wirkdruckerfassung schlauchlos über Regelklappe
Wirkdruckübertragung durch Wirkdruckkanal in Achse
Beliebige Anströmrichtung bei dynamischen Transmittern
Beliebige Einbaulage auch bei statischen Transmittern
Geeignet für Luftgeschwindigkeiten von 0,5 – 13 m/s

Materialien und Oberflächen
Gehäuse aus verzinktem Stahlblech
Regelklappe und Achse aus Kunststoff, PA6, UL94-V0
Regelklappendichtung aus Kunststoff, TPU, mikrobakteriell beständig
Gleitlager aus Kunststoff

Schnittstelle/Ansteuerung:
-Modbus RTU (RS-485) werksseitig aktiviert
Anschluss:
-Klemmen mit Abdeckung durch Gummikappe; damit keine zusätzliche Klemmdose erforderlich
-Doppelklemme für Versorgungsspannung zur einfachen Weiterverdrahtung für bis zu 3 Regler
Schnittstelleninformation:
-Modbus: Volumenstrom Sollwert sowie Istwertsignal, Klappenstellung, Zwangsteuerung, u.a.
-alternativ: Volumenstrom Sollwert sowie Istwertsignal
Sonderfunktionen:
-Von außen gut sichtbare Kontrollleuchte zur Signalisierung der Funktionen: ausgeregelt, nicht ausgeregelt und Spannungsausfall
-Display zur Istwertanzeige, Parametrierung, Testfunktionen
-Aktivierung Vmin, Vmax, Geschlossen, Offen mittels:
externer Schaltkontakte/Beschaltung (bei Schnittstelle Analog)
Modbus-Kommandos (Betriebsartsart Modbus)
Parametrierung:
-Für VVS-Regelgerät spezifische Parameter werkseitig parametriert
-Betriebswerte: Vmin, Vmax; Schnittstellentyp: Modbus werkseitig parametriert
Nachträgliche Anpassung mittels Display und Bedienelement direkt am Gerät oder mit optionalen Tools:
-Einstellgerät, PC-Software (jeweils kabelgebunden)
-im Modbusbetrieb auch mittels Modbus-Registerzugriff
Auslieferungszustand:
-Funktionsprüfung unter Luft durch Referenzmessung auf regelmäßig validiertem Prüfstand nach DIN EN ISO 9001 zur Überprüfung der Funktion und Regelgenauigkeit des komplettierten Volumenstromreglers
-Justage der gerätespezifischen Parameter unter Luft durch Referenzmessung auf regelmäßig validiertem Prüfstand nach DIN EN ISO 9001
-Das Prüfprotokoll der werksseitigen Parametrierung, Funktionsprüfung und Justage muss nach Auslieferung des Volumenstromreglers zur Verfügung gestellt werden
Gleichwertigkeitskriterium Anbauteil:
-Elektrische Anschlüsse mit Schraubklemmen, keine zusätzlichen Klemmdosen erforderlich
-Das Prüfprotokoll der werksseitigen Parametrierung, Funktionsprüfung und Justage unter Luft durch Referenzmessung auf regelmäßig validiertem Prüfstand nach DIN EN ISO 9001 wird zur Verfügung gestellt
-Luftrichtungsunabhängig – Durchströmung in beide Richtungen

Anschlussausführung
Rohrstutzen mit Einlegesicke für Lippendichtung, passend für Luftleitungen nach EN 1506 oder EN 13180

Zubehör
Doppellippendichtung beidseitig

Technische Daten
Nenngröße: 125
Volumenstromregelbereich: 21 - 579 m3/h
Maximal zulässige Druckdifferenz: 900 Pa
Gehäuse-Leckluftstrom nach EN 1751: Klasse C
Leckluftstrom bei geschlossener Regelklappe nach EN 1751: Klasse 4
-Gehäuselänge: 400mm

Gleichwertigkeitsmerkmale
Geeignet für Luftgeschwindigkeiten von 0,5 – 13 m/s
Keine Anströmlänge erforderlich (auch nach T-Stück)
Maximale Regelabweichung 5% bei qvmax ohne Anströmlänge
Modbus RTU (RS-485) Schnittstelle
Menge: 4,000 St
DIN 276/2008: 430

**1.4.1520 VVR rund 160mm**
*** wie Position 1.4.1510
Technische Daten
Nenngröße: 160
Volumenstromregelbereich: 14 - 5000 m3/h
Maximal zulässige Druckdifferenz: 900 Pa
Gehäuse-Leckluftstrom nach EN 1751: Klasse C
Leckluftstrom bei geschlossener Regelklappe nach EN 1751: Klasse 4
-Gehäuselänge: 400mm
Menge: 65,000 St

**1.4.1530 VVR rund 180mm**
*** wie Position 1.4.1510
Technische Daten
Nenngröße: 180
Volumenstromregelbereich: 0, 14 - 5000 m3/h
Maximal zulässige Druckdifferenz: 900 Pa
Gehäuse-Leckluftstrom nach EN 1751: Klasse C
Leckluftstrom bei geschlossener Regelklappe nach EN 1751: Klasse 4
-Gehäuselänge: 400mm
Menge: 4,000 St

**1.4.1540 VVR rund 200mm**
*** wie Position 1.4.1510
Technische Daten
Nenngröße: 200
Volumenstromregelbereich: 55 - 1513 m3/h
Maximal zulässige Druckdifferenz: 900 Pa
Gehäuse-Leckluftstrom nach EN 1751: Klasse C
Leckluftstrom bei geschlossener Regelklappe nach EN 1751: Klasse 4
-Gehäuselänge: 400mm
Menge: 11,000 St

**1.4.1550 VVR rund 250mm**
*** wie Position 1.4.1510
Technische Daten
Nenngröße: 250
Volumenstromregelbereich: 87 - 2293 m3/h
Maximal zulässige Druckdifferenz: 900 Pa
Gehäuse-Leckluftstrom nach EN 1751: Klasse C
Leckluftstrom bei geschlossener Regelklappe nach EN 1751: Klasse 4
-Gehäuselänge: 400mm
Menge: 3,000 St

*Hinweis: Konstante Volumenstromregeler*

**1.4.1560 KVR rund 80mm**
*** wie Position 1.4.1510
Volumenstromregler in runder Bauform für konstante Volumenstromsysteme mit niedrigen Luftgeschwindigkeiten, mechanisch selbsttätig, ohne Fremdenergie, für Zuluft und Abluft, in sechs Nenngrößen. Inbetriebnahmebereiter Regler, bestehend aus dem Gehäuse mit leichtgängig gelagerter Regelklappe, Regelbalg, Blattfeder und Handrad zur Einstellung des Volumenstrom-Sollwertes.

Einstellen des Volumenstrom-Sollwertes ohne Einstellgerät von außen an einer Skala
Nachträglicher Anbau eines Stellantriebes leicht möglich
Einwandfreie Funktion auch bei ungünstigen An- und Abströmbedingungen (gerade Anströmlänge 1,5D)
Lageunabhängig
Jeder Volumenstromregler werkseitig auf speziellem lufttechnischen Prüfstand geprüft

Materialien und Oberflächen
Gehäuse aus verzinktem Stahlblech
Regelklappe und weitere Bauteile aus hochwertigem Kunststoff, nach UL 94, V1; nach DIN 4102, Baustoffklasse B2
Blattfeder aus rostfreiem Stahl
Regelbalg aus Polyurethan

Rohrstutzen mit Lippendichtung, passend für Luftleitungen nach EN 1506 oder EN 13180

TECHNISCHE DATEN
-  Volumenstromregelbereich: 55 - 1513 m3/h
-  Volumenstromgenauigkeit des eingestellten Volumenstromes: ca. +/- 10 % vom Nennvolumenstrom
-  Mindestdruckdifferenz: 30 Pa
-  Maximal zulässige Druckdifferenz: 500 Pa
-  Gehäuse-Leckluftstrom nach EN 1751, Klasse C

Nenngröße: 80
Anbaugruppe: Handeinstellung
Volumenstromregelbereich: 20 - 150 m3/h

Hersteller / Typ: '..................................................'
Menge: 72,000 St
DIN 276/2008: 430

**1.4.1570 KVR rund 100mm**
*** wie Position 1.4.1510
Volumenstromregler in runder Bauform für konstante Volumenstromsysteme mit niedrigen Luftgeschwindigkeiten, mechanisch selbsttätig, ohne Fremdenergie, für Zuluft und Abluft, in sechs Nenngrößen.

Nenngröße: 100
Anbaugruppe: Handeinstellung
Volumenstromregelbereich: 22 - 234 m3/h
Menge: 96,000 St
DIN 276/2008: 430

**1.4.1580 KVR rund 125mm**
*** wie Position 1.4.1510
Volumenstromregler in runder Bauform für konstante Volumenstromsysteme mit niedrigen Luftgeschwindigkeiten, mechanisch selbsttätig, ohne Fremdenergie, für Zuluft und Abluft, in sechs Nenngrößen.

Nenngröße: 125
Anbaugruppe: Handeinstellung
Volumenstromregelbereich: 36 - 360 m3/h
Menge: 37,000 St
DIN 276/2008: 430

**1.4.1590 KVR rund 160mm**
*** wie Position 1.4.1510
Volumenstromregler in runder Bauform für konstante Volumenstromsysteme mit niedrigen Luftgeschwindigkeiten, mechanisch selbsttätig, ohne Fremdenergie, für Zuluft und Abluft, in sechs Nenngrößen.

Nenngröße: 160
Anbaugruppe: Handeinstellung
Volumenstromregelbereich: 65 - 666 m3/h
Menge: 58,000 St
DIN 276/2008: 430

**1.4.1600 KVR rund 200mm**
*** wie Position 1.4.1510
Volumenstromregler in runder Bauform für konstante Volumenstromsysteme mit niedrigen Luftgeschwindigkeiten, mechanisch selbsttätig, ohne Fremdenergie, für Zuluft und Abluft, in sechs Nenngrößen.

Nenngröße: 200
Anbaugruppe: Handeinstellung
Volumenstromregelbereich: 90 - 900 m3/h
Menge: 10,000 St
DIN 276/2008: 430

**1.4.1610 KVR rund 250mm**
*** wie Position 1.4.1510
Volumenstromregler in runder Bauform für konstante Volumenstromsysteme mit niedrigen Luftgeschwindigkeiten, mechanisch selbsttätig, ohne Fremdenergie, für Zuluft und Abluft, in sechs Nenngrößen.

Nenngröße: 250
Anbaugruppe: Handeinstellung
Volumenstromregelbereich: 133 - 1332 m3/h
Menge: 8,000 St
DIN 276/2008: 430

*Hinweis: Inspektionsöffnung zum Einbau in Rechteck Luftleitung*

**1.4.1620 Inspektionsöffnung oval Stahl verz 180/80mm**
*** Bezugsbeschreibung
STLB-Bau 2024-10 075
Inspektions- und Wartungsöffnung als Deckel, oval, aus verzinktem Stahl, Maße 180/80 mm, für Einbau in rechteckige Luftleitung, mit Kantenschutz, Luftdichtheitsklasse ATC3 DIN EN 16798-3.
Menge: 60,000 St
DIN 276/2008: 430

**1.4.1630 Inspektionsöffnung 200/100mm**
*** wie Position 1.4.1620
STLB-Bau 2024-10 075
Inspektions- und Wartungsöffnung als Deckel, Maße 200/100 mm.
Menge: 85,000 St
DIN 276/2008: 430

**1.4.1640 Inspektionsöffnung 300/200mm**
*** wie Position 1.4.1620
STLB-Bau 2024-10 075
Inspektions- und Wartungsöffnung als Deckel, Maße 300/200 mm.
Menge: 85,000 St
DIN 276/2008: 430

**1.4.1650 Inspektionsöffnung 400/300mm**
*** wie Position 1.4.1620
STLB-Bau 2024-10 075
Inspektions- und Wartungsöffnung als Deckel, Maße 400/300 mm.
Menge: 30,000 St
DIN 276/2008: 430

**1.4.1660 Inspektionsöffnung 500/400mm**
*** wie Position 1.4.1620
STLB-Bau 2024-10 075
Inspektions- und Wartungsöffnung als Deckel, Maße 500/400 mm.
Menge: 30,000 St
DIN 276/2008: 430

**1.4.1670 Inspektionsöffnung 600/500mm**
STLB-Bau 2024-10 075
Inspektions- und Wartungsöffnung als Deckel, Maße 600/500 mm.
Menge: 20,000 St
DIN 276/2008: 430

*Hinweis: Inspektionsöffnung zum Einbau in Runde Luftleitung*

**1.4.1680 Inspektionsöffnung oval Stahl verz 180/80mm**
*** Bezugsbeschreibung
STLB-Bau 2024-10 075
Inspektions- und Wartungsöffnung als Deckel, oval, aus verzinktem Stahl, Maße 180/80 mm, für Einbau in runde Luftleitung, mit Kantenschutz, Luftdichtheitsklasse ATC3 DIN EN 16798-3.
Menge: 100,000 St
DIN 276/2008: 430

**1.4.1690 Inspektionsöffnung 200/100mm**
*** wie Position 1.4.1680
STLB-Bau 2024-10 075
Inspektions- und Wartungsöffnung als Deckel, Maße 200/100 mm.
Menge: 120,000 St
DIN 276/2008: 430

**1.4.1700 Inspektionsöffnung 300/200mm**
*** wie Position 1.4.1680
STLB-Bau 2024-10 075
Inspektions- und Wartungsöffnung als Deckel, Maße 300/200 mm.
Menge: 10,000 St
DIN 276/2008: 430

#### Titel 1.5 Sonstiges

**1.5.10 Bestellung der Positionen nach geprüfter Werkstatt und Montage Planung**
*** Pauschalposition
Die Bestellung und Fertigung der in diesem Leistungsverzeichnis beschriebenen Leistungen darf erst nach Vorlage und schriftlicher Freigabe der Werkstatt- und Montageplanung sowie der zugehörigen technischen Datenblätter durch den Auftraggeber bzw. dessen Vertreter erfolgen.
Menge: 1,000 psch

**1.5.20 Zulage für das Bereitstellen von Luftleitungen und Formstücke rechteckig, für NU Isolierung**
Zulage für das Bereitstellen der vor der Montage zu isolierenden Luftkeitungen und Formteile über alle Kantenlängen für den NU Isolierung auf einer,im jeweiligem Bauteil, mit der Bauleitung abgestimmten Fläche, inkl. anschließender vorisolierten montage der Luftleitungen und Formstücke.
Menge: 1100,000 m²

**1.5.30 Erstellen Montageplanung**
*** Pauschalposition
Erstellen einer Montageplanung, PDF und DWG Format auf Grundlage der übergebenen Ausführungsplanung zur Freigabe durch den Bauherren, bzw. Vertreter.
Menge: 1,000 psch

**1.5.40 Primärluftanschluss für Deckeninduktionsgeräte mit einem Anschlussstutzen herstellen.**
Herstellen des Primärluftanschlusses an Deckeninduktionsgeräten,

ND Stutzen Gerät 125 mm
Anzahl Stutzen 1
mittels Material aus Pos. 01.02.0370
Menge: 37,000 St

**1.5.50 Primärluftanschluss für Deckeninduktionsgeräte mit 2 Anschlussstutzen herstellen.**
Herstellen des Primärluftanschlusses an Deckeninduktionsgeräten,

ND Stutzen Gerät 125 mm
Anzahl Stutzen 2
mittels Material aus Pos. 01.02.0370
Menge: 47,000 St

**1.5.60 Anschluss an bauseits gestelltes Wetterschutzgitter Außen und Fortluft Kanten-L über 1000 bis 1500mm**
Herstellen eines fachgerechten Anschlusses von Außenluft und Fortluft Kanälen an bauseits gestelltes Wetterschutzgitter.
Mittels Formstücken
Kanten-L über 1000 bis 1500mm
Menge: 5,000 St

**1.5.70 Anschluss an bauseits gestelltes Wetterschutzgitter Außen und Fortluft Kanten-L über 1500 bis 2000 mm**
Herstellen eines fachgerechten Anschlusses von Außenluft und Fortluft Kanälen an bauseits gestelltes Wetterschutzgitter.
Mittels Formstücken
Kanten-L über 1500 bis 2000mm
Menge: 2,000 St

**1.5.80 Aufbauen fahrbare Arbeitsbühne 2kN/m2 H 4-5m**
STLB-Bau 2024-10 001
Aufbauen fahrbare Arbeitsbühne DIN EN 1004-1, Lastklasse 3 (2 kN/m2), Höhe der Arbeitsplattform über 4 bis 5 m, im Gebäude.
Menge: 1,000 St
DIN 276/2008: 430

**1.5.90 Bezeichnungsschild mehrschichtig Kunststoff H 60-70mm B 110-120mm**
STLB-Bau 2024-10 042
Bezeichnungsschild, Farbe und Beschriftung nach Angaben des AG, aus mehrschichtigem Kunststoff, Beschriftung 2-zeilig, gedruckt, rechteckig, Höhe über 60 bis 70 mm, Breite über 110 bis 120 mm.
Menge: 150,000 St
DIN 276/2008: 439

**1.5.100 Bezeichnungsschild mehrschichtig Kunststoff H 120-130mm B 170-180mm**
STLB-Bau 2024-10 042
Bezeichnungsschild, Farbe und Beschriftung nach Angaben des AG, aus mehrschichtigem Kunststoff, Beschriftung 3-zeilig, gefräst, rechteckig, Höhe über 120 bis 130 mm, Breite über 170 bis 180 mm.
Menge: 80,000 St
DIN 276/2008: 439

**1.5.110 Farbkennzeichnung Beschilderung Richtungspfeile**
STLB-Bau 2024-10 041
Farbkennzeichnung DIN 2405 Kennzeichnung durch Beschilderung und Angabe der Fließrichtung durch Richtungspfeile, Schild-Maße mind. H/B 40/100 mm.
Menge: 100,000 St
DIN 276/2008: 439

**1.5.120 Vermörtelung von Brandschutzklappen**
Vermörtelung von Brandschutzklappen in rechteckiger
oder runder Bauform.
Spalt zwischen BSK und Wand zwischen 60 und 100mm mit
Mörtel der Gruppen II, IIa, III, IIIa DIN 1053 bzw.
Brandschutzmörtel der Gruppen II, III oder gleichwertig
nach EN 998-2 (Klasse M 2,5 - 10) bzw.
Brandschutzmörtel der Klasse M 2,5 - 10, Gipsmörtel
oder ggf. Beton vollständig verschließen.
Ausführung mit Lanze als maschinelle Verpressung,

Wanddicke bis 30 cm
Menge: 270,000 m
DIN 276/2008: 439

**1.5.130 BSK - Kennzeichnungs-Schilder**
BSK - Kennzeichnungs-Schilder
Schilder zur deutlich sichtbaren Kennzeichnung und
Beschriftung des Einbauortes und der Lage von
Brandschutzklappen und Brandschutzventilen, mit
zweizeiliger Aufschrift der
jeweiligen Klappen-Nummer und der MSR-Ident-Nummer.

Schilder in farbiger, Resopalausführung, nicht
selbstklebend, runde Form mit mind. 35 mm Durchmesser,
mit eingravierter Beschriftung. Schildfarbe rot,
Schrift weiß.

Die Befestigung an dem Enbauort der Brandschutzklappe erfolgt grundsätzlich unlösbar
Eine Klebebefestigung ist unzulässig.
Menge: 350,000 St
DIN 276/2008: 439

**1.5.140 Flachdachfuß zur Lastverteilung**
Flachdachfuß zur optimalen Lastverteilung und Reduzierung der Punktlasten auf dem Flachdach. Der drehbar gelagerte Halter des Flachdachfuß mit einem Gelenkadapter ermöglicht die 360°- Rotation der Halterung der -Montageschienen und lässt dadurch die Platzierung des Flachdachhalters in jeder Position zu. Das Handrad des Flachdachfuß mit einem Gelenkadapter erlaubt die stufenlose Einstellung des Neigungswinkels bis zu 12° ohne Hilfsmittel.

Technische Daten:

Werkstoff:  PP HD GF30%
Länge:  ca.340 mm
Breite:  ca.340 mm
max. Belastung:  20 kN

Nachstehendes Montagezubehör ist einzukalkulieren:

1 Stück selbstklebende Antirutschmatte, Reibungskoeffizient nasser Zustand 0,5
1 Stück Schienenmutter, feuerverzinkt
1 Stück Sechskantschraube M12x30 feuerverzinkt

Hersteller / Typ: '..................................................'
Menge: 16,000 St

**1.5.150 Flachdachfuß-Ballast**
Flachdachfuß-Ballast, passend zum zuvor beschriebenen Flachdachfuß, durch einfaches Aufsetzen auf den Flachdachfuß verhindert der Ballast die Beschädigung der Installationen durch Windangriff.
Technische Daten:

Werkstoff:  Beton
Gewicht:  8 kg/Stück

Hersteller / Typ: '..................................................'
Menge: 64,000 St

**1.5.160 Profilstahlkonstruktion**
Profilstahl, feuerverzinkt ISO 1461, für
Sonderkonstruktion wie Konsolen, Festpunkte,
Schlitzschienen, Kombi-Halter, statisch bemessen und
mit Nachweis für die erforderliche Tragkraft, Montage
mit zugelassenem Zubehör an Massivdecken und -wänden,
Stahlträgern und Trapezblechdächern. Die Verzinkung ist
an Fehlstellen, Schnittkanten und Schweißnähten in
Anlehnung an DIN ISO 1461 mit geeigneten
Zinkstaubbeschichtungen nachzubehandeln, Mindestauftrag
Zinkstaub: 100 mikro-m.

Abmessungen und Materialstärken nach Erfordernis,
einschl. Schweiß-,Klein-, Verbindungs-  und
Befestigungsmaterial.

Die Abrechnung erfolgt anhand Konstruktionsdetails nach
Einheitsgewichten der Herstellerlisten.
Menge: 500,000 kg
DIN 276/2008: 439

**1.5.170 Montageschienen**
Konstruktionen aus feuerverzinkten Montageschienen für
Stütz-, Hänge-, Trag- und Sonderbefestigungen, Montage
mit systemgebundenem Zubehör an Massivdecken und
-wänden, Stahlträgern und Trapezblechdächern.
Schienensystem aus gekantetem C-Profil mit Langlochung
und mit nach innen gerollten Profillippen, Werkstoff S
250
GD, feuerverzinkt, mit RAL-Gütezeichen und IBMB
Feuerwiderstandsprüfung,

Abmessungen und Materialstärken nach Erfordernis,
einschl. Klein-, Verbindungs- und Befestigungsmaterial.

Die Abrechnung erfolgt anhand Konstruktionsdetails nach
Einheitsgewichten der Herstellerlisten.

zur gemeinsamen Befestigung mit dem Gewerk
Elektrotechnik, in geringeren Abständen, als für die
Befestigung der Lüftungskanäle alleine notwendig wäre.
Menge: 1500,000 kg
DIN 276/2008: 439

**1.5.180 Kernbohrung über 80 bis 120 mm, Mauerwerk**
*** Bezugsbeschreibung
Kernbohrung in Mauerwerkswänden,
hergestellt mit Diamanten-Kernbohrkronen,
einschl. aller erforderlichen Nebenleistungen, wie
An- und Abfahrt, Baustelleneinrichtung und Räumung,
Umsetzen der Bohreinrichtung von Bohrung zu Bohrung
Zuschlag für Stahl-, Quer- und Längsschnitte
Absaugen des oberflächigen Spülwassers
Abtransport der Bohrkerne,

Bohrdurchmesser: über 80 bis 120 mm
Decken-/Wandstärke: bis 300 mm
Menge: 5,000 St
DIN 276/2008: 439

**1.5.190 Kernbohrung über 120 bis 180 mm, Mauerwerk**
*** wie Position 1.5.180
Kernbohrung in Mauerwerkswänden,

Bohrdurchmesser: über 120 bis 180 mm
Menge: 5,000 St
DIN 276/2008: 439

**1.5.200 Kernbohrung über 180 bis 250 mm, Mauerwerk**
*** wie Position 1.5.180
Kernbohrung in Mauerwerkswänden,

Bohrdurchmesser: über 180 bis 250 mm
Menge: 5,000 St
DIN 276/2008: 439

**1.5.210 Kernbohrung über 80 bis 120 mm, Beton**
*** Bezugsbeschreibung
Kernbohrung in Betondecken und -wänden,
hergestellt mit Diamanten-Kernbohrkronen,
einschl. aller erforderlichen Nebenleistungen, wie
An- und Abfahrt, Baustelleneinrichtung und Räumung,
Umsetzen der Bohreinrichtung von Bohrung zu Bohrung
Zuschlag für Stahl-, Quer- und Längsschnitte
Absaugen des oberflächigen Spülwassers
Abtransport der Bohrkerne,

Bohrdurchmesser: über 80 bis 120 mm
Decken-/Wandstärke: bis 300 mm
Menge: 5,000 St
DIN 276/2008: 439

**1.5.220 Kernbohrung über 120 bis 180 mm, Beton**
*** wie Position 1.5.210
Kernbohrung in Betondecken und -wänden,

Bohrdurchmesser: über 120 bis 180 mm
Menge: 5,000 St
DIN 276/2008: 439

**1.5.230 Kernbohrung über 180 bis 250 mm, Beton**
*** wie Position 1.5.210
Kernbohrung in Betondecken und -wänden,

Bohrdurchmesser: über 180 bis 250 mm
Menge: 5,000 St
DIN 276/2008: 439

**1.5.240 Teilnahme bei der Abnahme durch einen Sachverständigen**
*** Pauschalposition
Teilnahme bei der Abnahme durch einen Sachverständigen
(gemäß Paragraph 3 Abs.1 T PrüfVO)

Einzukalkulieren ist die Anwesenheit des AN durch
fachkundiges Personal über die gesamte Prüfdauer und
die Terminüberwachung. sowie die Gestellung der
notwendigen Unterlagen.

Die erfolgreiche Abnahmebescheinigung ist zur
VOB-Abnahme in 3-facher Ausfertigung vorzulegen.

Wiederholungsprüfungen, die der Auftragnehmer zu
vertreten hat, gehen zu seinen Lasten (gemäß Paragragh 2 T
PrüfVO).
Menge: 1,000 psch
DIN 276/2008: 439

**1.5.250 Inbetriebnahme und Einregulierung**
*** Pauschalposition
Durchführung der Inbetriebnahme-, Funktionsprüfungs-
und Einregulierungsarbeiten des gesamten
Lüftungssystems.

Die Messpunkte sind in die Revsionszeichnungen zu
übertragen.

Eingeschlossen ist die Erstellung eines Protokolls mit
Angaben über folgende Einzelleistungen:
Istwerte feststellen, mit vorgegebenen Sollwerten
vergleichen, ggf. Korrekturen durchführen.
Die Messpunkte sind in die Revsionszeichnungen zu
übertragen.

Prüfen der Stellgeräte auf Wirkungssinn und
Arbeitsbereiche, Überprüfung der Folgeschalter, ggf.
Endlagenschalter einstellen. Prüfen der Anzeige und
Registriergeräte, Istwerte feststellen und mit
angezeigten Werten vergleichen, ggf.
Messkreisüberprüfen und Korrekturen durchführen, Prüfen
der Steuerkreise, Überprüfung sämtlicher vorgegebenen
Schalt-, Steuer- und Sicherheitsfunktionen einschl.
Drehsinnkontrolle der Antriebsmotoren, Gesamtkontrolle der elektrischen
Leistungsaufnahme, Einzelkontrolle der elektrischen
Leistungsbaugruppen auf Stromaufnahme, ggf. Korrektur
der Motorschutzeinrichtungen, Kontaktüberprüfung aller
Kontaktgeber, Überprüfung aller optischen und
akustischen Signalgeber, Prüfung aller Programmabläufe
und deren Verknüpfungen mit den Regelkreisgliedern.
Menge: 1,000 psch
DIN 276/2008: 439

**1.5.260 MSR-Datenpunkt-Koordination für die Lüftungstechnik**
*** Pauschalposition
MSR-Datenpunkt-Koordination mit dem Auftragnehmer für MSR-
Technik und Gebäudeautomation und soweit notwendig mit allen
anderen Gewerkeauftragnehmern.

Folgende Leistungen sind zu erbringen:
- Fortschreibung der Anlagenbeschreibung
- Fortschreibung der Verfahrensfließbilder (Schemata)
- Aufstellung der Motoren-, Zähler- und Ventillisten
- Übergabe der Werk- und Montageplanung mit allen technischen
  Daten für den AN MSR
- Festlegung von Sollwerten, Grenzwerten  und Regelparametern
- Festlegung von Montageorten für Feldgeräte
- Festlegung von Aufstellungsorten für Schaltschränke und Automationsstationen
- Festlegung von Adressen und Texten für die Systemparametrierung und Beschilderung
- Teilnahme an Besprechungen - Aufstellen von Terminplänen
  in Abstimmung mit dem Auftragnehmer MSR/GA und Auftragnehmer der übrigen Gewerke sowie der Bauleitung.

Die vorgenannten Unterlagen sowie die Montageplanung sind
dem Auftragnehmer für MSR-Technik und Gebäudeautomation
zu übergeben und zu erläutern.
Grundlage ist die Datenpunktliste nach DIN EN ISO 16484
Teil 1-7 (VDI 3814).
Virtuelle Software- Datenpunkte sind in die Hardware-Datenpunkte
einzukalkulieren und werden nicht gesondert vergütet.
Die Leistung ist über die örtliche Fachbauleitung zu koordinieren
und terminieren.
Menge: 1,000 psch
DIN 276/2008: 439

**1.5.270 Mitwirken bei der Inbetriebnahme Gebäudeautomation und Datenpunkttest**
*** Pauschalposition
Mitwirken bei der Inbetriebnahme der Gebäudeautomation in
Form einer personellen und fachtechnischen Unterstützung
des Auftrgnehmers der Gebäudeautmation; nach Abschluß
der gewerkeseitigen 1:1 Checks erfolgt die gemeinsame In-
betriebnahme der Anlagen. Dabei wirken alle beteiligten Ge-
werkeunternehmer mit. Fehler, die während der Inbetriebnahme entdeckt werden, sind vom jeweiligen Gewerkeauftragnehmer auszuräumen. Bei der Kalkulation des Einheitspreises ist hier Wartezeit einzukalkulieren.

Zur Inbetriebnahme gehören:
- Funktionsprüfung aller festgelegten MSR- und GA-Funk-
  tionen sowohl auf der Feld- und Automationsebene als auch
  auf der Leit-/Mangementebene
- Überprüfung aller Sollwerte, Grenzwerte, Zeiteinträge,
  Schaltpunkte und sonstiger Parameter
- Überprüfung aller Alarm-, Wartungs- und Betriebsmeldungen,
  Schaltbefehle, Stellbefehle und Messungen.

Die Inbetriebnahme ist detailliert zu protokollieren und der Fachbauleitung bzw. der Objektüberwachung zu übergeben. Ebenfalls ist das Inbetriebnahmeprotokoll dem Antrag auf förmliche
Abnahme beizufügen. Aus dem Protokoll muss folgendes hervorgehen:
- Datum der Inbetriebnahme
- Teilnehmer
- Unterschrift aller Teilnehmer
- Inbetriebgenommene Anlage
- Nachweis der Funktionsprüfung und Inbetriebnahme aller Datenpunkte
- Kommentare und Ergebnisse zur Inbetriebnahme (z.B. aufgetretene Probleme bzw. Fehler und dessen Ausräumung).

Grundlage ist die Datenpunktliste nach DIN EN ISO 16484 Teil
1-7 (VDI 3814).
Virtuelle Software- Datenpunkte sind in die Hardware-Datenpunkte
einzukalkulieren und werden nicht gesondert vergütet.
Die Leistung ist über die örtliche Fachbauleitung zu koordinieren
und terminieren.
Menge: 1,000 psch
DIN 276/2008: 439

**1.5.280 Lüftungsschema laminiert**
Erstellen von Anlagenschemata zur Platzierung in den
jeweiligen Technikräumen und -zentralen; dazu sind alle
Anlagenschemata die auch Inhalt der Revisions- und
Bestandsunterlagen sind in laminierter Form
herzustellen und nach Ortsangabe des Auftraggebers an
den Wänden der Technikräume und -zentralen
dauerhaft zu befestigen, einschl. Befestigungsmaterial.
Größe des Schemas bis 910 x 2000 mmm
Menge: 7,000 St
DIN 276/2008: 439

**1.5.290 Bestands- und Revisionsunterlagen**
*** Pauschalposition
Revisions- und Bestandsunterlagen für die
ausgeschriebenen Leistungen in 2-facher Ausfertigung
(A1/A0) fertigen und DIN-gerecht farbig angelegt in
DIN A 4 gefalteter Form in Ordnern abgeheftet zu
übergeben; zusätzlich sind zwei Sätze auf USB-Sticks
im Format Autocad DWG bzw. DXF sowie im PDF-Format zu
liefern.

Für die Revisions- und Bestandsunterlagen werden dem AN
Bauzeichnungen des Architekten nach dem neuesten Stand
zur Verfügung gestellt. Alle Unterlagen sind in deutscher
Sprache abzufassen. Es werden unter anderem gefordert:

- Verzeichnis aller Unterlagen,
- Anlagen- und Funktionsbeschreibung,
- Ersatzteil- und Bestelllisten,
- Grundriss- und Schnittzeichnungen,
- Prüf- und Messprotokolle,
- Wartungspläne und -anweisungen,
- Strangschemata.

Die Unterlagen müssen revidiert sein und mit den
Anlagen exakt übereinstimmen. Die Unterlagen müssen den
Aufdruck "Revisionszeichnung" sowie Datum und
Unterschrift der ausführenden Firma tragen.

Papierformate:
Listen, Beschreibung, Tabellen: DIN A4
Stromlauf-, Klemmenpläne: DIN A4
Installations- und übrige Pläne: max. DIN A 0

Die Zeichnungen sollen sinnvoll geordnet sein, z.B. an
Hand des Signalflusses oder Funktionsablaufes und
sollen archivfähig nummeriert sein.

Die Dokumentationsunterlagen sind als Vorabzug 4 Wochen
vor Einweisung zu übergeben.
Die Dokumentationsunterlagen sind binnen 6 Wochen durch die
Objektüberwachung zu prüfen und anschließend binnen 2
Wochen durch den Errichter zu überarbeiten. Anschließend erfolgt
die finale Prüfung der Dokumentationsunterlagen innerhalb von 2
Wochen. Die finalen und geprüften Dokumentationsunterlagen
sind bis zur VOB-Abnahme vorzulegen.
Menge: 1,000 psch
DIN 276/2008: 439

**1.5.300 Inbetriebnahme Besprechungen**
Zur Umsetzung des Inbetriebnahmemanagements sind
separat zur Baubesprechung unregelmäßige
Inbetriebnahme Besprechungen erforderlich.

Die Besprechungstermine werden nach Bedarf mit den
Beteiligten unter der Führung des Inbetriebnahmemanagements
koordiniert.

Es ist von einer Dauer von 60 Minuten je Besprechung
auszugehen. Die Teilnahme erfolgt in Präsenz (im Baucontainer/
auf der Baustelle) oder online.
Der AN hat die Teilnahme von fachlich geeignetem Personal an
den IBM Besprechungen vor Ort sicher zu stellen.
Menge: 8,000 h
DIN 276/2008: 439

**1.5.310 Einweisung**
*** Pauschalposition
Der Auftragnehmer hat das Bedienungs- und
Wartungspersonal des Auftraggebers und / oder
Betreibers (ca. 5 Personen) in die Bedienung aller
technischen Anlagen vor Ort einzuweisen. Zur
Einweisung hat der Errichter das erforderliche
Fachpersonal zur Verfügung zu stellen. Die Mitarbeiter
sind namentlich inkl. ihrer Qualifikation zu benennen.
Der AN hat von allen Einweisungen Protokolle zu erstellen.
Diese sind den Revisionsunterlagen beizufügen.

Erfolgen Einweisungen über mehrere Tage, so ist für
jeden Tag ein Einweisungsprotoll nebst vermittelten Inhalten
zu erstellen. Werden Herstellereinweisungen oder
Einweisungen durch Dritte erforderlich, so sind die Aufwände
inkl. aller Nebenkosten (Reisekosten etc.) einzukalkulieren.

Die Einweisungsprotokolle müssen mindestens folgende
Angaben enthalten:
- Projektname
- Gebäude/Bauteil
- Gewerk/Leistung
- Firma
- Einweisender
- Datum
- Zeitangabe
- Teilnehmerliste mit Unterschriften
- Einweisungsinhalte

Die Einweisungen müssen mindestens folgende Inhalte
abdecken:

a) Allgemein
- Örtliche Lage der diversen Anlagenteile
- Erläuterung Anlagenschema und Dokumentation
- Beschilderung, Kennzeichnung der Feldgeräte
- Hinweise zu Sicherheitsvorschriften / DGUV-
  Vorschriften (ehem. Unfallverhütungsvorschriften)

b) Anlagenaufbau/Grundlagen des Betreibens
- Erläuterung Anlagenaufbau wichtiger Komponenten
  und Abhängigkeit zu Drittgewerken
- Erläuterung zu Umfang, Intervall und Dokumentationspflichten von Wartungsarbeiten, Inspektionen und
  Prüfungen
- Hinweis auf zu führende Betriebsbücher
- Erläuterung zu notwendigen Hygienemaßnahmen
- Erläuterung zu Einstellwerten/Füllmengen/Betriebsstoffe
- Hinweis zu Service und Notfallnummern/Adressen

c) Sicherheitstechnische Funktionen
- Hinweise und Erläuterung zu wichtigen Überwachungs-
  und Sicherheitseinrichtungen
- Einweisung in die Wiederinbetriebnahme nach
  Störbeseitigung
- Einweisung in die Beseitigung/Quittierung einer
  Störung (Fehlersuchtabelle/Störbeseitigungsmatrix)

d) Bedienung und Betrieb der Anlagen
- Erläuterung der möglichen Anlagenzustände (z. B. Sommer-/Winterbetrieb, Teillast/Volllast)
- Einweisung in die Außerbetriebnahme der Anlagen
- Einweisung in die Inbetriebnahmen der Anlagen
- Einweisung in die Auswertung einer angezeigten Störung
  (‚Was ist zu tun?'/wichtige Grundregeln).

Diese Inhalte sind als Mindestanforderungen zu verstehen. Betriebs- und wartungsrelevante Punkte sind eigenverantwortlich zu ergänzen. Weitere Einweisungsinhalte sind mit dem AG abzustimmen.
Menge: 1,000 psch
DIN 276/2008: 439

#### Titel 1.6 Stundenlohnarbeiten

*Hinweis: Stundenlohnarbeiten*
Stundenlohnarbeiten sind nur auszuführen, wenn hierzu
vor Beginn der Arbeiten der Auftrag erteilt wird. Über
die Arbeiten ist ein Nachweis mit Durchschlag, der
täglich der Bauleitung zur Prüfung und Bestätigung
vorzulegen ist, zu führen.

Mit Benennung der Verrechnungssätze wird  bestätigt,
dass diese unter Beachtung der preisrechtlichen
Vorschriften ermittelt sind. Mit der Unterzeichnung der
Stundenlohnzettel erklärt die Bauleitung lediglich,
dass diese Arbeiten erbracht sind. Ergibt eine spätere
Nachprüfung, dass diese Leistungen im Auftrag enthalten
sind und über Einheitspreise abgerechnet werden können,
so  werden sie nicht als Stundenlohnarbeiten vergütet.

Es darf nur die dem jeweiligen Schwierigkeitsgrad der
Arbeit entsprechende Qualifikation der Fachkräfte
verrechnet werden.

Nachfolgende Positionen sind anzubieten, werden jedoch
durch die Bauleitung nach Erfordernissen abgerufen bzw.
beauftragt. Ohne entsprechende Beauftragung besteht
kein Anspruch auf Vergütung.

**1.6.10 Obermonteur-in sämtliche Kosten/Zuschläge**
STLB-Bau 2024-10 091
Stundenlohnarbeiten durch Obermonteur/-in
der Verrechnungssatz für die jeweilige Arbeitskraft umfasst sämtliche Aufwendungen wie Lohn- und Gehaltskosten, Lohn- und Gehaltsnebenkosten, Zuschläge, lohngebundene und lohnabhängige Kosten, sonstige Sozialkosten, Gemeinkosten, Wagnis und Gewinn.
Menge: 1,000 h
DIN 276/2008: 430

**1.6.20 Monteur-in sämtliche Kosten/Zuschläge**
STLB-Bau 2024-10 091
Stundenlohnarbeiten durch Monteur/-in
der Verrechnungssatz für die jeweilige Arbeitskraft umfasst sämtliche Aufwendungen wie Lohn- und Gehaltskosten, Lohn- und Gehaltsnebenkosten, Zuschläge, lohngebundene und lohnabhängige Kosten, sonstige Sozialkosten, Gemeinkosten, Wagnis und Gewinn.
Menge: 1,000 h
DIN 276/2008: 430

**1.6.30 Helfer-in sämtliche Kosten/Zuschläge**
STLB-Bau 2024-10 091
Stundenlohnarbeiten durch Helfer/-in
der Verrechnungssatz für die jeweilige Arbeitskraft umfasst sämtliche Aufwendungen wie Lohn- und Gehaltskosten, Lohn- und Gehaltsnebenkosten, Zuschläge, lohngebundene und lohnabhängige Kosten, sonstige Sozialkosten, Gemeinkosten, Wagnis und Gewinn.
Menge: 1,000 h
DIN 276/2008: 430

### Abschnitt 2 Wartungsarbeiten

**2.10 Wartungsarbeiten, während des Gewährleistungszeitraums**
*** Bedarfsposition mit GB
Wartung aller Komponenten und Anlagen
der mit dieser Ausschreibung beschriebenen
Anlagen und Anlagensysteme,
zur Sicherstellung der Gewährleistungsansprüche
des Auftraggebers ab dem Abnahmezeitpunkt auf
Grundlage folgender Bedingungen:

Der Wartungsvertrag wird im Auftragsfall
in Form des Vertragsformulares "Wartung 2018"
für technische Anlagen und Einrichtungen
für den Gewährleistungszeitraum von 5 Jahren
abgeschlossen und beinhaltet als Vertragsbestandteil die
Bestandslisten und Arbeitskarten der
AMEV, mit den dort  aufgeführten Bauteilen,
Tätigkeiten und Fristen.
Für die in diesem Leistungsverzeichnis beschriebenen
Anlagen ist die
Arbeitskarte für KG 430,
Lufttechnische Anlagen (ohne Kälteanlagen)
zu verwenden.

Mit dieser Vergütung sind alle Lohn- und Gehaltskosten,
Materialkosten sowie Nebenkosten, wie z.B. Fahrt- und
Transportkosten, Auslösungen, Tagegeld- und Übernachtungskosten, Schmutz- und Erschwerniszulagen und Insgemeinkosten abgegolten.

Der Einheitspreis gilt als Pauschalfestpreis für alle Leistungen eines Jahres während der Gewährleistungszeit..

Die hier beschriebene Leistung wird mit dem benannten
Massenansatz bei der Wertung des Angebots berücksichtigt.
Menge: 4,000 Jahr
